# Wustermark, OT Wernitz, Dorfstraße
Angebotsaufforderung (GAEB DA XML 3.2, DA83)
Projekt: 2021005
Währung: EUR
Vergabeart: Öffentliche Ausschreibung
Auftraggeber: Gemeinde Wustermark, Fachbereich III - Bauen und Wohnumfeld, Hoppenrader Allee 1, 14641 Wustermark; DV-Nummer: 1002; Vergabenummer: 1002
Erstellt mit: BECHMANN AVA 2025.80/ GXML Toolbox V3.3 R20210630, BECHMANN AVA 2025.80, 09.03.2026

## 1002 Straßenbau/Regenentwässerung [2026_03]
Datum: 09.03.2026

### Abschnitt 00 Baustelleneinrichtung/Verkehrssicherung

#### Titel 00.00 Baustelleneinrichtung

**00.00.0001 Baustelle einrichten Sämtl.LV-Abschn.*Zufahrt vorh.**
StL-Nr. 1010110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 1010111201
Baustelle von allen Geräten, Anlagen, Einrichtungen und
dgl. räumen. Benutzte Flächen und Wege entsprechend dem
ursprünglichen Zustand herrichten. Soweit nicht für bestimmte Leistungen für das Räumen der Baustelle gesonderte Positionen im Leistungsverzeichnis enthalten
sind, gilt die Pauschale
für alle Leistungen sämtlicher Abschnitte des Leistungsverzeichnisses.
Menge: 1,000 Psch

**00.00.0003 Baubüro für AG auf- und abbauen Fläche 15 m2*Zus. Besprzimmer Stellplatz AN*Zuf+Platz Wahl AN Platz für 2 PKW**
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Bereitstellung
eines Kopiergerätes Format A3. Baubüro mit allen
Einrichtungen abbauen und abtransportieren. Benutzte
Flächen entsprechend dem ursprünglichen Zustand herrichten. 70 v.H. der Pauschale werden nach Übernahme
des Baubüros durch den AG, der Rest nach Erfüllung der
Leistung vergütet.
Bürofläche ca. 15 m2 (ohne Flure und Toiletten) mit 1
Arbeitsplatz.
Zusätzliches Besprechungszimmer, ca. 30 m2 mit 5 Ti-
schen (0,80 x 1,60 m) und 12 Stühlen, einrichten.
Aufstellfläche stellt AN zur Verfügung. Aufstellfläche
herrichten.
Zufahrt und Platzbefestigung nach Wahl des AN ausführen.
Einstellplatz für 2 PKW.
Menge: 1,000 Psch

**00.00.0004 Baubüro für AG vorhalten**
StL-Nr. 10101327
Baubüro für den AG mit allen Einrichtungen vor- und unterhalten. Ver- und Entsorgung sicherstellen. Baubüro
heizen. 2 mal wöchentlich reinigen. Zufahrt und befestigte Plätze unterhalten. Teilzeiten nach Tagen werden
zu 1/30 des Einheitspreises vergütet.
Menge: 7,000 Mt

**00.00.0005 Lagerflächen des AN**
Beschaffung und Vorhaltung von Lagerflächen für
- Asphaltrückbau (einschließlich gefährlicher Abfall)
- gebrochenes Pflastermaterial
- Schichten ohne Bindemittel
- Schichten mit hydr. Bindemittel
Gesamtkapazität ca. 3.000 m3
Lagerflächen mit gebunden befestigtem Untergund.
Dauerhafte Abdeckung aus witterungsbeständigen,
reißfesten, gasdichten und gegen Verwehung gesicherten
Folien bereitstellen und wieder entfernen.
Vorhaltung für gesamte Bauzeit.
Flächen zum Abschluss der Baumaßnahme herrichten und
an Eigentümer zurückgeben, vorbehaltlose Rücknahme
nachweisen.
Menge: 1,000 Psch

**00.00.0006 Koordinierungsaufwand**
Koordinierungsaufwand
Diese Leistung beinhaltet den erforderlichen Aufwand
zur Abstimmung / Koordinierung der einzelnen Leistungen
mit den AN der gleichzeitig laufenden Arbeiten
einschließlich der im Baufeld anzutreffenden
Ver- und Entsorgungsunternehmen sowie
die Abstimmung / Koordinierung mit dem Anliegerverkehr
und dem Lieferverkehr anliegender Gewerbetreibender
Der AN führt die Abstimmungsgespräche eigenständig
durch.
Die Abstimmungen sind schriftlich zu dokumentieren.
Menge: 1,000 Psch

**00.00.0007 Anliegerinfo**
Bei Sperrungen von Zugängen und Zufahrten zu
Anliegergrundstücken sind die Anlieger min. 3 Tage vor
Beginn der Sperrung nachweislich schriftlich zu
benachrichtigen.
Menge: 1,000 Psch

**00.00.0008 Entsorgung während Bauzeit**
Restmüll-Tonnen, Blaue, Braune und Gelbe Tonnen oder Säcke der Grundstückseigentümer entsprechend dem gültigen
Abfallkalender aus den jeweiligen Sperrabschnitten
grundstücksbezogen kennzeichnen,
an den Abholungstagen (wöchentlich) zu den vom AN
eingerichteten und mit dem Entsorger abgestimmten
Sammelplätzen transportieren und nach Entleerung zu den
jeweiligen Grundstücken zurück transportieren.
Der Abtransport von Sperrmüll u.dgl. ist während der
gesamten Bauzeit sicher zu stellen.
Die Kennzeichnung der Behälter ist zu prüfen und ggf.
sind die Anwohner aufzufordern diese durchzuführen.
Menge: 1,000 Psch

**00.00.0009 Einholung Genehmigung**
Einholung der Genehmigung der Unteren
Naturschutzbehörde zur Einrichtung von
Baustelleneinrichtungs- und Zwischenlagerflächen
einschließlich Erstellung von Unterlagen für die
Antragstellung mit den notwendigen Plänen.
Die benötigten Flächen sind ohne zusätzliche Vergütung
zu beschaffen, sämtliche Kosten und Gebühren sind mit
der Pauschale abgegolten.
Die Genehmigung ist dem AG vor der Einrichtung der
Baustelle vorzulegen.
Menge: 1,000 Psch

**00.00.0010 Freistellungserklärung**
Freistellungserklärungen über den ordnungsgemäßen
Zustand der zurückgegebenen Lager- und
Baustelleneinrichtungsflächen von den Eigentümern in Schriftform einholen und an AG übergeben.
Menge: 1,000 Psch

**00.00.0011 Baustellenschild anfert. u. aufst.**
Baustelleninformationsschild einschließlich Aufstellvorrichtung nach Unterlagen des AG anfertigen und beschriften nach Entwurf des AN und Bestätigung durch AG  einschl. farbiger Wappen und Logos, zur Baustelle anfahren und standsicher aufstellen.
Erforderliche Erdarbeiten ausführen, Fundamente
herstellen. Statischen Nachweis erbringen. Bauschild
während der Bauzeit unterhalten und säubern.
Reflexions-Klasse RA1, voll retroreflektierend.
Groesse 4,20/3,00 m.
Bauschild bleibt Eigentum des AN.
Menge: 1,000 St

**00.00.0012 Baustellenschild abbauen Schild 4,0/3,0 m*Verwerten**
StL-Nr. 1010141711
Baustelleninformationsschild und Aufstellvorrichtung
abbauen, Fundamente abbrechen. Abbruchgut nach Wahl des
AN verwerten. Benutzte Fläche entsprechend dem ursprünglichen Zustand herrichten.
Größe = 4,00/3,00 m.
Baustelleninformationsschild und Aufstellvorrichtung
nach Wahl des AN verwerten.
Menge: 1,000 St

**00.00.0013 Schutz für Baumstamm herstellen StU bis 50 cm*Polst.=flex.Drai. Brett 24 mm*Höhe mind. 2,50 m Material abbauen**
StL-Nr. 11107003111201
Schutz für Baumstamm durch Mantel mit Polsterung herstellen und während der Bauzeit vor- und unterhalten.
Der Mantel darf den Baumstamm und die Wurzelanläufe
nicht berühren.
Stammumfang bis 50 cm.
Polsterung des Stammes mit flexiblen Kunststoff- Drainrohren.
Mantel aus Brettern, 24 mm dick, lückenlos befestigen.
Mantelhöhe mindestens 2,50 m.
Schutz nach Beendigung der Bauarbeiten abbauen und entfernen.
Menge: 4,000 St

**00.00.0014 Schutz für Baumstamm herstellen StU ü. 50-100 cm*Polst.=flex.Drai. Brett 24 mm*Höhe mind. 2,50 m Material abbauen**
StL-Nr. 11107003211201
Schutz für Baumstamm durch Mantel mit Polsterung herstellen und während der Bauzeit vor- und unterhalten.
Der Mantel darf den Baumstamm und die Wurzelanläufe
nicht berühren.
Stammumfang über 50 bis 100 cm.
Polsterung des Stammes mit flexiblen Kunststoff- Drainrohren.
Mantel aus Brettern, 24 mm dick, lückenlos befestigen.
Mantelhöhe mindestens 2,50 m.
Schutz nach Beendigung der Bauarbeiten abbauen und entfernen.
Menge: 3,000 St

**00.00.0015 Schutz für Baumstamm herstellen StU ü.100-150 cm*Polst.=flex.Drai. Brett 24 mm*Höhe mind. 2,50 m Material abbauen**
StL-Nr. 11107003311201
Schutz für Baumstamm durch Mantel mit Polsterung herstellen und während der Bauzeit vor- und unterhalten.
Der Mantel darf den Baumstamm und die Wurzelanläufe
nicht berühren.
Stammumfang über 100 bis 150 cm.
Polsterung des Stammes mit flexiblen Kunststoff- Drainrohren.
Mantel aus Brettern, 24 mm dick, lückenlos befestigen.
Mantelhöhe mindestens 2,50 m.
Schutz nach Beendigung der Bauarbeiten abbauen und entfernen.
Menge: 1,000 St

**00.00.0016 Schutz für Baumstamm herstellen StU ü.150-200 cm*Polst.=flex.Drai. Brett 24 mm*Höhe mind. 2,50 m Material abbauen**
StL-Nr. 11107003411201
Schutz für Baumstamm durch Mantel mit Polsterung herstellen und während der Bauzeit vor- und unterhalten.
Der Mantel darf den Baumstamm und die Wurzelanläufe
nicht berühren.
Stammumfang über 150 bis 200 cm.
Polsterung des Stammes mit flexiblen Kunststoff- Drainrohren.
Mantel aus Brettern, 24 mm dick, lückenlos befestigen.
Mantelhöhe mindestens 2,50 m.
Schutz nach Beendigung der Bauarbeiten abbauen und entfernen.
Menge: 1,000 St

**00.00.0017 Schutz für Baumstamm herstellen*Polst.=Wahl AN Brett 24 mm*Höhe mind. 2,50 m Material abbauen**
Schutz für Baumstamm durch Mantel mit Polsterung herstellen und während der Bauzeit vor- und unterhalten.
Der Mantel darf den Baumstamm und die Wurzelanläufe
nicht berühren.
Stammumfang 'ueber 200 cm bis 275 cm'

Polsterung des Stammes nach Wahl des AN.
Mantel aus Brettern, 24 mm dick, lückenlos befestigen.
Mantelhöhe mindestens 2,50 m.
Schutz nach Beendigung der Bauarbeiten abbauen und entfernen.
Menge: 1,000 St

**00.00.0018 Einsatz eines Baumpflegers**
Einsatz eines ausgebildeten Baumpflegers gemäß
Baubeschreibung während der Dauer sämtlicher
Erdarbeiten im Kronentraufbereich der Bäume.
In der Pauschale ist die Gestellung eines
Stationswagens, Motorsäge sowie die Lieferung von
Schattierungsjute, wundverschluß- und kallusfördernder
Mittel enthalten.
Der Einsatz von Kompressor mit Drucklanze einschl.
Zugmaschine zum Freilegen von wurzelanläufen ist
ebenfalls enthalten.
Die fachliche Eignung ist dem AG nachzuweisen.
Menge: 1,000 Psch

#### Titel 00.01 Verkehrssicherung/Umleitung

*Hinweis: Im Rahmen der nachfolgenden OZ werden sämtliche Aufwendungen für die Verkehrssic*
Im Rahmen der nachfolgenden OZ werden sämtliche
Aufwendungen für die Verkehrssicherung/Verkehrsführung während aller
Bauphasen abgegolten, sofern im LV nicht ausdrücklich anderweitig erwähnt.
Temporär erforderliche zusätzliche Aufwendungen sind
in die pauschale Vergütung der jeweiligen
Umleitungsstrecken einzurechnen.

*Hinweis: Teilabschnitte*
Die Erreichbarkeit der Teilabschnitte außerhalb der jeweiligen Arbeitsbereiche für den Anlieger-Kfz-Verkehr muß gewährleistet werden.
Die Umleitungsbeschilderungen beinhalten jeweils die Einrichtung von beidseitigen
Halteverboten im Verlauf der jeweiligen Streckenführung.
Die beschriebenen Bauabschnitte entsprechen dem gegenwärtigen Abstimmungsstand. Die Nummerierung stellt keine Festlegung zum zeitlichen Ablauf dar.
Sofern durch den Bieter/Auftragnehmer eine zeitparallele oder überlappende Bauausführung mehrerer Abschnitte erwogen wird, ist die Erreichbarkeit der unmittelbar anliegenden Grundstücke sowie der mittelbar betroffenen Wohnquartiere und Gewerbeflächen nachzuweisen.

*Hinweis: Leistungen der Folgepositionen für Auf- und Abbau der Verkehrssicheru*
Leistungen der Folgepositionen für Auf- und Abbau der
Verkehrssicherungsmaßnahmen

**00.01.0001 Verk.sich. kürzerer Dauer durchf.*bew. Arbeitsst. über 4 bis 8 Std.*bei Tageslicht Anordnung n. Unt.*Geb.ü.200b.300Eu.**
StL-Nr. 2110513590302115
Verkehrssicherung an Arbeitsstellen von kürzerer Dauer
betriebsfertig aufbauen, vorhalten, warten, instand
setzen, betreiben und abbauen. Vorübergehende Verkehrssicherungsmaßnahmen durchführen.

Nach RSA, Regelplan 'CII/4 (in Anlehnung)'

Für bewegliche Arbeitsstelle.
Gesamtdauer der Verkehrsführung über 4 Std. bis 8 Std.
Bei Tageslicht.
Verkehrsrechtliche Anordnung nach Unterlagen des AG
einholen und zugehörige Unterlagen erstellen. Erforderliche Ortsbesichtigungen zur Erstellung der Planunterlagen für die verkehrsrechtliche Anordnung durchführen.
Anfallende Gebühren für verkehrsrechtliche Anordnung
über 200,00 Euro bis 300,00 Euro.
Menge: 2,000 St

*Hinweis: Der Aufwand für das Umbauen der Verkehrssicherungsmaßnahmen für den Wechsel der*
Der Aufwand für das Umbauen der
Verkehrssicherungsmaßnahmen für den Wechsel der
Bauabschnitte (in Längsrichtung oder bei halbseitiger Bauweise) ist in der
Folgeposition zu berücksichtigen

**00.01.0002 Verk.sich. kürzerer Dauer durchf.*bew. Arbeitsst. über 4 bis 8 Std.*bei Tageslicht Anordnung n. Unt.*Geb.ü.200b.300Eu.**
StL-Nr. 2110513590302115
Verkehrssicherung an Arbeitsstellen von kürzerer Dauer
betriebsfertig aufbauen, vorhalten, warten, instand
setzen, betreiben und abbauen. Vorübergehende Verkehrssicherungsmaßnahmen durchführen.

Nach RSA, Regelplan 'CII/4 (in Anlehnung)'

Für bewegliche Arbeitsstelle.
Gesamtdauer der Verkehrsführung über 4 Std. bis 8 Std.
Bei Tageslicht.
Verkehrsrechtliche Anordnung nach Unterlagen des AG
einholen und zugehörige Unterlagen erstellen. Erforderliche Ortsbesichtigungen zur Erstellung der Planunterlagen für die verkehrsrechtliche Anordnung durchführen.
Anfallende Gebühren für verkehrsrechtliche Anordnung
über 200,00 Euro bis 300,00 Euro.
Menge: 2,000 St

*Hinweis: 1. Bauabschnitt ca. Stat. 0+000 - 0+220*
1. Bauabschnitt ca. Stat. 0+000 - 0+220
- Vollsperrung Dorfstraße zwischen L863 und Am Markauer Weg
- Umleitung zu den Straßen Am Pappelhain/Am Wiesengrund über Niederhofer Weg

**00.01.0003 Unterlagen für Verkehrsrechtliche Anordnung**
Erstellen der Unterlagen zur Beantragung der
Verkehrsrechtlichen Anordnung entsprechend dem
Bauvertrag (Verkehrszeichen- und Umleitungspläne einschließlich temporärer VZ-Beschilderung der Umleitungstrecken sowie verkehrstechnische Unterlagen für temporäre Knotenpunkts-, Engstellen- und/oder Fußgänger-LSA). Gebühren für Genehmigungen einschließlich
Ergänzungen/Verlängerungen sind mit der Pauschale abgegolten.
Die Gebühren für die Erteilung der verkehrsrechtlichen
Anordnung sind einzurechnen.
Zusätzliche Aufwendungen infolge von durch den AN
veranlassten Abweichungen im Bauablauf werden nicht
gesondert vergütet.
Menge: 1,000 Psch

**00.01.0004 Verkehrssicherung**
Verkehrssicherung:
Einrichtungen zur Verkehrssicherung und Verkehrsregelung nach StVO bei Bauarbeiten auf einbahnigen Strassen
unter Aufrechterhaltung des Verkehrs aufbauen, staendig
unterhalten und betreiben, ggf. umsetzen und abbauen.
6O v.H. der Pauschale werden nach betriebsfertigem Aufbau, der Rest nach Abbau der Verkehrssicherungseinrichtungen berechnet.
Sicherung mit elektrischen Warnleuchten.
Ausfuehrung nach vom AN vorgelegten Verkehrszeichenplan.
Menge: 1,000 Psch

**00.01.0005 Verkehrsschild aufstellen Ronde,Dreie.Quad. Größe 2 2 Schild+Z-Schild**
StL-Nr. o310520101132204
Verkehrsschild aufstellen und beseitigen, für die Bauzeit vorhalten und warten. Aufstellvorrichtung nach
stat. Erfordernissen. Vorübergehende Sicherungsmaßnahmen durchführen. 70 v.H. des Preises werden nach Aufstellen, der Rest nach Beseitigen vergütet.
Verkehrsschild = Ronde, Dreieck, Quadrat.
Größe 2.
Kombination = 2 Verkehrsschilder und Zusatzschild.
Retroreflektierend mit Folie der Bauart Typ 2.
Aufstellvorrichtung nach Wahl des AN aufstellen.
Aufstellhöhe = 2,2 m.
Menge: 15,000 St

**00.01.0006 Verkehrsschild verändern Schild Größe 2 Aufstellh. ü. 2 m A./i.Kraft s**
StL-Nr. o3105221223000
Vorhandenes Verkehrsschild verändern. Vorübergehende
Sicherungsmaßnahmen durchführen.
Verkehrsschild Größe 2.
Neben der Fahrbahn. Aufstellhöhe über 2 m.
Verkehrsschild außer Kraft und wieder in Kraft setzen.
Menge: 15,000 St

**00.01.0007 Verkehrsschild umsetzen Ronde,Dreie.Quad. Größe 2 2 Schild+Z-Schild Au**
StL-Nr. o3105226011314
Verkehrsschild umsetzen. Vorübergehende
Sicherungsmaßnahmen durchführen.
Verkehrsschild = Ronde, Dreieck, Quadrat.
Größe 2.
Kombination = 2 Verkehrsschilder und Zusatzschild.
Aufstellvorrichtung nach Wahl des AN aufstellen.
Aufstellhöhe = 2,2 m.
Menge: 5,000 St

**00.01.0008 Absperrschranke aufstellen Abspsch. 250x2000 Folie Typ 2 3 S**
Absperrgerät oder Warneinrichtung aufstellen und beseitigen, für die Bauzeit vorhalten, warten und betreiben.
Vorübergehende Sicherungsmaßnahmen durchführen.
70 v.H. des Preises werden nach Aufstellen, der Rest
nach Beseitigen vergütet.
Absperrschranke Größe 250x2000 mm mit Aufstellvorr.
Mit retroreflektierender Folie der Bauart Typ 2.
Mit 3 Richtstrahlern einseitig, gelbes Dauerlicht.
Mit Tastleiste.
Energieversorgung nach Wahl des AN.
Menge: 10,000 St

**00.01.0009 Mobile Absturzsicherung 500x2000 aufstellen, beseitigen und vorhalten**
Absperrgerät oder Warneinrichtung  aufstellen und beseitigen, für die Bauzeit vorhalten, warten und betreiben.
Vorübergehende Sicherungsmaßnahmen durchführen. 70 v.H.
des Preises werden nach Aufstellen, der Rest nach Be-
seitigen vergütet.
Absperrschranke Größe 500x2000 mm mit Aufstellvorr.
Mit retroreflektierender Folie der Bauart Typ 2.
Mit Tastleiste.
Menge: 115,000 St

**00.01.0010 Leitbake aufstellen Leitbake beidseit Folie Typ 2 Zwe**
StL-Nr. o310540102020401
Absperrgerät oder Warneinrichtung aufstellen und beseitigen, für die Bauzeit vorhalten, warten und betreiben.
Vorübergehende Sicherungsmaßnahmen durchführen.
70 v.H. des Preises werden nach Aufstellen, der Rest
nach Beseitigen vergütet.
Leitbake Größe 1000x250 mm beidseitig.
Mit retroreflektierender Folie der Bauart Typ 2.
Mit 1 Richtstrahler zweiseitig, Blinklicht.
Energieversorgung nach Wahl des AN.
Menge: 50,000 St

**00.01.0011 Absperrschranke umsetzen**
StL-Nr. o310541121
Absperrgerät oder Warneinrichtung umsetzen. Vorübergehende Sicherungsmaßnahmen durchführen.
Absperrschranke.
Energieversorgung mit Batterie/Akku
Menge: 10,000 St

**00.01.0012 Mobile Absturzsicherung umsetzen**
Absperrgerät oder Warneinrichtung als  umsetzen. Vorübergehende Sicherungsmaßnahmen durchführen.
mobile Absturzsicherung 500 x 2000 mm mit Tastleiste
Menge: 50,000 St

**00.01.0013 Leitbake umsetzen**
StL-Nr. o310541111
Absperrgerät oder Warneinrichtung umsetzen. Vorübergehende Sicherungsmaßnahmen durchführen.
Leitbake.
Energieversorgung mit Batterie/Akku
Menge: 50,000 St

**00.01.0014 Markierung Typ II herstellen Durchg. Strich*Breite 0,12 m Folie Gew.Kunstst*Verkehrskl. P 4 Kl.Q2/R3/RW3/S1 Rückst.entfernen**
StL-Nr. 0710531611511091
Markierung Typ II für vorübergehende Markierung herstellen und warten. Zu markierende Fläche von losem
Schmutz reinigen. Vormarkieren. Sicherungsmaßnahmen
durchführen. Abgerechnet wird der markierte Strich.
Markierung = Durchgehender Strich.
Strichbreite = 0,12 m.
Markierungsstoff = Folie, Gewebe-/Kunststoffträger.
Verkehrsklasse = P 4.
Tages-/Nachtsichtbarkeit (trocken/feucht) = Klasse Q 2/
R 3/RW 3, Griffigkeitsklasse S 1.

Unterlage 'Asphaltdecke.'

Markierungsfolie rückstandsfrei und deckenschonend entfernen. Markierungsabfall aufnehmen und der Verwertung
nach Wahl des AN zuführen.
Menge: 20,000 m

**00.01.0015 Markierung Typ II herstellen Haltlinie*Breite 0,50 m Folie Gew.Kunstst*Verkehrskl. P 4 Kl.Q2/R3/RW3/S1 Rückst.entfernen**
StL-Nr. 0710531645511091
Markierung Typ II für vorübergehende Markierung herstellen und warten. Zu markierende Fläche von losem
Schmutz reinigen. Vormarkieren. Sicherungsmaßnahmen
durchführen. Abgerechnet wird der markierte Strich.
Markierung = Haltlinie.
Strichbreite = 0,50 m.
Markierungsstoff = Folie, Gewebe-/Kunststoffträger.
Verkehrsklasse = P 4.
Tages-/Nachtsichtbarkeit (trocken/feucht) = Klasse Q 2/
R 3/RW 3, Griffigkeitsklasse S 1.

Unterlage 'Asphaltdecke.'

Markierungsfolie rückstandsfrei und deckenschonend entfernen. Markierungsabfall aufnehmen und der Verwertung
nach Wahl des AN zuführen.
Menge: 10,000 m

**00.01.0016 Transp.Lichtsignalanlage aufstellen*Versorg. n. Wahl Steuer.verk.abh.**
StL-Nr. 0710550199001002
Transportable Lichtsignalanlage einschließlich Energieversorgung aufstellen und beseitigen. Vorhalten, warten
und betreiben wird gesondert vergütet. Vorübergehende
Sicherungsmaßnahmen durchführen. 70 v.H. des Preises
werden nach betriebsfertigem Aufstellen, der Rest nach
Beseitigen vergütet.

Lichtsignalanlage 'für Engstelle mit einer
Fußgängersing- nalgruppe, Typ D.'

Energieversorgung nach Wahl des AN.
Steuerung = Verkehrsabhängig.
Menge: 1,000 St

**00.01.0017 Transportable LS-Anlage vorhalten*Versorg. n. Wahl**
StL-Nr. 07105506990001
Transportable Lichtsignalanlage vorhalten, warten und
betreiben. Vorübergehende Sicherungsmaßnahmen durchführen.

Lichtsignalanlage 'für Engstelle mit einer
Fußgängersing- nalgruppe, Verkehrsabhängig, Typ D.'

Energieversorgung nach Wahl des AN.
Menge: 100,000 d

**00.01.0018 Kontrolle der Arbeitsstellensi- cher. zwei bzw.einmal Schriftl.Dokumen**
StL-Nr. o310580111
Kontrolle der Arbeitsstellensicherung gem. ZTV-SA
durchführen. Die Kontrolle ist unmittelbar nach deren
Durchführung zu erfassen und zu dokumentieren. Arbeits-
und Hilfsmittel sind vom AN zu stellen und dem AG jederzeit zugänglich zu machen.
Kontrolle zweimal täglich, an arbeitsfreien Tagen einmal täglich.
Kontrolle durch schriftliche Dokumentation nach Unterlagen des AG.
Menge: 100,000 d

**00.01.0019 Oberboden abtragen Abtrag bis 10 cm*Abrechnung Abtrag**
StL-Nr. 121061250110
Oberboden ggf. einschließlich Vegetationsdecke abtragen
und der Verwertung nach Wahl des AN zuführen.
Dicke des Abtrages bis 10 cm.
Abgerechnet wird nach Abtragsprofilen.
Menge: 35,000 m3

**00.01.0020 Boden bzw. Fels lösen und verwerten Klasse 3 bis 5*Profilg.lösen Felsvert.M. verf.*Planum gesondert**
StL-Nr. 1210621508112000
Nicht überwachungsbedürftiger Boden bzw. Fels aus Ab-
tragsbereichen lösen, laden und der Verwertung nach
Wahl des AN zuführen. Die Herstellung von Mulden und
Gräben wird gesondert vergütet. Abgerechnet wird nach
Abtragsprofilen.
Klasse 3 bis 5.
Profilgerecht lösen.
Örtliche Vertiefungen im Planum, die beim Felsabtrag
entstehen, mit geeignetem, nicht frostempfindlichem Ma-
terial verfüllen.
Das Herstellen des Planums wird gesondert vergütet.
Menge: 35,000 m3

**00.01.0021 Planum herstellen Abweichung +-3 cm**
StL-Nr. 1210625519
Planum herstellen.
Max. Abweichung von der Sollhöhe +3/-3 cm.
Verformungsmodul 'EV2 auf der Oberfläche mind. 45 MPa.'
Menge: 350,000 m2

**00.01.0022 Boden verdichten**
StL-Nr. 1210640599
Boden verdichten.
Untergrund 'in Auskofferungen.'
Menge: 350,000 m2

**00.01.0023 Geotextil als Trennschicht verlegen**
Geotextil zum vorhandenen Untergrund verlegen.
Material = Kombigitter.
Geotextilrobustheitsklasse 4.
Überlappung mind. 0,5 m.
Verlegen längs.
Beidseitig des Verkehrsprovisorium mind. 0,5 m ins
vorhandene Gelände umklappen.
Abgerechnet wird die abgewickelte Fläche ohne
Überlappung.
Material entsprechend bauzeitlichen Ablauf wieder
aufnehmen und einer Wiederverwertung nach Wahl des AN
zuführen.
Menge: 350,000 m2

**00.01.0024 Schottertragschicht herstellen*0/32*Dicke 25 cm**
StL-Nr. 14112219919390
Schottertragschicht herstellen.
In Verkehrsflächen 'des Verkehrsprovisorium.'

Baustoffgemisch 0/32.
Verdichtungsgrad/Verformungsmodul 'Verformungsmodul EV2 auf der Oberfläche mind. 120 MPa.'

Einbaudicke = 25 cm.
Baustoffgemisch '= gebrochene natürliche Mineralstoffe.
Material entsprechend bauzeitlichen Ablauf wieder
aufnehmen und einer Wiederverwertung nach Wahl
des AN zuführen.'
Menge: 350,000 m2

**00.01.0025 Provisorium unterhalten**
Provisorium während der Bauzeit unterhalten.
In die Unterhaltung fällt die Beseitigung auftretender
Schäden in der Asphaltbefestigung.
Ausbesserung der Asphaltschadstellen mit
Asphaltmischgut nach Wahl des AN
einschließlich Abstreumaterial.
In Einzelflächen zwischen 0,5 bis 2,0 m2 ohne
räumlichen und zeitlichen Zusammenhang.
Einbaudicke bis 10 cm.
Handeinbau.
Menge: 1,000 Psch

**00.01.0026 Material liefern und einbauen Grobk. Boden Planum gesondert*Abrechng. Auftrag**
StL-Nr. 12106245200921
Material liefern, profilgerecht einbauen und verdichten.
Material = Grobkörniger Boden.
Einbaustelle 'Auftragsbereiche, Verfüllungen.'

Das Herstellen des Planums wird gesondert vergütet.
Abgerechnet wird nach Auftragsprofilen.
Menge: 35,000 m3

**00.01.0027 Oberboden liefern und andecken Alle Flächen*Abrechng. Auftrag**
StL-Nr. 121061801991
Oberboden liefern und profilgerecht andecken.
Andeckung auf Böschungen, Seitenstreifen, Trennstreifen, Mulden u.ä.
Einbau 'auf Rückbauflächen des Verkehrsprovisorium.'

Dicke der Andeckung '10 cm.'

Abgerechnet wird nach Auftragsprofilen.
Menge: 35,000 m3

**00.01.0028 Rasenansaat herstellen*Feinplanum herst. Menge 10 g/m2*Landschaftsr.m.Kr**
StL-Nr. 1110721309220200
Rasenansaat herstellen. Saatgut ohne Entmischung ausbringen und einarbeiten.
Fläche '=Rückbauflächen des Verkehrsprovisorium.'

Feinplanum herstellen.
Saatgutmenge 10 g/m2.
Regelsaatgutmischung (RSM) 7.1.2 Landschaftsrasen-
Standard mit Kräutern.
Menge: 350,000 m2

**00.01.0029 Provisorien für Fußgänger**
Schaffung von Provisorien für Fußgänger und Radfahrer
während der Bauzeit.
Der durchgehende Fußgänger-und Radfahrerverkehr sowie
der Zugang zu allen Grundstücken ist während der
gesamten Bauzeit sicher zu stellen. Die Pauschale
beinhaltet den Aufbau, das Vor-und Unterhalten sowie
den Rückbau und das Beseitigen der eingesetzten
Materialien einschließlich der erforderlichen
Absicherungen und Absperrungen.
Die Art der Befestigung ergibt sich aus den Forderungen
der Straßenverkehrsbehörde, Mindeststandard ist
Schotter mit Brechsandabdeckung.
Menge: 100,000 m2

**00.01.0030 Provisorien für Kfz**
Schaffung von Provisorien für
Kraftfahrzeuge/Baumaschinen während der Bauzeit.
Der durchgehende Verkehr sowie die Zufahrt zu allen
anliegenden Grundstücken ist während der gesamten
Bauzeit sicher zu stellen einschließlich Schaffung der
notwendigen Baustellenzufahrten.
Die Pauschale beinhaltet den Aufbau, das Vor-und
Unterhalten sowie den Rückbau und das Beseitigen
der eingesetzten Materialien einschließlich der
erforderlichen Absicherungen und Absperrungen.
Menge: 100,000 m2

**00.01.0031 Hilfsueberfahrt herst.u.beseitig.**
Hilfsueberfahrt einschl. aller Schutzeinrichtungen,
z. B. Schrammborde, Gelaender, Beschilderung,
Beleuchtung,
ueber Graeben und als provisorische Grundstückszufahrt
herstellen, fuer die Dauer der vertraglichen
Ausfuehrungsfrist vorhalten und beseitigen.
nutzbare Breite der Ueberfahrt ueber 3,00 bis 4,00 m,
Verkehrsbelastung: SLW 60
Ausfuehrung nach Wahl des AN.
Menge: 5,000 St

**00.01.0032 Hilfsüberfahrt wie vor, jedoch innerhalb der Baustelle umsetzen.**
Menge: 5,000 St

**00.01.0033 Fussg.-Bruecke herst.u.beseitig.**
StL-Nr. 7700050140110001
Fussgaengerhilfsbruecke in Gelaendehoehe
fuer oeffentlichen Verkehr
herstellen, fuer die Dauer der vertraglichen
Ausfuehrungsfrist vorhalten und beseitigen,
mit Schutzgelaender,
Nutzbreite bis 1,50 m,
Menge: 5,000 St

**00.01.0034 wie vor, jedoch umsetzen.**
Fußgängerhilfsbrücke wie vor, jedoch innerhalb der Baustelle umsetzen.
Menge: 5,000 St

**00.01.0035 Bauzaun auf- und abbauen Zaunhoehe 2,0 m Betonstahlmatten**
StL-Nr. o310121033
Bauzaun nach Angaben des AG einschl. der erforderlichen
Tore standsicher herstellen, waehrend der Bauzeit vorhalten und unterhalten sowie nach Beendigung der Bauzeit entfernen. 70 v.H. des Preises werden nach Aufstellung, der Rest nach Entfernen des Bauzaunes verguetet.
Zaunhoehe ueber Gelaende 2,0 m.
Zaun aus Betonstahlmatten.
Menge: 110,000 m

**00.01.0036 Bauzaun umbauen Zaunhoehe 2,0 m Betonstahlmatten**
StL-Nr. o310121533
Bauzaun abbauen, innerhalb der Baustelle transportieren
und nach Angabe des AG aufbauen.
Zaunhoehe ueber Gelaende 2,0 m.
Zaun aus Betonstahlmatten.
Menge: 110,000 m

*Hinweis: 2. Bauabschnitt ca. Stat. 0+220 - 0+512*
2. Bauabschnitt ca. Stat. 0+220 - 0+512
- Vollsperrung Dorfstraße zwischen Markauer Weg und Bauende
- Umleitung zur Straße Am Pappelhain über Am Markauer Weg

**00.01.0037 Unterlagen für Verkehrsrechtliche Anordnung**
Erstellen der Unterlagen zur Beantragung der
Verkehrsrechtlichen Anordnung entsprechend dem
Bauvertrag (Verkehrszeichen- und Umleitungspläne einschließlich temporärer VZ-Beschilderung der Umleitungstrecken sowie verkehrstechnische Unterlagen für temporäre Knotenpunkts-, Engstellen- und/oder Fußgänger-LSA). Gebühren für Genehmigungen einschließlich
Ergänzungen/Verlängerungen sind mit der Pauschale abgegolten.
Die Gebühren für die Erteilung der verkehrsrechtlichen
Anordnung sind einzurechnen.
Zusätzliche Aufwendungen infolge von durch den AN
veranlassten Abweichungen im Bauablauf werden nicht
gesondert vergütet.
Menge: 1,000 Psch

**00.01.0038 Verkehrssicherung**
Verkehrssicherung:
Einrichtungen zur Verkehrssicherung und Verkehrsregelung nach StVO bei Bauarbeiten auf einbahnigen Strassen
unter Aufrechterhaltung des Verkehrs aufbauen, staendig
unterhalten und betreiben, ggf. umsetzen und abbauen.
6O v.H. der Pauschale werden nach betriebsfertigem Aufbau, der Rest nach Abbau der Verkehrssicherungseinrichtungen berechnet.
Sicherung mit elektrischen Warnleuchten.
Ausfuehrung nach vom AN vorgelegten Verkehrszeichenplan.
Menge: 1,000 Psch

**00.01.0039 Verkehrsschild aufstellen Ronde,Dreie.Quad. Größe 2 2 Schild+Z-Schild**
StL-Nr. o310520101132204
Verkehrsschild aufstellen und beseitigen, für die Bauzeit vorhalten und warten. Aufstellvorrichtung nach
stat. Erfordernissen. Vorübergehende Sicherungsmaßnahmen durchführen. 70 v.H. des Preises werden nach Aufstellen, der Rest nach Beseitigen vergütet.
Verkehrsschild = Ronde, Dreieck, Quadrat.
Größe 2.
Kombination = 2 Verkehrsschilder und Zusatzschild.
Retroreflektierend mit Folie der Bauart Typ 2.
Aufstellvorrichtung nach Wahl des AN aufstellen.
Aufstellhöhe = 2,2 m.
Menge: 15,000 St

**00.01.0040 Verkehrsschild verändern Schild Größe 2 Aufstellh. ü. 2 m A./i.Kraft s**
StL-Nr. o3105221223000
Vorhandenes Verkehrsschild verändern. Vorübergehende
Sicherungsmaßnahmen durchführen.
Verkehrsschild Größe 2.
Neben der Fahrbahn. Aufstellhöhe über 2 m.
Verkehrsschild außer Kraft und wieder in Kraft setzen.
Menge: 15,000 St

**00.01.0041 Verkehrsschild umsetzen Ronde,Dreie.Quad. Größe 2 2 Schild+Z-Schild Au**
StL-Nr. o3105226011314
Verkehrsschild umsetzen. Vorübergehende
Sicherungsmaßnahmen durchführen.
Verkehrsschild = Ronde, Dreieck, Quadrat.
Größe 2.
Kombination = 2 Verkehrsschilder und Zusatzschild.
Aufstellvorrichtung nach Wahl des AN aufstellen.
Aufstellhöhe = 2,2 m.
Menge: 5,000 St

**00.01.0042 Absperrschranke aufstellen Abspsch. 250x2000 Folie Typ 2 3 S**
StL-Nr. o310540115020611
Absperrgerät oder Warneinrichtung aufstellen und beseitigen, für die Bauzeit vorhalten, warten und betreiben.
Vorübergehende Sicherungsmaßnahmen durchführen.
70 v.H. des Preises werden nach Aufstellen, der Rest
nach Beseitigen vergütet.
Absperrschranke Größe 250x2000 mm mit Aufstellvorr.
Mit retroreflektierender Folie der Bauart Typ 2.
Mit 3 Richtstrahlern einseitig, gelbes Dauerlicht.
Mit Tastleiste.
Energieversorgung nach Wahl des AN.
Menge: 10,000 St

**00.01.0043 Mobile Absturzsicherung 500x2000 aufstellen, beseitigen und vorhalten**
Absperrgerät oder Warneinrichtung  aufstellen und beseitigen, für die Bauzeit vorhalten, warten und betreiben.
Vorübergehende Sicherungsmaßnahmen durchführen. 70 v.H.
des Preises werden nach Aufstellen, der Rest nach Be-
seitigen vergütet.
Absperrschranke Größe 500x2000 mm mit Aufstellvorr.
Mit retroreflektierender Folie der Bauart Typ 2.
Mit Tastleiste.
Menge: 150,000 St

**00.01.0044 Leitbake aufstellen Leitbake beidseit Folie Typ 2 Zwe**
StL-Nr. o310540102020401
Absperrgerät oder Warneinrichtung aufstellen und beseitigen, für die Bauzeit vorhalten, warten und betreiben.
Vorübergehende Sicherungsmaßnahmen durchführen.
70 v.H. des Preises werden nach Aufstellen, der Rest
nach Beseitigen vergütet.
Leitbake Größe 1000x250 mm beidseitig.
Mit retroreflektierender Folie der Bauart Typ 2.
Mit 1 Richtstrahler zweiseitig, Blinklicht.
Energieversorgung nach Wahl des AN.
Menge: 50,000 St

**00.01.0045 Absperrschranke umsetzen**
StL-Nr. o310541121
Absperrgerät oder Warneinrichtung umsetzen. Vorübergehende Sicherungsmaßnahmen durchführen.
Absperrschranke.
Energieversorgung mit Batterie/Akku
Menge: 10,000 St

**00.01.0046 Mobile Absturzsicherung umsetzen**
Absperrgerät oder Warneinrichtung als  umsetzen. Vorübergehende Sicherungsmaßnahmen durchführen.
mobile Absturzsicherung 500 x 2000 mm mit Tastleiste
Menge: 50,000 St

**00.01.0047 Leitbake umsetzen**
StL-Nr. o310541111
Absperrgerät oder Warneinrichtung umsetzen. Vorübergehende Sicherungsmaßnahmen durchführen.
Leitbake.
Energieversorgung mit Batterie/Akku
Menge: 50,000 St

**00.01.0048 Kontrolle der Arbeitsstellensi- cher. zwei bzw.einmal Schriftl.Dokumen**
StL-Nr. o310580111
Kontrolle der Arbeitsstellensicherung gem. ZTV-SA
durchführen. Die Kontrolle ist unmittelbar nach deren
Durchführung zu erfassen und zu dokumentieren. Arbeits-
und Hilfsmittel sind vom AN zu stellen und dem AG jederzeit zugänglich zu machen.
Kontrolle zweimal täglich, an arbeitsfreien Tagen einmal täglich.
Kontrolle durch schriftliche Dokumentation nach Unterlagen des AG.
Menge: 100,000 d

**00.01.0049 Trennlage herstellen**
Trennlage aus Geotextilbaustoffen als Dammunterlage
herstellen und nach Rückbau des Provisoriums
zurückbauen. Vliesstoff der GRK 3.
Menge: 450,000 m2

**00.01.0050 Provisorien für Fußgänger**
Schaffung von Provisorien für Fußgänger und Radfahrer
während der Bauzeit.
Der durchgehende Fußgänger-und Radfahrerverkehr sowie
der Zugang zu allen Grundstücken ist während der
gesamten Bauzeit sicher zu stellen. Die Pauschale
beinhaltet den Aufbau, das Vor-und Unterhalten sowie
den Rückbau und das Beseitigen der eingesetzten
Materialien einschließlich der erforderlichen
Absicherungen und Absperrungen.
Die Art der Befestigung ergibt sich aus den Forderungen
der Straßenverkehrsbehörde, Mindeststandard ist
Schotter mit Brechsandabdeckung.
Menge: 450,000 m2

**00.01.0051 Provisorien für Kfz**
Schaffung von Provisorien für
Kraftfahrzeuge/Baumaschinen während der Bauzeit.
Der durchgehende Verkehr sowie die Zufahrt zu allen
anliegenden Grundstücken ist während der gesamten
Bauzeit sicher zu stellen einschließlich Schaffung der
notwendigen Baustellenzufahrten.
Die Pauschale beinhaltet den Aufbau, das Vor-und
Unterhalten sowie den Rückbau und das Beseitigen
der eingesetzten Materialien einschließlich der
erforderlichen Absicherungen und Absperrungen.
Menge: 125,000 m2

**00.01.0052 Hilfsueberfahrt herst.u.beseitig.**
Hilfsueberfahrt einschl. aller Schutzeinrichtungen,
z. B. Schrammborde, Gelaender, Beschilderung,
Beleuchtung,
ueber Graeben und als provisorische Grundstückszufahrt
herstellen, fuer die Dauer der vertraglichen
Ausfuehrungsfrist vorhalten und beseitigen.
nutzbare Breite der Ueberfahrt ueber 3,00 bis 4,00 m,
Verkehrsbelastung: SLW 60
Ausfuehrung nach Wahl des AN.
Menge: 5,000 St

**00.01.0053 Hilfsüberfahrt wie vor, jedoch innerhalb der Baustelle umsetzen.**
Menge: 5,000 St

**00.01.0054 Fussg.-Bruecke herst.u.beseitig.**
StL-Nr. 7700050140110001
Fussgaengerhilfsbruecke in Gelaendehoehe
fuer oeffentlichen Verkehr
herstellen, fuer die Dauer der vertraglichen
Ausfuehrungsfrist vorhalten und beseitigen,
mit Schutzgelaender,
Nutzbreite bis 1,50 m,
Menge: 5,000 St

**00.01.0055 wie vor, jedoch umsetzen.**
Fußgängerhilfsbrücke wie vor, jedoch innerhalb der Baustelle umsetzen.
Menge: 5,000 St

**00.01.0056 Bauzaun auf- und abbauen Zaunhoehe 2,0 m Betonstahlmatten**
StL-Nr. o310121033
Bauzaun nach Angaben des AG einschl. der erforderlichen
Tore standsicher herstellen, waehrend der Bauzeit vorhalten und unterhalten sowie nach Beendigung der Bauzeit entfernen. 70 v.H. des Preises werden nach Aufstellung, der Rest nach Entfernen des Bauzaunes verguetet.
Zaunhoehe ueber Gelaende 2,0 m.
Zaun aus Betonstahlmatten.
Menge: 150,000 m

**00.01.0057 Bauzaun umbauen Zaunhoehe 2,0 m Betonstahlmatten**
StL-Nr. o310121533
Bauzaun abbauen, innerhalb der Baustelle transportieren
und nach Angabe des AG aufbauen.
Zaunhoehe ueber Gelaende 2,0 m.
Zaun aus Betonstahlmatten.
Menge: 150,000 m

*Hinweis: 3. Bauabschnitt Niederhofer Weg*
3. Bauabschnitt Niederhofer Weg
- Vollsperrung für Rückbau/Neubau Aufpflasterung
- Halbseitige Sperrung für Herstellung der Ausweichstellen mit VZ-gestützter Engstellenregelung

**00.01.0058 Unterlagen für Verkehrsrechtliche Anordnung**
Erstellen der Unterlagen zur Beantragung der
Verkehrsrechtlichen Anordnung entsprechend dem
Bauvertrag (Verkehrszeichen- und Umleitungspläne einschließlich temporärer VZ-Beschilderung der Umleitungstrecken sowie verkehrstechnische Unterlagen für temporäre Knotenpunkts-, Engstellen- und/oder Fußgänger-LSA). Gebühren für Genehmigungen einschließlich
Ergänzungen/Verlängerungen sind mit der Pauschale abgegolten.
Die Gebühren für die Erteilung der verkehrsrechtlichen
Anordnung sind einzurechnen.
Zusätzliche Aufwendungen infolge von durch den AN
veranlassten Abweichungen im Bauablauf werden nicht
gesondert vergütet.
Menge: 1,000 Psch

**00.01.0059 Verkehrssicherung**
Verkehrssicherung:
Einrichtungen zur Verkehrssicherung und Verkehrsregelung nach StVO bei Bauarbeiten auf einbahnigen Strassen
unter Aufrechterhaltung des Verkehrs aufbauen, staendig
unterhalten und betreiben, ggf. umsetzen und abbauen.
6O v.H. der Pauschale werden nach betriebsfertigem Aufbau, der Rest nach Abbau der Verkehrssicherungseinrichtungen berechnet.
Sicherung mit elektrischen Warnleuchten.
Ausfuehrung nach vom AN vorgelegten Verkehrszeichenplan.
Menge: 1,000 Psch

**00.01.0060 Verkehrsschild aufstellen Ronde,Dreie.Quad. Größe 2 2 Schild+Z-Schild**
StL-Nr. o310520101132204
Verkehrsschild aufstellen und beseitigen, für die Bauzeit vorhalten und warten. Aufstellvorrichtung nach
stat. Erfordernissen. Vorübergehende Sicherungsmaßnahmen durchführen. 70 v.H. des Preises werden nach Aufstellen, der Rest nach Beseitigen vergütet.
Verkehrsschild = Ronde, Dreieck, Quadrat.
Größe 2.
Kombination = 2 Verkehrsschilder und Zusatzschild.
Retroreflektierend mit Folie der Bauart Typ 2.
Aufstellvorrichtung nach Wahl des AN aufstellen.
Aufstellhöhe = 2,2 m.
Menge: 10,000 St

**00.01.0061 Verkehrsschild verändern Schild Größe 2 Aufstellh. ü. 2 m A./i.Kraft s**
StL-Nr. o3105221223000
Vorhandenes Verkehrsschild verändern. Vorübergehende
Sicherungsmaßnahmen durchführen.
Verkehrsschild Größe 2.
Neben der Fahrbahn. Aufstellhöhe über 2 m.
Verkehrsschild außer Kraft und wieder in Kraft setzen.
Menge: 10,000 St

**00.01.0062 Verkehrsschild umsetzen Ronde,Dreie.Quad. Größe 2 2 Schild+Z-Schild Au**
StL-Nr. o3105226011314
Verkehrsschild umsetzen. Vorübergehende
Sicherungsmaßnahmen durchführen.
Verkehrsschild = Ronde, Dreieck, Quadrat.
Größe 2.
Kombination = 2 Verkehrsschilder und Zusatzschild.
Aufstellvorrichtung nach Wahl des AN aufstellen.
Aufstellhöhe = 2,2 m.
Menge: 5,000 St

**00.01.0063 Absperrschranke aufstellen Abspsch. 250x2000 Folie Typ 2 3 S**
StL-Nr. o310540115020611
Absperrgerät oder Warneinrichtung aufstellen und beseitigen, für die Bauzeit vorhalten, warten und betreiben.
Vorübergehende Sicherungsmaßnahmen durchführen.
70 v.H. des Preises werden nach Aufstellen, der Rest
nach Beseitigen vergütet.
Absperrschranke Größe 250x2000 mm mit Aufstellvorr.
Mit retroreflektierender Folie der Bauart Typ 2.
Mit 3 Richtstrahlern einseitig, gelbes Dauerlicht.
Mit Tastleiste.
Energieversorgung nach Wahl des AN.
Menge: 5,000 St

**00.01.0064 Mobile Absturzsicherung 500x2000 aufstellen, beseitigen und vorhalten**
Absperrgerät oder Warneinrichtung  aufstellen und beseitigen, für die Bauzeit vorhalten, warten und betreiben.
Vorübergehende Sicherungsmaßnahmen durchführen. 70 v.H.
des Preises werden nach Aufstellen, der Rest nach Be-
seitigen vergütet.
Absperrschranke Größe 500x2000 mm mit Aufstellvorr.
Mit retroreflektierender Folie der Bauart Typ 2.
Mit Tastleiste.
Menge: 20,000 St

**00.01.0065 Leitbake aufstellen Leitbake beidseit Folie Typ 2 Zwe**
StL-Nr. o310540102020401
Absperrgerät oder Warneinrichtung aufstellen und beseitigen, für die Bauzeit vorhalten, warten und betreiben.
Vorübergehende Sicherungsmaßnahmen durchführen.
70 v.H. des Preises werden nach Aufstellen, der Rest
nach Beseitigen vergütet.
Leitbake Größe 1000x250 mm beidseitig.
Mit retroreflektierender Folie der Bauart Typ 2.
Mit 1 Richtstrahler zweiseitig, Blinklicht.
Energieversorgung nach Wahl des AN.
Menge: 30,000 St

**00.01.0066 Absperrschranke umsetzen**
StL-Nr. o310541121
Absperrgerät oder Warneinrichtung umsetzen. Vorübergehende Sicherungsmaßnahmen durchführen.
Absperrschranke.
Energieversorgung mit Batterie/Akku
Menge: 15,000 St

**00.01.0067 Mobile Absturzsicherung umsetzen**
Absperrgerät oder Warneinrichtung als  umsetzen. Vorübergehende Sicherungsmaßnahmen durchführen.
mobile Absturzsicherung 500 x 2000 mm mit Tastleiste
Menge: 20,000 St

**00.01.0068 Leitbake umsetzen**
StL-Nr. o310541111
Absperrgerät oder Warneinrichtung umsetzen. Vorübergehende Sicherungsmaßnahmen durchführen.
Leitbake.
Energieversorgung mit Batterie/Akku
Menge: 60,000 St

**00.01.0069 Kontrolle der Arbeitsstellensi- cher. zwei bzw.einmal Schriftl.Dokumen**
StL-Nr. o310580111
Kontrolle der Arbeitsstellensicherung gem. ZTV-SA
durchführen. Die Kontrolle ist unmittelbar nach deren
Durchführung zu erfassen und zu dokumentieren. Arbeits-
und Hilfsmittel sind vom AN zu stellen und dem AG jederzeit zugänglich zu machen.
Kontrolle zweimal täglich, an arbeitsfreien Tagen einmal täglich.
Kontrolle durch schriftliche Dokumentation nach Unterlagen des AG.
Menge: 30,000 d

**00.01.0070 Trennlage herstellen**
Trennlage aus Geotextilbaustoffen als Dammunterlage
herstellen und nach Rückbau des Provisoriums
zurückbauen. Vliesstoff der GRK 3.
Menge: 100,000 m2

**00.01.0071 Provisorien für Fußgänger**
Schaffung von Provisorien für Fußgänger und Radfahrer
während der Bauzeit.
Der durchgehende Fußgänger-und Radfahrerverkehr sowie
der Zugang zu allen Grundstücken ist während der
gesamten Bauzeit sicher zu stellen. Die Pauschale
beinhaltet den Aufbau, das Vor-und Unterhalten sowie
den Rückbau und das Beseitigen der eingesetzten
Materialien einschließlich der erforderlichen
Absicherungen und Absperrungen.
Die Art der Befestigung ergibt sich aus den Forderungen
der Straßenverkehrsbehörde, Mindeststandard ist
Schotter mit Brechsandabdeckung.
Menge: 150,000 m2

**00.01.0072 Provisorien für Kfz**
Schaffung von Provisorien für
Kraftfahrzeuge/Baumaschinen während der Bauzeit.
Der durchgehende Verkehr sowie die Zufahrt zu allen
anliegenden Grundstücken ist während der gesamten
Bauzeit sicher zu stellen einschließlich Schaffung der
notwendigen Baustellenzufahrten.
Die Pauschale beinhaltet den Aufbau, das Vor-und
Unterhalten sowie den Rückbau und das Beseitigen
der eingesetzten Materialien einschließlich der
erforderlichen Absicherungen und Absperrungen.
Menge: 50,000 m2

**00.01.0073 Bauzaun auf- und abbauen Zaunhoehe 2,0 m Betonstahlmatten**
StL-Nr. o310121033
Bauzaun nach Angaben des AG einschl. der erforderlichen
Tore standsicher herstellen, waehrend der Bauzeit vorhalten und unterhalten sowie nach Beendigung der Bauzeit entfernen. 70 v.H. des Preises werden nach Aufstellung, der Rest nach Entfernen des Bauzaunes verguetet.
Zaunhoehe ueber Gelaende 2,0 m.
Zaun aus Betonstahlmatten.
Menge: 50,000 m

**00.01.0074 Bauzaun umbauen Zaunhoehe 2,0 m Betonstahlmatten**
StL-Nr. o310121533
Bauzaun abbauen, innerhalb der Baustelle transportieren
und nach Angabe des AG aufbauen.
Zaunhoehe ueber Gelaende 2,0 m.
Zaun aus Betonstahlmatten.
Menge: 50,000 m

*Hinweis: Leistungen der Folgeposition für Herstellung der endgültigen Fahrbahnmarkierung*

**00.01.0075 Verk.sich. kürzerer Dauer durchf.*bew. Arbeitsst. über 4 bis 8 Std.*bei Tageslicht Anordnung n. Unt.*Geb.ü.200b.300Eu.**
StL-Nr. 2110513590302115
Verkehrssicherung an Arbeitsstellen von kürzerer Dauer
betriebsfertig aufbauen, vorhalten, warten, instand
setzen, betreiben und abbauen. Vorübergehende Verkehrssicherungsmaßnahmen durchführen.

Nach RSA, Regelplan 'CII/4 (in Anlehnung)'

Für bewegliche Arbeitsstelle.
Gesamtdauer der Verkehrsführung über 4 Std. bis 8 Std.
Bei Tageslicht.
Verkehrsrechtliche Anordnung nach Unterlagen des AG
einholen und zugehörige Unterlagen erstellen. Erforderliche Ortsbesichtigungen zur Erstellung der Planunterlagen für die verkehrsrechtliche Anordnung durchführen.
Anfallende Gebühren für verkehrsrechtliche Anordnung
über 200,00 Euro bis 300,00 Euro.
Menge: 1,000 St

*Hinweis: Großräumige Umleitung: Niederhofer Weg - B5 - L863 (Ketziner Straße) - Dorfstraße*
Großräumige Umleitung:
Niederhofer Weg - B5 - L863 (Ketziner Straße) - Dorfstraße und Gegenrichtung
Länge der Umleitung = ca. 6,0 km in jede Richtung

**00.01.0076 Verkehrsrechtliche Anordnung einh. Geb.ü.200b.300Eu.**
StL-Nr. 2110592005
Verkehrsrechtliche Anordnung für Einrichtung und Be-
trieb der Verkehrssicherung sämtlicher Abschnitte des
Leistungsverzeichnisses nach Unterlagen des AG einholen
und zugehörige Unterlagen erstellen. Erforderliche
Ortsbesichtigungen zur Erstellung der Planunterlagen
durchführen.
Anfallende Gebühren über 200,00 Euro bis 300,00 Euro.
Menge: 1,000 psch

*Hinweis: Leistungen der Folgepositionen für Auf- und Abbau der Umleitungsbesch*
Leistungen der Folgepositionen für Auf- und Abbau der
Umleitungsbeschilderung/Planskizzen

**00.01.0077 Verk.sich. kürzerer Dauer durchf.*bew. Arbeitsst. über 4 bis 8 Std.*bei Tageslicht Anordnung n. Unt.*Geb.ü.200b.300Eu.**
Verkehrssicherung an Arbeitsstellen von kürzerer Dauer
betriebsfertig aufbauen, vorhalten, warten, instand
setzen, betreiben und abbauen. Vorübergehende Verkehrssicherungsmaßnahmen durchführen.
(21)Nach RSA, Regelplan 'CII/3 (in Anlehnung)'

Für bewegliche Arbeitsstelle.
Gesamtdauer der Verkehrsführung über 4 Std. bis 8 Std.
Bei Tageslicht.
Verkehrsrechtliche Anordnung nach Unterlagen des AG
einholen und zugehörige Unterlagen erstellen. Erforderliche Ortsbesichtigungen zur Erstellung der Planunterlagen für die verkehrsrechtliche Anordnung durchführen.
Anfallende Gebühren für verkehrsrechtliche Anordnung
über 200,00 Euro bis 300,00 Euro.
Menge: 2,000 St

*Hinweis: Aufwand für Umbauen/ Anpassen der Umleitung für den Wechsel der BA bei halbseitiger*
Aufwand für Umbauen/ Anpassen der Umleitung für den
Wechsel der BA bei halbseitiger Bauweise einschl.
Aufstellvorrichtungen/Planzkizzen usw. umbauen.
Verkehrsführung siehe oben

**00.01.0078 Verk.sich. kürzerer Dauer durchf.*bew. Arbeitsst. über 4 bis 8 Std.*bei Tageslicht Anordnung n. Unt.*Geb.ü.200b.300Eu.**
Verkehrssicherung an Arbeitsstellen von kürzerer Dauer
betriebsfertig aufbauen, vorhalten, warten, instand
setzen, betreiben und abbauen. Vorübergehende Verkehrssicherungsmaßnahmen durchführen.
(21)Nach RSA, Regelplan 'CII/3 (in Anlehnung)'

Für bewegliche Arbeitsstelle.
Gesamtdauer der Verkehrsführung über 4 Std. bis 8 Std.
Bei Tageslicht.
Verkehrsrechtliche Anordnung nach Unterlagen des AG
einholen und zugehörige Unterlagen erstellen. Erforderliche Ortsbesichtigungen zur Erstellung der Planunterlagen für die verkehrsrechtliche Anordnung durchführen.
Anfallende Gebühren für verkehrsrechtliche Anordnung
über 200,00 Euro bis 300,00 Euro.
Menge: 1,000 St

*Hinweis: für die Umleitung*

**00.01.0079 Verkehrssicherung läng.Dauer durchf Umleitungsstrecke*Verk.konzept AG außer/in Kraft s.*umsetzen nach AN**
Verkehrssicherung längerer Dauer betriebsfertig aufbauen, vorhalten, warten, instand setzen, betreiben, kontrollieren und abbauen. Vorübergehende Verkehrssicherungsmaßnahmen durchführen. Vorübergehende Markierung,
transportable Lichtsignalanlage, bauliches Leitelement,
mobile Stauwarnanlage, LED-Anzeigetafel und transportable Schutzeinrichtung werden gesondert vergütet.
Verkehrssicherung an Umleitungsstrecke.
Verkehrszeichenpläne erstellen.
Vorhandene Verkehrsschilder nach Unterlagen des AG außer Kraft und wieder in Kraft setzen.
Verkehrssicherung nach Disposition des AN umsetzen.
(51)Einsatzzeit 'bis 180 Tage'
Menge: 1,000 psch

**00.01.0080 Verkehrstafel aufb., abb., vorh. Planskizze Z.458*Tafel über 2-4 m2 Typ RA2*profilverstärkt Höhe 2,20 m**
Verkehrstafel aufbauen, vorhalten, warten, instand setzen und abbauen. Aufstellvorrichtung nach statischen
und konstruktiven Erfordernissen. Vorübergehende Verkehrssicherungsmaßnahmen durchführen. Die Kontrolle
wird gesondert vergütet.
Verkehrstafel = Planskizze Zeichen 458 nach Unterlagen
des AG.
Größe über 2,00 bis 4,00 m2 nach Unterlagen des AG.
Retroreflektierend mit Folie Klasse RA2.
Randausbildung = profilverstärkt.
Aufstellhöhe über der Verkehrsfläche = 2,20 m.
(51)Einsatzzeit 'bis 180 Tage'
Menge: 6,000 St

**00.01.0081 Verkehrstafel aufb., abb., vorh. Typ RA2*profilverstärkt*Höhe 2,20 m**
Verkehrstafel aufbauen, vorhalten, warten, instand setzen und abbauen. Aufstellvorrichtung nach statischen
und konstruktiven Erfordernissen. Vorübergehende Verkehrssicherungsmaßnahmen durchführen. Die Kontrolle
wird gesondert vergütet.
(21)Verkehrstafel '= Rechteck, weißgrundig mit Datumsangabe
für Baubeginn/Beginn der
Verkehrseinschränkung'

(22)Größe 'H x B = 1250 x ca. 500 mm'

Retroreflektierend mit Folie Klasse RA2.
Randausbildung = profilverstärkt.
(41)Aufstellvorrichtung 'vorhanden. Anbringung als Aufsatz
auf Plantafel
oder Zusatzzeichen unter Plantafel wie vor'

Aufstellhöhe über der Verkehrsfläche = 2,20 m.
(51)Einsatzzeit 'bis 180 Tage'
Menge: 6,000 St

**00.01.0082 Verkehrsschild aufb., abb., vorh. Ronde,Dreie.Quad.*Größe 2 Typ RA2*Höhe 2,20 m**
Verkehrsschild aufbauen, vorhalten, warten, instand
setzen und abbauen. Aufstellvorrichtung nach statischen
Erfordernissen. Vorübergehende Verkehrssicherungsmaßnahmen durchführen. Die Kontrolle wird gesondert
vergütet.
Verkehrsschild = Ronde, Dreieck, Quadrat.
Größe 2.
Retroreflektierend mit Folie Klasse RA2.
Aufstellhöhe über der Verkehrsfläche = 2,20 m.
(51)Einsatzzeit 'bis 180 Tage'
Menge: 10,000 St

**00.01.0083 Verkehrsschild verändern Schild Größe 2*Höhe über 2,00 m a./i.Kraft setzen**
StL-Nr. 211052102230
Vorhandenes Verkehrsschild verändern, vorhalten, warten
und instand setzen. Vorübergehende Verkehrssicherungsmaßnahmen durchführen. Die Kontrolle wird gesondert
vergütet.
Verkehrsschild Größe 2.
Neben der Fahrbahn. Aufstellhöhe über 2,00 m.
Verkehrsschild berührungslos außer Kraft und wieder in
Kraft setzen.
Menge: 10,000 St

**00.01.0084 Verkehrsschild umsetzen Ronde,Dreie.Quad.*Größe 2 Höhe 2,20 m**
StL-Nr. 211052131204
Verkehrsschild innerhalb des Arbeitsstellenbereiches
umsetzen. Vorübergehende Verkehrssicherungsmaßnahmen
durchführen.
Verkehrsschild = Ronde, Dreieck, Quadrat.
Größe 2.
Aufstellhöhe über der Verkehrsfläche = 2,20 m.
Menge: 5,000 St

**00.01.0085 Warnposten stellen**
Warnposten stellen für die Sicherung der Arbeitsstelle.
Angeboten wird fuer die Bedienungsstunde ein
Verrechnungssatz, der saemtliche Aufwendungen enthaelt,
insbesondere den tatsaechlichen Lohn fuer eine
Taetigkeit innerhalb und ausserhalb der
Regelarbeitszeit einschl. vermoegenswirksamer
Leistungen mit den Zuschlaegen fuer Gemeinkosten
(Sozialkassenbeitraege, Winterbauumlage und dgl.) sowie
Lohnnebenkosten. Er gilt unabhaengig von der Anzahl der
abgerechneten Stunden. innerhalb und außerhalb der
regulären Arbeitszeit.
Menge: 10,000 h

**00.01.0086 Verrechnungssatz Fahrb.Absperrtafel**
Stundenverrechnungssatz für Verkehrssicherungsmaßnahmen
auf Anordnung des AG. Der Verrechnungssatz fuer das
jeweilige Geraet umfasst saemtliche Aufwendungen fuer
den Einsatz, insbesondere Geraetevorhalte- und
Betriebsstoffkosten sowie saemt- liche Zuschlaege
einschliesslich der Kosten fuer das Bedienungspersonal.
Der Verrechnungssatz gilt fuer das zum Zeitpunkt des
Abrufes einsatzbereit auf der Baustelle befindliche
Baugeraet. Verguetet werden die tatsaechlich
geleisteten Arbeitsstunden. Fahrbare Absperrtafel (Z
615 bzw. Z 616) Erforderliches Zugfahrzeug einschließlich Bedienung wird nicht gesondert vergütet
Menge: 10,000 h

**00.01.0087 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.

Dokumentation der Kontrolle 'schriftlich oder
elektronisch (nach Abstimmung mit dem AG)'
Menge: 180,000 d

#### Titel 00.02 Prüfung/Dokumentation

**00.02.0001 Festpunktfeld erstellen**
Erstellen eines Festpunktfeldes.
Entlang der Baustrecke sind entsprechende Festpunkte
(mind. 3 Stück) gemäß RVerm 2025 anzulegen. Dem AG
sind folgende Unterlagen und Nachweise zu übergeben:
-Festpunktübersicht der angelegten Festpunkte sowie der
verwendeten amtlichen Höhenfestpunkte
-Einmessskizzen der angelegten Festpunkte
-Koordinatenverzeichnis der angelegten Festpunkte
-Berechnungs- und Mittelungsnachweise für die
Lagekomponente (mehrfache GNSS-Messung, Polygonzug,
Netzausgleich etc.)
-Berechnungsnachweise für die
Höhenkomponente(Nivellement mit Anschluss an vorab
kontrollierte amtlichen Höhenfestpunkte,
Berechnungsnachweis mit Angabe der entsprechenden
Abschlussfehler)
Der Abstand der anzulegenden Festpunkte soll abweichend
von der RVerm einen Punkteabstand von 200 m nicht
überschreiten.
Die Übersicht der amtlichen Höhenfestpunkte werden dem
AG mit übergeben.
Menge: 1,000 psch

**00.02.0002 Vorhandenes Festpunktfeld erhalten**
Vorhandenes Festpunktfeld erhalten, pflegen, fortführen
und übergeben.
Das vom AG übergebene Festpunktfeld wird während
der Baumaßnahme erhalten und gepflegt.
Vernichtete Festpunkte werden erneuert. Die entsprechenden Auswerte- und  Berechnungsnachweise der Lage-
und Höhenbestimmung sind dem AG zu übergeben.
Die Anforderungender RAS-Verm sind bei der Punktbestimmung anzuwenden. Die neu angelegten Festpunkte werden unterirdisch wie folgt vermarkt:
(Kreuz)Anker, AP-Platten oder-Pfeiler (z.B. Soester
Bodenplatte, Polygonstein aus Beton), DuoBloc- oder
Vario-Köpfe etc. Die Abschlußköpfe ermöglichen ein
exaktes Zentrieren  und sauberes Nivellieren.
Nach Abschluß der Baumaßnahme wird dem AG
das vollständige und wiederhergestellte Festpunktfeld in den jeweils amtlichen Lage- und Höhenbezugssystemen übergeben.
Folgende Festpunktabstände sind zwingend einzuhalten:
-Außerorts: max. 200 m Punktabstand
-Innerorts und in Knotenbereichen: max. 150 m
Punktbstand
Folgende Unterlagen Unterlagen sind dem AG analog und
digital (im pdf-Format) zur Verfügung zu stellen:
-Festpunktübersicht, Einmessskizzen und Koordinatenverzeichnisse
-Berechnungsnachweise, aus denen die erreichte
 Genauigkeit zu entnehmen sind (z.B. Qualitätsreport
 der DGNSS-Messung, Protokoll der Mittelbildung,
 Polygonzugsberechnung, Netzausgleichung,
 Nivellementsberechnung etc.)
Menge: 1,000 Psch

**00.02.0003 Erhaltung Festpunktfeld**
Erhalten, Pflegen und Fortführen des vom AN angelegten
Lage- und Höhenfestpunktfeldes. Erneuerung vernichteter
Festpunkte. Dies gilt auch für Festpunkte, die sich bei
Übergabe in einem Bereich befinden, der durch
Bauarbeiten betroffen ist und diese dadurch evtl.
vernichtet werden. Vorlage von Auswerte- und
Berechnungsnachweisen der Lage- und Höhenbestimmung
unter Einhaltung der Anforderungen der RAS-Verm. bei
der Punktbestimmung. Die neu angelegten Festpunkte
werden unterirdisch wie folgt vermarkt: (Kreuz)Anker,
AP-Platten oder -Pfeiler (z. B. Soester Bodenplatte,
Polygonstein aus Beton), DuoBloc- oder Vario-Köpfe
etc.. Nach Abschluss der Baumaßnahme Übergabe des
vollständigen und wiederhergestellten Festpunktfeldes
im amtlichen Lage- und Höhenbezugssystem. Folgende
Festpunktabstände sind zwingend einzuhalten: -
Außerorts: maximal 200 Meter Punktabstand -  Innerorts
und in Knotenpunktbereichen: maximal 150 Meter
Punktabstand Folgende Unterlagen sind dem AG analog und
digital (im pdf) zur Verfügung zu stellen: -
Festpunktübersicht, Einmessungsskizzen und
Koordinatenverzeichnisse -  Berechnungsnachweise, aus
denen die erreichte Genauigkeit zu entnehmen sind (z.
B. Qualitätsreport der DGNSS-Messung, Protokoll der
Mittelbildung, Polygonzugsberechnung, Netzausgleichung,
Nivellementsberechnung etc.)
Menge: 1,000 psch

**00.02.0004 Baubegl. Vermessung+Fräsbuch**
Die Technische Bauvermessung für sämtliche geplante
baulichen Anlagen in Anlehnung an die HOAI 2021, Anlage
1 zu § 3 Absatz 1, Pkt. 1.4.7 Leistungsbild
Bauvermessung, Leistungsphasen  2 bis 4 ist durch den
Auftragnehmer für alle zur Beauftragung vorgesehenen
Leistungen zu erbringen. Vom AN ist für die Zeit der
Bauausführung ein Meßtrupp mit mindestens einem
Vermessungsingenieur sowie Meßgeräten mit
elektronischer Datenübertragungsmöglichkeit für
Kontrollen, Übernahmen und Einmessungen vorzuhalten.
Der vorhandene Bestand ist vor Beginn der
Aufbrucharbeiten aufzunehmen und bildet die Grundlage
für die vom AN vorzunehmende Absteckung für die
Erneuerung in Lage und Höhe. Die Beschaffung der Höhen-
und Lagefestpunkte (Lagebeschreibung und Koordinaten)
beim zuständigen Vermessungsamt erfolgt durch den AN.
Gebühren und sonstige Kosten werden nicht gesondert
vergütet.
Fräsbuch/Fräskonzept auf der Grundlage der
Bestandsdaten sowie ggf. erforderlicher zusätzlicher
Bauvermessung erstellen.
Dabei ist zu beachten, dass mit dem Fräsen im Profil
die Mindestquerneigung erreicht wird, damit der Einbau
der Asphaltschichten in konstanter Dicke erfolgen kann.
Menge: 1,000 psch

**00.02.0005 Zusätzliche Absteckung Straße, Geh-/Radweg, Nebenanlagen**
Aufwand für zusätzliche Vermessungs- und
Absteckleistungen zur punktuellen höhen- und
lagegerechten Anpassung des Geh- / Radweges einschl.
Nebenanlagen an angrenzende Grundstücke und
Befestigungen (Grundstückszufahrten, -zugänge)nach
Aufforderung durch den AG.
Menge: 5,000 St

**00.02.0006 Sicherung Ortstafel**
Sicherung der Ortstafel im Baufeld, Ausführung nach
Wahl des AN. Beschädigungen und Beeinträchtigungen sind
zu unterbinden, ggf. sind die Einbauteile ohne
zusätzliche Vergütung auszubauen.
Menge: 1,000 St

**00.02.0007 Beweissicherungsverfahren vor Bau**
Beweissicherungsverfahren durch einen von der
Ingenieurkammer zugelassenen Bausachverständigen vor
Beginn der Bauarbeiten zur Feststellung des vorhandenen
baulichen Zustandes der Baustrecke und der vorgesehenen
Umleitungsstrecken gemeinsam mit AG und Baulastträger
entsprechend VOB/B § 3 Nr. 4 in geeigneter Form
durchführen. Mit Fotos bzw. Videoaufnahmen von allen
wichtigen Bauteilen und Einbauten.
Insbesondere sind vor Baubeginn alle Grundstückszufahrten und -zugänge jeweils gesondert zu dokumentieren hinsichtlich ihres Zustands (fotografisch und textlich). Etwaige  Beschädigungen, Abnutzungen, Fahrspuren usw. sind darzustellen.
Die Ergebnisse sind dem AG zweifach in Papier (farbig) und auf Datenträger vor Baubeginn zu übergeben.
Menge: 1,000 psch

**00.02.0008 Beweissicherungsverfahren nach Bau**
Beweissicherungsverfahren durch einen von der
Ingenieurkammer zugelassenen Bausachverständigen nach
Abschluss der Bauarbeiten zur Feststellung des
vorhandenen baulichen Zustandes der Baustrecke und der
Umleitungsstrecken gemeinsam mit AG und Baulastträger
entsprechend VOB/B § 3 Nr. 4 in geeigneter Form
durchführen. Mit Fotos bzw. Videoaufnahmen von allen
wichtigen Bauteilen und Einbauten. Anzahl der Bilder:
mindestens 150 Stück. Die Ergebnisse sind dem AG
zweifach in Papier (farbig) und auf CD-ROM nach
Abschluss der Arbeiten zu übergeben.
Menge: 1,000 psch

**00.02.0009 Zulage zur Beweissicherung für die Erkundung der Gründungsverhältnisse**
Zulage zur Beweissicherung für die Erkundung der
Gründungsverhältnisse von unmittelbar angrenzenden
Bauwerken bis 2.5 m unter OKG
Erdarbeiten in Homogenbereich nach Unterlagen des AG
in Handschachtung ausführen einschl. Verbau
Dokumentation der erkundeten Verhältnisse wie in
Vorposition beschrieben
Menge: 1,000 Psch

**00.02.0010 Lichtbilder herst . und liefern**
Lichtbilder über den wesentlichen Bauablauf des
Bauwerks einschliesslich des urspruenglichen Zustandes in digitalisierter Form (Auflösung mindestens
1024 mal 768 Pixel, 24 Farben) mit Digitalkamera
herstellen und auf mit dem AG abgestimmten Datenträger
(CD oder DVD) liefern.
- Aufnahmen von gleichen Betrachterstandorten, mit dem
  AG abgestimmt
- Uebergabe der Fotodokumentation zweifach auf Papier
  in Fotoqualitaet und einfach auf Datentraeger im
  Format .jpg nach Abstimmung mit AG.
Das Komprimierungsverhältnis bzw. die Bildqualität ist
so zu wählen, dass durch die Komprimierung keine für
den Sachverhalt wesentlichen Bildinformationen verloren
gehen.
Menge: 500,000 St

**00.02.0011 Logistikkonzept Asphalteinbau**
Logistikkonzept Asphalteinbau erstellen.
Dem AG ist zur Bauanlaufberatung eine
Einbau-/Logistikkonzept zur Kenntnis vorzulegen,
welches die Grundlage für die Planung eines
kontinuierlichen Transport- und Einbauprozesses
darstellt. Dieses muss mind. folgende Angaben
einhalten:
- Angabe des Asphaltmischwerkes (Betreiber, Ort, Nummer
des Eignungsnachweises, einfache Entfernung zwischen
dem Mischwerk und der Baustelle, vorgesehene
Liefermengen)
- Angaben zur eingesetzten Einbau- und
Verdichtungstechnik (incl. Beschicker)
- Angaben zur Thermoisolation der Mulden und
Dokumentation der Temperaturmessung am
Transportfahrzeug
- Umlaufplan zur Anlieferung des Asphaltmischgutes.
Dieser Umlaufplan muss mind. folgende Angaben
enthalten:
- geplante Einbauleistung in Tonnen je Stunde je
Asphaltmischgutart
- geplante Umlaufzeit der Transportfahrzeuge von der
Beladung (Asphaltmischwerk) bis zur Baustelle
- Anzahl der eingesetzen Transportfahrzeuge
- Anzahl der geplanten Umläufe
- geplante Maßnahmen zur Aufrechterhaltung eines
kontinuierliche Einbauprozesses bei Störungen
- Angabe des Verantwortliche für die Koordinierung
während der Ausführung (ständige Erreichbarkeit ist
sicherzustellen).
Lieferung an den AG in analoger Form und auf
Datenträger (CD) im PDF-Format zur
Bauanlaufbesprechung. Die Überarbeitung des Konzeptes
nach Aufforderung des AG wird nicht gesondert vergütet.
Menge: 1,000 psch

**00.02.0012 Baumschau**
Der AN lädt zu einer gemeinsamen Baumschau mit dem AG
ein und protokolliert die Ergebnisse.
Zeitpunkt des Termins: nach Achsabsteckung und vor
Beginn der Bauarbeiten. Der AG ist rechtzeitig, eine
Woche vorher, einzuladen.
Menge: 1,000 Psch

**00.02.0013 Vorankündigung erstellen**
StL-Nr. 07101508
Vorankündigung gemäß Baustellenverordnung erstellen und
spätestens zwei Wochen vor Einrichten der Baustelle der
zuständigen Behörde übermitteln.
Vorankündigung sichtbar und witterungsgeschützt auf der
Baustelle aushängen. Bei erheblichen Änderungen während
der Bauzeit anpassen.
Menge: 1,000 Psch

**00.02.0014 SiGe-Plan erstellen**
StL-Nr. 07101513
Sicherheits- und Gesundheitsschutzplan (SiGe-Plan) nach
RAB 31 erstellen und mit dem Sicherheits- und
Gesundheitsschutzkoordinator dieser und weiterer
berührter Baustellen abstimmen. Bei erheblichen
Änderungen in der Ausführung des Bauvorhabens anpassen.
Den SiGe-Plan für jeden Beschäftigten einsehbar auf der
Baustelle vorhalten.
Menge: 1,000 Psch

**00.02.0015 SiGe-Plan des AG fortschreiben**
StL-Nr. 07101518
Sicherheits- und Gesundheitsschutzplan (SiGe-Plan) nach
RAB 31 fortschreiben und mit dem Sicherheits- und
Gesundheitsschutzkoordinator dieser und weiterer
berührter Baustellen abstimmen. Bei erheblichen
Änderungen in der Ausführung des Bauvorhabens anpassen.
Den SiGe-Plan für jeden Beschäftigten einsehbar auf der
Baustelle vorhalten.
Menge: 1,000 Psch

**00.02.0016 Unterlage für spät. Arb. erstellen**
StL-Nr. 07101523
Unterlage für spätere Arbeiten nach RAB 32 auf der
Grundlage der vorhandenen Unterlagen erstellen.
Menge: 1,000 Psch

**00.02.0017 SiGe-Koordinator stellen.**
StL-Nr. 07101528
Sicherheits- und Gesundheitsschutzkoordinator während
der Ausführung des Bauvorhabens nach RAB 30 und
Unterlagen des AG stellen.
Menge: 1,000 Psch

**00.02.0018 Schwingungsmessung**
Schwingungstechnische Untersuchung zur Feststellung von
Schwingungsanregungen aufgrund des Einsatzes von
Baugeräten in den umliegenden Gebäuden bei
unterschiedlichen Leistungen vor und während der
Leistungserbringung ausführen.
Die Anordnung der Messstandorte und der einzuhaltenden
Grenzwerte beziehen sich auf besonders erhaltenswerte
und schützenswerte Gebäude im Sinne der DIN 4150.
Die Messungen sind durch einen Fachingenieur für
Bauphysik durchzuführen und unter Hinzuziehung eines
Baugrundgutachters auszuwerten.
Hinweise zur anzuwendenden Arbeitstechnologien und der
Arbeitsgeräte, um Schädigungen an der umliegenden
Bausubstanz zu vermeiden, sind in der Auswertung zu
formulieren.
Die Schwingungsmessungen betreffen sowohl die
Aufbruch-, Verbau- und Erdarbeiten wie auch die
Schotter- und Asphaltarbeiten. Die Messung und
Bewertung erfolgt auf der Grundlage der
Erschütterungs-Leitlinie, der DIN 45 669, T1/2 sowie
der DIN 4150 T1-3.
Ausführen bei Arbeiten im Bereich von 100 m längs zur
vorhandenen Bebauung. Schutzmassnahmen zur Vermeidung
von Schäden am Bestand, soweit erforderlich, in
Abstimmung mit dem Sachverständigen durchführen.
Abstimmungen mit Auftraggeber und Gebäudeeigentümer
führen.
Abgerechnet wird nach Stück.
Menge: 9,000 St

**00.02.0019 Messeinsätze Schwingungsmessung**
Messeinsätze für Schwingungsmessung durchführen
Schwingungsmessungen an der Baumaßnahme zur
Feststellung der Arbeitstechnologien und Arbeitsgeräte
an jeweils drei Messtandorten mit mehreren Messpunkten
(außerhalb des Baubereiches an der umliegenden
Bebauung) während der Bauzeit durchführen.
Die Bereitstellung und der Einsatz der notwendigen
Baumaschinen als Schwingungserreger ist mit dem
Einheitspreis abgegolten.
Abgerechnet wird nach Messeinsätzen vor Ort.
Menge: 3,000 St

**00.02.0020 Zulage**
Zulage für Einbau / Ausführung mit erschütterungsarmen
Aufbruch- und Einbaugeräten für alle maßgeblichen
Bauarbeiten, wie Straßenaufbruch, Verbau, Bodenaushub,
Bodeneinbau, Planum, Leitungsgräben verfüllen,
Tragschichten ohne Bindemittel, Asphalteinbau etc.
Die Zulage gilt für alle vorgenannten Arbeiten im
Bereich des gesamten Baufeldes.
Abgerechnet wird pauschal.
Menge: 1,000 Psch

**00.02.0021 Bestandsunterlagen Straßenbau**
Für die Erstellung der Bestandspläne sowie der sonstigen Unterlagen sind die Ausführungen in der Leistungsbeschreibung zu beachten.
Neubestandsunterlagen der Baumaßnahme sind nach DIN 2425/ DIN 18702 in analoger kopierfähiger Form (2-fach) und digital (CD) anzufertigen und an den AG im Rahmen der Abschlussdokumentation zu übergeben.
Die Zeichnungen sind im DXF- und PDF-Format auf CD-ROM zu liefern, sofern vom AG nichts anderes festgelegt wurde. DXF-Dateien der Ausführungszeichnungen werden dem AN auf Anforderung zur Verfügung gestellt.
Bestandsunterlagen durch ein unabhaengiges Vermessungsbuero in digitaler Form im Datenformat EO1, TO1 (Festlegung einheitlicher Daten-/Datenaustauschformate von
Juli 97) erstellen.
- Lage- und Höhenpläne im Lagesystem ETRS/Höhensystem
  DHHN 92 erstellen, farbig, M 1:250, mindestens
  4 Farben, 5-fach mit gesonderter Darstellung der
  Regenwasserleitung
- Abrechnungsplaene farbig M 1:250
- Längsschnitte
- Darstellung (Planinhalt ud Symbolik) nach RAS Vermessung, RAS Ew und DIN 2425
- die neuen Verkehrsflächen; inkl. Zufahrten;
- Ausbaubreiten und –höhen alle 25m sowie an Sonderquerschnitten;
- die gesamten Ver- und Entsorgungsleitungen sowie Ingenieurbauwerke mit allen Abmessungen; lagegerecht mit Höhen wie Rohrsohlhöhen und Geländehöhen sowie die Berücksichtigung rückgebauter Leitungen.
-  Erfassung sämtlicher baulicher Anlagen und Dokumentation der unterschiedlichen Baustoffe (z. B. Asphalt; Geh- und Radwege; Borde; Markierung und Schilder; Schächte, Abläufe, Maste, Verkehrszeichen und Einbauten mit Deckel- und Sohlhöhen und dergleichen)
- Darstellung repräsentativer Querschnitte im Lageplan mit Angabe der tatsächlich eingebauten Aufbauten und Materialien (Basis für die Straßenunterhaltung).Erfassung saemtlicher baulichen Anlagen, Schaechte,
- Nachprüfbare Flaechen-und Laengenermittlung gem. LV
  (REB-Formeln)
- Angaben zu allen Zulauf- und Ablaufhöhen einschl. der
  Sohlhöhen von Anschlußleitungen unmittelbar vor
  Aufständerungen zum Anschluß an die Sammelleitung

Bei Abrechnung mit DV-Programmen ist das Programm mit
dem AG zu vereinbaren.
Menge: 1,000 Psch

**00.02.0022 Bestandsunterlagen Regenwasserleitung**
Für die Erstellung der Bestandspläne sowie der sonstigen Unterlagen sind die Ausführungen in der Leistungsbeschreibung zu beachten.
Neubestandsunterlagen der Baumaßnahme sind nach DIN 2425/ DIN 18702 in analoger kopierfähiger Form (2-fach) und digital (CD) anzufertigen und an den AG im Rahmen der Abschlussdokumentation zu übergeben.
Die Zeichnungen sind im DXF- und PDF-Format auf CD-ROM zu liefern, sofern vom AG nichts anderes festgelegt wurde. DXF-Dateien der Ausführungszeichnungen werden dem AN auf Anforderung zur Verfügung gestellt.
Bestandsunterlagen durch ein unabhaengiges Vermessungsbuero in digitaler Form im Datenformat EO1, TO1 (Festlegung einheitlicher Daten-/Datenaustauschformate von
Juli 97) erstellen.
- Lage- und Höhenpläne im Lagesystem ETRS/Höhensystem
  DHHN 92 erstellen, farbig, M 1:250, mindestens
  4 Farben, 5-fach mit gesonderter Darstellung der
  Regenwasserleitung
- Abrechnungsplaene farbig M 1:250
- Längsschnitte
- Darstellung (Planinhalt ud Symbolik) nach RAS Vermessung, RAS Ew und DIN 2425
- die neuen Verkehrsflächen; inkl. Zufahrten;
- Ausbaubreiten und –höhen alle 25m sowie an Sonderquerschnitten;
- die gesamten Ver- und Entsorgungsleitungen sowie Ingenieurbauwerke mit allen Abmessungen; lagegerecht mit Höhen wie Rohrsohlhöhen und Geländehöhen sowie die Berücksichtigung rückgebauter Leitungen.
-  Erfassung sämtlicher baulicher Anlagen und Dokumentation der unterschiedlichen Baustoffe (z. B. Asphalt; Geh- und Radwege; Borde; Markierung und Schilder; Schächte, Abläufe, Maste, Verkehrszeichen und Einbauten mit Deckel- und Sohlhöhen und dergleichen)
- Darstellung repräsentativer Querschnitte im Lageplan mit Angabe der tatsächlich eingebauten Aufbauten und Materialien (Basis für die Straßenunterhaltung).Erfassung saemtlicher baulichen Anlagen, Schaechte,
- Nachprüfbare Flaechen-und Laengenermittlung gem. LV
  (REB-Formeln)
- Angaben zu allen Zulauf- und Ablaufhöhen einschl. der
  Sohlhöhen von Anschlußleitungen unmittelbar vor
  Aufständerungen zum Anschluß an die Sammelleitung

Bei Abrechnung mit DV-Programmen ist das Programm mit
dem AG zu vereinbaren.
Menge: 1,000 Psch

**00.02.0023 Abrechnungspläne**
Abrechnungspläne, M 1 : 250, mehrfarbig,
einschl. zugehörige Flächen  und Längenermittlungen und deren Zuordnung zu den Positionen des
Leistungsverzeichnisses und gegliedert nach Kostenträger
Die Details zur Abrechnung mit DV-Programmen werden im
Rahmen einer Abrechnungsvereinbarung mit dem AG schriftlich fixiert.
Menge: 1,000 Psch

**00.02.0024 Aufmasserstellung**
Aufwand für getrennte Aufmassermittlung und
Leistungszuordnung für:

- alle Grundstückszufahrten
- alle offenen Entwässerungsrinnen
- alle unterirdischen Dachentwässerungsanschlüsse

Zu Erfassen sind alle Leistungen, die für die
Herstellung der einzelnen Grundstückszufahrten, Rinnen
und Anschlüsse erforderlich sind. Erfassung der
Positionen und zugehörigen Mengen mit Zuordnung zu den
Grundstücken/Hausnummern.
Menge: 1,000 Psch

*Hinweis: Die Abrechnung der grundstücksbezogenen Zufahrten/Zu- gänge erfolgt für jede Zuf*
Die Abrechnung der grundstücksbezogenen Zufahrten/Zu-
gänge erfolgt für jede Zufahrt/jeden Zugang seperat auf
einem gesonderten Aufmaßblatt und zusätzlich über Ta-
bellen, in denen je Zufahrt/Zugang alle relevanten
Leistungen, die entsprechenden Massenermittlungen, die
Einheitspreise sowie der Gesamtpreis ausgewiesen
werden.
Aufmaß und Abrechnung sind unterzeichnet im Original
und auf Datenträger im Format *.xlsx an den AG bzw. dessen
Bauleitung zu übergeben.

**00.02.0025 Zulage Erstellung eines Datenblattes je Grundstückszufahrt/-Zugang**
Zulage
Erstellung eines Datenblattes gesondert je Grundstückszufahrt/-zugang als Grundlage für die Bauabrechnung und die Ermittlung des beitragsfähigen Aufwandes.
Dateiformat: Excel (xlsx); Darstellung der Zufahrt/des Zugangs als eingebundene digitale Fotos (Format jpg) vor Baubeginn und nach Fertigstellung der jeweiligen Fläche;
Ausweisung der für die Abrechnung relevanten Maße in den Fotos durch grafische Nachbearbeitung;
Längen- und Flächenermittlung in Tabellenform auf der Grundlage von REB-Formeln
Ausweisung der für die Abrechnung heran gezogenen OZ des LV mit Nr., Teilmenge, EP und GP (für die betreffende Zufahrt/den betreffenden Zugang).
Menge: 30,000 St

**00.02.0026 Schlußdokumentation Straßenbau**
Schlußdokumentation für das Bauvorhaben Straßenbau
nach erfolgter Abnahme erstellen in dreifacher
Ausfertigung Gliederung und Umfang gem. HVA B-StB,
Formular Rechnungslegung 1 bis 5 (02/01)
Menge: 1,000 Psch

**00.02.0027 Schlußdokumentation Regenwasserleitung**
Schlußdokumentation für das Bauvorhaben Regenwasserleitung nach erfolgter Abnahme erstellen in dreifacher
Ausfertigung Gliederung und Umfang gem. HVA B-StB,
Formular Rechnungslegung 1 bis 5 (02/01)
Menge: 1,000 Psch

**00.02.0028 Eigenüberwachung Straßenbau**
Eigenüberwachung für Erdbau und Schottertragschichten
in Anlehnung an die ZTVE-StB und ZTV SoB-StB sowie für
Asphaltschichten gemäss ZTV-Asphalt StB und Pflasterbauweisen gem. ZTV Pflaster-StB erstellen
und in zweifacher Ausfertigung an den AG übergeben.
Erweiterter Prüfumfang:
1.Kornverteilung STS alle 400m Baulänge
2.Kornverteilung FSS alle 500m3 Einbaumenge
3.Tragfähgkeit Planum alle 200m mittels leichter
Fallplatte
4.Tragfähigkeit FSS alle 200m mittels leichter
Fallplatte
5.Tragfähigkeit STS alle 200m mittels
statischem Plattendruckversuch.
6. Nachweis der Filterstabilität bei Pflaster- und Plattenbefestigungen
Der AG ist rechzeitig vorab von den Terminen der
geplanten Eigenüberwachungsprüfungen in Kenntnis zu
setzen. Durchführung der Prüfungen durch ein für die jeweiligen Prüfungen nach RAP-Stra zugelassenes Labor.
Menge: 1,000 Psch

**00.02.0029 Eigenüberwachung Straßenentwässerung**
Verdichtungsnachweis für Rohrgrabenverfüllung Regenwasserleitung als Eigenüberwachung gemäß ZTVE-StB/ZTV A-StB erstellen und in zweifacher Ausfertigung an den AG
übergeben.
Nachweis der Verdichtungsgrade mittels zugelassenem
Verfahren in Abstimmung mit Bauüberwachung des AG.
Der AG ist rechzeitig vorab von den Terminen der
geplanten Eigenüberwachungsprüfungen in Kenntnis zu
setzen. Durchführung der Prüfungen durch ein für die jeweiligen Prüfungen nach RAP-Stra zugelassenes Labor.
Verdichtungsnachweis für Rohrsohle, Leitungszone und
lagenweise Rohrgrabenverfüllung.
Menge: 1,000 Psch

**00.02.0030 Probeverdichtung**
Probeverdichtung auf gesondert hergestelltem Prüffeld,
das nicht gesondert vergütet wird, gemäß ZTVE-StB
Pkt. 3.3.1.2. und 14.1.4. ausführen zur Festlegung
eines geeigneten Verfahrens einschl. der erforderlichen
Nachweise durch ein unabhängiges und zugelassenes Prüflabor
Vergütung erfolgt nur einmal unabhängig von eventuell
notwendigen Wiederholungen
Menge: 1,000 Psch

**00.02.0031 Vorhaltung PAK Schnelltest**
Während der Aufbrucharbeiten ist ein PAK-Schnelltest
vorzuhalten.
Auf Anweisung des AG sind die auszubauenden Schichten
punktuell durch den AN zu prüfen.
Menge: 1,000 Psch

**00.02.0032 Deklarationsanalyse von bituminösem Aufbruchmaterial**
Untersuchung von Aushub- und Aufbruchmaterial zum Zweck der Deklaration für die Verwertung.
Untersuchung von gebundenen/ungebundenen mineralischen Ausbaustoffen gemäß der Vollzugshinweise zur Zuordnung von Abfällen zu den Abfallarten eines Spiegeleintrages in der Abfallverzeichnisverordnung der Länder Berlin/Brandenburg inkl. Bewertung nach ErsatzbaustoffV
bituminöses Abbruchmaterial
- Bestimmung der Wiederverwendbarkeit bituminösen Abbruchmaterials nach RuVA-Stb 01, Fassung 2005
- Bestimmung Ring und Kugel des Ausbauasphalts (nach DIN EN 1427)
- Bestimmung Brechpunkt nach Fraaß (nach DIN EN 12593), nur wenn Ring und Kugel >70°C
- Bestimmung Nadelpenetration (nach DIN EN 1426), nur wenn Ring und Kugel >70°C
Probenahme und Transporte werden nicht gesondert vergütet.
Abrechnung je Mischprobe.
Prüfstelle muß nach RAP Stra für die auszuführenden
Untersuchungen zugelassen sein.
Menge: 2,000 St

**00.02.0033 Deklarationsanalyse von ungebundenem Aushub- und Aufbruchmaterial**
Untersuchung von Aushub- und Aufbruchmaterial zum Zweck der Deklaration für die Verwertung.
Untersuchung von gebundenen/ungebundenen mineralischen Ausbaustoffen gemäß der Vollzugshinweise zur Zuordnung von Abfällen zu den Abfallarten eines Spiegeleintrages in der Abfallverzeichnisverordnung der Länder Berlin/Brandenburg inkl. Bewertung nach ErsatzbaustoffV
- ungebundene Frostschutz-/Tragschichten/Packlagen
- Boden
- Oberboden
- Bankettmaterial
Probenahme und Transporte werden nicht gesondert vergütet.
Abrechnung je Mischprobe.
Prüfstelle muß nach RAP Stra für die auszuführenden
Untersuchungen zugelassen sein.
Menge: 4,000 St

**00.02.0034 Gegengewicht f. Kpruefg.bereitst.**
StL-Nr. 8910171010
Belastungsfahrzeug als Gegengewicht (z.B. ausreichend
beladener Lkw) bei Kontrollpruefungen bereitstellen
fuer Plattendruckversuch nach DIN 18 134.
Menge: 10,000 h

**00.02.0035 Plattendruckvers. f.Kpruefg.durchf.**
StL-Nr. 89101715
Plattendruckversuch nach DIN 18 134 fuer Kontrollpruefung nach Angabe des AG durchfuehren einschliesslich Bereitstellung saemtlicher Geraete, jedoch ohne
Auswertung und Darstellung der Messergebnisse.
Menge: 10,000 St

**00.02.0036 Rammsondierung ausfuehren DPL-5**
Rammsondierung nach DIN 4094 für Kontrollprüfung
ausführen.
Rammdiagramm fuehren.
Abgerechnet wird die Tiefe ab Ansatzpunkt.
Geraet = leichte Rammsonde,
Spitzenquerschnitt 5 cm2.
Endtiefe bis 4.0 m.
Sondierbereich in der Tiefe bis 4.0 m.
Bodenart = ueberwiegend kiesig/sandiger Boden.
Ansatzpunkt = OK Gelaende/Planum
Menge: 15,000 m

**00.02.0037 Rammsondierung ausfuehren DPL**
Rammsondierung nach DIN 4094 für Kontrollprüfung
ausfuehren.
Rammdiagramm fuehren.
Abgerechnet wird die Tiefe ab Ansatzpunkt.
Geraet = mittelschwere Rammsonde Ausfuehrung A,
Spitzenquerschnitt 10 cm2.
Endtiefe bis 4.0 m.
Sondierbereich in der Tiefe bis 4.0 m.
Bodenart = ueberwiegend schwerer, bindiger Boden.
Ansatzpunkt = OK Gelaende/Planum
Menge: 15,000 m

**00.02.0038 Proctorversuch, DIN 18127**
Proctorversuch gem. DIN 18127 für Kontrollprüfung
durchführen und dokumentieren, einschl aller
Nebenleistungen, Gestellung der benötigten Geräte und
Stoffe, sowie Auswertung und Dokumentation
Menge: 5,000 St

**00.02.0039 Ebenheitsmessung mit Planograph**
Ebenheitsmessung mit Planograph entsprechend "Merkblatt
für Ebenheitsprüfungen" ausführen einschließlich
Übergabe der graphischen Aufzeichnung der
Meßergebnisse, jedoch ohne Auswertung oder Prüfbericht
Menge: 1030,000 m

**00.02.0040 Bohrkerne fuer Kpruefg. entnehmen**
StL-Nr. 891017401331
Bohrkerne fuer Kontrollpruefungen nach Angabe des AG
entnehmen, die Proben versandfertig verpacken und dem
AG uebergeben.
Entnahme aus bituminoesen Schichten.
Kern-Durchmesser 15 cm.
Bohrtiefe ca. 20 cm.
Bohrloecher mit bituminoesem Material verfuellen.
Material verdichten.
Menge: 8,000 St

**00.02.0041 Untersuchung an Verkehrsflächen in bituminöser Bauweise**
Untersuchung an Verkehrsflächen in bituminöser Bauweise
durch eine nach RAP-Stra zugelassene Prüfstelle
Konstruktion: Zweilagig (Asphaltdeckschicht aus
verschiedenen Mischgutarten und Asphalttragschicht)
Art und Umfang der Untersuchungen an Baustoffen,
eingebauten Schichten gem. ZTV Asphalt-StB,
Beurteilung des Haftverbundes einschl. Transport der Bohrkerne Trennen der Schichten sowie aller übrigen Laborarbeiten zur Erlangung der erforderlichen Daten.
Darstellung der Untersuchungsergebnisse als Prüfbericht
einschl. Auswertung in mindestens zweifacher
Ausfertigung
Menge: 2,000 St

**00.02.0042 Mehraufwendungen für die Abnahme**
Mehraufwendungen für die Abnahme des Planums, der
Tragschicht sowie der Pflasterbettung in einem Raster
von 10 m außerhalb der Eigenüberwachung.
Flächen Ggf. vermessen.
Nachweis zu einzuhaltenden Quer- und Längsneigungen
sowie Ebenheiten innerhalb der unteren Schichten.
OK Tragschicht gem. Entwässerungsplan unter
Berücksichtigung der max. Bettungsdicke und
Bettungswölbung.
Menge: 1,000 psch

**00.02.0043 Probegefäß liefern 10-l-Blecheimer**
StL-Nr. 1010171210
Probegefäß zur Aufnahme von Baustoffproben, für Kontrollprüfungen und für Rückstellproben des AG liefern.
Probegefäß = sauberer 10-l-Blecheimer mit dicht schließendem Deckel.
Menge: 4,000 St

#### Titel 00.03 Stillstandszeiten Erdbau (Archäologischer Begleitung)

**00.03.0001 Zulage Bodenaushub Zulage für Erschwernisse Bodenaushub bei Annäherung an archäologische Fundstellen.**
Zulage für Erschwernisse beim Bodenaushub bei
Annäherung an archäologische Fundstellen.
Der Aushub hat besonders vorsichtig zu erfolgen.
Ausführung erfolgt nach gesonderter Anweisung durch den
AG.
Menge: 100,000 m3

**00.03.0002 Bauunterbrechung infolge Bodenfunde Bauunterbrechung infolge Bodendenkmalfunde**
Bauunterbrechung infolge Bodendenkmalfunde.
Die Bauunterbrechung wird gewährt für den Fall, dass
die Hauptleistungen Erdstoffaushub stundenweise
unterbrochen werden müssen und die hierfür
erforderliche Technik und Personal nicht mehr mit
ähnlichen Leistungsansätzen eingesetzt werden können.
Die Unterbrechung ist der örtlichen Bauüberwachung
unverzüglich anzuzeigen.
Eine nachträgliche Anerkennung erfolgt nicht.
Menge: 50,000 h

**00.03.0003 Tageweise Stillstandszeiten**
Stillstand des Gerätes und des eingesetzten Personals
auf anweisung des AG. Vergütet wird ein
Verrechnungssatz, der alle Aufwendungen für den
Stillstand des Gerätes, ggf. davon abhängiger Geräte
sowie die Kosten für das hierfür eingesetzte Personal
einschließlich sämtlicher Zuschläge enthält.
Abgerechnet wird nach angeordneten längeren
Stillstandszeiten an AT.
Bei Bodenaushub.
Stillstandzeit > 8 h.
Menge: 10,000 d

**00.03.0004 Bauunterbrechung von längerer Dauer**
Bei Bauuanterbrechung von längerer Dauer nach
Aufforderung des AG Geräte, Werkzeuge und sonstige
Betriebsmittel von der Baustelle transportieren und
wieder zur Baustelle transportieren.
Im Bereich einer archäologischen Fundstelle.
Bei Bodenaushub.
Wiederanrücken innerhalb von 3 WKT nach Aufforderung
des AG.
Menge: 1,000 St

**00.03.0005 Verrechnungssatz für Baugerät**
Stundenlohnarbeiten mit Mobilbagger auf Anordnung des
AG für Freilegen von archäologischen Funden ausführen.
Der Verrechnungssatz umfasst sämtliche Aufwendungen für
den Einsatz insbesondere Gerätevorhalte- und
Betriebsstoffkosten sowie sämtlicher Zuschläge einschl.
der Kosten für das Betriebspersonal. Der
Verrechnungssatz gilt für das auf der Baustelle
einsatzbereite Gerät.
Vergütet werden die vom AG bestätigten tatsächlichen
Einsatzstunden.
Menge: 40,000 h

**00.03.0006 Geotextil vorhalten**
Geotextil zur Sicherung eventueller archäologischer
Einzelbefunde während der gesamten
Dauer der Erdarbeiten vorhalten.
Der Einbau wird gesondert vergütet.
Unterbrechungen infolge von archäologischen Funden
werden nicht gesondert vergütet.
Menge: 500,000 m2

**00.03.0007 Geotextil verlegen**
Geotextil als Trennschicht verlegen. Überlappung mind.
0,5 m. Charakteristische Öffnungsweite O 90 bei Vliesstoffen mind.0,06 mm und max. 0,16 mm, bei Folienbändchengeweben mind. 0,06 mm und max. 0,4 mm. Überschüttung wird gesondert vergütet Abgerechnet wird die überdeckte Fläche.
Material = Vliesstoff,
Geotextilrobustheitsklasse 4.

(31)Verlegen 'zum Schutz archäologischer Fundstellen
innerhalb des Baufeldes'
Menge: 500,000 m2

**00.03.0008 Nicht benötigtes Geotextil zur**
Nicht benötigtes Geotextil zur Sicherung eventueller
archäologischer Einzelbefunde von der Baustelle
entfernen
und Wiederverwertung nach Wahl des AN zuführen
Menge: 500,000 m2

#### Titel 00.04 Stillstandszeiten Rohrgräben (Archäologische Begleitung)

**00.04.0001 Zulage Bodenaushub Zulage für Erschwernisse Bodenaushub bei Annäherung an archäologische Fundstellen.**
Zulage für Erschwernisse beim Bodenaushub bei
Annäherung an archäologische Fundstellen.
Der Aushub hat besonders vorsichtig zu erfolgen.
Ausführung erfolgt nach gesonderter Anweisung durch den
AG.
Menge: 50,000 m3

**00.04.0002 Bauunterbrechung infolge Bodenfunde Bauunterbrechung infolge Bodendenkmalfunde**
Bauunterbrechung infolge Bodendenkmalfunde.
Die Bauunterbrechung wird gewährt für den Fall, dass
die Hauptleistungen Erdstoffaushub stundenweise
unterbrochen werden müssen und die hierfür
erforderliche Technik und Personal nicht mehr mit
ähnlichen Leistungsansätzen eingesetzt werden können.
Die Unterbrechung ist der örtlichen Bauüberwachung
unverzüglich anzuzeigen.
Eine nachträgliche Anerkennung erfolgt nicht.
Menge: 40,000 h

**00.04.0003 Tageweise Stillstandszeiten**
Stillstand des Gerätes und des eingesetzten Personals
auf anweisung des AG. Vergütet wird ein
Verrechnungssatz, der alle Aufwendungen für den
Stillstand des Gerätes, ggf. davon abhängiger Geräte
sowie die Kosten für das hierfür eingesetzte Personal
einschließlich sämtlicher Zuschläge enthält.
Abgerechnet wird nach angeordneten längeren
Stillstandszeiten an AT.
Bei Bodenaushub.
Stillstandzeit > 8 h.
Menge: 10,000 d

**00.04.0004 Bauunterbrechung von längerer Dauer**
Bei Bauuanterbrechung von längerer Dauer nach
Aufforderung des AG Geräte, Werkzeuge und sonstige
Betriebsmittel von der Baustelle transportieren und
wieder zur Baustelle transportieren.
Im Bereich einer archäologischen Fundstelle.
Bei Bodenaushub.
Wiederanrücken innerhalb von 3 WKT nach Aufforderung
des AG.
Menge: 1,000 St

**00.04.0005 Verrechnungssatz für Baugerät**
Stundenlohnarbeiten mit Mobilbagger auf Anordnung des
AG für Freilegen von archäologischen Funden ausführen.
Der Verrechnungssatz umfasst sämtliche Aufwendungen für
den Einsatz insbesondere Gerätevorhalte- und
Betriebsstoffkosten sowie sämtlicher Zuschläge einschl.
der Kosten für das Betriebspersonal. Der
Verrechnungssatz gilt für das auf der Baustelle
einsatzbereite Gerät.
Vergütet werden die vom AG bestätigten tatsächlichen
Einsatzstunden.
Menge: 30,000 h

**00.04.0006 Geotextil vorhalten**
Geotextil zur Sicherung eventueller archäologischer
Einzelbefunde während der gesamten
Dauer der Erdarbeiten vorhalten.
Der Einbau wird gesondert vergütet.
Unterbrechungen infolge von archäologischen Funden
werden nicht gesondert vergütet.
Menge: 500,000 m2

**00.04.0007 Geotextil verlegen**
Geotextil als Trennschicht verlegen. Überlappung mind.
0,5 m. Charakteristische Öffnungsweite O 90 bei Vliesstoffen mind.0,06 mm und max. 0,16 mm, bei Folienbändchengeweben mind. 0,06 mm und max. 0,4 mm. Überschüttung wird gesondert vergütet Abgerechnet wird die überdeckte Fläche.
Material = Vliesstoff,
Geotextilrobustheitsklasse 4.

(31)Verlegen 'zum Schutz archäologischer Fundstellen
innerhalb des Baufeldes'
Menge: 500,000 m2

**00.04.0008 Nicht benötigtes Geotextil zur**
Nicht benötigtes Geotextil zur Sicherung eventueller
archäologischer Einzelbefunde von der Baustelle
entfernen
und Wiederverwertung nach Wahl des AN zuführen
Menge: 500,000 m2

### Abschnitt 01 Fahrbahn

#### Titel 01.00 Baufeldfreimachung

**01.00.0001 Baugelände abräumen Aufwuchs*Steine/Mauer/Zaun Übr.Räumg.Verw.AN**
StL-Nr. 1210600510010003
Baugelände abräumen. Baugelände nach Unterlagen des AG.
Auf dem Baugelände vorhanden.
Busch-, Hecken und Baumbestand sowie sonstiger Aufwuchs
bis zu 0,1 m Durchmesser, 1 m über dem Erdboden gemessen, einschließlich Wurzelwerk.
Steine, Betonreste, Mauerreste und abgängige Zäune.
Gesamtes Räumgut der Verwertung nach Wahl des AN zuführen.
Menge: 1,000 Psch

**01.00.0002 Geländer mit Pfosten aufnehmen**
Geländer mit Pfosten
abrechen, aufnehmen
Pfosten bis 90 cm über OK Gelände;
Pfostenfundament
gesamtes Abbruchgut der Verwertung
nach Wahl des AN zuführen.
Menge: 10,000 m

**01.00.0003 Zaun aufnehmen Maschendrahtzaun Höhe 1,00-1,50 m Pfosten Stahl Abstand bis 2,00m Pf.i.Beton30/80 Lö.schl.Mat.lief. Tür/Tor aufnehm. Material verwert.**
StL-Nr. 2112810132212211
Zaun aufnehmen, einschließlich Verstrebungen.
Maschendrahtzaun.
Zaunhöhe über 1,00 bis 1,50 m.
Pfosten aus Stahl.
Pfostenabstand bis 2,00 m.
Pfosten mit Einzelfundament aus Beton, Durchmesser bis
30 cm, Tiefe bis 80 cm.
Pfostenlöcher entsprechend der sie umgebenden Fläche
schließen. Material liefern.
Türen und Tore mit beidseitigen Pfosten aufnehmen.
Ausgebautes Material nach Wahl des AN verwerten.
Menge: 20,000 m

**01.00.0004 Maschendrahtzaun herstellen Zaunhöhe 1,50 m St.pf.moosgr.D48 Pf.L2,10m,D30 T70 Pfostenabst.2,50m Gefl.50x50ku.grün Spdr.ku.3züg.grün Aushub verwerten**
StL-Nr. 2112823714122202
Maschendrahtzaun, einschließlich der erforderlichen
Erdarbeiten, herstellen. Spanndraht in jede Masche einziehen. Mindestens jeden 10. Pfosten und alle Eckpfosten doppelseitig und die Endpfosten einseitig verstreben. Pfostenverstrebung wird gesondert vergütet.
Zaunhöhe = 1,50 m.
Stahlrohrpfosten, feuerverzinkt und pulverbeschichtet,
Durchmesser = 48 mm, Wanddicke = 1,5 mm, moosgrün, RAL
6005.
Pfostenlänge = 2,10 m, Betonfundament C 12/15, Durchmesser = 30 cm, Tiefe = 70 cm.
Pfostenabstand = 2,50 m.
Maschendrahtgeflecht 50x50x2,8 mm, dickverzinkt und
kunststoffummantelt, moosgrün, RAL 6005.
Spanndraht 3,8 mm, dickverzinkt und kunststoffummantelt, moosgrün, RAL 6005, 3-zügig.
Bodenklasse 3 bis 5, Überschüssiges Aushubmaterial nach
Wahl des AN verwerten.
Menge: 20,000 m

**01.00.0005 Pfostenverstr.f. Maschendrahtz. herst Zaunhöhe 1,50 m St.rohr ku. grün Länge mind.2,70m Aushub verwerten**
StL-Nr. 211282391222
Pfostenverstrebung für Maschendrahtzaun, einschließlich
der erforderlichen Erdarbeiten, herstellen.
Strebe für Zaunhöhe = 1,50 m.
Stahlrohr, Durchmesser mind. 34 mm, Wanddicke mind. 1,5
mm, feuerverzinkt und kunststoffummantelt, moosgrün,
RAL 6005, mit Betonfundament C 12/15, Durchmesser = 30
cm, Tiefe = 60 cm.
Länge mindestens 2,70 m.
Bodenklasse 3 bis 5, Überschüssiges Aushubmaterial nach
Wahl des AN verwerten.
Menge: 2,000 St

**01.00.0006 Poller ausbauen**
Poller aufnehmen.
Pfosten aus Beton/Stahlbeton, Holz, Metall oder Kunststoff, bis 1.50 m Länge über OK Gelände, DU bis 20 cm, eingegraben.
Erdarbeiten in Bodenklasse 3 bis 5 ausführen;
Loecher mit geeignetem Material verfuellen und verdichten, fehlenden Boden liefern
Poller säubern, sortieren, zum Lagerplatz des AG
transportieren, abladen und stapeln
Mittlere Länge des Förderweges bis 5 km
Menge: 7,000 St

**01.00.0007 Ausstattungsobjekt herstellen Fund. Unterl. AG Aushub Verw. AN**
StL-Nr. 211078101299
Ausstattungsobjekt nach Unterlagen des AG herstellen.
Erforderliche Erdarbeiten ausführen. Alle Befestigungen
witterungs- und korrosionsbeständig ausführen und gegen
unbefugtes Lösen sichern.
Fundament nach Unterlagen des AG herstellen. Erforderliche Erdarbeiten ausführen.
Aushub nach Wahl des AN verwerten.
Objekt 'Poller des AG'
Menge: 7,000 St

**01.00.0008 Oberflurhydrant (außer Betrieb) abbauen**
Oberflurhydrant (außer Betrieb) abbauen.
Lage einmessen, Genauigkeit +/- 2cm.
Fundament entfernen.
Hydrant neben der Fahrbahn.
Wieder verwendbares Material säubern, fördern und auf
Lagerplatz des AN zwischenlagern
Restliches Abbruchgut der Verwertung nach Wahl des AN
zuführen.
Fundamentlöcher mit geeignetem Boden des AN verfüllen
und verdichten.
Menge: 1,000 St

**01.00.0009 Findlinge aufnehmen Durchmesser bis 100 cm**
Findlinge aus Baufeld aufnehmen.
Durchmesser bis 100 cm.
Findlinge aufnehmen und zu Flächen des AN
transportieren und lagern.
Nach Beendigung der Baumaßnahme im Seitenbereich des
Geh- und Radweges wieder setzen.
Menge: 5,000 St

**01.00.0010 Pflanzkübel aufnehmen**
Pflanzkübel, einschließlich Erdfüllung, aus Baufeld
aufnehmen.
Pflanzkübel aus: Betonwerkstein/ Holz/ Beton/Ton.
Abmessungen verschieden.
Höhe bis 0,75 m.
Länge bis 1,0 m x Breite bis 0,50 m bzw.
Durchmesser bis 0,75 m.
Material an jeweiligen Eigentümer/Anwohner übergeben.
Menge: 3,000 St

**01.00.0011 Altglascontainer aus Baufeld aufnehmen/umsetzen**
FindlingeAltglascontainer aus Baufeld aufnehmen.
Durchmesser bis 300 cm.
Container aufnehmen und zu Flächen des AN
transportieren innerhalb der Ortsalage temporär aufstellen.
Nach Beendigung der Baumaßnahme in den Seitenbereich des
Gehweges umsetzen.
Menge: 3,000 St

**01.00.0012 Bank aufnehmen**
Bank aus Baufeld demontieren einschließlich Gründung/Verankerung aufnehmen.
Bank aus: Metallkonstruktion, beplankt mit Holz-/Metall- oder Kunsdtstoffprofilen.
Abmessungen verschieden.
Höhe bis 1,10 m.
Länge bis 4,0 m x Breite bis 0,90 m.
Bank an jeweiligen Eigentümer/Anwohner übergeben.
Nicht wiederverwendungsfähige Materialien einer Verwertung nach Wahl des AN zuführen.
Menge: 1,000 St

**01.00.0013 Parkbank des AG aufstellen**
Parkbank des AG aufstellen
Bank aus: Metallkonstruktion, beplankt mit Holz-/Metall- oder Kunsdtstoffprofilen.
Abmessungen verschieden.
Höhe bis 1,10 m.
Länge bis 4,0 m x Breite bis 0,90 m;
erforderliche Streifenfundamente aus Beton C20/25 herstellen.
ggf. erforderl. Erdarbeiten ausführen
Einbau erfolgt in Abstimmung mit dem AG.
Befestigungsmaterialien aus Edelstahl V4A liefern.
Bank vom Lagerplatz des AG abholen, laden und transportieren.
Menge: 1,000 St

**01.00.0014 Hecken und Buschwerk roden Höhe bis 2 m Verfüll/Boden AN Wst.Verw.AN S.Abr. Verw. AN**
StL-Nr. 08106010125500
Hecken und Buschwerk jeder Art mit Wurzelwerk roden.
Abgerechnet wird die Fläche in 1 m Höhe über dem Erdboden, bei niedrigeren Hecken die größte Ausdehnung.
Mittlere Höhe bis 2 m.
Wurzellöcher mit geeignetem Boden verfüllen. Boden liefern.
Wurzelstöcke der Verwertung nach Wahl des AN zuführen.
Schlagabraum der Verwertung nach Wahl des AN zuführen.
Menge: 150,000 m2

**01.00.0015 Bäume fällen ohne Roden DU 0,1 - 0,3 m Holz Verw.AN S.Abr.Verw.AN**
Bäume fällen, höchstens 0,25 m über dem Erdboden
absägen. Gemessen wird der Durchmesser 1 m über dem
Erdboden. Wurzelstöcke roden bzw. ausfräsen wird
gesondert vergütet.
Durchmesser über 0,1 bis 0,3 m.
Baumkrone und Stamm stufenweise mittels Höhenzugangstechnik (Hubsteiger) abtragen.
Alle Kosten für den Einsatz der Höhenzugangstechnik,
Hebewerkzeuge und Geräte für das stufensweise Absetzen sind in die Positionen Baumfällung einzukalkulieren und
werden nicht gesondert vergütet.Gesamtes Holz der Verwertung nach Wahl des AN zuführen.
Schlagabraum der Verwertung nach Wahl des AN zuführen.
Menge: 4,000 St

**01.00.0016 Bäume fällen ohne Roden DU 0,3 - 0,5 m Holz Verw.AN S.Abr.Verw.AN**
Bäume fällen, höchstens 0,25 m über dem Erdboden
absägen. Gemessen wird der Durchmesser 1 m über dem
Erdboden. Wurzelstöcke roden bzw. ausfräsen wird
gesondert vergütet.
Durchmesser über 0,3 bis 0,5 m.
Baumkrone und Stamm stufenweise mittels Höhenzugangstechnik (Hubsteiger) abtragen.
Alle Kosten für den Einsatz der Höhenzugangstechnik,
Hebewerkzeuge und Geräte für das stufensweise Absetzen sind in die Positionen Baumfällung einzukalkulieren und
werden nicht gesondert vergütet.Gesamtes Holz der Verwertung nach Wahl des AN zuführen.
Schlagabraum der Verwertung nach Wahl des AN zuführen.
Menge: 4,000 St

**01.00.0017 Bäume fällen ohne Roden DU 0,5 - 0.75 m Holz Verw.AN S.Abr.Verw.AN**
Bäume fällen, höchstens 0,25 m über dem Erdboden
absägen. Gemessen wird der Durchmesser 1 m über dem
Erdboden. Wurzelstöcke roden bzw. ausfräsen wird
gesondert vergütet.
Durchmesser über 0,5 bis 0,75 m.
Baumkrone und Stamm stufenweise mittels Höhenzugangstechnik (Hubsteiger) abtragen.
Alle Kosten für den Einsatz der Höhenzugangstechnik,
Hebewerkzeuge und Geräte für das stufensweise Absetzen sind in die Positionen Baumfällung einzukalkulieren und
werden nicht gesondert vergütet.Gesamtes Holz der Verwertung nach Wahl des AN zuführen.
Schlagabraum der Verwertung nach Wahl des AN zuführen.
Menge: 1,000 St

**01.00.0018 Kronenauslichtun- gsschnitt durchf. 4,5m neben Straße Baumhöhe 10-15 m**
Baumkrone unter Wahrung des arttypischen Erscheinungsbildes und unter Beachtung des Regenerations- und Ab-
schottungsvermögens sowie der Wachstumsbedingungen im
Fein- und Schwachastbereich auslichten. Sich reibende,
kreuzende, beschädigte, kranke und abgestorbene Äste
und Zweige eines Baumes auf Astring abschneiden; vorhandene Abschottungen möglichst erhalten. Zu dicht stehende Äste unter Beibehalten des Kronenmantels auf
Astring bzw. Zugtrieb abschneiden, Wasserreiser ausdünnen. Abgerechnet wird nach Stück Baum.
Baumstandort = bis 4,5 m vom Fahrbahnrand.
Baumhöhe über 10 bis 15 m,
Kronendurchmesser über 10 bis 15 m.
Fein- und Schwachastbereich (DU bis 5 cm) um ca. 25
v.H. reduzieren.
Schnittflächen über 3 bis 10 cm DU vollflächig mit
Wundbehandlungsmittel versehen. Bei Schnittflächen über
10 cm DU Wundbehandlungsmittel nur auf den Wundrand und
das angrenzende Splintholz (ca. 2 cm breit) auftragen.
Einsatz von Zugangstechnik (Hebebühne, Steiger usw.)
ist mit dem Einheitspreis abgegolten. Anfallendes
Schnittgut der Verwertung nach Wahl des AN zuführen.
Menge: 5,000 St

**01.00.0019 Lichtraumprofilschnitt/Totholz**
Lichtraumprofil einschließlich Totholzbeseitigung
herstellen.
Lichtraumprofil auf lichte Höhe über Geh- und Radwege
bis 2,50 m herstellen.
Totholz am Baum beseitigen.Tote und gebrochene Äste ab
3 cm Durchmesser abschneiden, vorhandene Überwallungen
erhalten.
Baumhöhe bis 15 m.
Kronendurchmesser über 5,00 m bis 10,00 m.
Schnittflächen über 3 bis 10 cm DU vollflächig mit
Wundbehandlungsmittel versehen.
Bei Schnittflächen über 10 cm DU Wundbehandlungsmittel
nur auf den Wundrand und das angrenzende Splintholz
(ca. 2 cm) auftragen.
Einsatz von Zugangstechnik (Hebebühne, Steiger usw.)
ist mit dem Einheitspreis abgegolten. Anfallendes
Schnittgut der Verwertung nach Wahl des AN zuführen.
Menge: 3,000 St

**01.00.0020 Zulage für Sicherungstechnik (z. B. Seilwinde) für Holzungsarbeiten in unmittelb**
Zulage für Sicherungstechnik (z. B. Seilwinde) für
Holzungsarbeiten in unmittelbarer Fahrbahnnähe.
Menge: 1,000 Psch

**01.00.0021 Wurzelstöcke ausfräsen DU 0,1 - 0,3 m*Tiefe 30 - 60 cm Verfüll/Boden AN*Fräsgut Verw.AN**
StL-Nr. 12106025122400
Wurzelstöcke einschließlich Wurzelansätze ausfräsen.
Abgerechnet wird der Durchmesser der Schnittstelle des
Wurzelstocks.
Durchmesser über 0,1 bis 0,3 m.
Frästiefe über 30 bis 60 cm.
Wurzellöcher mit geeignetem Boden verfüllen. Boden liefern.
Fräsgut der Verwertung nach Wahl des AN zuführen.
Menge: 4,000 St

**01.00.0022 Wurzelstöcke ausfräsen DU 0,3 - 0,5 m*Tiefe 30 - 60 cm Verfüll/Boden AN*Fräsgut Verw.AN**
StL-Nr. 12106025222400
Wurzelstöcke einschließlich Wurzelansätze ausfräsen.
Abgerechnet wird der Durchmesser der Schnittstelle des
Wurzelstocks.
Durchmesser über 0,3 bis 0,5 m.
Frästiefe über 30 bis 60 cm.
Wurzellöcher mit geeignetem Boden verfüllen. Boden liefern.
Fräsgut der Verwertung nach Wahl des AN zuführen.
Menge: 4,000 St

**01.00.0023 Wurzelstöcke ausfräsen DU 0,5 - 0,75 m*Tiefe 30 - 60 cm Verfüll/Boden AN*Fräsgut Verw.AN**
StL-Nr. 12106025322400
Wurzelstöcke einschließlich Wurzelansätze ausfräsen.
Abgerechnet wird der Durchmesser der Schnittstelle des
Wurzelstocks.
Durchmesser über 0,5 bis 0,75 m.
Frästiefe über 30 bis 60 cm.
Wurzellöcher mit geeignetem Boden verfüllen. Boden liefern.
Fräsgut der Verwertung nach Wahl des AN zuführen.
Menge: 1,000 St

**01.00.0024 Wurzelstöcke ausfräsen DU 0,75 - 1 m*Tiefe 30 - 60 cm Verfüll/Boden AN*Fräsgut Verw.AN**
StL-Nr. 12106025422400
Wurzelstöcke einschließlich Wurzelansätze ausfräsen.
Abgerechnet wird der Durchmesser der Schnittstelle des
Wurzelstocks.
Durchmesser über 0,75 bis 1 m.
Frästiefe über 30 bis 60 cm.
Wurzellöcher mit geeignetem Boden verfüllen. Boden liefern.
Fräsgut der Verwertung nach Wahl des AN zuführen.
Menge: 1,000 St

**01.00.0025 Wurzeläste roden. Abgerechnet wird die Länge der entfernten Wurzeläste. Durchmes**
Wurzeläste roden. Abgerechnet wird die Länge der entfernten Wurzeläste.
Durchmesser bis 0,15 m.
Wurzeläste in Handschachtung frei legen;
Wurzellöcher/-gräben mit geeignetem Boden verfüllen. Boden liefern.
Wurzeläste der Verwertung nach Wahl des AN zuführen.
Menge: 20,000 m

**01.00.0026 Zulage für Wurzelstockrodung**
Erschwerniszulage für Wurzelstockrodungen.
In den EP sind folgende Leistungen
einzurechnen:
- Suchschachtung der Kabel und Leitungen (Energie-,
Fernmelde-, Straßenbeleuchtungskabel sowie Gas- und
Wasserleitung)
- Handschachtung
- Sicherung der Kabel und Leitungen
- Rückschnitt bzw. Trennen der Wurzelstöcke
Menge: 9,000 St

**01.00.0027 Zulage Aufwuchs Wurzelstöcke**
Zulage für die Beseitigung von Aufwuchs an
Wurzelstöcken der bereits gefällten Bäume
Menge: 2,000 St

**01.00.0028 Wurzelschäden eines Baumes behandeln**
Die Wurzelschäden eines Baumes unter Berücksichtigung
des natürlichen Abschootungsvermögens durch Fachkraft
behandeln.
Die Schadensbereiche freilegen. Beschädigte Wurzeln
behandeln, Beschädigungen an rinde und Splintholz der
Wurzeln bis auf gesundes Gewebe ausschneiden. Vorhandene Überwallungen erhalten.
Wunden über 2 cm DU mit Wundbehandlungsmittel nach
Wahl des AN versehen.
Überschüssiger Aushub, Wurzelabschnitte und Unrat einer
Weiterverwertung nach Wahl des AN zu führen.
Menge: 10,000 St

**01.00.0029 NS-Bestandskabel freilegen und**
NS-Bestandskabel freilegen und bergen,
mehradriges Kabel, eventuell nicht bestimmbarer
Eigentümer, freilegen, auf Spannungslosigkeit prüfen,
trennen und bergen.
Erforderliche Erdarbeiten ausführen.
Handschachtung.
Grabenquerschnitt: ca. 0,40 m breit und bis 1,20 m
tief.
Kabelgraben wieder verfüllen, lagenweise verdichten,
ggfs. verdichtungsfähigen Boden liefern.
Restliche Ausbaustoffe der Verwertung nach Wahl
des AN zuführen.
Menge: 30,000 m

**01.00.0030 MS-Bestandskabel freilegen und**
MS-Bestandskabel freilegen und bergen,
mehradriges Kabel, eventuell nicht bestimmbarer
Eigentümer, freilegen, auf Spannungslosigkeit prüfen,
trennen und bergen.
Erforderliche Erdarbeiten ausführen.
Handschachtung.
Grabenquerschnitt: ca. 0,40 m breit und bis 1,20 m
tief.
Kabelgraben wieder verfüllen, lagenweise verdichten,
ggfs. verdichtungsfähigen Boden liefern.
Restliche Ausbaustoffe der Verwertung nach Wahl
des AN zuführen.
Menge: 30,000 m

**01.00.0031 Sicherungsmaßnahmen Kabel u. ä.**
Sicherungsmaßnahmen nach Wahl des AN für vorhandene
elektrische und Telekommunikationsanlagen (Leitungen,
Maste, Kabelschränke) ausführen.
Mit der Vergütung dieser Position sind alle
Erschwernisse beim Oberflächenaufbruch und der
Wiederherstellung abgegolten.
Handschachtung ist zu berücksichtigen.
Menge: 10,000 St

*Hinweis: Straßenbeleuchtung*

**01.00.0032 Technische Bauvermessung durchführen**
Die Technische Bauvermessung für sämtliche geplante baulichen Anlagen in Anlehnung an die HOAI 2009, Anlage 1 zu § 3 Absatz 1, Grundleistungen 2-4 ist durch den Auftragnehmer für alle zur Beauftragung vorgesehenen Leistungen zu erbringen.
Vom AN ist für die Zeit der Bauausführung ein Meßtrupp
mit mindestens einem Vermessungsingenieur sowie Meßgeräten mit elektronischer Datenübertragungsmöglichkeit
für Kontrollen, Übernahmen und Einmessungen vorzuhalten.
Dem AN werden Absteckunterlagen in Lage- und Höhenbezug
entsprechend den Ausführungsunterlagen übergeben.
Die Beschaffung der Höhen- und Lagefestpunkte (Lagebeschreibung und Koordinaten) beim zuständigen Vermessungsamt erfolgt durch den AN. Gebühren und sonstige
Kosten werden nicht gesondert vergütet.
Menge: 1,000 Psch

**01.00.0033 Bestandsunterlagen SBL**
Bestandsunterlagen durch ein unabhaengiges Vermessungsbuero in digitaler Form im Datenformat EO1, TO1 (Festlegung einheitlicher Daten-/Datenaustauschformate von
Juli 97) erstellen.
- Lage- und Höhenpläne im Lagesystem ETRS/Höhensys-
  tem DHHN 92 erstellen, farbig, M 1:250, mindestens
  4 Farben, 5-fach mit gesonderter Darstellung der
  SBL-Kabel
- Abrechnungsplaene farbig M 1:250
- Darstellung (Planinhalt und Symbolik) nach RAS Vermessung und DIN 2425
- Nachprüfbare Flaechen-und Laengenermittlung gem. LV
  (REB-Formeln)
Die Vermessung hat in zeitlich und räumlich getrennten
Teilabschnitten entsprechend der täglichen
Arbeitsleistung zu erfolgen.
Bei Abrechnung mit DV-Programmen ist das Programm mit
dem AG zu vereinbaren.
Menge: 1,000 psch

**01.00.0034 Schlußdokumentation/Revisionsunterlagen Elektroenergieanlagen**
Schlußdokumentation für das Bauvorhaben nach erfolgter
Abnahme erstellen in fünffacher Ausfertigung
Gliederung und Umfang gem. HVA B-StB, Formular
Rechnungslegung 1 bis 5 (02/01)
insbesondere müssen vorliegen:
1. Kabellagepläne mit eingemessenem Verlauf der
  Kabeltrassen und Verteilerstandorte
2. Übersichtsschaltpläne mit Angabe der Kabeltypen und
  Leitungsquerschnitte
3. Stücklisten der eingebauten Geräte einschl. Bestellbezeichnungen
4. ausführliche Bedienungsanleitung
5. Bescheinigungen des AN, daß die Anlagen nach den
  VDE-, EVU- und Berufsgenossenschaftlichen
  Richtlinien erstellt wurden.
  Übergabe der entsprechenden Ergebnisprotokolle gem.
  Baubeschreibung

einschl. Revisionsunterlagen in 3-facher Ausfertigung

Der Auftragnehmer hat für den gesamten im vorliegenden
Leistungsverzeichnis beschriebenen Leistungsumfang
eine technische Bestandsdokumentation zu erstellen.
Die Bestandsdokumentation ist in Form von Handbüchern,
Pflichtenheften, Wartungs- und Bedienungsanweisungen,
Funktions- und Schaltschemata, Anlagenbeschreibungen
sowie Zeichnungen in Ordnern mit Inhaltsverzeichnis
zur Verfügung zu stellen. Die Ordner werden durch den
Fachplaner geprüft. Erforderlichenfalls sind die
Ordner gewerkeweise zu trennen.
Folgende Unterlagen sind in deutscher Sprache und in
3-facher Ausfertigung in der folgenden Reihenfolge
abgeheftet in DIN-A4-Ordnern zu übergeben:

- Deckblatt
- Inhaltsverzeichnis
- Anlagenbeschreibung
- Die Lagepläne sind im Maßstab der Ausführungsplanung
zu fertigen und müssen
- die Maststandorte
- die Bezeichnung der Leuchten
- den Standort des Schaltschrankes
- die Lage, Anzahl und Dimension der Kabel und
Schutzrohre beinhalten.
- Bedienungsanweisung
- Wartungsanweisung
- Nachweise
 + Errichterbescheinigung/ Fachunternehmererklärung
 + CE-Konformitätsnachweise
 + Abnahmeprotokolle
 + Einzelnachweis für die Prüfung jeder
Sicherheitsfunktion
 + Prüf-, Mess- und Einstellprotokolle
 + Prüfzeugnisse
- Ersatz- und Verschleißteillisten mit
Betriebsmittelkennzeichnung, Einbauort, Menge,
Fabrikat, Typ, Hersteller, Lieferzeit
- Technische Datenblätter/ Spezifikation aller
eingebauter Komponenten

Alle Unterlagen sind Bestandteil
der Abnahme und sind mindestens 1 Woche vor Abnahme
vorzulegen.Endrevision nach Abnahme und Abstellung
aller Restleistungen.

Ohne Vorlage dieser Nachweise findet keine Abnahme
statt!
Menge: 1,000 psch

**01.00.0035 Besichtigung und Erprobung**
Besichtigung und Erprobung
der gesamten ausgeschriebenen Anlage
lt. DIN VDE 0100 Teil 600 Abs. 4.1 und 4.2
Eintragung der Ergebnisse in den Übergabeschein
Menge: 1,000 psch

**01.00.0036 Messung des Isolationswiderstandes**
Messung des Isolationswiderstandes
der gesamten ausgeschriebenen Anlage
lt. DIN VDE 0100 Teil 600;
Messungen
L1 gegen L2, L3, N, PE
L2 gegen L3, N, PE
L3 gegen N, PE
N gegen PE
aller Stromkreise, Zu- und Hauptleitungen
Eintragung der Ergebnisse in den Übergabeschein
Menge: 1,000 psch

**01.00.0037 Messung der Schleifenimpedanz oder des Kurzschlussstromes**
Messung der Schleifenimpedanz oder
des Kurzschlussstromes
der gesamten ausgeschriebenen Anlage
lt. DIN VDE 0100 Teil 600 Abs. 8.2.3.2 und 12.1;
aller Stromkreise, Zu- und Hauptleitungen
Eintragung der Ergebnisse in den Übergabeschein
Menge: 1,000 psch

**01.00.0038 Lichtmessung**
Lichtmessung /photometrische Messung,
Kontrolle der Beleuchtungsstärke während/nach der
Installation der Leuchten mittels Luxmeter, oder
mittels eines vergleichbaren Kombi-Messgerätes
Menge: 1,000 psch

**01.00.0039 Inbetriebnahme und Funktionskontrolle**
Inbetriebnahme und Funktionskontrolle
der gesamten ausgeschriebenen Anlage
in Anwesenheit des AG
Eintragung der Ergebnisse in Abnahmeprotokoll
Menge: 1,000 psch

**01.00.0040 Freischalten der vorh. Beleuchtungsanlage**
Freischalten der vorh. Beleuchtungsanlage für die
Demontagearbeiten nach Absprache mit dem zuständigen Baulasträger/Betreiber und EVU.
Abrechnung: einmalig je Stromkreis und für Demontage und Montage jeweils gesondert
Menge: 2,000 St

**01.00.0041 Leuchte demontieren**
Leuchte einschl. Zubehoer nach Angabe des AG abbauen.
Demontage erst nach Abstimmung mit dem Betreiber
Abbau der Steigleitung wird nicht gesondert berechnet.
Ansatzleuchte am stehenden Mast.
Nennhoehe bis 8 m.
Material bleibt Eigentum des AG, Leuchte säubern;
vor Beschädigung geschützte Lagerung auf der Baustelle zum Wiedereinbau.
Menge: 4,000 St

**01.00.0042 Mast demontieren**
Mast nach Angabe des AG abbauen.
Demontage nach Abstimmung mit dem Betreiber.
Abbrechen eines Betonfundamentes wird gesondert berechnet.
Aufsatzmast
aus Stahl, Holz oder Beton,
Nennhoehe bis 8 m.
Mast mit Eingrabtiefe ueber 1 bis 2 m.
Mast bleibt Eigentum des AG, Mast säubern;
vor Beschädigung geschützte Lagerung auf der Baustelle zum Wiedereinbau.
Durch den Abbau entstandene Grube mit geeignetem Material des AN verfuellen und verdichten. Oberen Bereich
entsprechend dem umgebenden Bereich ausbilden.
Menge: 4,000 St

**01.00.0043 Mast des AG f. Beleuchtg. aufstellen As.Mast 1tlg. Stahl,beschichtet Bodenstueck Laenge bis 7 m Erdarb.Kl. 3-5 Mast stellt AG**
Mast des AG fuer Beleuchtung nach Angabe aufstellen.
Anfallende Erdarbeiten ausfuehren. Umgebende Flaeche
entsprechend dem frueheren Zustand herstellen. Ueberschuessiger Aushub geht in Eigentum des AN ueber und
wird beseitigt. Fundament, Masttuer und Mastkappe werden gesondert berechnet.
Auslegermast in einem Stueck,
aus Stahl, verzinkt, mit Beschichtung.
Mast mit Bodenstueck,
Gesamtlaenge bis 8 m.
Erdarbeiten in Boden der Klasse 3 bis 5.
Mast wird vom AG frei Baustelle gestellt.
Menge: 4,000 St

**01.00.0044 Leuchte des AG anbringen Ansatzleuchte**
Leuchte einschl. Zubehoer des AG anbringen. Befestigung
aus korrosionsbestaendigem Material des AN. Steigleitungen werden gesondert berechnet.
Ansatzleuchte,
aus Leichtmetall
mit LED-Bestückung,
Lichtpunkthoehe bis 8 m.
Betriebsfertiger Anschluss der Leuchte.
Klein- und Befestigungsmaterial wird nicht gesondert vergütet.
Material wird vom AG frei Baustelle gestellt.
Menge: 4,000 St

**01.00.0045 Elektroinstallationsarbeiten ausführen**
Elektroinstallationsarbeiten ausführen; Arbeiten zur
Demontage und betriebsfertigen Montage eines
umzusetzenden Straßenbeleuchtungsmastes. Ausführung
entsprechend dem technischen Regelwerk und in
Abstimmung mit der zuständigen Wartungsfirma
Erforderliches Klein- und Befestigungsmaterial ist zu
liefern
Menge: 4,000 St

**01.00.0046 Suchgraben herstellen Tiefe bis 1,25 m nur Handschacht. Aufbruch gesond. Boden einb.u.v.**
StL-Nr. 21108911011191
Suchgraben nach Unterlagen des AG einschließlich Handschachtung herstellen. Aushub zur Wiederverwendung
seitlich lagern. Beschreibung der Homogenbereiche nach
Unterlagen des AG. Abgerechnet wird nach Abtragsprofilen.
Grabentiefe bis 1,25 m.
Nur Handschachtung.
Straßenaufbruch wird gesondert vergütet.
Verbau 'nach statischen und konstruktiven Erfordernissen herstellen, vorhalten und von der Baustelle entfernen'

Seitlich gelagerten Boden einbauen und verdichten.
Menge: 2,000 m3

**01.00.0047 Kabelgraben Maschinenschachtung**
Boden für Kabel-/Leitungsgraben oder dgl. ausheben.
Straßenaufbruch wird gesondert vergütet.
Abgerechnet wird nach der Länge des Grabens, gemessen
in der Achse.
Homogenbereiche nach Unterlagen des AG: Homogenbereich B.
Grabentiefe über 0,65 bis 0,90 m,
Breite der Grabensohle über 0,3 bis 0,4 m.
Aushub, soweit zum Verfüllen geeignet, zur Wiederverwendung seitlich lagern, nach Verlegen der Leitung in
Graben oberhalb der Leitungszone einbauen und verdichten. Fehlenden Verfüllboden einbauen und verdichten
wird gesondert vergütet.
Zum Verfüllen nicht verwendeter Aushub in Eigentum des
AN übernehmen und von der Baustelle entfernen.
Menge: 90,000 m

**01.00.0048 Kabelgraben Handschachtung**
Kabelgraben in Handschachtung
Boden für Kabel-/Leitungsgraben oder dgl. ausheben.
Straßenaufbruch wird gesondert vergütet.
Abgerechnet wird nach der Länge des Grabens, gemessen
in der Achse.
Homogenbereiche nach Unterlagen des AG: Homogenbereich B.
Grabentiefe über 0,65 bis 0,90 m,
Breite der Grabensohle über 0,30 bis 0,40 m.
Aushub, soweit zum Verfüllen geeignet, zur Wiederverwendung seitlich lagern, nach Verlegen der Leitung in
Graben oberhalb der Leitungszone einbauen und verdichten. Fehlenden Verfüllboden einbauen und verdichten
wird gesondert vergütet.
Zum Verfüllen nicht verwendeter Aushub in Eigentum des
AN übernehmen und von der Baustelle entfernen.
Menge: 10,000 m

**01.00.0049 Kabelgraben Zulage je weitere 10 cm Tiefe oder Breite**
Kabelgraben profilgerecht ausheben,
Erdaushub in Handschachtung
als Zulage je weitere 10 cm Tiefe oder Breite
für Kabelgraben mit Regelabmessungen bis 0,40 cm x 0,90 m.
Homogenbereiche nach Unterlagen des AG: Homogenbereich B.
auch mit vorhandenen erdverlegten Medien,
Aushub seitlich lagern und sichern für die spätere
Wiedereinbau zur Verfüllung,
freigelegte Medien ggf. an Hilfskonstruktion abhängen
und mechanisch schützen,
verdraengten Boden nach Wahl des AN verwerten.
Menge: 2,000 m3

**01.00.0050 Leitungsgraben m. gel. Boden verf. Sand Tiefe bis 0,75 m**
Boden liefern, in Kabelgraben einschließlich
Montagebaugruben einbauen und verdichten.
Abgerechnet wird nach Länge des Kabelgrabens,
gemessen in Achse der Leitung. Die Montagebaugruben
werden ohne Berücksichtigung von Mehrverfüllung
durchgemessen.
Material = Sand.
Grabentiefe bis 0,90 m,
Breite der Grabensohle bis 0,40 m.
Boden zur Herstellung der Kabelbettung sowie zum
Absanden bis 20 cm über Kabel in Graben einbauen und
verdichten.
Menge: 100,000 m

**01.00.0051 Zulage: Boden, schuttdurchsetzt, lösen**
Zulage: Ungeeigneten Boden (Bauschutt aus verschiedenen
Bestandteilen) innerhalb oder außerhalb der Sollprofile nach Angabe des AG lösen.
Boden in Eigentum des AN übernehmen und von der
Baustelle entfernen.
Abgerechnet wird nach Abtragsprofilen,
Entsorgungsnachweis ist auf Anforderung des AG
vorzulegen.
Menge: 2,000 m3

**01.00.0052 Kabelgraben an Bäum.herst.(Zul.) Wurzeln bedecken Wurzeln schützen V**
Boden für Kabelgräben unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Grabenbereiche innerhalb der Kronentraufe von Bäumen.
Freiliegende Wurzelteile mit Jutegewebe oder dergleichen bedecken und während der Bauzeit feucht halten.
Wurzeln beim Verfüllen und Verdichten vor Beschädigung schützen, Hohlräume einschlämmen.
Wurzelbereiche bis 0,3 m tief mit Bodengemisch aus
70 Volumenprozent Oberboden und 30 Volumenprozent
Kiessand 0/8 mm verfüllen.
Menge: 2,000 m3

**01.00.0053 Wurzelschadenbehandlung durchführen**
StL-Nr. 99107876132300
Die Wurzelschäden eines Baumes unter Berücksichtigung
des natürlichen Abschottungsvermögens behandeln. Die
Schadensbereiche bis min. 20 cm über die Verletzung
hinaus vorsichtig von Hand freilegen. Gerissene
Wurzeln glatt nachschneiden, Beschädigungen an Rinde
und Splintholz der Wurzeln bis auf gesundes Gewebe
glatt ausschneiden. Vorhandene Überwallungen erhalten.
Wunden über 2 cm DU mit Wundbehandlungsmittel
versehen.
Abgerechnet wird nach Stück Baum.
Baumstandort = Trennstreifen, Fahrbahnteiler o. ä.
Durchmesser der Kronenschirmfläche = über 10 bis 15 m,
Arbeitsbereich über 10 bis 25 v. H. der Fläche.
Aufgrabungstiefe ca. 75 cm.
Menge: 5,000 St

**01.00.0054 Muffengrube**
Muffengrube,
für Kabelverbindungsmuffe bis 16mm² in
Handschachtung herstellen und wieder schließen,
Aushub Bodenklasse 3-5,
Boden profilgerecht lösen,seitlich lagern und
wieder einbauen,
Verdichtung ist gemäß ZTV A nachzuweisen,
Menge: 2,000 St

**01.00.0055 Fundamentrohr aus PE**
Fundamentrohr aus PE
DN 350
Länge: bis 1,20 m
zum Einbau von Beleuchtungsmasten:
- Baugrube für das Fundamentrohr herstellen, Aushub zur  Wiederverwendung seitlich lagern, nach Herstellung des Baukörpers als Hinterfüllung bzw. Baugrubenverfüllung einbauen und verdichten
  Überschüssigen Boden in Eigentum des AN übernehmen
  und von der Baustelle entfernen.
  Abgerechnet wird nach Abtragsprofilen.
- Herstellen einer Kabeleinführung im Rohr
- Setzen des Fundamentrohres und Kabel einführen
- Erstellen eines Auflagers aus Beton C20/25, d=15 cm
  im Fundamentrohr für den Beleuchtungsmast
- Sichern des Fundamentrohres von außen durch
  Stampfbeton C20/25 bis in die Höhe der Kabeleinführung
- Einbringen des Beleuchtungsmastes und Verfüllen des Ringraumes im Fundamentrohr mit Sand
- Wiederherstellung der Befestigung analog den umgebenden  Flächen
Liefern und montieren einschl. aller Materialien mit
Blindabdeckung funktionsgerecht einbauen.
Menge: 4,000 St

**01.00.0056 Zulage für geschlossene Bauweise, ungesteuert, 1 x DN 100**
*** Grundposition ZZ 9.0
Zulage für Unterquerung der Fahrbahn und/oder von
vorhandenen Ver- und Entsorgungsleitungen bzw.
Hindernissen mit Kabelschutzrohrvwerbund in geschlossener
Bauweise (Durchörterung) einschl. Einbau eines
Kabelschutzrohrverbunds bestehend aus 1 x KSR DN 100.
Unterqerungen in zeitlich und räumlich getrennten
Teillängen;
ungesteuertes Verfahren nach Wahl des AN
Abgerechnet wird die verlegte Länge des Kabelschutzrohrverbundes (=einfache Länge).
Tiefe der Querungen: 1.00 m bis 3.00 m unter OK FB,
Menge: 20,000 m

**01.00.0057 Zulage für geschlossene Bauweise, gesteuert, 1 x DN 100**
*** Wahlposition ZZ 9.1
Zulage für Unterquerung der Fahrbahn und/oder von
vorhandenen Ver- und Entsorgungsleitungen bzw.
Hindernissen mit Kabelschutzrohrvwerbund in geschlossener
Bauweise (Durchörterung) einschl. Einbau eines
Kabelschutzrohrverbunds bestehend aus 1 x KSR DN 100.
Unterqerungen in zeitlich und räumlich getrennten
Teillängen;
gesteuertes Verfahren nach Wahl des AN
Abgerechnet wird die verlegte Länge des Kabelschutzrohrverbundes (=einfache Länge).
Tiefe der Querungen: 1.00 m bis 3.00 m unter OK FB,
Menge: 20,000 m

**01.00.0058 Start-und Zielbaugruben für Bohr- und/oder Preßgerät in Handschachtung nach Erfordernis**
Start-und Zielbaugruben für Bohr- und/oder  Preßgerät in Handschachtung nach Erfordernis herstellen, verfüllen und verdichten einschl. Verbau nach statischen und konstruktiven Erfordernissen herstellen, vorhalten und entfernen sowie ggf.
erforderlicher zusätzlicher Wasserhaltung.
Einschl. Wiederherstellung einfacher Oberflächen wie Gras- und Gartenland.
Beschreibung der Homogenbereiche nach Unterlagen des AG.
Menge: 2,000 m3

**01.00.0059 Kabelschutzrohr DN 110**
Kabelschutzrohr, einschl. fester Rohrverbindung, einbauen. Rohröffnungen dicht verschliessen.
Erschwernisse durch vorhandene Leitungen werden
nicht gesondert berechnet.
Abgerechnet wird nach Länge in der Achse der Rohrleitung.
Material = PVC hart-Rohr 110 x 5,3 DIN 8062.
Farbe= grau.
Verlegeart = Einrohrig.
Menge: 10,000 m

**01.00.0060 Kabelschutzrohr einbauen PVC hart 63x4,7 1rohrig/Kiesmant.**
Kabelschutzrohr Kabuflex R DN 63 einschl. fester
Rohrverbindung, einbauen. Rohroeffnungen dicht
verschliessen. Erschwernisse durch vorhandene
Leitungen werden nicht gesondert berechnet.
Abgerechnet wird nach Laenge in der Achse
der Rohrleitung.
Material = PVC hart-Rohr 63 x 4,7 DIN 8062, Reihe 3
Verlegeart = Einrohrig mit Kiessandummantelung, 10 cm
dick, in Teillängen
Menge: 10,000 m

**01.00.0061 Kabeltrasse einmessen**
Menge: 100,000 m

**01.00.0062 Mastbeschriftung**
Lichtmast-Kennzeichnungsystem,
Stahlband EASY RED in Edelstahl 316
mit entsprechenden Buchstaben und Ziffern
fachgerecht am Straßenbeleuchtungsmast 1,8 m über OK
der umgebenden Verkehrsfläche anbringen,
liefern und montieren
Fabrikat/Typ: Leopold & Friedrich/ EASY RED o. glw.
Kennzeichnung des Mastes mit Verteiler-,
Stromkreis- und Lichtpunktbezeichnung nach der
vom Baulastträger/Betreiber vorgegebenen Systematik; erforderliche Abstimmungen hierzu führen.
Menge: 4,000 St

**01.00.0063 Erdungsseil**
Erdungsseil 1x 10 gn/ge HO 7 VK für Maste (31x0,5m) einschl. Kabelschuh und Aderendhülse
liefern und montieren
Menge: 4,000 St

**01.00.0064 Überspannungsschutz**
Mehrpoliger Überspannungs- Ableiter Typ 2
mit thermischer Überwachungseinrichtung
und Abtrennvorrichtung,
zweifache optische Defektanzeige für den Ableitpfad
der Versorgungsspannung und der  Steuerphase,
Möglichkeit zur Abschaltung der Leuchte bei
defektem Überspannungsschutz,
zum Einbau am Sicherungselement im Mastfuß,
Menge: 4,000 St

**01.00.0065 Sicherungseinsatz**
D01 Neozed Sicherungseinsatz 6 A
liefern und einsetzen
Menge: 12,000 St

**01.00.0066 Kunststoffkabel NYY-J 5x16 mm2 liefern**
Kunststoffkabel NYY-J 5x16 mm2 (Cu-Zahl 768) liefern
und in vorh. Graben legen und in steinfreien Erdstoff
bis 30 cm über Kabel einbetten; steinfreien Erdstoff
liefern
Kabelmarkierung mit Kabelkennzeichungsbänder im
Abstand von 5 m
Menge: 100,000 m

**01.00.0067 Gummischlauchleitung HO7 RN-F 5G 2,5**
Gummischlauchleitung HO7 RN-F 5G 2,5 (vormontiert am Leuchtenkörper für die innere
Verdrahtung der Leuchteneinheit zwischen Mastsicherungssockel und Leuchte) betriebsfertig
im Mast verlegen und anschließen.
Menge: 20,000 m

**01.00.0068 Kabel in Schutzrohr ziehen**
Kabel in Schutzrohr ziehen
(Montagezuschlag bei Erdverlegung)
Menge: 20,000 m

**01.00.0069 Lichtpunkte kennzeichnen**
Zur Festlegung der Lichtpunkte
gemeinsam mit dem Bauherrn die
Trasse besichtigen und die gewünschten
Lichtpunkte mit Holzpflöcke (ca. L 50 cm,
Drm. 6 cm) kennzeichnen
Menge: 4,000 St

**01.00.0070 Kabelsicherung**
Kabelsicherung an Leuchtenstandorten herstellen.
Kabel an Leuchtenstandorten mit Kabelschutzrohr
sichern bis die Maste gestellt werden.
Material = PVC hart-Rohr 160 x 11,9 DIN 8062.
Länge ca. 1,00 m.
Kabel im PVC Rohr als Schleifen verlegen.
Menge: 4,000 St

**01.00.0071 Markierung von Kabeltrassen**
Markierung von Kabeltrassen,
liefern und herstellen,
aus Kabelwarnband,
Farbton gelb,
mit Beschriftung,"Straßenbeleuchtung"
max. Laenge der Beschriftung 100 mm,
Beschriftung nach Abstimmung mit den AG
verlegen 40 cm ueber Kabelachse.
Menge: 100,000 m

**01.00.0072 Kennzeichnung von Kabeln**
Kennzeichnung von Kabeln
liefern und herstellen,
mit Kabelerkennungsstreifen aus PVC,
Farbton blau,
mit Beschriftung "Strassenbeleuchtung",
max. Laenge der Beschriftung 100 mm,
Befestigung am Kabel 1 Stueck je 5 Meter.
Menge: 20,000 St

**01.00.0073 Wärmeschrumpfende spannungsfeste Verbindungsmuffe**
Wärmeschrumpfende spannungsfeste Verbindungsgarnitur
für Kunststoffkabel 0,6/1 kV, als Verbindungsmuffe für
5x2,5 bis 5x16 mm2; komplett mit Außenschlauch,
Innenschläuchen und Verbindungsmaterial,
liefern und montieren,
Fabrikat/Typ: JORDAN/WVG 2,5-16/5 oder glw. Art
Menge: 2,000 St

**01.00.0074 Wärmeschrumpfende spannungsfeste Kabelendmuffe**
Wärmeschrumpfende spannungsfeste Kabelendmuffe für
Kunststoffkabel 0,6/1 kV als feuchtigkeitsdichter,
spannungsfester Abschluss von Kabelenden, mit
Aussenkappe zum Abdichten des gesamten Kabelendes
über Adern und Außenmantel, Drm. 16-28 mm,
liefern und montieren,
Fabrikat/Typ: JORDAN/WSK-K 6/25 oder glw. Art
Menge: 1,000 St

**01.00.0075 Anschliessen von Kabeln oder Leitungen bis 5 x 16 mm2**
Anschließen von Kabel und Leitungen
an beigestellten Betriebsmitteln,
Querschnitt bis 5 x 16 mm².
Einschließlich der erforderlichen Kabelschuhe
und PG-Verschraubungen
Menge: 8,000 St

**01.00.0076 Anschliessen von Kabeln oder Leitungen bis 5 x 2,5 mm2**
Anschließen von Kabel und Leitungen
an beigestellten Betriebsmitteln,
Querschnitt bis 5 x 2,5 mm².
Einschl. der erforderlichen Kabelschuhe
und Pg-Verschraubungen am Sicherungselement am
Mastfuß.
Menge: 8,000 St

**01.00.0077 Endverschluß Erdkabel**
Endverschluß Erdkabel
Anschließen von Kabeln oder Leitungen (an
Lichtmastsicherungssockel),
Querschnitt bis 16 mm², 5adrig.
Menge: 1,000 St

**01.00.0078 Kabelendverschluß**
Kabelendverschluß,
Kabelendverschluß NAYY-J4x25 im Lichtmast
auflösen und Anschlußlänge kappen.
Menge: 1,000 St

*Hinweis: Nachfolgende Leistungen beinhalten den Aufwand für das Umverlegen von vorhandene*
Nachfolgende Leistungen beinhalten den Aufwand für das Umverlegen von vorhandenen Kabeln im Baubereich.

**01.00.0079 Boden für Kabel-/Leitungsgraben oder dgl. ausheben, Kabel rücken**
Boden für Kabel-/Leitungsgraben oder dgl. ausheben.
Straßenaufbruch wird gesondert vergütet.
Abgerechnet wird nach der Länge des Grabens, gemessen
in der Achse.
Klassen 3 bis 5.
Grabentiefe über 0,4 bis 0,7 m,
Breite der Grabensohle über 0,3 bis 0,4 m.
Aushub, soweit zum Verfüllen geeignet, auf Flächen
des AN zur Wiederverwendung seitlich lagern, nach Verlegen der Leitung in Graben einschließlich Leitungszone einbauen und verdichten.Fehlenden Verfüllboden
einbauen und verdichten wird gesondert vergütet.
Zum Verfüllen nicht verwendeter Aushub in Eigentum des
AN übernehmen und von der Baustelle entfernen.
Kabelanlagen Dritter nach Anweisung des AG und der jeweiligen Leitungsverwaltung frei legen, Kabel rücken, absanden und Warnband verlegen.
Menge: 50,000 m

**01.00.0080 Boden liefern,in Leitungsgrab.einb Sand Einschl.Leitg. Abrechnung Einb**
StL-Nr. 93108237302004
Boden liefern, in Leitungsgraben einschließlich
Schachtbaugruben einbauen und verdichten.
Material = Sand.
Boden nach Verlegen der Leitung in Graben einschließlich Leitungszone einbauen und verdichten.
Abgerechnet wird nach Einbauprofilen.
Menge: 10,000 m3

**01.00.0081 Kabelschutzrohr DN 110**
Kabelschutzrohr DN 110, nach DIN 8062, Rohrwandstärke
3,2 mm,
Kabelschutzrohr aus PVC-HD, einschließlich
Verbindungsmuffen, Endkappen und Abdichtung gegen
Schwemmsand, zur Unterkreuzung von Verkehrswegen und
Versorgungsleitungen im offenen Kabelgraben,
liefern, legen, muffen und auf Länge schneiden.
Menge: 25,000 m

**01.00.0082 Halbschalen-Kabelschutzrohr DN 110**
Kabelschutzrohr DN 110, nach DIN 8062, Rohrwandstärke
3,2 mm,
als Halbschalen-Schutzrohr für vorh. Kabel,
Kabelschutzrohr aus PVC-HD, mit kraftschlüssiger
Verbindung der Rohrhälften und eingelegter
Doppeldichtung, einschließlich Verbindungsmuffen,
Endkappen und Abdichtung gegen Schwemmsand,
zur Unterkreuzung von Verkehrswegen und Versorgungsleitungen im offenen Kabelgraben,
liefern, legen, muffen und auf Länge schneiden.
Menge: 25,000 m

**01.00.0083 Kabelschutzrohr DN 63**
Kabelschutzrohr DN 63, nach DIN 8062,
Kabelschutzrohr aus PVC-HD, einschließlich
Verbindungsmuffen, Endkappen und Abdichtung gegen
Schwemmsand, zur Unterkreuzung von Verkehrswegen und
Versorgungsleitungen im offenen Kabelgraben,
liefern, legen, muffen und auf Länge schneiden.
Menge: 20,000 m

#### Titel 01.01 Aufbruch

*Hinweis: Alle Aufbrucharbeiten einschließlich der Fräsarbeiten für die einzelnen Asphaltschichten*
Alle Aufbrucharbeiten einschließlich der Fräsarbeiten für die einzelnen Asphaltschichten müssen in zeitlich und räumlich getrennten Teilabschnitten ausgeführt werden. Diese ergeben sich aus den Sperrabschnitten gem. der Verkehrsrechtlichen Anordnung. Für die Fahrbahn  ist von mindestens zwei Sperrabschnitten auszugehen.

*Hinweis: Für sämtliche Positionen für den Asphaltrückbau gilt: Das Entfernen von vorhandenem/nach*
Für sämtliche Positionen für den Asphaltrückbau gilt:
Das Entfernen von vorhandenem/nach Fräsen verbliebenem
Fugenmaterial an den verbleibenden Befestigungen ist in
die Fräs- und Rückbaupositionen mit einzukalkulieren.

**01.01.0001 Asphaltdeckschicht fräsen über 1,5 bis 4 cm**
Asphalt fräsen und Fräsgut aufnehmen. Anschlusskanten
geradlinig auf Frästiefe herstellen.
Asphaltdeckschicht.
Frästiefe über 1,5 bis 4 cm.
Fläche = Fahrbahn und Knotenpunktanschlüsse
(51)Fräsasphalt 'der Verwertungsklasse A (nach
Unterlagen des AG) zu einer dafür zugelassenen
Aufbereitungsanlage nach Wahl des AN liefern,
Verwertung nachweisen.
Menge: 510,000 m2

**01.01.0002 Asphalt fräsen, Asphaltbinderschicht, 2,5 -5 cm ADS Fahrbahn**
Asphalt fräsen und Fräsgut aufnehmen. Anschlusskanten
geradlinig auf Frästiefe herstellen.
Asphaltbinderschicht.
(31)Frästiefe '2,5 - 5 cm'

Fläche = Fahrbahn.
Fräsasphalt 'der Verwertungsklasse A (nach
Unterlagen des AG) zu einer dafür zugelassenen
Aufbereitungsanlage nach Wahl des AN liefern,
Verwertung nachweisen.
Menge: 510,000 m2

**01.01.0003 Asphalt fräsen ATS *Tiefe 5 - 8 cm Fahrbahn**
Asphalt fräsen und Fräsgut aufnehmen. Anschlusskanten
geradlinig auf Frästiefe herstellen.
Asphalttragschicht.
Frästiefe über 5 bis 8 cm.
Fläche = Fahrbahn und Knotenpunktzufahrten;
teilweise als obere Lage einer dickeren Asphalttragschicht.
Fräsasphalt 'der Verwertnnugsklasse A (nach
Unterlagen des AG) zu einer dafür zugelassenen
Aufbereitungsanlage nach Wahl des AN liefern,
Verwertung nachweisen.
Menge: 50,000 m2

**01.01.0004 Asphalt fräsen ATS *Tiefe > 8 - 12 cm Fahrbahn**
Asphalt fräsen und Fräsgut aufnehmen. Anschlusskanten
geradlinig auf Frästiefe herstellen.
Asphalttragschicht.
Frästiefe über 8 bis 12 cm.
Fläche = Fahrbahn und Knotenpunktzufahrten;
teilweise als obere Lage einer dickeren Asphalttragschicht.
Fräsasphalt 'der Verwertnnugsklasse A (nach
Unterlagen des AG) zu einer dafür zugelassenen
Aufbereitungsanlage nach Wahl des AN liefern,
Verwertung nachweisen.
Menge: 400,000 m2

**01.01.0005 Asphalt fräsen ATS *Tiefe > 12 - 18 cm Fahrbahn**
Asphalt fräsen und Fräsgut aufnehmen. Anschlusskanten
geradlinig auf Frästiefe herstellen.
Asphalttragschicht.
Frästiefe über 12 bis 18 cm.
Fläche = Fahrbahn und Knotenpunktzufahrten;
teilweise als obere Lage einer dickeren Asphalttragschicht.
Fräsasphalt 'der Verwertnnugsklasse A (nach
Unterlagen des AG) zu einer dafür zugelassenen
Aufbereitungsanlage nach Wahl des AN liefern,
Verwertung nachweisen.
Menge: 60,000 m2

**01.01.0006 Asphaltbefestigung trennen Schneiden 3-5 cm**
Asphaltbefestigung geradlinig trennen.
Trennen durch Schneiden.
Dicke der Asphaltbefestigung '3-5 cm'
Menge: 10,000 m

**01.01.0007 Asphaltbefestigung trennen Schneiden*Dicke 12 - 18cm**
StL-Nr. 101130371004
Asphaltbefestigung geradlinig trennen.
Trennen durch Schneiden.
Dicke der Asphaltbefestigung über 12 bis 18 cm.
Menge: 30,000 m

**01.01.0008 Asphaltbefestigung trennen Schneiden*Dicke > 18 - 25 cm**
Asphaltbefestigung geradlinig trennen.
Trennen durch Schneiden.
Dicke der Asphaltbefestigung über 18 bis 25 cm.
Menge: 10,000 m

**01.01.0009 Asphaltbefestigung trennen Schneiden*Dicke > 25 - 35 cm**
Asphaltbefestigung geradlinig trennen.
Trennen durch Schneiden.
Dicke der Asphaltbefestigung über 25 bis 35 cm.
Menge: 10,000 m

**01.01.0010 Betonstraßenplatten aufnehmen u. entfernen**
Plattenbelag mit Unterlage aufnehmen, Unterlage ggf.
aufbrechen.
Die Aufbruchtiefe gilt ab OF Platten.
Art = Betonstraßenplatten, Dicke ca. 20 cm, bewehrt;
Plattenformate unterschiedlich;
Bettung aus Sand.
Unterlage aus Kiestragschicht.
Aufbruchtiefe über 30 bis 40 cm.
Platten in Eigentum des AN übernehmen, von der
Baustelle entfernen und einer Wiederwertung zuführen
Übriges Material in Eigentum des AN übernehmen, von
der Baustelle entfernen und einer Wiederverwertung
zuführen.
Menge: 10,000 m2

**01.01.0011 Straßenplatten aus Stahlbeton auf Paßmaß trennen**
Straßenplatten aus Stahlbeton auf Paßmaß trennen und zugearbeitete Platten an Kanten und Einfassungen bzw. an Aussparungen und Einbauten über 1 m2 Einzelgröße verlegen. Das Zuarbeiten oder Schneiden der Pflastersteine an Aussparungen und Einbauten bis zu 1 m2 Einzelgröße wird gesondert vergütet.
Platten schneiden im Nass-Schnitt-Verfahren.
Art = Stahlbeton-Straßenplatten,
Dicke bis 15 cm.
Menge: 6,000 m

**01.01.0012 Betondecke aufnehmen Zwickel/Streifen Betondecke auf Unt = HGT Mit Dübel Fugenfüllstoffe Tiefe 15 - 20 cm Mat. Verw. zuf.**
*** Schwerpunktposition
Betondecke aufbrechen und aufnehmen.
Fläche = Zwickel und Streifen.
Befestigung = Betondecke.
auf Unterlage = hydraulisch gebundene Tragschicht.
Decke ohne Bewehrung, mit Dübeln und Ankern.
Einschließlich vorhandener Fugenfüllstoffe.
Dicke der Betondecke nach Unterlagen des AG, Gesamtaufbruchtiefe über 20 bis 30 cm.
Material der Verwertung nach Wahl des AN zuführen.
Menge: 20,000 m2

**01.01.0013 Betondecke schneiden Einfache Bew. Dicke 20 - 25 cm Oberfl. Reinigen**
*** Schwerpunktposition
StL-Nr. 051140132301
Betondecke schneiden.
Mit einfacher Bewehrung, in voller Tiefe senkrecht und
geradlinig schneiden.
Dicke der Betondecke über 20 bis 25 cm.
Oberfläche reinigen.
Menge: 10,000 m

**01.01.0014 Packlage aufnehmen**
Packlage aufnehmen.
Aufnehmen der Tragschicht wird
gesondert vergütet.
Pflastersteine 'Packlage mit Asphalt-/Makadamanhaftungen'

Aufbruchgut der Verwertung nach Wahl
des AN zuführen.
Menge: 50,000 m2

**01.01.0015 Tragschicht m. hydr. Bindem. aufn. Fahrbahn Tiefe 15-20 cm**
Tragschicht mit hydraulischem Bindemittel aufbrechen
und aufnehmen.
Fläche = Fahrbahn und Knotenpunktzufahrten.
Tragschicht aus 'Beton bzw. als Hydraulisch gebundene Tragschicht
´
Aufbruchtiefe über 15 bis 20 cm.
Aufbruchmaterial' der Verwertung nach Wahl des AN zuführen.
Menge: 20,000 m2

**01.01.0016 Tragschicht m. bit. Bindem. aufn.**
Tragschicht mit bituminösem Bindemittel ("Makadam") aufbrechen
und aufnehmen
Fläche = Gesamtfläche einschl. Zwickel und Streifen.
Tragschicht mit bituminösem Bindemittel verfestigt.
Aufbruchtiefe bis 15 cm.
Material von der Baustelle entfernen und der Verwertung
nach Wahl des AN zuführen.
Menge: 30,000 m2

**01.01.0017 Schicht ohne Bindemittel <=RC-1**
Schicht ohne Bindemittel aufnehmen. Erschwernisse durch
Einbauten werden gesondert vergütet.
Schicht 'ungebundene Tragschicht, Packlage, in
Teilflächen ohne räumlichen Zusammenhang der
Tiefeinbaubereiche'

Dicke über 15 bis 35 cm.
Fläche = Fahrbahn in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 150,000 m2

**01.01.0018 Schicht ohne Bindemittel <=RC-2**
Schicht ohne Bindemittel aufnehmen. Erschwernisse durch
Einbauten werden gesondert vergütet.
Schicht 'ungebundene Tragschicht, Packlage, in
Teilflächen ohne räumlichen Zusammenhang der
Tiefeinbaubereiche'

Dicke über 15 bis 35 cm.
Fläche = Fahrbahn in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 200,000 m2

**01.01.0019 Schicht ohne Bindemittel <=RC-3**
Schicht ohne Bindemittel aufnehmen. Erschwernisse durch
Einbauten werden gesondert vergütet.
Schicht 'ungebundene Tragschicht, Packlage, in
Teilflächen ohne räumlichen Zusammenhang der
Tiefeinbaubereiche'

Dicke über 15 bis 35 cm.
Fläche = Fahrbahn in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 250,000 m2

**01.01.0020 Schicht ohne Bindemittel aufnehmen SfM Dicke ü.10-15cm Fahrbahn Mat.kl. BM-F1 Bstoff. Verw.AN.**
StL-Nr. 24112006131404
Schicht ohne Bindemittel aufnehmen.
Schicht aus frostunempfindlichem Baustoff oder Baustoffgemisch.
Dicke über 10 bis 15 cm.
Fläche = Fahrbahn.
Materialklasse nach EBV = BM-F1.
Baustoffgemisch nach Wahl des AN verwerten. Baustoffgemisch nach Unterlagen des AG.
Menge: 2775,000 m2

**01.01.0021 Pflasterdecke mit Unterl. aufnehmen Beton. 8 cm*Ungeb. Fugenmat. Verwertung AN**
Pflasterdecke mit Unterlage aufbrechen und aufnehmen,
Die Aufbruchtiefe gilt ab Oberkante Pflasterdecke.
Art = Pflastersteine aus Beton, ca. 8 cm dick.
Mit Fugenfüllung aus Baustoffgemisch ohne Bindemittel.
Bettung aus Baustoffgemisch ohne Bindemittel.
Steine und übriges Aufbruchgut der Verwertung nach Wahl
des AN zuführen.
Menge: 25,000 m2

**01.01.0022 Pflasterdecke mit Unterl. aufnehmen Beton. 10 cm*Ungeb. Fugenmat. Verwertung AN**
Pflasterdecke mit Unterlage aufbrechen und aufnehmen,
Die Aufbruchtiefe gilt ab Oberkante Pflasterdecke.
Art = Pflastersteine aus Beton, ca. 10 cm dick.
Mit Fugenfüllung aus Baustoffgemisch ohne Bindemittel.
Bettung aus Baustoffgemisch ohne Bindemittel.
Steine und übriges Aufbruchgut der Verwertung nach Wahl
des AN zuführen.
Menge: 5,000 m2

**01.01.0023 Naturpflasterd.zur Wiederverw.aufn. Pfl.st. 16/30cm Granit ungeb. Fugenmat. ungeb. Bettung Steine f. + abl.**
StL-Nr. 2311500609011120
Natursteinpflasterdecke zur Wiederverwendung aufnehmen.
Aufnehmen der Tragschicht wird gesondert vergütet.
Art = Pflasterstein, Dicke ca. 16 cm, Kantenlänge bis
30 cm.
Pflasterstein aus Granit.
Mit Fugenfüllung aus ungebundenem Fugenmaterial.
Bettung aus ungebundenem Bettungsmaterial.
Steine zum Lagerplatz nach Unterlagen des AG fördern
und abladen. Übriges Aufbruchgut nach Wahl des AN verwerten.
Menge: 2500,000 m2

**01.01.0024 Naturpflasterd.zur Wiederverw.aufn. Pfl.st. 18/30cm Granit, für Zufahrten ungeb. Fugenmat. ungeb. Bettung Steine f. + abl. säub.u.lag.bis100**
StL-Nr. 2311500611011121
Natursteinpflasterdecke zur Wiederverwendung aufnehmen.
Aufnehmen der Tragschicht wird gesondert vergütet.
Art = Pflasterstein, Dicke ca. 18 cm, Kantenlänge bis
30 cm.
Pflasterstein aus Granit.
Mit Fugenfüllung aus ungebundenem Fugenmaterial.
Bettung aus ungebundenem Bettungsmaterial.
Steine zum Lagerplatz nach Unterlagen des AG fördern
und abladen. Übriges Aufbruchgut nach Wahl des AN verwerten.
Pflastersteine säubern und lagern. Anteil wiederverwendbarer Pflastersteine über 75 bis 100 v. H.
Menge: 275,000 m2

**01.01.0025 Pflasterdecke aufnehmen Kleinpflaster*Ungeb. Fugenmat. Ungeb. Bettung*Verwertung AN**
Pflasterdecke aufnehmen. Aufnehmen der Tragschicht wird
gesondert vergütet.
Art = Kleinpflaster.
Mit Fugenfüllung aus Baustoffgemisch ohne Bindemittel.
Bettung aus Baustoffgemisch ohne Bindemittel.
Steine und übriges Aufbruchgut der Verwertung nach Wahl
des AN zuführen.
Menge: 5,000 m2

**01.01.0026 Pflasterdecke aufnehmen Kleinpflaster*geb. Fugenmat. geb. Bettung*Verwertung AN**
Pflasterdecke aufnehmen. Aufnehmen der Tragschicht wird
gesondert vergütet.
Art = Kleinpflaster.
Mit Fugenfüllung aus Baustoffgemisch mit hydraulischem Bindemittel.
Bettung aus Baustoffgemisch mit hydraulischhem Bindemittel.
Steine und übriges Aufbruchgut der Verwertung nach Wahl
des AN zuführen.
Menge: 5,000 m2

**01.01.0027 Natursteinpflaster decke aufnehmen Kantenl. b. 6 cm Granit Fugenmörtel hydr. Bettungsmörtel Verwertung AN**
StL-Nr. 23115002113201
Natursteinpflasterdecke aufnehmen. Aufnehmen der Tragschicht wird gesondert vergütet.
Abmessung = Pflasterstein mit Kantenlänge bis 6 cm.
Pflasterstein aus Granit.
Mit Fugenfüllung aus hydraulisch gebundenem Fugenmörtel.
Bettung aus Bettungsmörtel.
Steine und übriges Aufbruchgut nach Wahl des AN verwerten.
Menge: 25,000 m2

**01.01.0028 Streifen/Rinne aus Naturstein aufn. Dicke 12 cm Breite ü. 35-50cm Granit Fugenmörtel Fund.bet. ü.10-20 Verwertung AN**
StL-Nr. 2311504633112100
Streifen oder Rinne aus Naturstein aufnehmen. Aufbruch
der Tragschicht wird gesondert vergütet.
Dicke ca. 12 cm,
Breite des Streifens/der Rinne über 35 bis 50 cm.
Pflasterstein aus Granit.
Mit Fugenfüllung aus hydraulisch gebundenem Fu-
genmörtel.
Fundament aus Beton/Mörtel, über 10 bis 20 cm dick,
aufbrechen.
Steine und Aufbruchgut nach Wahl des AN verwerten.
Menge: 55,000 m

**01.01.0029 Pflasterstr. aufn. Kupferschlackest.*Fugenmasse Fund.Beton bis 10**
Entwässerungsstreifen aufnehmen. Aufbruch der
Tragschicht wird gesondert vergütet.
Art = Großpflaster.

(21)Breite des Streifens '75 cm'

(31)Pflastersteine 'Kupferschlackesteine unter einer 3 - 5
cm dicken Asphaltschicht'

Fundament aus Beton, bis 10 cm dick, aufbrechen.

(41)Aufbruchgut 'Steine mit Asphaltanhaftung der
Verwertung nach Wahl des AN zuführen.'
Menge: 5,000 m

**01.01.0030 Bordstein aufnehmen. Naturstein A2-A5 Fund.ü10-20/R-St. Steine s.+f.+abl. Verwertung AN Anteil WV 50-75**
StL-Nr. 23115031752102
Bordstein aufnehmen.
Bordstein = aus Naturstein, Größe A2 bis A5.
Fundament aus Beton, über 10 bis 20 cm dick, und
Rückenstütze aus Beton aufbrechen.
Wiederverwendbare Bordsteine säubern, auf Paletten stapeln, zum Lagerplatz nach Unterlagen des AG fördern,
abladen.
Nicht wiederverwendbare Bordsteine und übriges Aufbruchgut nach Wahl des AN verwerten.
Anteil wiederverwendbarer Bordsteine über 50 bis 75
v. H.
Menge: 100,000 m

**01.01.0031 Bordsteine aufnehmen. Naturstein**
Bordsteine aufnehmen.
Bordsteine 'aus Naturstein ca. A2-A5, B6-B7'

Fundament aus Beton, über 10 bis 20 cm dick, und
Rückenstütze aus Beton aufbrechen.
Sämtliche Steine und übriges Aufbruchgut der Verwertung
nach Wahl des AN zuführen.
Menge: 250,000 m

**01.01.0032 Bordsteine aufnehmen. Beton**
Bordsteine aufnehmen.
Hoch- und Rundbordsteine aus Beton, Breite bis 18 cm,
Höhe bis 30 cm.
Fundament aus Beton, über 10 bis 20 cm dick, und
Rückenstütze aus Beton aufbrechen.
Sämtliche Steine und übriges Aufbruchgut der Verwertung
nach Wahl des AN zuführen.
Menge: 550,000 m

**01.01.0033 Bordsteine aufnehmen Flachborde Beton**
Bordsteine aufnehmen.
Flachbordsteine aus Beton, ca. 20/20 bis 30/25 cm,
als Hochbord in Beton oder Mörtel versetzt.
Unterbeton, ca. 20 cm dick, und Rückenstütze aufbrechen.
Sämtliche Steine und übriges Aufbruchgut in Eigentum
des AN übernehmen, von der Baustelle entfernen und einer Wiederverwertung zuführen.
Menge: 5,000 m

**01.01.0034 Erschwernis durch Einbauten b.Aufnehmen SoB**
StL-Nr. 1011290129
Erschwernis durch Einbauten.
Beim Aufnehmen von Schichten ohne Bindemittel.

Einbauten 'Schächte, Hyrdanten, Schieber'
Menge: 35,000 St

**01.01.0035 Erschw. infolge Einbauten Fräsen*Asphaltbef.**
StL-Nr. 101130772599
Erschwernis infolge Einbauten, Schächten und Straßenabläufen.
Erschwernis beim Fräsen.
Asphaltbefestigung.

Einbauten 'Schächte, Hyrdanten, Schieber'
Menge: 3,000 St

#### Titel 01.02 Erdbau

**01.02.0001 Suchgraben herstellen Klasse 3 bis 5*Tiefe 1,25-1,75m Aufbruch gesond.*Boden einb.u.v.**
Suchgraben herstellen. Aushub
zur Wiederverwendung seitlich lagern.
Abgerechnet wird nach Abtragsprofilen.
Homogenbereiche EA 1 bis EA 6. Beschreibung der
Homogenbereiche gemäß Baugrundgutachten.
Grabentiefe über 1,25 bis 1,75 m.
Straßenaufbruch wird gesondert vergütet.
Gelagerten Boden einbauen und verdichten.
Menge: 10,000 m3

**01.02.0002 Vegetationsdecke aufreißen**
Vegetationsdecke vor Oberbodenabtrag mit Bodenfräse o-
der Scheibenegge min. 15 cm tief aufreißen und so zerkleinern, dass keine Stücke über 0,05 m2 verbleiben.
Menge: 300,000 m2

**01.02.0003 Oberboden abtragen und verwerten BM-F2**
Oberboden ggf. einschließlich Vegetationsdecke abtragen. Homogenbereiche nach Unterlagen des AG.
(31)Dicke '45 cm'

Materialklasse gem. EBV: BM-F2
Oberboden nach Wahl des AN verwerten.
Abrechnung nach Abtragsprofilen.
Menge: 50,000 m3

**01.02.0004 Zulage für die Verwertung von Oberboden Abtragsbereichen BM-F3**
Zulage für die Verwertung von Oberboden aus Abtragsbereichen Materialwerte nach EBV = BM-F3
Abrechnung nach Abtragsprofilen.
Verwertung nach Unterlagen des AG nachweisen.
Menge: 10,000 m3

**01.02.0005 Boden aus Abtragsbereichen profilgerecht lösen und verwerten. BM-F1**
Boden bzw. Fels aus Abtragsbereichen profilgerecht
lösen, laden und nach Wahl des AN verwerten. Beschreibung der Homogenbereiche nach Unterlagen des AG. Die
Herstellung von Mulden und Gräben wird gesondert vergütet.
Profilgerecht lösen.
Das Herstellen des Planums wird gesondert vergütet.
Materialwerte nach EBV = BM-F1
Abrechnung nach Abtragsprofilen.
Verwertung nach Unterlagen des AG nachweisen.
Menge: 1900,000 m3

**01.02.0006 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 20,000 m3

**01.02.0007 Zulage für die Verwertung von Boden bzw. Fels aus Abtragsbereichen BM-F2**
Zulage für die Verwertung von Boden bzw. Fels aus Abtragsbereichen Materialwerte nach EBV = BM-F2
Abrechnung nach Abtragsprofilen.
Verwertung nach Unterlagen des AG nachweisen.
Menge: 200,000 m3

**01.02.0008 Zulage für die Verwertung von Boden bzw. Fels aus Abtragsbereichen BM-F3**
Zulage für die Verwertung von Boden bzw. Fels aus Abtragsbereichen Materialwerte nach EBV = BM-F3
Abrechnung nach Abtragsprofilen.
Verwertung nach Unterlagen des AG nachweisen.
Menge: 100,000 m3

**01.02.0009 Boden bzw. Fels lös. u. wiederverw. Boden a. Zw.verd. Planum gesondert**
Boden bzw. Fels aus Abtragsbereichen profilgerecht
lösen und wiederverwenden, einschließlich ggf. erforderlicher Wasserzugabe. Beschreibung der Homogenbereiche nach Unterlagen des AG. Die Herstellung von Mulden
und Gräben wird gesondert vergütet. Abgerechnet wird
nach Abtragsprofilen.
Neigung der Abtragsfläche bis 1:1,5.
Boden bzw. Fels fördern und außerhalb der Baustelle auf
Zwischenlager des AN einbauen und verdichten. Zwischenlagerflächen beschaffen.
Das Herstellen des Planums wird gesondert vergütet.
Menge: 200,000 m3

**01.02.0010 Gel. Boden bzw. Fels des AG aufn. Auftragsbereiche Bod.a.lag./verd. Planum gesondert Abrechng. Auftrag**
Gelagerten Boden bzw. Fels des AG aufnehmen. Beschreibung der Homogenbereiche nach Unterlagen des AG.
Einbaustelle = Auftragsbereiche nach Oberbodenabtrag.
Boden bzw. Fels lagert außerhalb der Baustelle auf
Flächen des AN. Boden bzw. Fels fördern
und innerhalb der Baustelle profilgerecht einbauen und
verdichten einschließlich ggf. erforderlicher Wasserzugabe.
Das Herstellen des Planums wird gesondert vergütet.
Abgerechnet wird nach Auftragsprofilen.
Menge: 200,000 m3

**01.02.0011 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 50,000 m3

**01.02.0012 Durchwurzelten Bodens lösen + verwerten**
Durchwurzelten Boden aus Abtragsbereichen lösen, laden
und der Verwertung nach Wahl des AN zuführen.
Abgerechnet wird nach Abtragsprofilen.
Boden Homogenbereich 'nach Unterlagen des AG'

Profilgerecht lösen.
Das Herstellen des Planums wird gesondert vergütet.
Menge: 25,000 m3

**01.02.0013 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 50,000 m3

**01.02.0014 Boden bzw. Fels lösen unterhalb Planum, BM-F1**
Nicht überwachungsbedürftiger Boden bzw. Fels aus Ab-
tragsbereichen lösen, laden und nach Wahl des AN verwerten.
Beschreibung der Homogenbereiche nach Unterlagen des AG.
Die Herstellung von Mulden und Gräben wird gesondert
vergütet.
Abgerechnet wird nach Abtragsprofilen.
Mehraushub unterhalb des Planums bzw. des Dammauflagers
bis 0,5 m Tiefe profilgerecht lösen.
Das Herstellen des Planums wird gesondert vergütet.
Materialwerte nach EBV = BM-F1
Abrechnung nach Abtragsprofilen.
Verwertung nach Unterlagen des AG nachweisen.
Menge: 100,000 m3

**01.02.0015 Baustoff liefern und einbauen Planum gesondert*Abrechng. Auftrag**
Geeigneten Baustoff liefern, profilgerecht einbauen und
verdichten.

(21)Baustoff 'F1_Boden, grobkörnig und verdichtungsfähig'

(31)Einbaustelle 'Verbreiterungs-und Neutrassierungsbereich'

Das Herstellen des Planums wird gesondert vergütet.
Abgerechnet wird nach Auftragsprofilen.
Menge: 100,000 m3

**01.02.0016 Untergrundverbesse rung durchführen N.gest.63-150 mm Wasserschutzgeb.**
StL-Nr. 2410634011
Untergrundverbesserung nach Unterlagen des AG durchführen. Baustoff in nicht genügend tragfähigen Boden einbringen. Baustoff nach Unterlagen des AG liefern.
Einbaudokumentation nach Unterlagen des AG übergeben.
Baustoff = gebrochenes Naturgestein der Körnung 63 bis
150 mm.
Baustoff für Einbau in Wasserschutzgebieten nach Unterlagen des AG geeignet.
Menge: 50,000 t

**01.02.0017 Geotextil/Geogitt . a. Bewehr. einb . Bew.Gründ.Polster ... Freitext .**
Biegesteifes, knotenfestes Geogitter aus PP, PET oder
PEHD, hochwetterbeständig, nach Unterlagen des AG
als Bewehrungselement in Erdbauwerken
einbauen. Überlappung von mind. 0,5 m oder gleichwertige Verbindung.
Erdarbeiten werden gesondert vergütet.
Abgerechnet wird die abgewickelte Bewehrungsfläche ohne
Überlappung.
Bewehrung in Gründungspolstern, Einbau in getrennten
Lagen
Zugfestigkeit bei 2 % Dehnung:  >= 16 kN/m
Knotenfestigkeit bei 2 % Dehnung: >= 10 kN/m
Konstruktionsdehnung:  0 %
Menge: 500,000 m2

**01.02.0018 Geotextile Trennlage einbauen Trennlage Vliesstoff**
Geotextile Trennlage, hochwetterbeständig, bei Geogitter zusätzlich einbauen. Überlappung mind. 0,5 m. Abgerechnet wird die abgewickelte Trennlage ohne Überlappung. Einbau in getrennten Lagen
Trennlage zusätzlich zur Bewehrungsfunktion.
Material = Vliesstoff, Geotextilrobustheitsklasse GRK
3, Flächengewicht >= 120 g/m2
Menge: 500,000 m2

**01.02.0019 Planum herstellen Ev2 = 45 MPa**
StL-Nr. 2410625001
Planum herstellen nach Unterlagen des AG.
Verformungsmodul Ev2 = 45 MPa.
Menge: 3850,000 m2

**01.02.0020 Planum verdichten**
Planum verdichten
Abweichungen vom Soll-Profil max. +/- 3 cm.
Menge: 3850,000 m2

**01.02.0021 Erschwernis durch Einbauten beim Erdbau**
Erschwernis durch Einbauten.
Bei Aushub/Erdarbeiten.
(21)Einbauten 'Schächte, Hydranten, Schieber'
Menge: 38,000 St

**01.02.0022 Sickerstrang herstellen**
Sickerstrang durch Einfuellen und Verdichten von Filtermaterial in Leitungsgraben herstellen.
Erdarbeiten in Boden der Klassen 3 bis 5 ausfuehren.
Gegebenenfalls erforderliche Wasserhaltung bis zu einer
Pumpenleistung von 10 m3 Foerdermenge mal 5 m Foerderhoehe je Stunde und Haltung ausfuehren.
Sickerrohrleitungen werden gesondert verguetet.
Sickerstrang im Bereich des Strassenkoerpers.
Grabenbreite 0,3 m,
Grabentiefe ueber 0,3 bis 0,5 m.
Filtermaterial nach Wahl des AN, abhängig vom
anstehenden Baugrund
Die Wirksamkeit des gewählten Filteraufbaus ist nachzuweisen unter Berücksichtigung des umhüllenden
Geotextils
Aushub in Eigentum des AN uebernehmen und von der Baustelle entfernen.
Menge: 520,000 m

**01.02.0023 Geotextil verlegen**
Geotextil entsprechend "Merkblatt für die Anwendung
von Geotextilien im Erdbau" verlegen.
Eignungsprüfungszeugnis vorlegen. Eigenüberwachungsprüfungen durchführen.
Funktion als Filter bei Entwässerung.
Material = Geotextil nach Wahl des AN.
Einbau mit min. 0,5 m Überlappung.
Abgerechnet wird die abgewickelte Fläche des Geotextils nach Aufmaß ohne Überlappung.
Menge: 1030,000 m2

**01.02.0024 Sickerrohrleitung verlegen DN 100 Teilsickerrohr**
Sickerrohrleitung in Sickeranlage verlegen.
Schachtanschluss wird gesondert verguetet.
Einbau in Sickerstrang.
Rohr-DN 100.
Teilsickerrohr.
Material = Verbundrohre (innen glatt, aussen gewellt)
aus PVC-U Form C nach DIN E 4262 Teil 1.
Bettung nach DIN EN 1610 aus Sand oder Kiessand herstellen. Material liefern.
Verlegetiefe (bis Fliessohle) bis 0,75 m.
Menge: 520,000 m

**01.02.0025 Anschluss herstellen Sickerleitung**
Rohrleitung (Sickerleitung) an Straßenablauf/Rigole
anschliessen, Anschluss dichten.
Verguetet wird der Mehraufwand fuer das Herstellen des
Anschlusses (einschliesslich eventueller Formstuecke)
gegenueber der bis zur Innenflaeche des Schachtes
durchgemessenen Rohrleitung.
Sickerrohrleitung DN 150, aus Kunststoff.
Ablauf aus Betonfertigteilen, Rigole aus Kunststoffelementen;
Oeffnung fuer Rohranschluss durch Bohren herstellen.
Anschluss mit Schachtfutter.
Menge: 12,000 St

**01.02.0026 T-Stück einbauen für Sickerleitung**
Formstueck in Rohrleitung einbauen.
Verguetet wird der Mehraufwand fuer den Einbau des
Formstueckes gegenueber der durchgemessenen Rohrleitung.
Formstueck = Abzweig 90 Grad, Anschlussrohr DN 100,
aus Kunststoff (Teilsicker-Verbundrohr)
Durchgangsrohr DN 100.
Menge: 12,000 St

#### Titel 01.03 Tragschichten

**01.03.0001 Frostschutzschicht herstellen Bk100 b.1,0 o.F. Feinanteil UF 3 0/45 URA+Einbaudoku Abrechng. Auftrag**
StL-Nr. 2411221021061991
Frostschutzschicht herstellen.
In Verkehrsflächen der Belastungsklassen Bk100 bis
Bk1,0, ohne Fertiger bei schwieriger Profilgestaltung oder bei zahlreichen Einbauten.
Feinanteil Kategorie UF 3.
Baustoffgemisch 0/45.
Umweltrelevante Anforderungen beim Einsatz von Baustoffgemischen einschließlich Einbaudokumentation nach
Unterlagen des AG. Einbaudokumentation übergeben.
Verdichtungsgrad/Verformungsmodul '> 120 MPa'

Einbaudicke '26 cm'

Abrechnung nach Auftragsprofilen.
Menge: 140,000 m3

**01.03.0002 Frostschutzschicht herstellen Bk100 b.1,0 o.F. Feinanteil UF 3 0/45 URA+Einbaudoku Abrechng. Auftrag**
StL-Nr. 2411221021061991
Frostschutzschicht herstellen.
In Verkehrsflächen der Belastungsklassen Bk100 bis
Bk1,0, ohne Fertiger bei schwieriger Profilgestaltung oder bei zahlreichen Einbauten.
Feinanteil Kategorie UF 3.
Baustoffgemisch 0/45.
Umweltrelevante Anforderungen beim Einsatz von Baustoffgemischen einschließlich Einbaudokumentation nach
Unterlagen des AG. Einbaudokumentation übergeben.
Verdichtungsgrad/Verformungsmodul '> 120MPa'

Einbaudicke '30 cm'

Abrechnung nach Auftragsprofilen.
Menge: 975,000 m3

**01.03.0003 Schottertragschich t herstellen Bk100 b.1,0 o.F. 0/32 URA+Einbaudoku Dicke 15 cm**
StL-Nr. 2411232021190100
Schottertragschicht herstellen.
In Verkehrsflächen der Belastungsklassen Bk100 bis
Bk1,0, ohne Fertiger bei schwieriger Profilgestaltung oder bei zahlreichen Einbauten.
Baustoffgemisch 0/32.
Umweltrelevante Anforderungen beim Einsatz von Baustoffgemischen einschließlich Einbaudokumentation nach
Unterlagen des AG. Einbaudokumentation übergeben.
Verdichtungsgrad/Verformungsmodul '> 150 MPa'

Einbaudicke = 15 cm.
Menge: 2725,000 m2

**01.03.0004 Erschwernis durch Einbauten b.Herst. DoB**
StL-Nr. 1011290169
Erschwernis durch Einbauten.
Beim Herstellen von Deckschichten ohne Bindemittel.

Einbauten 'Schächte, Hydranten, Schieber'
Menge: 38,000 St

**01.03.0005 Betontragschicht herst. Dicke 36 cm**
Betontragschicht aus Betontragschichtmaterial herstellen.

(61)Einbau 'unter Hinterpflasterung Kreisinnenfläche
Einzelflächen 2 m2 bis 25 m2'

Einbaudicke 36 cm.

(62)Festigkeitsklasse 'C20/25, frostbeständig, Nachweis der
Einhaltung der Anforderungen durch Eignungsprüfungen'

(63)Fugen 'Anordnung/Ausbildung/Herstellung der
erforderlichen Fugen wird nicht gesondert vergütet.'
Menge: 515,000 m2

#### Titel 01.04 Asphaltoberbau

**01.04.0001 Asphalttragsch. aus AC 22 T S herst Bk3,2 Dicke 10 cm Bitumen 50/70 Kalksteinfüller**
StL-Nr. 23113118451100
Asphalttragschicht aus Asphalttragschichtmischgut
AC 22 T S herstellen. Anlieferung des Asphaltmischguts
in thermoisolierten Transportbehältern.
In Verkehrsflächen der Belastungsklasse Bk3,2.
Einbaudicke = 10 cm.
Bindemittel = 50/70.
Fremdfüller = Kalksteinfüller.
Menge: 2725,000 m2

**01.04.0002 Bitumenemulsion aufsprühen Bk3,2-Bk100*Asphalt frisch C60BP4-S*Menge 300 g/m2 vor ABi**
Bitumenemulsion zur Herstellung des Schichtenverbundes
aufsprühen.
Auf Verkehrsflächen der Belastungsklassen Bk3,2 bis
Bk100.
Unterlage = Asphaltbefestigung, frisch.
Bindemittel = C60BP4-S.
Bindemittelmenge = 300 g/m2.
Vor Einbau Asphaltbinderschicht.
Menge: 2725,000 m2

**01.04.0003 Asphaltbindersch.a. AC 16 B S herst Dicke 8,5 cm 25/55-55 A*C 100/0 SZ 18**
Asphaltbinderschicht aus Asphaltbinder AC 16 B S
herstellen.
In Verkehrsflächen 'Belastungsklasse Bk 3,2'

Einbaudicke = 6,0 cm.
Bindemittel = 25/55-55 A.
Grobe Gesteinskörnung = Kategorie C 100/0.
Grobe Gesteinskörnung = Kategorie SZ 18.
Menge: 2725,000 m2

**01.04.0004 Bitumenemulsion aufsprühen Bk3,2-Bk100*Asphalt frisch C60BP4-S*Menge 200 g/m2 vor A.deckschicht**
StL-Nr. 18813063110113
Bitumenemulsion zur Herstellung des Schichtenverbundes
aufsprühen.
Auf Verkehrsflächen der Belastungsklassen Bk3,2 bis
Bk100.
Unterlage = Asphaltbefestigung, frisch.
Bindemittel = C60BP4-S.
Bindemittelmenge = 200 g/m2.
Vor Einbau Asphaltdeckschicht.
Menge: 2725,000 m2

**01.04.0005 Asphaltdecksch. aus AC 11 D S herst Bk3,2 Dicke 4 cm Bitumen 25/55-55A Aufhellung Kalk.füller CC 80**
StL-Nr. 2311331821110200
Asphaltdeckschicht aus Asphaltbeton für Asphaltdeckschichten AC 11 D S herstellen. Anlieferung des
Asphaltmischguts in thermoisolierten
Transportbehältern.
In Verkehrsflächen der Belastungsklasse Bk3,2.
Einbaudicke = 4 cm.
Bindemittel = 25/55-55 A.
Grobe Gesteinskörnung mit Anteil und Art von Aufhellungsgestein nach Unterlagen des AG.
Fremdfüller = Kalksteinfüller Kategorie CC 80.
Menge: 2725,000 m2

**01.04.0006 Abstumpfungsmaßnahme durchführen LFK 1/3*Gestein wie Aufh. Menge 1 kg/m2*Maschinell**
StL-Nr. 101139511211
Abstumpfungsmaßnahme zur Erhöhung der Anfangsgriffigkeit durch gleichmäßiges Aufbringen und Einwalzen von
Abstreukörnung durchführen. Nicht gebundene Abstreukörnung aufnehmen und der Verwertung nach Wahl des AN zuführen.
Abstreukörnung = Lieferkörnung 1/3.
Aus Gestein wie Aufhellungsgestein in
Asphaltdeckschicht.
Abstreumenge = 1 kg/m2.
Maschinell abstreuen.
Menge: 2725,000 m2

**01.04.0007 Asphaltdecksch. aus MA 11 S herst. Bk32 Dicke 4,0 cm Bitumen 30/45+vvZ Kalk.füller CC 80 Handeinbau**
Asphaltdeckschicht aus Gussasphalt MA 11 S herstellen.
Einbaubreiten nach Unterlagen des AG.
In Verkehrsflächen der Belastungsklasse Bk32.
Einbaudicke = 4,0 cm einschließlich eingedrückter Ab-
streukörnung.
Bindemittel = 30/45 mit viskositätsveränderndem Zusatz
bzw. einem entsprechend viskositätsveränderten Bindemittel 30/45.
Grobe Gesteinskörnung 'mit natürlichem
Aufhellungsgestein
d> 2 mm > 35 M %,
Leuchtdichtekoeffizient (trocken)
Helligkeitsstufe 2 mit qp> 0,14 cd/(m²lx),
Fremdfüller = Kalksteinfüller Kategorie CC 70.
Einbau von Hand.
Menge: 50,000 m2

**01.04.0008 Gussasphaltoberflä che bearbeiten bit.abst.aufbr. Verfahren A Aufhellung ungeb. verwert.**
StL-Nr. 23113667310101
Oberfläche der Gussasphaltschicht bearbeiten.
Grobe Gesteinskörnung, leicht bituminiert, auf die noch
heiße Oberfläche aufbringen.
Verfahren A.
Grobe Gesteinskörnung als Aufhellungsgestein, nach Un-
terlagen des AG.
Erkaltete Asphaltdeckschicht aus Gussasphalt abkehren
und nicht gebundene und gelöste Abstreukörnungen nach
Wahl des AN verwerten.
Menge: 50,000 m2

**01.04.0009 Verkehrsfläche kehren Walzasphalt*VSM durchführen**
StL-Nr. 2211397721
Verkehrsfläche mit einer selbstaufnehmenden Kehrmaschine nach Verkehrsfreigabe unverzüglich nach Aufforderung
durch den AG kehren. Kehrgut aufnehmen und nach Wahl
des AN verwerten.
Verkehrsfläche = Fahrbahndeckschicht aus Walzasphalt.
Erforderliche Verkehrssicherungsmaßnahmen durchführen.
Menge: 2725,000 m2

**01.04.0010 Naht in Asphaltschicht herst.**
Naht in Asphaltschicht herstellen.
Naht 'in Asphalttragschicht'

Naht 'längs und quer'

Nahtflanke 'heiß an kalt, Nahtflanke vollflächig heißanspritzen mit polymermod. Heißbitumen 50g/lfd. m pro
cm Schichtdicke'

Dicke der Schicht '10 cm'
Menge: 20,000 m

**01.04.0011 Naht in Asphaltschicht herst.**
Naht in Asphaltschicht herstellen.
Naht 'in Asphaltbinderschicht
Mittelnaht mit Kantenschrägformer/Kantenrolle
herstellen.'

Naht 'längs und quer'

Nahtflanke 'heiß an kalt, Nahtflanke vollflächig heißanspritzen mit polymermod. Heißbitumen 50g/lfd. m pro
cm Schichtdicke'

Dicke der Schicht 6,0 cm'
Menge: 20,000 m

**01.04.0012 Naht in Asphaltschicht herst. Naht ADS**
Naht in Asphaltschicht herstellen.
Naht in Asphaltdeckschicht.
Naht 'Längsnaht heiß an kalt'

Herstellung der Nahtflanke 'Nahtflanke der 1. Bahn mit
Kantenandrückrolle herstellen,
nach Erkalten der Decke zurückschneiden,
Rückschnitt entfernen.
Die Decke der nächsten Bahn gegenfertigen,
Anschluss zur Fuge Aufweiten durch Schneiden.'

Nahtflanke 'Flanken mit Fugenvoranstrich versehen,
Fugenraum verfüllen mit 1lg. Unterfüllstoff und
Vergießen mit heiß verarbeitbarer Fugenmasse Typ N2.'

Dicke der Schicht '4,0 cm'
Menge: 20,000 m

*Hinweis: Die Fugenausbildung in Radien hat mit geeigneter Technik zu erfolgen*

**01.04.0013 Naht oder Anschluss zur Fuge aufw. Versch.Randanschl Tiefe 40 mm*Breite 15 mm**
Naht oder Anschluss ohne Fugenspalt in Asphaltdeckschicht zur Fuge aufweiten und säubern. Anfallende Ausbaustoffe der Verwertung nach Wahl des AN zuführen.
Randanschluss vor Borden, Übergängen, Abläufen u.ä.
Einzellängen über 20 bis 650 m.
Fugenspalttiefe = 40 mm.
Fugenspaltbreite = 15 mm.
Aufweiten durch Nassschneiden.
Menge: 1125,000 m

**01.04.0014 Naht oder Anschluss zur Fuge aufw. Quernaht/-anschl*Bis 20 m Tiefe 40 mm*Breite 15 mm**
Naht oder Anschluss ohne Fugenspalt in Asphaltdeckschicht zur Fuge aufweiten und säubern. Anfallende Ausbaustoffe der Verwertung nach Wahl des AN zuführen.
Quernaht, Queranschluss.
Einzellängen bis 20,00 m.
Fugenspalttiefe = 40 mm.
Fugenspaltbreite = 15 mm.
Aufweiten durch Nassschneiden
Menge: 25,000 m

**01.04.0015 Fugenfüllung herstellen Versch.Randfugen*Deckschicht*Tiefe 40 mm Breite 15 mm*Fugenmasse N 2**
Fugenfüllung herstellen.
Randfuge vor Borden, Übergängen, Abläufen u.ä.
In der Asphaltdeckschicht.
Einzellängen über 20 bis 650 m.
Fugenspalttiefe = 40 mm.
Fugenspaltbreite = 15 mm.
Mit heiß verarbeitbarer Fugenmasse Typ N 2, einschließlich zugehörigem und zuvor aufgetragenem
Voranstrichmittel.
Menge: 1125,000 m

**01.04.0016 Fugenfüllung herstellen Querfuge*Deckschicht Bis 20 m*Tiefe 40 mm Breite 15 mm*Fugenmasse N 2**
Fugenfüllung herstellen.
Querfuge.
In der Asphaltdeckschicht.
Einzellängen bis 20,00 m.
Fugenspalttiefe = 40 mm.
Fugenspaltbreite = 15 mm.
Mit heiß verarbeitbarer Fugenmasse Typ N 2, einschließlich zugehörigem und zuvor aufgetragenem
Voranstrichmittel.
Menge: 25,000 m

**01.04.0017 Anschluss a. Fuge m. Fugenm. herst. um Schächte Breite 15 mm Fugenmasse N 2**
Anschluss als Fuge mit Fugenmasse herstellen.
Fuge 'vor Einbauten in der Deckschicht wie Schachtabdeckungen und Straßenkappen'

In der Asphaltdeckschicht ausbilden.
Naht oder Anschluss ohne Fugenspalt in Asphaltdeckschicht zur Fuge aufweiten und säubern. Anfallende Ausbaustoffe der Verwertung nach Wahl des AN zuführen
Fugenspalttiefe '4,0 cm'

Fugenspaltbreite = 15 mm.
Fugenraum verfüllen verfüllen mit 1lg. Unterfüllstoff, Flanken mit Fugenvoranstrich versehen '
Mit heiß verarbeitbarer Fugenmasse Typ N 2.
Menge: 50,000 m

**01.04.0018 Erschw. infolge Einbauten Asphaltsch.*ATS*Schächte**
Erschwernis infolge Einbauten, Schächten und
Straßenabläufen.
Erschwernis beim Herstellen von Asphaltschichten
Asphalttragschicht.
Schächte.
Menge: 10,000 St

**01.04.0019 Erschw. infolge Einbauten Asphaltsch.*ADS und ABS Schächte**
Erschwernis infolge Einbauten, Schächten und
Straßenabläufen.
Erschwernis beim Herstellen von Asphaltschichten
Asphaltdeck- und Asphaltbinderschicht.
Schächte.
Menge: 10,000 St

**01.04.0020 Erschw. infolge Einbauten Asphaltsch.*ATS*Hydranten+Schieb**
Erschwernis infolge Einbauten, Schächten und
Straßenabläufen.
Erschwernis beim Herstellen von Asphaltschichten
Asphalttragschicht.
Hydranten und Schieberkappen.
Menge: 30,000 St

**01.04.0021 Erschw. infolge Einbauten Asphaltsch.*ADS und ABS Hydranten+Schieb**
Erschwernis infolge Einbauten, Schächten und
Straßenabläufen.
Erschwernis beim Herstellen von Asphaltschichten
Asphaltdeck- und Asphaltbinderschicht.
Hydranten und Schieberkappen.
Menge: 30,000 St

**01.04.0022 Einbauteile in Asphaltbef. anpassen Fahrbahn*Höher 5-10 cm**
StL-Nr. 101130721029
Einbauteile (Hydranten-, Schieberkappen) in
Asphaltbefestigung freilegen und an die neue Höhe
anpassen. Freigelegten Bereich verfüllen und
verdichten. Aufbruchmaterial der Verwertung nach Wahl
des AN zuführen.
Einbauteil in Fahrbahn.
Höher setzen über 5 bis 10 cm.

Verfüllung 'nach Wahl des AN'
Menge: 15,000 St

**01.04.0023 Einbauteile in Asphaltbef. anpassen Fahrbahn*Tiefer bis 5 cm**
StL-Nr. 101130721049
Einbauteile (Hydranten-, Schieberkappen) in
Asphaltbefestigung freilegen und an die neue Höhe
anpassen. Freigelegten Bereich verfüllen und
verdichten. Aufbruchmaterial der Verwertung nach Wahl
des AN zuführen.
Einbauteil in Fahrbahn.
Tiefer setzen bis 5 cm.

Verfüllung 'nach Wahl des AN'
Menge: 15,000 St

**01.04.0024 Gestänge von Trinkwasserleitungen**
Gestänge von Trinkwasserleitungen
verlängern
10 cm bis 20 cm
nach Wahll des AN
Menge: 15,000 St

**01.04.0025 Betonauflagering einbauen Höhe 60 mm**
StL-Nr. 0611044301
Betonauflagering nach DIN 4034-Teil 1, lichter DU 625
mm, in Mörtel MG III nach DIN 1053 einbauen. Fugen
glattstreichen.
Ringhöhe = 60 mm.
Menge: 10,000 St

**01.04.0026 Fertigteil für Schacht einbauen Abdpl.625-1000/60**
Fertigteil für Schacht einbauen.
Abdeckplatte mit Öffnung DU = 625 mm für Schachtring DN
1000 nach statischen und konstruktiven Erfordernissen
für SLW 60 aus Stahlbeton.
Menge: 2,000 St

**01.04.0027 Schachtabdeckung anpassen In Asph.-Fläche**
StL-Nr. 061104612900
Schachtabdeckung freilegen und nach Bauablauf Zug um
Zug an die neue planmäßige Höhe anpassen. Aufbrucharbeiten zum Freilegen der Schachtabdeckung ausführen.
Ausbauen sowie eventuelles Liefern und Einbauen von
Schachtteilen werden gesondert vergütet.
Fläche aus Asphalt.

Schachtabdeckung 'höher setzen bis 10 cm,
erforderliche Formteile liefern und einbauen'
Menge: 5,000 St

**01.04.0028 Schachtabdeckung anpassen In Asph.-Fläche**
StL-Nr. 061104612900
Schachtabdeckung freilegen und nach Bauablauf Zug um
Zug an die neue planmäßige Höhe anpassen. Aufbrucharbeiten zum Freilegen der Schachtabdeckung ausführen.
Ausbauen sowie eventuelles Liefern und Einbauen von
Schachtteilen werden gesondert vergütet.
Fläche aus Asphalt.

Schachtabdeckung 'tiefer setzen bis 10 cm,erforderliche
Formteile liefern und einbauen'
Menge: 5,000 St

#### Titel 01.05 Bordsteine

*Hinweis: Verlegung der Bordsteine als Hänger bzw. als abgesenkter Bord ohne gesonderte*
Verlegung der Bordsteine als Hänger bzw. als
abgesenkter Bord ohne gesonderte Vergütung

*Hinweis: Bei allen Bordsteinen, die nicht beidseitig bündig mit den angrenzenden Flächen*
Bei allen Bordsteinen, die nicht beidseitig bündig mit
den angrenzenden Flächen gesetzt werden, sind die Fugen
über die gesamte Höhe mit geeignetem unverrottbaren
Material (z. B. Geotextil, Bitumenpappe) abzudecken, um
ein Ausspülen von Bettungs- und/oder Fugenmaterial bzw.
hinterfülltem Boden dauerhaft auszuschließen. Die
Kosten sind in die Einheitspreise einzurechnen, eine
gesonderte Vergütung erfolgt nicht.

**01.05.0001 Bordsteine aus Naturst. setzen Naturbordst. A 5 Gerader Stein**
Bordsteine aus Naturstein  mit gleichmäßiger Färbung
setzen.
Naturstein - A 5.
Bordstein 'nach DIN EN 1343, Granit, Breite bearbeitet
Maßabweichung ±
 3 mm, Höhe bearbeitet Maßabweichung
±
 10 mm, Anlauf bearbeitet Klasse 2, Sichtflächen fein
bearbeitet, F 1 und Form nach DIN 482, Ausrundung
zwischen Oberfläche und Anlauf mit Radius 5 mm
herstellen'

Fugen 'Borde mit 10 bis 15 mm breiten Fugen versetzen,
Fugen verfüllen mit Werkmörtel mit erhöhtem Frost- und
Tausalzwiderstand.
Dehnungsfugen im Abstand von 8 m herstellen, mit
kompressibler plattenähnlicher Fugeneinlage aus
Gummigranulat, PUgebunden, Raumdichte 750 kg/m3 füllen
und umlaufend dicht verschließen.'

Gerader Stein einschließlich aller Übergangs- und Absenksteine.
Rückenstütze 'Rückenstütze aus Beton C20/25 herstellen,
bis 10 cm unter OF Bordstein, 15 cm breit.'

Fundamentbeton 'Betontragschicht C20/25, 20 bis 30 cm
dick, herstellen.
Erforderliche Erdarbeiten ausführen.'
Menge: 530,000 m

**01.05.0002 Bordsteine aus Naturst. setzen Naturbordst. A 5 Halbm. 5 - 12 m**
Bordsteine aus Naturstein  mit gleichmäßiger Färbung
setzen.
Naturstein - A 5.
Bordstein 'nach DIN EN 1343, Granit, Breite bearbeitet
Maßabweichung ±
 3 mm, Höhe bearbeitet Maßabweichung
±
 10 mm, Anlauf bearbeitet Klasse 2, Sichtflächen fein
bearbeitet, F 1 und Form nach DIN 482, Ausrundung
zwischen Oberfläche und Anlauf mit Radius 5 mm
herstellen'

Fugen 'Borde mit 10 bis 15 mm breiten Fugen versetzen,
Fugen verfüllen mit Werkmörtel mit erhöhtem Frost- und
Tausalzwiderstand.
Dehnungsfugen im Abstand von 8 m herstellen, mit
kompressibler plattenähnlicher Fugeneinlage aus
Gummigranulat, PUgebunden, Raumdichte 750 kg/m3 füllen
und umlaufend dicht verschließen.'

Kurvenstein, Halbmesser größer 5,00 bis 12,00 m einschließlich aller Übergangs- und Absenksteine.
Rückenstütze 'Rückenstütze aus Beton C20/25 herstellen,
bis 10 cm unter OF Bordstein, 15 cm breit.'

Fundamentbeton 'Betontragschicht C20/25, 20 bis 30 cm
dick, herstellen.
Erforderliche Erdarbeiten ausführen.'
Menge: 10,000 m

**01.05.0003 Bordsteine aus Naturst. setzen Naturbordst. A 5 Halbm. 2,5 - 5 m**
Bordsteine aus Naturstein  mit gleichmäßiger Färbung
setzen.
Naturstein - A 5.
Bordstein 'nach DIN EN 1343, Granit, Breite bearbeitet
Maßabweichung ±
 3 mm, Höhe bearbeitet Maßabweichung
±
 10 mm, Anlauf bearbeitet Klasse 2, Sichtflächen fein
bearbeitet, F 1 und Form nach DIN 482, Ausrundung
zwischen Oberfläche und Anlauf mit Radius 5 mm
herstellen'

Fugen 'Borde mit 10 bis 15 mm breiten Fugen versetzen,
Fugen verfüllen mit Werkmörtel mit erhöhtem Frost- und
Tausalzwiderstand.
Dehnungsfugen im Abstand von 8 m herstellen, mit
kompressibler plattenähnlicher Fugeneinlage aus
Gummigranulat, PUgebunden, Raumdichte 750 kg/m3 füllen
und umlaufend dicht verschließen.'

Kurvenstein, Halbmesser größer 2,50 bis 5,00 m einschließlich aller Übergangs- und Absenksteine.
Rückenstütze 'Rückenstütze aus Beton C20/25 herstellen,
bis 10 cm unter OF Bordstein, 15 cm breit.'

Fundamentbeton 'Betontragschicht C20/25, 20 bis 30 cm
dick, herstellen.
Erforderliche Erdarbeiten ausführen.'
Menge: 10,000 m

**01.05.0004 Bordsteine aus Naturst. setzen Naturbordst. A 5 Halbm. 1 - 2,5 m**
Bordsteine aus Naturstein  mit gleichmäßiger Färbung
setzen.
Naturstein - A 5.
Bordstein 'nach DIN EN 1343, Granit, Breite bearbeitet
Maßabweichung ±
 3 mm, Höhe bearbeitet Maßabweichung
±
 10 mm, Anlauf bearbeitet Klasse 2, Sichtflächen fein
bearbeitet, F 1 und Form nach DIN 482, Ausrundung
zwischen Oberfläche und Anlauf mit Radius 5 mm
herstellen.'

Fugen 'Borde mit 10 bis 15 mm breiten Fugen versetzen,
Fugen verfüllen mit Werkmörtel mit erhöhtem Frost- und
Tausalzwiderstand.
Dehnungsfugen im Abstand von 8 m herstellen, mit
kompressibler plattenähnlicher Fugeneinlage aus
Gummigranulat, PUgebunden, Raumdichte 750 kg/m3 füllen
und umlaufend dicht verschließen.'

Kurvenstein, Halbmesser größer 1,00 bis 2,50 m einschließlich aller Übergangs- und Absenksteine.
Rückenstütze 'Rückenstütze aus Beton C20/25 herstellen,
bis 10 cm unter OF Bordstein, 15 cm breit.'

Fundamentbeton 'Betontragschicht C20/25, 20 bis 30 cm
dick, herstellen.
Erforderliche Erdarbeiten ausführen.'
Menge: 5,000 m

**01.05.0005 Bordsteine aus Naturst. setzen Naturbordst. A 5 Halbm. bis 1 m**
Bordsteine aus Naturstein  mit gleichmäßiger Färbung
setzen.
Naturstein - A 5.
Bordstein 'nach DIN EN 1343, Granit, Breite bearbeitet
Maßabweichung ±
 3 mm, Höhe bearbeitet Maßabweichung
±
 10 mm, Anlauf bearbeitet Klasse 2, Sichtflächen fein
bearbeitet, F 1 und Form nach DIN 482, Ausrundung
zwischen Oberfläche und Anlauf mit Radius 5 mm
herstellen.'

Fugen 'Borde mit 10 bis 15 mm breiten Fugen versetzen,
Fugen verfüllen mit Werkmörtel mit erhöhtem Frost- und
Tausalzwiderstand.
Dehnungsfugen im Abstand von 8 m herstellen, mit
kompressibler plattenähnlicher Fugeneinlage aus
Gummigranulat, PUgebunden, Raumdichte 750 kg/m3 füllen
und umlaufend dicht verschließen.'

Kurvenstein, Halbmesser bis 1,00 m einschließlich aller Übergangs- und Absenksteine.
Rückenstütze 'Rückenstütze aus Beton C20/25 herstellen,
bis 10 cm unter OF Bordstein, 15 cm breit.'

Fundamentbeton 'Betontragschicht C20/25, 20 bis 30 cm
dick, herstellen.
Erforderliche Erdarbeiten ausführen.'
Menge: 5,000 m

**01.05.0006 Bordsteine aus Naturst. setzen B 6-140 in Zufahrten**
Bordsteine aus Naturstein  mit gleichmäßiger Färbung
setzen.
Naturstein 'Rundbord für Zufahrten - B 6 - 140'

Bordstein 'nach DIN EN 1343, Granit, Breite bearbeitet
Maßabweichung ±
 3 mm, Höhe bearbeitet Maßabweichung
±
 10 mm, Sichtflächen fein bearbeitet, F 1 und Form
nach DIN 482, Ausrundung zwischen Oberfläche und
senkrechter Fläche des Anlaufes mit einem Radius 20 mm
herstellen, weitere Ausrundungen zwischen Oberfläche
und senkrechten Flächen mit einem Radius von 5 mm
herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit.'

Fundamentbeton 'Betontragschicht C20/25, 20 bis 30 cm
dick, herstellen.
Erforderliche Erdarbeiten ausführen.'
Menge: 290,000 m

**01.05.0007 Bordsteine aus Naturst. setzen B 6-140 in Zufahrten, Halbm. 5 - 12 m**
Bordsteine aus Naturstein  mit gleichmäßiger Färbung
setzen.
Naturstein 'Rundbord für Zufahrten - B 6 - 140'

Bordstein 'nach DIN EN 1343, Granit, Breite bearbeitet
Maßabweichung ±
 3 mm, Höhe bearbeitet Maßabweichung
±
 10 mm, Sichtflächen fein bearbeitet, F 1 und Form
nach DIN 482, Ausrundung zwischen Oberfläche und
senkrechter Fläche des Anlaufes mit einem Radius 20 mm
herstellen, weitere Ausrundungen zwischen Oberfläche
und senkrechten Flächen mit einem Radius von 5 mm
herstellen.'

Fugen 'Borde mit 10 bis 15 mm breiten Fugen versetzen,
Fugen verfüllen mit Werkmörtel mit erhöhtem Frost- und
Tausalzwiderstand.
Dehnungsfugen im Abstand von 8 m herstellen, mit
kompressibler plattenähnlicher Fugeneinlage aus
Gummigranulat, PUgebunden, Raumdichte 750 kg/m3 füllen
und umlaufend dicht verschließen.'

Kurvenstein, Halbmesser größer 5,00 bis 12,00 m.
Rückenstütze 'Rückenstütze aus Beton C20/25 herstellen,
bis 10 cm unter OF Bordstein, 15 cm breit.'

Fundamentbeton 'Betontragschicht C20/25, 20 bis 30 cm
dick, herstellen.
Erforderliche Erdarbeiten ausführen.'
Menge: 60,000 m

**01.05.0008 Bordsteine aus Naturst. setzen B 6-140 an Parkflächen Gerader Stein**
Bordsteine aus Naturstein  mit gleichmäßiger Färbung
setzen.
Naturstein 'Rundbord Parkflächen- B 6 - 140'

Bordstein 'nach DIN EN 1343, Granit, Breite bearbeitet
Maßabweichung ±
 3 mm, Höhe bearbeitet Maßabweichung
±
 10 mm, Sichtflächen fein bearbeitet, F 1 und Form
nach DIN 482, Ausrundung zwischen Oberfläche und
senkrechter Fläche des Anlaufes mit einem Radius 20 mm
herstellen, weitere Ausrundungen zwischen Oberfläche
und senkrechten Flächen mit einem Radius von 5 mm
herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit.'

Fundamentbeton 'Betontragschicht C20/25, 20 bis 30 cm
dick, herstellen.
Erforderliche Erdarbeiten ausführen.'
Menge: 50,000 m

**01.05.0009 Bordsteine aus Naturst. setzen NBSt. B 6-140 Gerader Stein**
Bordsteine aus Naturstein  mit gleichmäßiger Färbung
setzen.
Naturstein - B 6 - 140.
Bordstein 'nach DIN EN 1343, Granit, Breite bearbeitet
Maßabweichung ±
 3 mm, Höhe bearbeitet Maßabweichung
±
 10 mm, Sichtflächen fein bearbeitet, F 1 und Form
nach DIN 482, Ausrundung zwischen Oberfläche und
senkrechter Fläche mit Radius 5 mm herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit'

Fundamentbeton 'Betontragschicht C20/25, 20 bis 30 cm
dick, herstellen.
Erforderliche Erdarbeiten ausführen.'
Menge: 5,000 m

**01.05.0010 Bordsteine aus Naturst. setzen NBSt. B 6-140 Halbm. 5 - 12 m**
Bordsteine aus Naturstein  mit gleichmäßiger Färbung
setzen.
Naturstein - B 6 - 140.
Bordstein 'nach DIN EN 1343, Granit, Breite bearbeitet
Maßabweichung ±
 3 mm, Höhe bearbeitet Maßabweichung
±
 10 mm, Sichtflächen fein bearbeitet, F 1 und Form
nach DIN 482, Ausrundung zwischen Oberfläche und
senkrechter Fläche mit Radius 5 mm herstellen.'

Fugen 'Borde mit 10 bis 15 mm breiten Fugen versetzen,
Fugen verfüllen mit Werkmörtel mit erhöhtem Frost- und
Tausalzwiderstand.
Dehnungsfugen im Abstand von 8 m herstellen, mit
kompressibler plattenähnlicher Fugeneinlage aus
Gummigranulat, PUgebunden, Raumdichte 750 kg/m3 füllen
und umlaufend dicht verschließen.'

Kurvenstein, Halbmesser größer 5,00 bis 12,00 m.
Rückenstütze 'Rückenstütze aus Beton C20/25 herstellen,
bis 10 cm unter OF Bordstein, 15 cm breit'

Fundamentbeton 'Betontragschicht C20/25, 20 bis 30 cm
dick, herstellen.
Erforderliche Erdarbeiten ausführen'
Menge: 5,000 m

**01.05.0011 Bordsteine aus Naturst. setzen NBSt. B 6-80 Gerader Stein**
Bordsteine aus Naturstein  mit gleichmäßiger Färbung
setzen.
Naturstein - B 6 - 80.
Bordstein 'nach DIN EN 1343, Granit, Breite bearbeitet
Maßabweichung ±
 3 mm, Höhe bearbeitet Maßabweichung
±
 10 mm, Sichtflächen fein bearbeitet, F 1 und Form
nach DIN 482, Ausrundung zwischen Oberfläche und
senkrechter Fläche mit Radius 5 mm herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit'

Fundamentbeton 'Betontragschicht C20/25, 20 bis 30 cm
dick, herstellen.
Erforderliche Erdarbeiten ausführen.'
Menge: 5,000 m

**01.05.0012 Bordstein des AG setzen NBSt. 15/30-12/30 Fuge Typ A gerader Stein St. abhol.+ säub. bis 10 cm unt.OK F-beton 12 MPa**
Bordstein des AG setzen. Breite der Rückenstütze mind.
15 cm.
Bordstein aus Naturstein ca. 15/30 bis 12/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein einschließlich aller Übergangs- und Absenksteine.
Steine vom Lagerplatz nach Unterlagen des AG abholen.
Steine auf- und abladen und vor dem Versetzen säubern.
Rückenstütze bis 10 cm unter Oberkante Bordstein. Beton
mit einer Druckfestigkeit (Einzelwert) am Bohrkern von
mind. 12 MPa.
Fundamentbeton mit einer Druckfestigkeit (Einzelwert)
am Bohrkern von mind. 12 MPa.
Menge: 100,000 m

**01.05.0013 Bordsteine aus Beton setzen DIN 483/DIN EN 1340 T 8 x 25 (80 x 250)**
Bordsteine aus Beton setzen.
Bordsteine DIN 483/DIN EN 1340 T 8 x 25 (80/250 mm).
Steine mit engen Fugen versetzen.
Rückenstütze aus Beton C20/25 bis 10 cm unter OF Bordstein, 15 cm breit, herstellen.
Unterbeton C20/25, 20 bis 24 cm dick, herstellen.
Erforderliche Erdarbeiten ausführen. Bettung aus Ze-
mentmörtel herstellen.
Menge: 30,000 m

**01.05.0014 Bordsteine trennen 30/25-18/30*BSt. schneiden BSt. trennen**
StL-Nr. 111153255101
Bordsteine auf Passmaß trennen.
Bordstein aus Naturstein, ca. 30/25 bis 18/30 cm.
Bordstein trennen durch Schneiden.
Bordstein quer trennen.
Menge: 10,000 St

**01.05.0015 Bordsteine trennen 15/30-10/25*BSt. schneiden BSt. trennen**
StL-Nr. 111153257101
Bordsteine auf Passmaß trennen.
Bordstein aus Naturstein, ca. 15/30 bis 10/25 cm.
Bordstein trennen durch Schneiden.
Bordstein quer trennen.
Menge: 70,000 St

**01.05.0016 Bordsteine trennen 15/30-10/25*BSt. schneiden BSt.Gehrung tr.**
StL-Nr. 111153257102
Bordsteine auf Passmaß trennen.
Bordstein aus Naturstein, ca. 15/30 bis 10/25 cm.
Bordstein trennen durch Schneiden.
Bordstein auf Gehrung trennen.
Menge: 20,000 St

#### Titel 01.06 Pflaster/Platten

**01.06.0001 Pflasterd. aus Betonsteinen herst. Rad-/Gehwegflchn. Fl. ü. 10-100 m2 St.100/200/80 Fase 2/2 SZ18/LA20 Bett. 0/5 GU, B Fuge 0/4 Fischgrätverband**
Pflasterdecke mit Pflastersteinen aus Beton mit Vorsatzbeton herstellen.
Oberfläche der Pflastersteine, Trassierung der Pflasterdecke und Verlegung der Pflastersteine in Kurvenbereichen nach Unterlagen des AG.
In Verkehrsflächen für Rad- und Gehwege. Rutschwiderstand SRT-Wert mind. 55.
Einzelflächen über 2,00 bis 10,00 m2.
Format für Rastermaß = 100/200/80 mm.
Fase max. 2/2 mm.
Baustoffgemisch für Bettung und Fugen Kategorie
SZ18/LA20.
Bettung aus Baustoffgemisch 0/5, GU, B, E CS35, C 90/3.
Fuge mit Baustoffgemisch 0/4, GU, F, E CS35, C 90/3,
Fugenmaterial einarbeiten und einschlämmen, Fugenschluss durch Einfegen und Einschlämmen herstellen.
Steine im Fischgrätverband verlegen
Menge: 40,000 m2

**01.06.0002 Pflastersteine zuarbeiten*aus Beton**
StL-Nr. 231151959199
Pflastersteine auf Passmaß trennen und Pflastersteine
an Kanten und Einfassungen oder an Aussparungen und
Einbauten über 1,00 m2 Einzelgröße zuarbeiten, nassschneiden oder behauen.
Das Zuarbeiten, Nassschneiden oder Behauen der Pflastersteine an Aussparungen und Einbauten bis zu 1,00 m2
Einzelgröße wird gesondert vergütet.

Pflastersteine 'nass schneiden.'

Art = Pflastersteine aus Beton.

Dicke '= 8 cm.'
Menge: 10,000 m

**01.06.0003 Zulage für Umpflasterungen für runde und ovale Einbauten mit Mosaik**
Zulage für Umpflasterungen für runde und ovale
Einbauten im Gehweg.
Mosaikpflastersteine, Granit,
Ausführung in Zwickeln, Streifen, Rinnen usw.
- Mosaikpflaster Schlagung ca. 4/6
Verlegeart:
- Passe, 45° engfugig, die Fugen dürfen max. nur über
drei Steine durchlaufen
- Fugenbreite, max. 5 mm
Die Steine sind hammerfest zu setzen (Pflaster sollte trittfest stehen und eingebettet sein, Bettungsmaterial in min 2/3 der Steinhöhe in der Fuge nachweisen
Es ist ausschließlich mittels einer Pflasterramme (Stahl) mit der Hand zu rammen und zwar immer vom Rand zur Mitte, ohne Rütteln.
Bettungsmaterial = Kies-Sand-Gemisch 0/4 mm, Einbau erst nach Freigabe des AG Dicke in verdichtetem Zustand 3 cm.
Einschließlich aller Steinschnitte/Schmiegen.
Mosaikpflaster schlämmen
Pflaster mit Brechsand-Splitt-Gemisch 0/2 mm,
doppeltgebrochen, Kalkbrechsand oder Diabasbrechsand,
einschlaemmen,
ueberschuessigen Sand entfernen,
Fugenmaterial = Kalk- bzw. Diabas-Brechsand-Splitt-Gemisch 0/5 mm,
doppeltgebrochen, Beansprungsklasse 3 (frei bewittert, maschinell gereinigt);
die Fugen sind satt einzuschlämmen;
Schlämmwasser aus Bettung und Fuge abziehen lassen.
Liegezeit bis Wasser restlos abgezogen ist.
- dann erst rammen
- nachfüllen von Fugenmaterial
- dann wieder einschlämmen
- solange wiederholen bis die Fuge mit dem abgestuften
Material voll verfüllt ist.
Fläche aus Mosaikpflaster rammen.
Es ist ausschließlich mittels einer Pflasterramme
e mit der Hand zu rammen und zwar immer vom Rand
zur Mitte, ohne Rütteln.
2 bis 3 Rammgänge,
zwischen jedem Rammgang Fläche schlämmen.
einzusetzende Pflasterramme: 20 kg Pflasterramme.
Menge: 3,000 m2

**01.06.0004 Umpflasterung von Straßenkappen**
Umpflasterung von Einbauteilen (Straßenkappen von TWL-Armaturen) mit Pflasterdecke aus Mosaikpflastersteinen herstellen. Bearbeitung der Oberfläche der Pflastersteine nach Unterlagen des AG.
In einzelnen Streifen und Zwickeln bis 1,0 m2.
(31)Größe '=50 x 50 x 50 mm'

(32)Pflastersteine 'aus Granit, Steine nach DIN EN 1342,
Farbe hellgrau, Struktur feinkörnig, Oberfläche
bearbeitet
Abweichung vom Nennflächenmaß +5/-5 mm,
Abweichung von der Nenndicke T 2 +10/-10 mm,
Abweichung für Unregelmäßigkeiten der Sichtflächen
3 mm, F 1, Druckfestigkeit mind. 100 MPa, Abrieb nach
DIN
52108 max. 12 cm³/50 cm²'

(41)Bettung 'aus wasserdurchlässigem Feinbeton in 40 - 60
mm Dicke herstellen.
Material: kunststoffvergüteter zementgebundener
Werkstrockenmörtel mit Spezialsieblinie
RSB Bettungsmörtel DFB 05S oder Gleichwertige
Wasserdurchlässigkeit: kf >= 1*10^-6 m/s
Druckfestigkeit: >=38 N/mm² Erstprüfung
>=33 N/mm² Baustelle
Rohdiche: ca. 1,95 kg/dm³
Verarbeitung in erdfeuchter bis leicht plastischer
Konsistenz.
Unterlage aus Schottertragschicht 0/45, d=15 cm
(51)Verfugung: Oberes 1. Drittel: Werkmörtel auf EP -Basis,
selbstverdichtend, 28d-Druckfestigkeit > 20-25 N/mm²,
frost-tausalz-beständig Untere 2. Drittel: Hydraulisch
gebundener Werk-Trockenmörtel, 28d-Druckfestigkeit > 70
N/mm² Haftzugfestigkeit > 1,5 N/mm²,
frost-tausalz-beständig
Einfassung aus Beton-Fertigteilen für Straßenabläufe DN 450, h=295 mm
Menge: 10,000 St

**01.06.0005 Pflasterd. mit Kleinpfl.st. herst.*Granit**
Pflasterdecke mit Kleinpflastersteinen herstellen. Be-
arbeitung der Oberfläche der Kleinpflastersteine nach
Unterlagen des AG.
In Flächen 'Inselspitzen/-flächen'

Einzelflächen '2 - 25 m2'

Größe 'Kleinpflaster Größe 90/90/90 mm
DIN EN 1342, Gesteinsart Granit, Farbe hellgrau,
Struktur feinkörnig, Oberfläche bearbeitet,
Abweichung vom Nennflächenmaß +10/-10 mm,
Abweichung von der Nenndicke T 2 +10/-10 mm,
Abweichung für Unregelmäßigkeiten der Sichtflächen 3
mm, F1,
Druckfestigkeit mind. 60 MPa
Abrieb nach DIN 52108 max. 15 cm3/50 cm2.'

Pflastersteine aus Granit.
Bettung '= hydraulisch gebundener Werk-Trockenmörtel
0/8, 28d-Druckfestigkeit > 45 N/mm², Haftzugfestigkeit
> 1,5 N/mm², frost-tausalz-beständig, Bettungsdicke=
5,0 cm'

Fuge mit 'Anordnung/Ausbildung/Herstellung der
erforderlichen
Fugen wird nicht gesondert vergütet'

Verlegen 'in Reihen diagonal, Ränder
mit 1 Reihe Läufer eingefasst'
Menge: 10,000 m2

**01.06.0006 Pflaster umpflastern Zwickel/Rinnen Fl. bis 2 m2 Betpfl.10/10/8 cm ErsatzSt. 10-15vH Im Läuferverband Brechsand-Splitt BS-Splitt 0/5**
Pflaster auf Bettung ohne Bindemittel umpflastern.
Steine aufnehmen, säubern und gg. seitlich lagern. Vorhandene Bettung durcharbeiten. Fehlendes Bettungsmaterial ersetzen. Steine wieder verlegen. Nicht wiederverwendbares Material in Eigentum des AN übernehmen und
von der Baustelle entfernen.
Ausführung in Zwickeln, Streifen, Rinnen usw.
Einzelflächen bis 2 m2.
Betonpflastersteine ca. 20/10/8 cm.
Ersatzsteine über 10 bis 15 v.H. der Fläche liefern.
Steine im Läuferverband verlegen.
Bettungsmaterial = Brechsand-Splitt-Gemisch 0/5.
Fugenmaterial = Brechsand-Splitt-Gemisch 0/2.
Menge: 10,000 m2

**01.06.0007 Hinterpflasterung, 2-zeilig**
Pflasterstreifen als Hinterpflasterung herstellen,
einschließlich der hierfür erforderlichen Erdarbeiten.
Streifen als Bordhinterpflasterung.
Pflastersteine nach DIN EN 1342,
Gesteinsart Granit, Farbe hellgrau,
Struktur feinkörnig, Oberfläche bearbeitet,
Größe 160 x160 x140 mm,
Abweichung vom Nennflächenmaß +-10/-10 mm,
Abweichung von der Nenndicke T 2 +10/-10 mm,
Abweichung für Unregelmäßigkeiten der Sichtflächen 5
mm, F 1,
Druckfestigkeit mind. 60 MPa, Abrieb nach DIN 52108
max. 15 cm3/50 cm2
Breite des Pflasterstreifens 2-zeilig in Reihe.
Bettung aus 5 cm Werk-Trockenmörtel;
Haftbrücke am Pflasterstein auf hydraulischer Basis,
kunststoffvergütet, herstellen,
Fugen 10-15 mm breit herstellen mit hydraulisch
gebundenem, ggf. kunststoffmodifiziertem
Werk-Trockenmörtel,
Fügenfüllung spätestens 48 h nach dem Setzen der
Steine, Fugenraum mit ölfreier Druckluft reinigen und
gut nässen, stehendes Wasser vermeiden, Reinigunswasser
schadlos ableiten.
Verfugen erst nach Freigabe des AG!
Gebundene Tragschicht und Rückenstütze aus Beton
C20/25, frostbeständig, Nachweis der Einhaltung der
Anforderungen durch Eignungsprüfung, Tragschichtdicke
31 cm
Rückenstütze 15 cm dick herstellen, Rückenstütze
einseitig bis in halbe Steinhöhe hochziehen
Im Abstand von ca. 8 m durchgehende Dehnungsfugen in
Betonbettung, Betonrückenstütze und Pflasterlage
herstellen, mit kompressibler plattenähnlicher
Fugeneinlage aus Gummigranulat, PU gebunden, Raumdichte
750 kg/m³ füllen und umlaufend dicht verschließen.
Das passgerechte Zuarbeiten ist in den Einheitspreis
einzurechnen.
Nachbehandlung: mind. 3 Tage mit wasserhaltender Folie
Menge: 25,000 m

**01.06.0008 Streifen aus Pfl.st. a. Nst. herst. Granit*3-zeilig*bis 10 cm unt.OK F-Beton 12 MPa*Fuge Typ A Radius bis 12 m**
Streifen aus Pflastersteinen aus Naturstein herstellen.
Ein mehrzeiliger Streifen ist mit beidseitigen Schnurkanten herzustellen.
(21)Streifen 'als Pflasterrinne vor Bordsteinen'

(22)Format für Rastermaß 'Struktur feinkörnig, Oberfläche
bearbeitet,
Größe 160 x 160 x 160 mm,
Abweichung vom Nennflächenmaß +-10/-10 mm,
Abweichung von der Nenndicke T 2 +10/-10 mm,
Abweichung für Unregelmäßigkeiten der Sichtflächen 5
mm, F 1,
Druckfestigkeit mind. 60 MPa, Abrieb nach DIN 52108
max. 15 cm3/50 cm2'

Pflasterstein aus Granit.
Breite 3-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegung in Geraden und Radien unter 12,00 m nach Unterlagen des
AG.
Menge: 1025,000 m

**01.06.0009 Bewegungsf. in Str. u. Ri. herst. Fuge in Streifen*Breite ü. 40-50cm**
StL-Nr. 211155111499
Bewegungsfuge in Streifen und Rinnen herstellen. Fugenbreite 8 mm bis 15 mm.
Fuge in Streifen.
Streifen-/Rinnenbreite über 40 bis 50 cm.

Verfüllen mit 'Dehnungsfugen im Abstand von 8 m
herstellen, mit
kompressibler plattenähnlicher Fugeneinlage aus
Gummigranulat, PU gebunden, Raumdichte 750 kg/m3 füllen
und umlaufend dicht verschließen.'
Menge: 130,000 St

**01.06.0010 Pflastersteine zuarbeiten**
StL-Nr. 211151959999
Pflastersteine auf Passmaß trennen und Pflastersteine
an Kanten und Einfassungen oder an Aussparungen und
Einbauten über 1,00 m2 Einzelgröße zuarbeiten, nassschneiden oder behauen.
Das Zuarbeiten, Nassschneiden oder Behauen der Pflastersteine an Aussparungen und Einbauten bis zu 1,00 m2
Einzelgröße wird gesondert vergütet.

Pflastersteine 'Großpflaster'

Art 'Granit'

Dicke 'bis 20 cm'
Menge: 50,000 m

**01.06.0011 Pflastersteine zuarbeiten Dicke ü. 8-10 cm**
StL-Nr. 211151959902
Pflastersteine auf Passmaß trennen und Pflastersteine
an Kanten und Einfassungen oder an Aussparungen und
Einbauten über 1,00 m2 Einzelgröße zuarbeiten, nassschneiden oder behauen.
Das Zuarbeiten, Nassschneiden oder Behauen der Pflastersteine an Aussparungen und Einbauten bis zu 1,00 m2
Einzelgröße wird gesondert vergütet.

Pflastersteine 'Kleinpflaster'

Art 'Granit'

Dicke über 8 bis 10 cm.
Menge: 25,000 m

**01.06.0012 Pflastersteine auf Paßmaß trennen**
Pflastersteine auf Paßmaß trennen und zugearbeitete
Steine an Kanten und Einfassungen bzw. an Aussparungen und Einbauten anpassen;
als Zulage
Steine schneiden im Nasschneidverfahren.
Art = Betonpflastersteine,
Dicke 6 bis 8 cm.
Menge: 25,000 m

**01.06.0013 Naht oder Anschluss zur Fuge aufw. Versch.Randanschl Tiefe 35 mm*Breite 15 mm**
Anschluss ohne Fugenspalt zwischen Pflasterrinne und Bordstein zur Fuge aufweiten und säubern. Anfallende Ausbaustoffe der Verwertung nach Wahl des AN zuführen.
Randanschluss vor Borden, Übergängen, Abläufen u.ä.
Einzellängen über 20 bis 650 m.
Fugenspalttiefe = 40 mm.
Fugenspaltbreite = 15 mm.
Aufweiten durch Nassschneiden.
Menge: 1025,000 m

**01.06.0014 Fugenfüllung herstellen Versch.Randfugen*Deckschicht*Tiefe 35 mm Breite 15 mm*Fugenmasse N 2**
Fugenfüllung herstellen.
Randfuge vor Borden, Übergängen, Abläufen u.ä.
zwischen Pflasterrinne und Bordstein.
Einzellängen über 20 bis 650 m.
Fugenspalttiefe = 40 mm.
Fugenspaltbreite = 15 mm.
Mit heiß verarbeitbarer Fugenmasse Typ N 2, einschließlich zugehörigem und zuvor aufgetragenem
Voranstrichmittel.
Menge: 1025,000 m

#### Titel 01.07 VZ-Beschilderung/Fahrbahnmarkierung

**01.07.0001 Verkehrsschild abbauen Größe bis 1,1 m2*Rohrpf. bis 76,1 Fundament entf.*Neben d. Fahrbahn Stoffe d.Verw.zuf*Verf.Flä.herstel.**
Verkehrsschild ggf. mit Aufstellvorrichtung abbauen.
Schildgröße bis 1,1 m2.
Aufstellvorrichtung = Rohrpfosten oder -rahmen, DU bis 76,1 mm abbauen.
Fundament entfernen.
Schild neben der Fahrbahn.
Abgebaute Stoffe der Verwertung nach Wahl des AN zuführen.
Fundamentlöcher mit geeignetem Boden des AN verfüllen
und verdichten. Oberfläche entsprechend der umgebenden
Befestigung nach Unterlagen des AG herstellen.
Menge: 7,000 St

**01.07.0002 Verkehrsschild abbauen Größe bis 1,1 m2 Fund.ges.vergütet*Neben d. Fahrbahn Stoffe d.Verw.zuf**
Verkehrsschild ggf. mit Aufstellvorrichtung abbauen.
Schildgröße bis 1,1 m2.
Aufstellvorrichtung 'und Fundament mit vorherige Pos.
abgegolten,
Zulage für einzelnes Vz durch Mehrfachanbringung an
einem Pfosten'

Fundament entfernen, wird gesondert vergütet.
Schild neben der Fahrbahn.
Abgebaute Stoffe der Verwertung nach Wahl des AN zuführen.
Menge: 2,000 St

**01.07.0003 Verkehrsschild anbringen Quadrat Größe 2 2 mm dick**
Verkehrsschild nach Unterlagen des AG anbringen.
Quadrat, Größe 2.
Mit 'Refexions-Klasse RA2, Reflexfolien-Aufbau C'

Schild = flach, 2 mm dick.
Befestigung mit Stahl-Rohrschelle, feuerverzinkt, nach
IVZ-Norm, Standardplan II. Verschraubung aus nicht rostendem Stahl mind. der Stahlsorte A 2.
Anbringung 'neben der Fahrbahn, Bodenfreiheit ab 2,5m'
Menge: 2,000 St

**01.07.0004 Verkehrsschild anbringen Quadrat Größe 2 2 mm dick Z 274.2-40 doppelseitig**
Verkehrsschild nach Unterlagen des AG anbringen.
Quadrat, Größe 2, Z 274.2-40 doppelseitig.
Mit 'Refexions-Klasse RA2, Reflexfolien-Aufbau C'

Schild = flach, 2 mm dick.
Befestigung mit Stahl-Rohrschelle, feuerverzinkt, nach
IVZ-Norm, Standardplan II. Verschraubung aus nicht rostendem Stahl mind. der Stahlsorte A 2.
Anbringung 'neben der Fahrbahn, Bodenfreiheit ab 2,5 m'
Menge: 1,000 St

**01.07.0005 Verkehrsschild anbringen Z 206 Größe 2 (900 x 900 mm) 2 mm dick**
Verkehrsschild nach Unterlagen des AG anbringen.
Z 206, Größe 2 (900 x 900 mm).
Mit 'Refexions-Klasse RA2, Reflexfolien-Aufbau C'

Schild = flach, 2 mm dick.
Befestigung mit Stahl-Rohrschelle, feuerverzinkt, nach
IVZ-Norm, Standardplan II. Verschraubung aus nicht rostendem Stahl mind. der Stahlsorte A 2.
Anbringung 'neben der Fahrbahn, Bodenfreiheit ab 2,5m'
Menge: 1,000 St

**01.07.0006 Verkehrsschild anbringen Ronde Größe 2**
Verkehrsschild nach Unterlagen des AG anbringen.
Ronde, Größe 2.
Mit 'Refexions-Klasse RA2, Reflexfolien-Aufbau C'

Schild = flach, 2 mm dick.
Befestigung mit Stahl-Rohrschelle, feuerverzinkt, nach
IVZ-Norm, Standardplan II. Verschraubung aus nicht rostendem Stahl mind. der Stahlsorte A 2.
Anbringung 'neben der Fahrbahn, Bodenfreiheit ab 2,5m'
Menge: 2,000 St

**01.07.0007 Verkehrsschild anbringen Ronde DU 420 mm, Z 224-40, doppelseitig**
Verkehrsschild nach Unterlagen des AG anbringen.
Ronde, DU 420 mm, Z 224-40, doppelseitig.
Mit 'Refexions-Klasse RA2, Reflexfolien-Aufbau C'

Schild = flach, 2 mm dick.
Befestigung mit Stahl-Rohrschelle, feuerverzinkt, nach
IVZ-Norm, Standardplan II. Verschraubung aus nicht rostendem Stahl mind. der Stahlsorte A 2.
Anbringung 'neben der Fahrbahn, Bodenfreiheit ab 2,5 m'
Menge: 4,000 St

**01.07.0008 Verkehrsschild anbringen Dreieck Größe 2**
Verkehrsschild nach Unterlagen des AG anbringen.
Dreieck, Größe 2.
Mit 'Refexions-Klasse RA2, Reflexfolien-Aufbau C'

Schild = flach, 2 mm dick.
Befestigung mit Stahl-Rohrschelle, feuerverzinkt, nach
IVZ-Norm, Standardplan II. Verschraubung aus nicht rostendem Stahl mind. der Stahlsorte A 2.
Anbringung 'neben der Fahrbahn, Bodenfreiheit ab 2,5m'
Menge: 1,000 St

**01.07.0009 Verkehrsschild anbringen ZZ Größe 2 330 x 600 mm 2 mm dick**
Verkehrsschild nach Unterlagen des AG anbringen.
Zusatzzeichen Rechteck, Größe 2 (330 x 600 mm).
Mit 'Refexions-Klasse RA2, Reflexfolien-Aufbau C'

Schild = flach, 2 mm dick.
Befestigung mit Stahl-Rohrschelle, feuerverzinkt, nach
IVZ-Norm, Standardplan II. Verschraubung aus nicht rostendem Stahl mind. der Stahlsorte A 2.
Anbringung 'neben der Fahrbahn, Bodenfreiheit ab 2,5m'
Menge: 2,000 St

**01.07.0010 Verkehrsschild anbringen ZZ Größe 2 450 x 600 mm 2 mm dick**
Verkehrsschild nach Unterlagen des AG anbringen.
Zusatzzeichen Rechteck, Größe 2 (450 x 600 mm).
Mit 'Refexions-Klasse RA2, Reflexfolien-Aufbau C'

Schild = flach, 2 mm dick.
Befestigung mit Stahl-Rohrschelle, feuerverzinkt, nach
IVZ-Norm, Standardplan II. Verschraubung aus nicht rostendem Stahl mind. der Stahlsorte A 2.
Anbringung 'neben der Fahrbahn, Bodenfreiheit ab 2,5m'
Menge: 1,000 St

**01.07.0011 Verkehrsschild anbringen ZZ Größe 2 600 x 600 mm 2 mm dick**
Verkehrsschild nach Unterlagen des AG anbringen.
Zusatzzeichen Rechteck, Größe 2 (600 x 600 mm).
Mit 'Refexions-Klasse RA2, Reflexfolien-Aufbau C'

Schild = flach, 2 mm dick.
Befestigung mit Stahl-Rohrschelle, feuerverzinkt, nach
IVZ-Norm, Standardplan II. Verschraubung aus nicht rostendem Stahl mind. der Stahlsorte A 2.
Anbringung 'neben der Fahrbahn, Bodenfreiheit ab 2,5m'
Menge: 1,000 St

**01.07.0012 Bodenhülsen liefern und einbauen**
Bodenhülse liefern und einbauen.
Bodenhülse aus Stahl feuerverzinkt, Länge 500 mm,
Feststellvorrichtung mit Klemmkeil und
Innensechskant-schraube.
Für Rohrdurchmesser 60,3 mm.
Fundament Typ A nach IVZ-Norm.
Erforderliche Erdarbeiten in Homogenbereich nach Unterlagen des AG (Bodenklasse 3 bis 5, Materialwerte nach EBV = BM-F1 ) ausführen.
Fundament Typ A nach IVZ-Norm.
Aushub der Verwertung nach Wahl des AN zuführen.
Erd-, Aufbruch- und Betonarbeiten werden nicht gesondert
vergütet.
Menge: 10,000 St

**01.07.0013 Rohrpfosten aufstellen Länge>1500-2000mm*R.St. 60,3/2,0 mm Fundament Typ A*Aushub verwerten Preisänd. Pfosten**
Rohrpfosten mit Abdeckkappe für Verkehrsschild aufstellen einschl. anfallenden Aushubarbeiten. Stahlteile
feuerverzinkt. Umgebende Fläche entsprechend dem früheren Zustand herstellen.
Pfostenlänge = über 1500 mm bis 2000 mm.
Rohr = Stahl 60,3/2,0 mm.
Pfosten 'mit Bodenhülse in Betonfundament, Fundament
herstellen.'

Aufstellung 'in Betonfundament'

Fundament Typ A nach IVZ-Norm.
Aushub der Verwertung nach Wahl des AN zuführen.
Bei Änderung der Pfostenlänge verändert sich der Einheitspreis im Verhältnis zur ausgeschriebenen Pfostenlänge. Basislänge für die Abrechnung ist bei Mehrlängen
die maximal, bei Minderlängen die minimal ausgeschriebene Pfostenlänge.
Menge: 1,000 St

**01.07.0014 Rohrpfosten aufstellen Länge>3500-4000mm*R.St. 60,3/2,0 mm Fundament Typ A*Aushub verwerten Preisänd. Pfosten**
Rohrpfosten mit Abdeckkappe für Verkehrsschild aufstellen einschl. anfallenden Aushubarbeiten. Stahlteile
feuerverzinkt. Umgebende Fläche entsprechend dem früheren Zustand herstellen.
Pfostenlänge = über 3500 mm bis 4000 mm.
Rohr = Stahl 60,3/2,0 mm.
Pfosten mit biegesteifem Erdanker aus Rundstahl, ca.
250 mm vom unteren Rohrende.
Fundament Typ A nach IVZ-Norm.
Erforderliche Erdarbeiten in Homogenbereich nach Unterlagen des AG (Bodenklasse 3 bis 5) ausführen.
Aushub der Verwertung nach Wahl des AN zuführen.
Bei Änderung der Pfostenlänge verändert sich der Einheitspreis im Verhältnis zur ausgeschriebenen Pfostenlänge. Basislänge für die Abrechnung ist bei Mehrlängen
die maximal, bei Minderlängen die minimal ausgeschriebene Pfostenlänge.
Menge: 1,000 St

**01.07.0015 Rohrpfosten aufstellen Länge>4000-4500mm*R.St. 60,3/2,0 mm Fundament Typ A*Aushub verwerten Preisänd. Pfosten**
Rohrpfosten mit Abdeckkappe für Verkehrsschild aufstellen einschl. anfallenden Aushubarbeiten. Stahlteile
feuerverzinkt. Umgebende Fläche entsprechend dem früheren Zustand herstellen.
Pfostenlänge = über 4000 mm bis 4500 mm.
Rohr = Stahl 60,3/2,0 mm.
Pfosten mit biegesteifem Erdanker aus Rundstahl, ca.
250 mm vom unteren Rohrende.
Fundament Typ B nach IVZ-Norm.
Erforderliche Erdarbeiten in Homogenbereich nach Unterlagen des AG (Bodenklasse 3 bis 5) ausführen.
Aushub der Verwertung nach Wahl des AN zuführen.
Bei Änderung der Pfostenlänge verändert sich der Einheitspreis im Verhältnis zur ausgeschriebenen Pfostenlänge. Basislänge für die Abrechnung ist bei Mehrlängen
die maximal, bei Minderlängen die minimal ausgeschriebene Pfostenlänge.
Menge: 7,000 St

**01.07.0016 Rohrpfosten aufstellen Länge>4500-5000mm*R.St. 76,1/2,0 mm Mit Erdanker*Bodenkl. 3-5 Aushub verwerten*Preisänd. Pfosten**
Rohrpfosten mit Abdeckkappe für Verkehrsschild aufstellen einschl. anfallenden Aushubarbeiten. Stahlteile
feuerverzinkt. Umgebende Fläche entsprechend dem früheren Zustand herstellen.
Pfostenlänge = über 4500 mm bis 5000 mm.
Rohr = Stahl 76,1/2,0 mm.
Pfosten mit biegesteifem Erdanker aus Rundstahl, ca.
250 mm vom unteren Rohrende.
Fundament Typ C nach IVZ-Norm.
Erforderliche Erdarbeiten in Homogenbereich nach Unterlagen des AG (Bodenklasse 3 bis 5) ausführen.
Aushub der Verwertung nach Wahl des AN zuführen.
Bei Änderung der Pfostenlänge verändert sich der Einheitspreis im Verhältnis zur ausgeschriebenen Pfostenlänge. Basislänge für die Abrechnung ist bei Mehrlängen
die maximal, bei Minderlängen die minimal ausgeschriebene Pfostenlänge.
Menge: 1,000 St

**01.07.0017 Rohrrahmen E32 aufstellen**
Rohrrahmen für Verkehrsschild aufstellen einschl. anfallender Aushubarbeiten. Stahlteile feuerverzinkt. Um-
gebende Fläche entsprechend dem früheren Zustand herstellen.
(21)Rohrrahmen IVZ-Typ Nr. 'E32'

Rohrrahmen mit biegesteifem Erdanker aus Rundstahl ca.
250 mm vom unteren Rohrende.
Vorh. Befestigung = Pflaster.
Erforderliche Erdarbeiten in Homogenbereich nach Unterlagen des AG (Bodenklasse 3 bis 5) ausführen.
Fundament Typ A nach IVZ-Norm.
Aushub der Verwertung nach Wahl des AN zuführen.
Menge: 1,000 St

**01.07.0018 Eigenüberwachung**
Abschluss eines Überwachungsvertrages und Durchführung
der Eigenüberwachungsprüfung der fertigen Leistung
durch eine von der BASt anerkannte Prüfstelle bzw. eines anerkannten Sachverständigen.
innerorts: Länge der Baustrecke ca. 1165 m zzgl. Kreisverkehr/  Fläche ca. 250 m2
Menge: 1,000 St

**01.07.0019 Markierung entfernen sonst. Markierung*Asphaltdecksch. Deckenerneuerung*Mat.d. Verw. zuf.**
StL-Nr. 05131007211001
Markierung entfernen.
Abgerechnet wird die entfernte markierte Fläche.
Bei Pfeil, Buchstabe, Ziffer, Verkehrsschild und Piktigramm ergibt sich die Fläche aus dem kleinsten umschliessenden Rechteck.
Markierungsstoffart=sonstige spritzbare Markierungsstoffe.
auf Asphaltdecke.
Entfernen für Deckenerneuerung.
Markierungsabfall aufnehmen und der Verwertung nach
Wahl des AN zuführen.
Menge: 10,000 m2

**01.07.0020 Markierungsfläche reinigen Wasserhochdruck**
StL-Nr. 0513110701
Fläche der Markierung auf Anordnung des AG reinigen.
Kehrgut aufnehmen und nach Wahl des AN der Verwertung
zuführen.
Abgerechnet wird die zu markierende Fläche. Bei Pfeil,
Buchstabe, Ziffer, Verkehrsschild, und Piktogramm ergibt sich die Fläche aus dem kleinsten umschließenden
Rechteck.
Reinigung mit Wasserhochdruckverfahren.
Menge: 10,000 m2

**01.07.0021 Markierungsfläche trocknen**
Fläche für Markierung auf Anordnung des AG schonend
trocknen.
Abgerechnet wird die zu markierende Fläche. Bei Pfeil,
Buchstabe, Ziffer, Verkehrsschild und Piktogramm ergibt
sich die Fläche aus dem kleinsten umschließenden Rechteck.
Menge: 10,000 m2

**01.07.0022 Längsmarkierung Typ I herstellen M.Vorm.a.Verk.fr.*Breite 0,12 m Durchgehend P 5*Überrollb. T 3**
StL-Nr. 0513120331190239
Längsmarkierung Typ I einschl. evtl. Sperrflächenumrandung  herstellen. Losen Schmutz von zu markierender
Fläche entfernen.
Abgerechnet wird der markierte Strich, bei Doppelstrichen zwei Striche.
Strich mit Vormarkierung als Verkehrsfreigabemarkierung.
Strichbreite = 0,12 m.
Durchgehend.

Markierungsstoff 'High-Solid
0,6 mm Schichtdicke (2 Arbeitsgänge)
T3, S 1, R 3'

Verkehrsklasse = P 5.
Überrollbarkeitsklasse T 3.

Markierung 'auf SMA'
Menge: 10,000 m

**01.07.0023 Längsmarkierung Typ I herstellen M.Vorm.a.Verk.fr.*Breite 0,12 m Strich/Lücke 1zu2 P 5*Überrollb. T 3**
StL-Nr. 0513120331290239
Längsmarkierung Typ I einschl. evtl. Sperrflächenumrandung  herstellen. Losen Schmutz von zu markierender
Fläche entfernen.
Abgerechnet wird der markierte Strich, bei Doppelstrichen zwei Striche.
Strich mit Vormarkierung als Verkehrsfreigabemarkierung.
Strichbreite = 0,12 m.
Unterbrochen; Verhältnis Strich/Lücke 1 zu 2.

Markierungsstoff 'High-Solid
0,6 mm Schichtdicke (2 Arbeitsgänge)
T3, S 1, R 3'

Verkehrsklasse = P 5.
Überrollbarkeitsklasse T 3.

Markierung 'auf SMA'
Menge: 10,000 m

**01.07.0024 Längsmarkierung Typ I herstellen M.Vorm.a.Verk.fr.*Breite 0,12 m Strich/Lücke 1zu1 P 5*Überrollb. T 3**
Längsmarkierung Typ I einschl. evtl. Sperrflächenumrandung  herstellen. Losen Schmutz von zu markierender
Fläche entfernen.
Abgerechnet wird der markierte Strich, bei Doppelstrichen zwei Striche.
Strich mit Vormarkierung als Verkehrsfreigabemarkierung.
Strichbreite = 0,12 m.
Unterbrochen; Verhältnis Strich/Lücke 1 zu 1.
Markierungsstoff 'High-Solid
0,6 mm Schichtdicke (2 Arbeitsgänge)
T3, S 1, R 3'

Verkehrsklasse = P 5.
Überrollbarkeitsklasse T 3.
Markierung 'auf SMA'
Menge: 10,000 m

**01.07.0025 Längsmarkierung Typ I herstellen M.Vorm.a.Verk.fr.*Breite 0,12 m Strich/Lücke 2zu1 P 5*Überrollb. T 3**
StL-Nr. 0513120331490239
Längsmarkierung Typ I einschl. evtl. Sperrflächenumrandung  herstellen. Losen Schmutz von zu markierender
Fläche entfernen.
Abgerechnet wird der markierte Strich, bei Doppelstrichen zwei Striche.
Strich mit Vormarkierung als Verkehrsfreigabemarkierung.
Strichbreite = 0,12 m.
Unterbrochen; Verhältnis Strich/Lücke 2 zu 1.

Markierungsstoff 'High-Solid
0,6 mm Schichtdicke (2 Arbeitsgänge)
T3, S 1, R 3'

Verkehrsklasse = P 5.
Überrollbarkeitsklasse T 3.

Markierung 'auf SMA'
Menge: 10,000 m

**01.07.0026 Längsmarkierung Typ I herstellen M.Vorm.a.Verk.fr.*Breite 0,25 m Strich/Lücke 1zu1 P 5*Überrollb. T 3**
StL-Nr. 0513120333390239
Längsmarkierung Typ I einschl. evtl. Sperrflächenumrandung  herstellen. Losen Schmutz von zu markierender
Fläche entfernen.
Abgerechnet wird der markierte Strich, bei Doppelstrichen zwei Striche.
Strich mit Vormarkierung als Verkehrsfreigabemarkierung.
Strichbreite = 0,25 m.
Unterbrochen; Verhältnis Strich/Lücke 1 zu 1.

Markierungsstoff 'High-Solid
0,6 mm Schichtdicke (2 Arbeitsgänge)
T3, S 1, R 3'

Verkehrsklasse = P 5.
Überrollbarkeitsklasse T 3.

Markierung 'auf SMA'
Menge: 25,000 m

**01.07.0027 Quermarkierung Typ I herstellen Haltlinie*M.Vorm.a.Verk.fr.*P 5 Überrollb. T 3**
StL-Nr. 0513120713902399
Quermarkierung Typ I herstellen. Losen Schmutz von zu
markierender Fläche entfernen. Abgerechnet wird der
markierte Strich.
Markierung = Haltlinie.
Strich mit Vormarkierung als Verkehrsfreigabemarkierung.

Markierungsstoff 'High-Solid
0,6 mm Schichtdicke (2 Arbeitsgänge)
T3, S 1, R 3'

Verkehrsklasse = P 5.
Überrollbarkeitsklasse T 3.

Markierung 'auf SMA'
Menge: 5,000 m

**01.07.0028 Quermarkierung Typ I herstellen Wartelinie*M.Vorm.a.Verk.fr.*P 5 Überrollb. T 3**
StL-Nr. 0513120723902399
Quermarkierung Typ I herstellen. Losen Schmutz von zu
markierender Fläche entfernen. Abgerechnet wird der
markierte Strich.
Markierung = Wartelinie.
Strich mit Vormarkierung als Verkehrsfreigabemarkierung.

Markierungsstoff 'High-Solid
0,6 mm Schichtdicke (2 Arbeitsgänge)
T3, S 1, R 3'

Verkehrsklasse = P 5.
Überrollbarkeitsklasse T 3.

Markierung 'auf SMA'
Menge: 5,000 m

**01.07.0029 Sperrflächenmark. Typ I herstellen Strichbr. 0,25 m*M.Vorm.a.Erstmark*P 5 Überrollb. T 3**
StL-Nr. 05131213119239
Sperrfläche als Schrägstrichgatter Typ I herstellen.
Losen Schmutz von zu markierender Fläche entfernen.
Abgerechnet wird der markierte Strich.
Strichbreite = 0,25 m.
Strich mit Vormarkierung als Erstmarkierung.

Markierungsstoff 'High-Solid
0,6 mm Schichtdicke (2 Arbeitsgänge)
T3, S 1, R 3'

Verkehrsklasse = P 5.
Überrollbarkeitsklasse T 3.

Markierung 'aus SMA'
Menge: 5,000 m

**01.07.0030 Sonst. Mark.zeichen Typ I herst. Piktogramm 1,3 m*O.Vorm.a.Verk.fr.*P 5 Überrollb. T 3**
StL-Nr. 05131227549239
Sonstiges Markierungszeichen Typ I nach Unterlagen des
AG herstellen. Losen Schmutz von zu markierender Fläche
entfernen.
Markierungszeichen = Piktogramm, Länge = 1,3 m.
Strich ohne Vormarkierung als Verkehrsfreigabemarkierung.

Markierungsstoff 'High-Solid
0,6 mm Schichtdicke (2 Arbeitsgänge)
T3, S 1, R 3'

Verkehrsklasse = P 5.
Überrollbarkeitsklasse T 3.

Markierung 'auf SMA'
Menge: 2,000 St

**01.07.0031 Längsmarkierung Typ II herstellen O.Vorm.a.Erneuer.*Breite 0,12 m Durchgehend Mit Agglomeraten*P 6 Überrollb. T 3**
StL-Nr. 0513130341192139
Längsmarkierung Typ II einschl. evtl. Sperrflächenumrandung herstellen. Losen Schmutz von zu markierender
Fläche entfernen.
Abgerechnet wird der markierte Strich, bei Doppelstrichen zwei Striche.
Strich ohne Vormarkierung als Erneuerung.
Strichbreite = 0,12 m.
Durchgehend.

Markierungsstoffart 'Kaltplastik-Agglomerate mit
eingemischten und nachgestreuten Reflexperlen,
S 1, RW 3'

Mit Agglomeraten.
Verkehrsklasse = P 6.
Überrollbarkeitsklasse T 3.

Markierung 'auf SMA und Verkehrsfreigabemarkierung'
Menge: 10,000 m

**01.07.0032 Längsmarkierung Typ II herstellen O.Vorm.a.Erneuer.*Breite 0,12 m Strich/Lücke 1:2 Mit Agglomeraten*P 6 Überrollb. T 3**
StL-Nr. 0513130341292139
Längsmarkierung Typ II einschl. evtl. Sperrflächenumrandung herstellen. Losen Schmutz von zu markierender
Fläche entfernen.
Abgerechnet wird der markierte Strich, bei Doppelstrichen zwei Striche.
Strich ohne Vormarkierung als Erneuerung.
Strichbreite = 0,12 m.
Unterbrochen; Verhältnis Strich/Lücke 1 zu 2.

Markierungsstoffart 'Kaltplastik-Agglomerate mit
eingemischten und nachgestreuten Reflexperlen,
S 1, RW 3'

Mit Agglomeraten.
Verkehrsklasse = P 6.
Überrollbarkeitsklasse T 3.

Markierung 'auf SMA und Verkehrsfreigabemarkierung'
Menge: 10,000 m

**01.07.0033 Längsmarkierung Typ II herstellen O.Vorm.a.Erneuer.*Breite 0,12 m Strich/Lücke 1:1 P 7*Überrollb. T 3**
StL-Nr. 0513130341390239
Längsmarkierung Typ II einschl. evtl. Sperrflächenumrandung herstellen. Losen Schmutz von zu markierender
Fläche entfernen.
Abgerechnet wird der markierte Strich, bei Doppelstrichen zwei Striche.
Strich ohne Vormarkierung als Erneuerung.
Strichbreite = 0,12 m.
Unterbrochen; Verhältnis Strich/Lücke 1 zu 1.

Markierungsstoffart 'Kaltplastikmasse, > 2,0 mm
Schichtdicke,  S 1, R 4, RW 3'

Verkehrsklasse = P 7.
Überrollbarkeitsklasse T 3.

Markierung 'auf SMA'
Menge: 10,000 m

**01.07.0034 Längsmarkierung Typ II herstellen O.Vorm.a.Erneuer.*Breite 0,12 m Strich/Lücke 2:1 Mit Agglomeraten*P 6 Überrollb. T 3**
StL-Nr. 0513130341492139
Längsmarkierung Typ II einschl. evtl. Sperrflächenumrandung herstellen. Losen Schmutz von zu markierender
Fläche entfernen.
Abgerechnet wird der markierte Strich, bei Doppelstrichen zwei Striche.
Strich ohne Vormarkierung als Erneuerung.
Strichbreite = 0,12 m.
Unterbrochen; Verhältnis Strich/Lücke 2 zu 1.

Markierungsstoffart 'Kaltplastik-Agglomerate mit
eingemischten und nachgestreuten Reflexperlen,
S 1, RW 3'

Mit Agglomeraten.
Verkehrsklasse = P 6.
Überrollbarkeitsklasse T 3.

Markierung 'auf SMA und Verkehrsfreigabemarkierung'
Menge: 10,000 m

**01.07.0035 Längsmarkierung Typ II herstellen O.Vorm.a.Erneuer.*Breite 0,25 m Strich/Lücke 1:1 Mit Agglomeraten*P 6 Überrollb. T 3**
StL-Nr. 0513130343392139
Längsmarkierung Typ II einschl. evtl. Sperrflächenumrandung herstellen. Losen Schmutz von zu markierender
Fläche entfernen.
Abgerechnet wird der markierte Strich, bei Doppelstrichen zwei Striche.
Strich ohne Vormarkierung als Erneuerung.
Strichbreite = 0,25 m.
Unterbrochen; Verhältnis Strich/Lücke 1 zu 1.

Markierungsstoffart 'Kaltplastik-Agglomerate mit
eingemischten und nachgestreuten Reflexperlen,
S 1, RW 3'

Mit Agglomeraten.
Verkehrsklasse = P 6.
Überrollbarkeitsklasse T 3.

Markierung 'auf SMA und Verkehrsfreigabemarkierung'
Menge: 25,000 m

**01.07.0036 Quermarkierung Typ II herstellen Haltlinie*Ovorm. Erneuerung*Mit Agglomeraten P 6*Überrollb. T 3**
StL-Nr. 0513130714921399
Quermarkierung Typ II herstellen. Losen Schmutz von zu
markierender Fläche entfernen.
Abgerechnet wird der markierte Strich.
Markierung = Haltlinie.
Strich ohne Vormarkierung als Erneuerung.

Markierungsstoffart 'Kaltplastik-Agglomerate mit
eingemischten und nachgestreuten Reflexperlen,
S 1, RW 3'

Mit Agglomeraten.
Verkehrsklasse = P 6.
Überrollbarkeitsklasse T 3.

Markierung 'auf SMA'
Menge: 5,000 m

**01.07.0037 Quermarkierung Typ II herstellen Wartelinie*Ovorm. Erneuerung*P 7 Überrollb. T 3**
StL-Nr. 0513130724902399
Quermarkierung Typ II herstellen. Losen Schmutz von zu
markierender Fläche entfernen.
Abgerechnet wird der markierte Strich.
Markierung = Wartelinie.
Strich ohne Vormarkierung als Erneuerung.

Markierungsstoffart 'Kaltplastikmasse, > 2,0 mm
Schichtdicke,  S 1, R 4, RW 3'

Verkehrsklasse = P 7.
Überrollbarkeitsklasse T 3.

Markierung 'auf SMA'
Menge: 5,000 m

**01.07.0038 Sperrflächenmark. Typ I herstellen Strichbr. 0,25 m O.Vorma.Erneuer. Kaltspritzplastik P 5 Überrollb. T 3 Grobstr. Decke**
StL-Nr. 05131213163232
Sperrfläche als Schrägstrichgatter Typ I herstellen.
Losen Schmutz von zu markierender Fläche entfernen.
Abgerechnet wird der markierte Strich.
Strichbreite = 0,25 m.
Strich ohne Vormarkierung als Erneuerung.
Markierungsstoffart = Kaltspritzplastik.
Verkehrsklasse = P 5.
Überrollbarkeitsklasse T 3.
Markierung auf grobstrukturierter Decke.
Menge: 5,000 m

**01.07.0039 Sonst. Mark.zeichen Typ II herst. Piktogramm 1,3 m*O.Vorma.Erneuer.*P 7 Überrollb. T 3**
StL-Nr. 0513131554902399
Sonstiges Markierungszeichen Typ II nach Unterlagen des
AG herstellen. Losen Schmutz von zu markierender Fläche
entfernen.
Markierungszeichen = Piktogramm, Länge = 1,3 m.
Strich ohne Vormarkierung als Erneuerung.

Markierungsstoffart 'Kaltplastikmasse, > 2,0 mm
Schichtdicke,  S 1, R 4, RW 3'

Verkehrsklasse = P 7.
Überrollbarkeitsklasse T 3.

Markierung 'auf SMA'
Menge: 2,000 St

### Abschnitt 02 Gehwege

#### Titel 02.01 Aufbruch

**02.01.0001 Mosaikpflaster aufnehmen, zum Lagerplatz**
*** Schwerpunktposition
Pflasterdecke aufbrechen und aufnehmen.
Aufbruch der Tragschicht einschl. Bettung wird gesondert vergütet.
Art = Mosaikpflaster,
Bettung aus Sand.
Wiederverwendbare Steine säubern, zum Lagerplatz des
AG fördern und abladen.
Mittl.Länge des Förderweges über 2,5 bis 5 km.
Nicht wiederverwendbare Steine und übriges Aufbruchgut
in Eigentum des AN übernehmen, von der Baustelle entfernen und einer Wiederverwertung zuführen.
Menge: 5,000 m2

**02.01.0002 Pflasterdecke aufnehmen Bet/Verbpfl. 8 cm Sandbettung**
*** Schwerpunktposition
Pflasterdecke aufbrechen und aufnehmen. Aufbruch der
Tragschicht einschl. Bettung wird gesondert vergütet.
Art = Beton- und Verbundsteinpflaster, ca. 8 cm dick,
Bettung aus Sand.
Sämtliche Steine und übriges Aufbruchgut in Eigentum
des AN übernehmen, von der Baustelle entfernen und einer Wiederverwertung zuführen.
Menge: 20,000 m2

**02.01.0003 Plattenbelag aufnehmen Beton 5 cm dick Kalkmörtelbett Bettung bis 5 cm**
*** Schwerpunktposition
Plattenbelag aufbrechen und aufnehmen. Aufbruch der
Tragschicht wird gesondert vergütet.
Art = Betonplatten, ca. 5 cm dick,
Bettung aus Kalkmörtel bis 5 cm mit darunter liegender Bettung aus Sand bis 8 cm aufnehmen.
Sämtliche Platten und übriges Aufbruchgut in Eigentum
des AN übernehmen, von der Baustelle entfernen und einer Wiederverwertung zuführen.
Menge: 500,000 m2

**02.01.0004 Schicht ohne Bindemittel <=RC-1**
Schicht ohne Bindemittel aufnehmen. Erschwernisse durch
Einbauten werden gesondert vergütet.
Schicht 'ungebundene Tragschicht, Packlage, in
Teilflächen ohne räumlichen Zusammenhang der
Tiefeinbaubereiche'

Dicke über 10 bis 15 cm.
Fläche = Gehweg in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 300,000 m2

**02.01.0005 Schicht ohne Bindemittel <=RC-2**
Schicht ohne Bindemittel aufnehmen. Erschwernisse durch
Einbauten werden gesondert vergütet.
Schicht 'ungebundene Tragschicht, Packlage, in
Teilflächen ohne räumlichen Zusammenhang der
Tiefeinbaubereiche'

Dicke über 10 bis 15 cm.
Fläche = Gehweg in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 100,000 m2

**02.01.0006 Schicht ohne Bindemittel <=RC-3**
Schicht ohne Bindemittel aufnehmen. Erschwernisse durch
Einbauten werden gesondert vergütet.
Schicht 'ungebundene Tragschicht, Packlage, in
Teilflächen ohne räumlichen Zusammenhang der
Tiefeinbaubereiche'

Dicke über 10 bis 15 cm.
Fläche = Gehweg in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 100,000 m2

**02.01.0007 Bordsteine aufnehmen Bet.15/30 u.15/25 Tief/Hochb. Beton U-Bet.20 cm/R-St. Aufbr.wiederverw.**
*** Schwerpunktposition
StL-Nr. 0611530302690004
Bordsteine aufnehmen.
Bordsteine aus Beton, ca. 15/30 und 15/25 cm,
als Tief- oder Hochbord in Beton oder Mörtel versetzt.
Unterbeton, ca. 20 cm dick, und Rückenstütze
aufbrechen.
Sämtliche Steine und übriges Aufbruchgut in Eigentum
des AN übernehmen, von der Baustelle entfernen und
einer Wiederverwertung zuführen.
Menge: 20,000 m

**02.01.0008 Bordsteine aufnehmen Einfassungst.5/20 Tief/Hochb. Beton U-Bet.10 cm/R-St. Aufbr.wiederverw.**
StL-Nr. 0611530314670004
Bordsteine aufnehmen.
Einfassungssteine ca. 5/20 cm,
als Tief- oder Hochbord in Beton oder Mörtel versetzt.
Unterbeton, ca. 10 cm dick, und Rückenstütze
aufbrechen.
Sämtliche Steine und übriges Aufbruchgut in Eigentum
des AN übernehmen, von der Baustelle entfernen und
einer Wiederverwertung zuführen.
Menge: 10,000 m

**02.01.0009 Einfassungssteine aufnehmen 6/20 Tief/Hochb. Beton U-Bet.10 cm/R-St. Aufbr.wiederverw.**
Einfassungssteine aus Naturstein ca. 6/20 cm ("Bernburger Strecker") aufnehmen.
als Tiefbord in Beton oder Mörtel versetzt.
Unterbeton, ca. 10 cm dick, und Rückenstütze
aufbrechen.
Sämtliche Steine und übriges Aufbruchgut in Eigentum
des AN übernehmen, von der Baustelle entfernen und
einer Wiederverwertung zuführen.
Menge: 10,000 m

#### Titel 02.02 Erdbau

**02.02.0001 Vegetationsdecke aufreißen**
Vegetationsdecke vor Oberbodenabtrag mit Bodenfräse o-
der Scheibenegge min. 15 cm tief aufreißen und so zerkleinern, dass keine Stücke über 0,05 m2 verbleiben.
Menge: 700,000 m2

**02.02.0002 Oberboden abtragen und verwerten BM-F2**
Oberboden ggf. einschließlich Vegetationsdecke abtragen. Homogenbereiche nach Unterlagen des AG.
(31)Dicke '45 cm'

Materialklasse gem. EBV: BM-F2
Oberboden nach Wahl des AN verwerten.
Abrechnung nach Abtragsprofilen.
Menge: 110,000 m3

**02.02.0003 Zulage für die Verwertung von Oberboden Abtragsbereichen BM-F3**
Zulage für die Verwertung von Oberboden aus Abtragsbereichen Materialwerte nach EBV = BM-F3
Abrechnung nach Abtragsprofilen.
Verwertung nach Unterlagen des AG nachweisen.
Menge: 10,000 m3

**02.02.0004 Boden aus Abtragsbereichen profilgerecht lösen und verwerten. BM-F1**
Boden bzw. Fels aus Abtragsbereichen profilgerecht
lösen, laden und nach Wahl des AN verwerten. Beschreibung der Homogenbereiche nach Unterlagen des AG. Die
Herstellung von Mulden und Gräben wird gesondert vergütet.
Profilgerecht lösen.
Das Herstellen des Planums wird gesondert vergütet.
Materialwerte nach EBV = BM-F1
Abrechnung nach Abtragsprofilen.
Verwertung nach Unterlagen des AG nachweisen.
Menge: 270,000 m3

**02.02.0005 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 20,000 m3

**02.02.0006 Zulage für die Verwertung von Boden bzw. Fels aus Abtragsbereichen BM-F2**
Zulage für die Verwertung von Boden bzw. Fels aus Abtragsbereichen Materialwerte nach EBV = BM-F2
Abrechnung nach Abtragsprofilen.
Verwertung nach Unterlagen des AG nachweisen.
Menge: 10,000 m3

**02.02.0007 Zulage für die Verwertung von Boden bzw. Fels aus Abtragsbereichen BM-F3**
Zulage für die Verwertung von Boden bzw. Fels aus Abtragsbereichen Materialwerte nach EBV = BM-F3
Abrechnung nach Abtragsprofilen.
Verwertung nach Unterlagen des AG nachweisen.
Menge: 10,000 m3

**02.02.0008 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 10,000 m3

**02.02.0009 Durchwurzelten Bodens lösen + verwerten**
Durchwurzelten Boden aus Abtragsbereichen lösen, laden
und der Verwertung nach Wahl des AN zuführen.
Abgerechnet wird nach Abtragsprofilen.
Boden Homogenbereich 'nach Unterlagen des AG'

Profilgerecht lösen.
Das Herstellen des Planums wird gesondert vergütet.
Menge: 10,000 m3

**02.02.0010 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 10,000 m3

**02.02.0011 Planum herstellen Abweichung +-3 cm Verf. 45 MN/m2**
StL-Nr. o410625514
Planum herstellen.
Max. Abweichung von der Sollhöhe +3/-3 cm.
Verformungsmodul =  45 MN/m2
Menge: 1200,000 m2

**02.02.0012 Planum verdichten**
Menge: 1200,000 m2

#### Titel 02.03 Tragschichten

**02.03.0001 Schottertragschicht herstellen 18 cm Gehweg**
Schottertragschicht herstellen.
(21)In Verkehrsflächen 'Gehwege (Betonpflaster)'

(22)Baustoffgemisch 'feine und grobe Gesteinskörnungen aus
natürlichen Gesteinen (ohne RC-Baustoffe),
Lieferkörnung: 0/32
Sieblinie: nach TL SoB-StB, Bild C2, Anteil an Korn < 2
mm max. 28 M.-%'

(31)Verdichtungsgrad/Verformungsmodul 'Ev2 auf der
Oberfläche mindestens 100 MPa'

(32)Einbaudicke '18 cm'

(41)Baustoffgemisch 'Wasserdurchlässigkeit: kf >= 5,4 x
10-5 m/s
CBR-Wert: mind. 50% nach 4-stündiger Wasserlagerung'
Menge: 1200,000 m2

**02.03.0002 Schottertragschicht herstellen 20 cm Gehweg Mosaik**
Schottertragschicht herstellen.
(21)In Verkehrsflächen 'Gehwege (Mosaik)'

(22)Baustoffgemisch 'feine und grobe Gesteinskörnungen aus
natürlichen Gesteinen (ohne RC-Baustoffe),
Lieferkörnung: 0/32
Sieblinie: nach TL SoB-StB, Bild C2, Anteil an Korn < 2
mm max. 28 M.-%'

(31)Verdichtungsgrad/Verformungsmodul 'Ev2 auf der
Oberfläche mindestens 80 MPa'

(32)Einbaudicke '20 cm'

(41)Baustoffgemisch 'Wasserdurchlässigkeit: kf >= 5,4 x
10-5 m/s
CBR-Wert: mind. 50% nach 4-stündiger Wasserlagerung'
Menge: 20,000 m2

**02.03.0003 Erschwernis durch Einbauten b.Herst. SoB**
Erschwernis durch Einbauten.
Beim Herstellen von Schichten ohne Bindemittel.
(21)Einbauten 'Schächte, Hydranten, Schieber'
Menge: 25,000 St

#### Titel 02.04 Bordsteine

*Hinweis: Bei allen Bordsteinen, die nicht beidseitig bündig mit den angrenzenden Flächen*
Bei allen Bordsteinen, die nicht beidseitig bündig mit
den angrenzenden Flächen gesetzt werden, sind die Fugen
über die gesamte Höhe mit geeignetem unverrottbaren
Material (z. B. Geotextil, Bitumenpappe) abzudecken, um
ein Ausspülen von Bettungs- und/oder Fugenmaterial bzw.
hinterfülltem Boden dauerhaft auszuschließen. Die
Kosten sind in die Einheitspreise einzurechnen, eine
gesonderte Vergütung erfolgt nicht.

**02.04.0001 Bordsteine aus Beton setzen DIN 483/DIN EN 1340 T 8 x 25 (80 x 250)**
Bordsteine aus Beton setzen.
Bordsteine DIN 483/DIN EN 1340 T 8 x 25 (80/250 mm).
Steine mit engen Fugen versetzen.
Rückenstütze aus Beton C20/25 bis 10 cm unter OF Bordstein, 15 cm breit, herstellen.
Unterbeton C20/25, 20 bis 24 cm dick, herstellen.
Erforderliche Erdarbeiten ausführen. Bettung aus Ze-
mentmörtel herstellen.
Menge: 630,000 m

**02.04.0002 Bordsteine aus Beton setzen DIN 483/DIN EN 1340 T 8 x 25, Radien**
Bordsteine aus Beton setzen.
Bordsteine DIN 483/DIN EN 1340 T 8 x 25 (80/250 mm).
Radiensteine R = 0,50 bis 8,00 m.
Steine mit engen Fugen versetzen.
Rückenstütze aus Beton C20/25 bis 10 cm unter OF Bordstein, 15 cm breit, herstellen.
Unterbeton C20/25, 20 bis 24 cm dick, herstellen.
Erforderliche Erdarbeiten ausführen. Bettung aus Ze-
mentmörtel herstellen.
Menge: 30,000 m

**02.04.0003 Dauerelastische Dehnungsfugen zwischen Borden**
Dauerelastische Dehnungsfugen zwischen Bordsteinen herstellen, Trennung einschl. Unterbeton und Rückenstütze;
Fugenbreite 10 bis 15 mm; Fugen im Abstand von
höchstens 8 m anordnen, im unteren Bereich mit
kompressibler Fugeneinlage füllen, obere 2 cm
dauerelastisch mit geeignetem wasserdichten,
unverrottbaren Material schließen; ggf. können nach
bestätigter Bemusterung Gummiplatten mit Bordprofil
eingesetzt werden
Menge: 85,000 St

**02.04.0004 Bordsteine BSt.Gehrung BSt.15/30 u.15/25**
StL-Nr. o411533222
Bordsteine auf Passmaß trennen.
Bordsteine auf Gehrung schneiden.
Bordsteine aus Beton, ca. 15/30 und 15/25 cm.
Menge: 15,000 St

**02.04.0005 Bordsteine BSt.quer schneid BSt.15/30 u.15/25**
StL-Nr. o411533212
Bordsteine auf Passmaß trennen.
Bordsteine quer schneiden.
Bordsteine aus Beton, ca. 15/30 und 15/25 cm.
Menge: 50,000 St

#### Titel 02.05 Pflaster/Platten

**02.05.0001 Pflasterd. aus Betonsteinen herst. Rad-/Gehwegflchn. Fl. ü. 10-100 m2 St.100/200/80 Fase 2/2 SZ18/LA20 Bett. 0/5 GU, B Fuge 0/4 Fischgrätverband**
StL-Nr. 2311510143411513
Pflasterdecke mit Pflastersteinen aus Beton mit Vorsatzbeton herstellen.
Oberfläche der Pflastersteine, Trassierung der Pflasterdecke und Verlegung der Pflastersteine in Kurvenbereichen nach Unterlagen des AG.
In Verkehrsflächen für Rad- und Gehwege. Rutschwiderstand SRT-Wert mind. 55.
Einzelflächen über 10,00 bis 100,00 m2.
Format für Rastermaß = 100/200/80 mm.
Fase max. 2/2 mm.
Baustoffgemisch für Bettung und Fugen Kategorie
SZ18/LA20.
Bettung aus Baustoffgemisch 0/5, GU, B, E CS35, C 90/3.
Fuge mit Baustoffgemisch 0/4, GU, F, E CS35, C 90/3,
Fugenmaterial einarbeiten und einschlämmen, Fugenschluss durch Einfegen und Einschlämmen herstellen.
Steine im Fischgrätverband verlegen
Menge: 1000,000 m2

**02.05.0002 Pflasterd. aus Betonsteinen herst., anthrazit Rad-/Gehwegflchn. Fl. ü. 10-100 m2 St.100/200/80 Fase 2/2 SZ18/LA20 Bett. 0/5 GU, B Fuge 0/4 Fischgrätverband**
Pflasterdecke mit Pflastersteinen aus Beton mit Vorsatzbeton herstellen.
Oberfläche der Pflastersteine, Trassierung der Pflasterdecke und Verlegung der Pflastersteine in Kurvenbereichen nach Unterlagen des AG: anthrazit.
In Verkehrsflächen für Rad- und Gehwege: Sicherheitsstreifen, b=0,30 bis 0,40 m. Rutschwiderstand SRT-Wert mind. 55.
Einzelflächen über 10,00 bis 100,00 m2.
Format für Rastermaß = 100/200/80 mm.
Fase max. 2/2 mm.
Baustoffgemisch für Bettung und Fugen Kategorie
SZ18/LA20.
Bettung aus Baustoffgemisch 0/5, GU, B, E CS35, C 90/3.
Fuge mit Baustoffgemisch 0/4, GU, F, E CS35, C 90/3,
Fugenmaterial einarbeiten und einschlämmen, Fugenschluss durch Einfegen und Einschlämmen herstellen.
Steine im Fischgrätverband verlegen
Menge: 200,000 m2

**02.05.0003 Pflastersteine zuarbeiten*aus Beton**
StL-Nr. 231151959199
Pflastersteine auf Passmaß trennen und Pflastersteine
an Kanten und Einfassungen oder an Aussparungen und
Einbauten über 1,00 m2 Einzelgröße zuarbeiten, nassschneiden oder behauen.
Das Zuarbeiten, Nassschneiden oder Behauen der Pflastersteine an Aussparungen und Einbauten bis zu 1,00 m2
Einzelgröße wird gesondert vergütet.

Pflastersteine 'nass schneiden.'

Art = Pflastersteine aus Beton.

Dicke '= 8 cm.'
Menge: 150,000 m

**02.05.0004 Zulage für Umpflasterungen für runde und ovale Einbauten mit Mosaik**
Zulage für Umpflasterungen für runde und ovale
Einbauten im Gehweg.
Mosaikpflastersteine, Granit,
Ausführung in Zwickeln, Streifen, Rinnen usw.
- Mosaikpflaster Schlagung ca. 4/6
Verlegeart:
- Passe, 45° engfugig, die Fugen dürfen max. nur über
drei Steine durchlaufen
- Fugenbreite, max. 5 mm
Die Steine sind hammerfest zu setzen (Pflaster sollte trittfest stehen und eingebettet sein, Bettungsmaterial in min 2/3 der Steinhöhe in der Fuge nachweisen
Es ist ausschließlich mittels einer Pflasterramme (Stahl) mit der Hand zu rammen und zwar immer vom Rand zur Mitte, ohne Rütteln.
Bettungsmaterial = Kies-Sand-Gemisch 0/4 mm, Einbau erst nach Freigabe des AG Dicke in verdichtetem Zustand 3 cm.
Einschließlich aller Steinschnitte/Schmiegen.
Mosaikpflaster schlämmen
Pflaster mit Brechsand-Splitt-Gemisch 0/2 mm,
doppeltgebrochen, Kalkbrechsand oder Diabasbrechsand,
einschlaemmen,
ueberschuessigen Sand entfernen,
Fugenmaterial = Kalk- bzw. Diabas-Brechsand-Splitt-Gemisch 0/5 mm,
doppeltgebrochen, Beansprungsklasse 3 (frei bewittert, maschinell gereinigt);
die Fugen sind satt einzuschlämmen;
Schlämmwasser aus Bettung und Fuge abziehen lassen.
Liegezeit bis Wasser restlos abgezogen ist.
- dann erst rammen
- nachfüllen von Fugenmaterial
- dann wieder einschlämmen
- solange wiederholen bis die Fuge mit dem abgestuften
Material voll verfüllt ist.
Fläche aus Mosaikpflaster rammen.
Es ist ausschließlich mittels einer Pflasterramme
e mit der Hand zu rammen und zwar immer vom Rand
zur Mitte, ohne Rütteln.
2 bis 3 Rammgänge,
zwischen jedem Rammgang Fläche schlämmen.
einzusetzende Pflasterramme: 20 kg Pflasterramme.
Menge: 5,000 m2

**02.05.0005 Pflaster umpflastern Zwickel/Rinnen Fl. bis 2 m2 Betpfl.10/10/8 cm ErsatzSt. 10-15vH Im Läuferverband Brechsand-Splitt BS-Splitt 0/5**
Pflaster auf Bettung ohne Bindemittel umpflastern.
Steine aufnehmen, säubern und gg. seitlich lagern. Vorhandene Bettung durcharbeiten. Fehlendes Bettungsmaterial ersetzen. Steine wieder verlegen. Nicht wiederverwendbares Material in Eigentum des AN übernehmen und
von der Baustelle entfernen.
Ausführung in Zwickeln, Streifen, Rinnen usw.
Einzelflächen bis 2 m2.
Betonpflastersteine ca. 20/10/8 cm.
Ersatzsteine über 10 bis 15 v.H. der Fläche liefern.
Steine im Läuferverband verlegen.
Bettungsmaterial = Brechsand-Splitt-Gemisch 0/5.
Fugenmaterial = Brechsand-Splitt-Gemisch 0/5.
Menge: 10,000 m2

**02.05.0006 Zulage für Anpassungen an Fassadenvorsprünge**
Zulage zu den Pflasterarbeiten für Erschwernisse bei
der Anpassung an Kellerlichtschächte, Podeste, Treppen
etc.
Abmessungen der Einbauten ca L x B : 0,5 bis 1,0 x 1,00
bis 1,5 m
Menge: 5,000 St

**02.05.0007 Trennlage Pflasteranschluss**
Trennlage Pflasteranschluss an Gebäude,
Kellerlichtschächte etc.
Höhe ca. 30 cm
Trennlage aus witterungsbeständigem dauerelastischem Material (Gummigranulatplatte o. ä.) nach
Wahl des AN
Menge: 250,000 m

**02.05.0008 Kellerlichtschächte anpassen**
*** Schwerpunktposition
Kellerlichtschächte anpassen.
Vorhandenes Mauerwerk aufnehmen, nicht
wiederverwendungsfähige Stoffe in Eigentum des AN
übernehmen und von der Baustelle entfernen.
Wiederverwendungsfähige Klinker reinigen, Mauerwerk mit
frostbeständigem Mörtel als Sichtmauerwerk einschl.
Rollschicht und Verfugung neu herstellen. Fehlende
Steine liefern.
Abmessungen der Lichtschächte ca. 1.5m x 0.5 m.
Vorhandene Abdeckung reinigen und anbringen.
Menge: 5,000 St

**02.05.0009 Losen Putz von Sockelmauerwerk entfernen.**
*** Schwerpunktposition
Losen Putz von Sockelmauerwerk entfernen.
Putz in Einzelflächen mit geeignetem Verfahren nach
Wahl des AN entfernen, in Eigentum des AN übernehmen
und einer Wiederverwertung zuführen.
Putzuntergrund für das Aufbringen eines neuen Putzes
vorbereiten.
Menge: 10,000 m2

**02.05.0010 Putz herstellen Gerade Wand Putz, zweilagig MG III Spritzvorwurf**
*** Schwerpunktposition
StL-Nr. 89119411174100
Putz herstellen.
An- und Beiputzarbeiten werden nicht gesondert berechnet.
Arbeitsgerueste werden nicht gesondert berechnet.
Putz an geraden Waenden
als zweilagiger Putz, obere Lage als Feinputz,
abgerieben,
Moertel MG III.
Untergrund mit Spritzvorwurf versehen.
Menge: 10,000 m2

**02.05.0011 Mauerwerk ausfugen**
*** Schwerpunktposition
Mauerwerk reinigen und ausfugen.
Lose Mörtelreste und Teile von alten
Dichtungsaufstrichen entfernen, Fugen auskratzen.
Mauerwerk aus Kunststein.
Fugenmoertel MG III.
Fugenform = Buendig.
Fläche für Aufbringen einer Abdichtung vorbereiten.
Menge: 10,000 m2

**02.05.0012 Treppenstufen aufnehmen, lagern**
*** Schwerpunktposition
Treppenstufen verschiedener Abmessungen aus
verschiedenen Materialien einschl. Fundament aus
Mauerwerk bzw. Beton aufnehmen.
Wiederverwendbares Material reinigen und sortiert im
Baustellenbereich lagern.
Nicht wiederverwendbares Material in Eigentum des AN
übernehmen und einer Wiederverwertung zuführen.
Menge: 10,000 m

**02.05.0013 Blockstufe des AG verlegen**
*** Schwerpunktposition
Blockstufe des AG aus Naturstein verschiedener Arten
verlegen.
Stufen auf Länge schneiden und steinmetzmäßig
bearbeiten.
Steigungshöhe/Auftrittstiefe entsprechend den
Abmessungen der vorhandenen Stufen.
Steinlänge = min. 0,5 m bei zusammengesetzten Stufen.
Auftrittsfläche scharriert, Stirnfläche gespitzt.
Stufen in Beton C20/25, Dicke bis 20 cm mit
Bettung aus hochhydraulischem Kalkmörtel verlegen.
Antrittsfuge 1 cm, leicht gekehlt, Auftrittsfuge bündig
mit Zementmörtel verfugen.
Auflagefläche verdichten. Erforderliche Erdarbeiten
ausführen.
Menge: 10,000 m

**02.05.0014 Randeinfassung Wassergeb. Decke verzinkter Bandstahl, d = 4mm*h= 100 mm***
Randeinfassung der Sandgeschlämmte Decke
mit verzinkten Bandstahl fach- und fluchtgerecht
herstellen.
Material = Stahl, verzinkt,
Dicke = 5 mm,
Höhe = 100 mm,
Befestigung durch Erdanker in Punktfundamenten
Länge Erdanker = 300 mm,
Abstand der Anker = 1000 mm,
Punktfundamente herstellen aus C 20 /25, 25x25x25 cm
Ecken und Stöße sind als Formteile in den Einheitspreis
einzurechnen.
Erforderliche Erdarbeiten ausführen.
Menge: 30,000 m

**02.05.0015 Wurzelbelüftung unter wassergeb. Decke**
Wurzelbelüftung unter wassergeb. Decke herstellen
Im Bereich von alten Baumstandorten vom Wurzelansatz
des Baumes und ca. 20 cm hinter der gesamten
Gehwegbreite endend in Handschachtung bis zu 4 Gräben
in einer Breite von bis zu 20 cm und ca. 50 cm Tiefe
herstellen. Anfallender Boden ist zu laden und zur
freien Verwendung des AN abzufahren. Feinwurzeln
fachgerecht durchtrennen, stärkere Wurzeln nur nach
Abstimmung mit der ökologischen Baubegleitung. Verlauf
und Menge der Gräben sind im Einzelfall mit der
örtlichen Bauleitung abzustimmen. In die Gräben
kokosummantelte, geschlitzte Drainagerohre DN 120
legen, diese punktuell mit gebogenem Baustahl fixieren,
bis zu 3 Stck pro Rohr, Rohrenden mit Vlies abdecken
und dauerhaft verschließen, anschließend Gräben mit zu
lieferndem Füllboden wieder verfüllen und standfest
verdichten. Im Bereich des Gehweges einschl. Einfassung
mit der OK Drainagerohr 40 cm unter OK Gehweg bleiben.
Bis auf 30 cm unter OK Gehweg verdichtungsfähigen
Füllboden einbringen auf Ev2 = 45 MN/m² maschinell
verdichten. Einschl. Erd- und Nebenarbeiten, Maschinen
und Geräte sowie Lieferung aller erforderlichen
Materialien und Einbaustoffe. Abrechnung über Aufmaß
sowie Vorlage der Lieferscheine für die Einbaumaterialien.
Abrechnung erfolgt pro Baumstandort
Menge: 5,000 St

**02.05.0016 Sandgeschl.Decke herst. Dicke 30 cm**
Alternative zur Wurzelbrücke
Sandgeschlämmte Decke (Promenadengrant)
gemäß ZTVT herstellen.
 Einbau  Gehweg im Bereich flacher Wurzeln nach Vorgabe
der ökologischen Baubegleitung.
Verformungsmodul EV2 auf der Oberfläche min. 80 MN/m2.
Einzelflächen von Hand einbauen.
Einbaudicke 20 cm.
16 cm Schottertragschicht aus Natursteinmaterial 0/32
3 cm Brechsand-Splitt-Gemisch 0/5
1 cm Brechsand 0/2 mit mind. 10% schluffigen Anteilen
grauer Farbton.
wässern, abwalzen und einschlämmen (mehrmals)
Menge: 75,000 m2

**02.05.0017 Rinnenplatten aus Beton setzen Rinnenpl. 33/50/90 c Vorsatz Felsgest. U-Beton 20-24 cm Bett Zementmörtl Erdarbeiten**
Rinnenplatten aus Beton setzen, unbehandelte naturgraue Oberfläche, Oberseite muldenförmig ausgebildet, mit Vorsatz, mit Fase, mit Abstandhaltern,
Rinnensteine aus Beton DIN EN 1340/DIN 483 MU
Rastermaß (Nennmaß):
330 x 500 mm (330 x 500 x 120/90 mm)  D I T
zweischichtig, Vorsatzbeton mit gebrochenem Felsgestein.
Unterbeton C20/25, 20 bis 24 cm dick, herstellen.
beidseitige Rückenstütze aus Beton C20/25, 15 cm breit;
Bettung aus Zementmörtel, 3 cm dick, herstellen.
Erforderliche Erdarbeiten ausführen.
Menge: 10,000 m

### Abschnitt 03 Stellplätze

#### Titel 03.01 Aufbruch

**03.01.0001 Pflasterdecke aufnehmen Bet/Verbpfl. 8 cm Sandbettung Steine s.+f.+stp**
*** Schwerpunktposition
StL-Nr. o4115103501354
Pflasterdecke aufbrechen und aufnehmen. Aufbruch der
Tragschicht einschl. Bettung wird gesondert vergütet.
Art = Beton- und Verbundsteinpflaster, ca. 8 cm dick,
Bettung aus Sand.
Wiederverwendbare Steine säubern, zum Lagerplatz des AG
fördern, abladen und stapeln.
Mittl.Länge des Förderweges über 2,5 bis 5 km.
Sämtliche Steine und übriges Aufbruchgut in Eigentum
des AN übernehmen, von der Baustelle entfernen und einer Wiederverwertung zuführen.
Menge: 110,000 m2

**03.01.0002 Bordsteine aufnehmen Bet.15/30 u.15/25 Tief/Hochb. Beton U-Bet.20 cm/R-St. Aufbr.wiederverw.**
*** Schwerpunktposition
StL-Nr. 0611530302690004
Bordsteine aufnehmen.
Bordsteine aus Beton, ca. 15/30 und 15/25 cm,
als Tief- oder Hochbord in Beton oder Mörtel versetzt.
Unterbeton, ca. 20 cm dick, und Rückenstütze
aufbrechen.
Sämtliche Steine und übriges Aufbruchgut in Eigentum
des AN übernehmen, von der Baustelle entfernen und
einer Wiederverwertung zuführen.
Menge: 65,000 m

**03.01.0003 Bordsteine aufnehmen Einfassungst.5/20 Tief/Hochb. Beton U-Bet.10 cm/R-St. Aufbr.wiederverw.**
StL-Nr. 0611530314670004
Bordsteine aufnehmen.
Einfassungssteine ca. 5/20 cm,
als Tief- oder Hochbord in Beton oder Mörtel versetzt.
Unterbeton, ca. 10 cm dick, und Rückenstütze
aufbrechen.
Sämtliche Steine und übriges Aufbruchgut in Eigentum
des AN übernehmen, von der Baustelle entfernen und
einer Wiederverwertung zuführen.
Menge: 10,000 m

**03.01.0004 Schicht ohne Bindemittel <=RC-1**
Schicht ohne Bindemittel aufnehmen. Erschwernisse durch
Einbauten werden gesondert vergütet.
Schicht 'ungebundene Tragschicht, Packlage, in
Teilflächen ohne räumlichen Zusammenhang der
Tiefeinbaubereiche'

Dicke über 20 bis 40 cm.
Fläche = Stellplätze in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 100,000 m2

**03.01.0005 Schicht ohne Bindemittel <=RC-2**
Schicht ohne Bindemittel aufnehmen. Erschwernisse durch
Einbauten werden gesondert vergütet.
Schicht 'ungebundene Tragschicht, Packlage, in
Teilflächen ohne räumlichen Zusammenhang der
Tiefeinbaubereiche'

Dicke über 20 bis 40 cm.
Fläche = Stellplätze in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 10,000 m2

**03.01.0006 Schicht ohne Bindemittel <=RC-3**
Schicht ohne Bindemittel aufnehmen. Erschwernisse durch
Einbauten werden gesondert vergütet.
Schicht 'ungebundene Tragschicht, Packlage, in
Teilflächen ohne räumlichen Zusammenhang der
Tiefeinbaubereiche'

Dicke über 20 bis 40 cm.
Fläche = Stellplätze in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 10,000 m2

#### Titel 03.02 Erdbau

**03.02.0001 Boden aus Abtragsbereichen profilgerecht lösen und verwerten. BM-F1**
Boden bzw. Fels aus Abtragsbereichen profilgerecht
lösen, laden und nach Wahl des AN verwerten. Beschreibung der Homogenbereiche nach Unterlagen des AG. Die
Herstellung von Mulden und Gräben wird gesondert vergütet.
Profilgerecht lösen.
Das Herstellen des Planums wird gesondert vergütet.
Materialwerte nach EBV = BM-F1
Abrechnung nach Abtragsprofilen.
Verwertung nach Unterlagen des AG nachweisen.
Menge: 60,000 m3

**03.02.0002 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 15,000 m3

**03.02.0003 Zulage für die Verwertung von Boden bzw. Fels aus Abtragsbereichen BM-F2**
Zulage für die Verwertung von Boden bzw. Fels aus Abtragsbereichen Materialwerte nach EBV = BM-F2
Abrechnung nach Abtragsprofilen.
Verwertung nach Unterlagen des AG nachweisen.
Menge: 5,000 m3

**03.02.0004 Zulage für die Verwertung von Boden bzw. Fels aus Abtragsbereichen BM-F3**
Zulage für die Verwertung von Boden bzw. Fels aus Abtragsbereichen Materialwerte nach EBV = BM-F3
Abrechnung nach Abtragsprofilen.
Verwertung nach Unterlagen des AG nachweisen.
Menge: 5,000 m3

**03.02.0005 Boden bzw. Fels lös. u. wiederverw. Boden a. Zw.verd. Planum gesondert**
Boden bzw. Fels aus Abtragsbereichen profilgerecht
lösen und wiederverwenden, einschließlich ggf. erforderlicher Wasserzugabe. Beschreibung der Homogenbereiche nach Unterlagen des AG. Die Herstellung von Mulden
und Gräben wird gesondert vergütet. Abgerechnet wird
nach Abtragsprofilen.
Neigung der Abtragsfläche bis 1:1,5.
Boden bzw. Fels fördern und außerhalb der Baustelle auf
Zwischenlager des AN einbauen und verdichten. Zwischenlagerflächen beschaffen.
Das Herstellen des Planums wird gesondert vergütet.
Menge: 15,000 m3

**03.02.0006 Gel. Boden bzw. Fels des AG aufn. Auftragsbereiche Bod.a.lag./verd. Planum gesondert Abrechng. Auftrag**
Gelagerten Boden bzw. Fels des AG aufnehmen. Beschreibung der Homogenbereiche nach Unterlagen des AG.
Einbaustelle = Auftragsbereiche nach Oberbodenabtrag.
Boden bzw. Fels lagert außerhalb der Baustelle auf
Flächen des AN. Boden bzw. Fels fördern
und innerhalb der Baustelle profilgerecht einbauen und
verdichten einschließlich ggf. erforderlicher Wasserzugabe.
Das Herstellen des Planums wird gesondert vergütet.
Abgerechnet wird nach Auftragsprofilen.
Menge: 15,000 m3

**03.02.0007 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 5,000 m3

**03.02.0008 Durchwurzelten Bodens lösen + verwerten**
Durchwurzelten Boden aus Abtragsbereichen lösen, laden
und der Verwertung nach Wahl des AN zuführen.
Abgerechnet wird nach Abtragsprofilen.
Boden Homogenbereich 'nach Unterlagen des AG'

Profilgerecht lösen.
Das Herstellen des Planums wird gesondert vergütet.
Menge: 5,000 m3

**03.02.0009 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 5,000 m3

**03.02.0010 Planum herstellen Abweichung +-3 cm Verf. 45 MN/m2**
StL-Nr. o410625514
Planum herstellen.
Max. Abweichung von der Sollhöhe +3/-3 cm.
Verformungsmodul =  45 MN/m2
Menge: 270,000 m2

**03.02.0011 Planum verdichten**
Menge: 270,000 m2

#### Titel 03.03 Tragschichten

**03.03.0001 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 100MPa'

(51)Einbaudicke '28 cm'

Abrechnung nach Auftragsprofilen.
Menge: 75,000 m3

**03.03.0002 Schottertragschich t herstellen Bk100 b.1,0 o.F. 0/32 URA+Einbaudoku Dicke 15 cm**
StL-Nr. 2411232021190100
Schottertragschicht herstellen.
In Verkehrsflächen der Belastungsklassen Bk100 bis
Bk1,0, ohne Fertiger bei schwieriger Profilgestaltung oder bei zahlreichen Einbauten.
Baustoffgemisch 0/32.
Umweltrelevante Anforderungen beim Einsatz von Baustoffgemischen einschließlich Einbaudokumentation nach
Unterlagen des AG. Einbaudokumentation übergeben.
Verdichtungsgrad/Verformungsmodul '> 150 MPa'

Einbaudicke = 15 cm.
Menge: 215,000 m2

**03.03.0003 Erschwernis durch Einbauten b.Herst. DoB**
StL-Nr. 1011290169
Erschwernis durch Einbauten.
Beim Herstellen von Deckschichten ohne Bindemittel.

Einbauten 'Schächte, Hydranten, Schieber'
Menge: 5,000 St

#### Titel 03.04 Bordsteine

**03.04.0001 Bordsteine aus Naturst. setzen Naturbordst. A 5 Gerader Stein**
Bordsteine aus Naturstein  mit gleichmäßiger Färbung
setzen.
Naturstein - A 5.
Bordstein 'nach DIN EN 1343, Granit, Breite bearbeitet
Maßabweichung ±
 3 mm, Höhe bearbeitet Maßabweichung
±
 10 mm, Anlauf bearbeitet Klasse 2, Sichtflächen fein
bearbeitet, F 1 und Form nach DIN 482, Ausrundung
zwischen Oberfläche und Anlauf mit Radius 5 mm
herstellen'

Fugen 'Borde mit 10 bis 15 mm breiten Fugen versetzen,
Fugen verfüllen mit Werkmörtel mit erhöhtem Frost- und
Tausalzwiderstand.
Dehnungsfugen im Abstand von 8 m herstellen, mit
kompressibler plattenähnlicher Fugeneinlage aus
Gummigranulat, PUgebunden, Raumdichte 750 kg/m3 füllen
und umlaufend dicht verschließen.'

Gerader Stein einschließlich aller Übergangs- und Absenksteine.
Rückenstütze 'Rückenstütze aus Beton C20/25 herstellen,
bis 10 cm unter OF Bordstein, 15 cm breit.'

Fundamentbeton 'Betontragschicht C20/25, 20 bis 30 cm
dick, herstellen.
Erforderliche Erdarbeiten ausführen.'
Menge: 70,000 m

**03.04.0002 Bordsteine aus Naturst. setzen Naturbordst. A 5 Halbm. bis 1 m**
Bordsteine aus Naturstein  mit gleichmäßiger Färbung
setzen.
Naturstein - A 5.
Bordstein 'nach DIN EN 1343, Granit, Breite bearbeitet
Maßabweichung ±
 3 mm, Höhe bearbeitet Maßabweichung
±
 10 mm, Anlauf bearbeitet Klasse 2, Sichtflächen fein
bearbeitet, F 1 und Form nach DIN 482, Ausrundung
zwischen Oberfläche und Anlauf mit Radius 5 mm
herstellen.'

Fugen 'Borde mit 10 bis 15 mm breiten Fugen versetzen,
Fugen verfüllen mit Werkmörtel mit erhöhtem Frost- und
Tausalzwiderstand.
Dehnungsfugen im Abstand von 8 m herstellen, mit
kompressibler plattenähnlicher Fugeneinlage aus
Gummigranulat, PUgebunden, Raumdichte 750 kg/m3 füllen
und umlaufend dicht verschließen.'

Kurvenstein, Halbmesser bis 1,00 m einschließlich aller Übergangs- und Absenksteine.
Rückenstütze 'Rückenstütze aus Beton C20/25 herstellen,
bis 10 cm unter OF Bordstein, 15 cm breit.'

Fundamentbeton 'Betontragschicht C20/25, 20 bis 30 cm
dick, herstellen.
Erforderliche Erdarbeiten ausführen.'
Menge: 4,000 m

**03.04.0003 Dauerelastische Dehnungsfugen zwischen Borden**
Dauerelastische Dehnungsfugen zwischen Bordsteinen herstellen, Trennung einschl. Unterbeton und Rückenstütze;
Fugenbreite 10 bis 15 mm; Fugen im Abstand von
höchstens 8 m anordnen, im unteren Bereich mit
kompressibler Fugeneinlage füllen, obere 2 cm
dauerelastisch mit geeignetem wasserdichten,
unverrottbaren Material schließen; ggf. können nach
bestätigter Bemusterung Gummiplatten mit Bordprofil
eingesetzt werden
Menge: 10,000 St

**03.04.0004 Bordsteine trennen 15/30-10/25*BSt. schneiden BSt. trennen**
StL-Nr. 111153257101
Bordsteine auf Passmaß trennen.
Bordstein aus Naturstein, ca. 15/30 bis 10/25 cm.
Bordstein trennen durch Schneiden.
Bordstein quer trennen.
Menge: 10,000 St

**03.04.0005 Bordsteine trennen 15/30-10/25*BSt. schneiden BSt.Gehrung tr.**
StL-Nr. 111153257102
Bordsteine auf Passmaß trennen.
Bordstein aus Naturstein, ca. 15/30 bis 10/25 cm.
Bordstein trennen durch Schneiden.
Bordstein auf Gehrung trennen.
Menge: 10,000 St

#### Titel 03.05 Pflaster/Platten

**03.05.0001 Pflasterd. aus Betonsteinen herst. Stellplätze 200/200/80 grau**
Pflasterdecke mit Pflastersteinen aus Beton herstellen.
Oberfläche der Pflastersteine, Trassierung der Pflasterdecke und Verlegung der Pflastersteine in Kurvenbereichen nach Unterlagen des AG.
In Verkehrsflächen für Stellplätze.
Format für Rastermaß = 200/200/80 mm.
mit Fase max 2/2 mm, ohne Vorsatzbeton, ungefärbt.
Rutschwiderstand SRT-Wert mind. 55.
Einzelflächen über 10,00 bis 100,00 m2.
Baustoffgemisch für Bettung und Fugen Kategorie
SZ18/LA20.
Bettung aus Baustoffgemisch 0/5, GU, B, E CS35, C 90/3.
Fuge mit Baustoffgemisch 0/4, GU, F, E CS35, C 90/3,
Fugenmaterial einarbeiten und einschlämmen, Fugenschluss durch Einfegen und Einschlämmen herstellen.
Steine im Reihenverband mit Halbsteinversatz verlegen
Menge: 220,000 m2

**03.05.0002 Pflasterd. aus Betonsteinen herst. Stellplätze 200/200/80 weiß**
Pflasterdecke mit Pflastersteinen aus Beton herstellen.
Oberfläche der Pflastersteine, Trassierung der Pflasterdecke und Verlegung der Pflastersteine in Kurvenbereichen nach Unterlagen des AG.
In Verkehrsflächen für Stellplätze.
Format für Rastermaß = 200/200/80 mm.
mit Fase max 2/2 mm, mit Vorsatzbeton, weiß.
Rutschwiderstand SRT-Wert mind. 55.
Einzelflächen über 10,00 bis 100,00 m2.
Baustoffgemisch für Bettung und Fugen Kategorie
SZ18/LA20.
Bettung aus Baustoffgemisch 0/5, GU, B, E CS35, C 90/3.
Fuge mit Baustoffgemisch 0/4, GU, F, E CS35, C 90/3,
Fugenmaterial einarbeiten und einschlämmen, Fugenschluss durch Einfegen und Einschlämmen herstellen.
Steine in einer Reihe als Stellplatzabtrennung verlegen.
Menge: 90,000 m

**03.05.0003 Pflastersteine zuarbeiten aus Beton*Dicke 6-8 cm**
StL-Nr. 111151800101
Pflastersteine auf Passmaß trennen und Pflastersteine
an Kanten und Einfassungen oder an Aussparungen und
Einbauten über 1 m2 Einzelgröße zuarbeiten, behauen o-
der schneiden. Das Zuarbeiten, Behauen oder Schneiden
der Pflastersteine an Aussparungen und Einbauten bis zu
1 m2 Einzelgröße wird gesondert vergütet.
Art = Pflastersteine aus Beton.
Dicke 6 bis 8 cm.
Menge: 50,000 m

**03.05.0004 Zulage für Umpflasterungen für runde und ovale Einbauten mit Mosaik**
*** Schwerpunktposition
Zulage für Umpflasterungen für runde und ovale
Einbauten
im Gehweg
Bearbeitung (Schmiegen) der einzelnen Pflastersteine
zur Trapezform.
Einschließlich aller Nebenarbeiten für Randeinpassungen
und Anpassungen an Einbauten wie Schachtdeckel, Schieber,
Hydranten usw.
Einschließlich aller Steinschnitte/Schmiegen sowie der ggf. hierfür erforderlichen Erdarbeiten und Aussparungen.
Menge: 5,000 St

### Abschnitt 04 Zufahrten

#### Titel 04.01 Aufbruch

**04.01.0001 Koordinierung / Abstimmung mit Grundstückseigentümern**
Koordinierung / Abstimmung mit den Grundstückseigentümern zur Herstellung der Zufahrten/Zugänge.
Vergütet wird der Koordinierungsaufwand, ggf. auch das
Zusammenwirken mit anderen Unternehmen bei der herstellung der Grundstückszufahrten/-zugänge.
Menge: 30,000 St

**04.01.0002 Kleinpflaster aufnehmen, zum Lagerplatz**
*** Schwerpunktposition
StL-Nr. 95115103201243
Pflasterdecke aufbrechen und aufnehmen.
Aufbruch der Tragschicht einschl. Bettung wird gesondert vergütet.
Art = Kleinpflaster,
Bettung aus Sand.
Wiederverwendbare Steine säubern, zum Lagerplatz des
AG fördern und abladen.
Mittl.Länge des Förderweges über 1 bis 2,5 km.
Nicht wiederverwendbare Steine und übriges Aufbruchgut
in Eigentum des AN übernehmen, von der Baustelle entfernen und einer Wiederverwertung zuführen.
Menge: 5,000 m2

**04.01.0003 Pflasterdecke aufnehmen Großpflaster in Passe**
Pflasterdecke aufbrechen und aufnehmen. Aufbruch der
Tragschicht einschl. Bettung wird gesondert vergütet.
Art = Großpflaster in Passe,
Bettung aus Sand.
Wiederverwendbare Steine säubern, zum Lagerplatz des AG
fördern und abladen.
Mittl.Länge des Förderweges über 2,5 bis 5 km.
Nicht wiederverwendbare Steine und übriges Aufbruchgut
in Eigentum des AN übernehmen, von der Baustelle entfernen und einer Wiederverwertung zuführen.
Menge: 5,000 m2

**04.01.0004 Lesestein- bzw. Polygonalpflaster aufnehmen**
Pflasterdecke aufbrechen und aufnehmen.
Aufbruch der Tragschicht einschl. Bettung wird gesondert vergütet.
(21)Art 'Lesestein- bzw. Polygonalpflasterpflaster'

Bettung aus Sand.
Wiederverwendbare Steine säubern, zum Lagerplatz des
AG fördern und abladen.
Mittl.Länge des Förderweges über 2,5 bis 5 km.
Nicht wiederverwendbare Steine und übriges Aufbruchgut
in Eigentum des AN übernehmen, von der Baustelle entfernen und einer Wiederverwertung zuführen.
Menge: 10,000 m2

**04.01.0005 Pflasterdecke aufnehmen Klinker Rollsch. Sandbettung Aufbr.wiederverw.**
*** Schwerpunktposition
StL-Nr. 07115103701004
Pflasterdecke aufbrechen und aufnehmen. Aufbruch der
Tragschicht einschl. Bettung wird gesondert vergütet.
Art = Klinkerpflaster in Rollschicht,
Bettung aus Sand.
Sämtliche Steine und übriges Aufbruchgut in Eigentum
des AN übernehmen, von der Baustelle entfernen und einer Wiederverwertung zuführen.
Menge: 5,000 m2

**04.01.0006 Pflasterdecke aufnehmen Bet/Verbpfl./Rasengitte 8-10 cm Sandbettung**
*** Schwerpunktposition
Pflasterdecke aufbrechen und aufnehmen. Aufbruch der
Tragschicht einschl. Bettung wird gesondert vergütet.
Art = Beton- und Verbundsteinpflaster, Rasengittersteine aus Beton, ca. 8 cm bis 10 cm dick,
Bettung aus Sand.
Sämtliche Steine und übriges Aufbruchgut in Eigentum
des AN übernehmen, von der Baustelle entfernen und einer Wiederverwertung zuführen.
Menge: 70,000 m2

**04.01.0007 Cu-Schlacke-Pflaster Zufahrten aufnehmen u. entfernen**
Pflasterdecke aufbrechen und aufnehmen.
Aufbruch der Tragschicht einschl. Bettung wird gesondert vergütet.
Art = Kupfer-Schlacke-Pflaster in einzelnen Zufahrten
Bettung aus Sand.
Sämtliches Aufbruchgut in Eigentum des AN übernehmen, von der Baustelle entfernen und einer Wiederverwertung zuführen.
Menge: 5,000 m2

**04.01.0008 Plattenbelag aufnehmen Beton 5 cm dick Kalkmörtelbett Bettung bis 5 cm**
*** Schwerpunktposition
Plattenbelag aufbrechen und aufnehmen. Aufbruch der
Tragschicht wird gesondert vergütet.
Art = Betonplatten, ca. 5 cm dick,
Bettung aus Kalkmörtel bis 5 cm mit darunter liegender Bettung aus Sand bis 8 cm aufnehmen.
Sämtliche Platten und übriges Aufbruchgut in Eigentum
des AN übernehmen, von der Baustelle entfernen und einer Wiederverwertung zuführen.
Menge: 10,000 m2

**04.01.0009 Betondecke aufnehmen Zwickel/Streifen Betondecke auf Unt = HGT Mit Dübel Fugenfüllstoffe Tiefe 15 - 20 cm Mat. Verw. zuf.**
*** Schwerpunktposition
Betondecke aufbrechen und aufnehmen.
Fläche = Zwickel und Streifen.
Befestigung = Betondecke.
auf Unterlage = hydraulisch gebundene Tragschicht.
Decke ohne Bewehrung, mit Dübeln und Ankern.
Einschließlich vorhandener Fugenfüllstoffe.
Dicke der Betondecke nach Unterlagen des AG, Gesamtaufbruchtiefe über 15 bis 20 cm.
Material der Verwertung nach Wahl des AN zuführen.
Menge: 110,000 m2

**04.01.0010 Betondecke schneiden Einfache Bew. Dicke 20 - 25 cm Oberfl. Reinigen**
*** Schwerpunktposition
StL-Nr. 051140132301
Betondecke schneiden.
Mit einfacher Bewehrung, in voller Tiefe senkrecht und
geradlinig schneiden.
Dicke der Betondecke über 20 bis 25 cm.
Oberfläche reinigen.
Menge: 10,000 m

**04.01.0011 Bordsteine aufnehmen Bet.15/30 u.15/25 Tief/Hochb. Beton U-Bet.20 cm/R-St. Aufbr.wiederverw.**
*** Schwerpunktposition
StL-Nr. 0611530302690004
Bordsteine aufnehmen.
Bordsteine aus Beton, ca. 15/30 und 15/25 cm,
als Tief- oder Hochbord in Beton oder Mörtel versetzt.
Unterbeton, ca. 20 cm dick, und Rückenstütze
aufbrechen.
Sämtliche Steine und übriges Aufbruchgut in Eigentum
des AN übernehmen, von der Baustelle entfernen und
einer Wiederverwertung zuführen.
Menge: 30,000 m

**04.01.0012 Schicht ohne Bindemittel <=RC-1**
Schicht ohne Bindemittel aufnehmen. Erschwernisse durch
Einbauten werden gesondert vergütet.
Schicht 'ungebundene Tragschicht, Packlage, in
Teilflächen ohne räumlichen Zusammenhang der
Tiefeinbaubereiche'

Dicke über 15 bis 20 cm.
Fläche = Zufahrten in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 40,000 m2

**04.01.0013 Schicht ohne Bindemittel <=RC-2**
Schicht ohne Bindemittel aufnehmen. Erschwernisse durch
Einbauten werden gesondert vergütet.
Schicht 'ungebundene Tragschicht, Packlage, in
Teilflächen ohne räumlichen Zusammenhang der
Tiefeinbaubereiche'

Dicke über 15 bis 20 cm.
Fläche = Zufahrten in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 10,000 m2

**04.01.0014 Schicht ohne Bindemittel <=RC-3**
Schicht ohne Bindemittel aufnehmen. Erschwernisse durch
Einbauten werden gesondert vergütet.
Schicht 'ungebundene Tragschicht, Packlage, in
Teilflächen ohne räumlichen Zusammenhang der
Tiefeinbaubereiche'

Dicke über 15 bis 20 cm.
Fläche = Zufahrten in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 10,000 m2

**04.01.0015 Schneid- und Stemmarbeiten an Fundamenten sowie Sicherungsarbeiten an Tor- und**
Schneid- und Stemmarbeiten an Fundamenten sowie Sicherungsarbeiten an Tor- und Zaunanlagen
Schneid- und Stemmarbeiten an Fundamenten etc. Technologisch erforderliche Sicherung und Freilegen von Zaun-, Toranlagen und ggf. Kabeln und Leitungen
Ausführung mit Hand unter Einsatz entsprechender Technik einschl. aller erforderlicher Nebenarbeiten, Erdarbeiten und Materialien
Überschüssiges Material der Verwertung nach Wahl durch AN zuführen
Menge: 100,000 m

**04.01.0016 Pflanzkübel aufnehmen**
Pflanzkübel, einschließlich Erdfüllung, aus Baufeld
aufnehmen.
Pflanzkübel aus: Betonwerkstein/ Holz/ Beton/Ton.
Abmessungen verschieden.
Höhe bis 0,75 m.
Länge bis 1,0 m x Breite bis 0,50 m bzw.
Durchmesser bis 0,75 m.
Material an jeweiligen Eigentümer/Anwohner übergeben.
Menge: 1,000 St

#### Titel 04.02 Erdbau

**04.02.0001 Vegetationsdecke aufreißen**
Vegetationsdecke vor Oberbodenabtrag mit Bodenfräse o-
der Scheibenegge min. 15 cm tief aufreißen und so zerkleinern, dass keine Stücke über 0,05 m2 verbleiben.
Menge: 20,000 m2

**04.02.0002 Oberboden abtragen und verwerten BM-F2**
Oberboden ggf. einschließlich Vegetationsdecke abtragen. Homogenbereiche nach Unterlagen des AG.
(31)Dicke '45 cm'

Materialklasse gem. EBV: BM-F2
Oberboden nach Wahl des AN verwerten.
Abrechnung nach Abtragsprofilen.
Menge: 5,000 m3

**04.02.0003 Zulage für die Verwertung von Oberboden Abtragsbereichen BM-F3**
Zulage für die Verwertung von Oberboden aus Abtragsbereichen Materialwerte nach EBV = BM-F3
Abrechnung nach Abtragsprofilen.
Verwertung nach Unterlagen des AG nachweisen.
Menge: 3,000 m3

**04.02.0004 Boden aus Abtragsbereichen profilgerecht lösen und verwerten. BM-F1**
Boden bzw. Fels aus Abtragsbereichen profilgerecht
lösen, laden und nach Wahl des AN verwerten. Beschreibung der Homogenbereiche nach Unterlagen des AG. Die
Herstellung von Mulden und Gräben wird gesondert vergütet.
Profilgerecht lösen.
Das Herstellen des Planums wird gesondert vergütet.
Materialwerte nach EBV = BM-F1
Abrechnung nach Abtragsprofilen.
Verwertung nach Unterlagen des AG nachweisen.
Menge: 80,000 m3

**04.02.0005 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 20,000 m3

**04.02.0006 Zulage für die Verwertung von Boden bzw. Fels aus Abtragsbereichen BM-F2**
Zulage für die Verwertung von Boden bzw. Fels aus Abtragsbereichen Materialwerte nach EBV = BM-F2
Abrechnung nach Abtragsprofilen.
Verwertung nach Unterlagen des AG nachweisen.
Menge: 10,000 m3

**04.02.0007 Zulage für die Verwertung von Boden bzw. Fels aus Abtragsbereichen BM-F3**
Zulage für die Verwertung von Boden bzw. Fels aus Abtragsbereichen Materialwerte nach EBV = BM-F3
Abrechnung nach Abtragsprofilen.
Verwertung nach Unterlagen des AG nachweisen.
Menge: 10,000 m3

**04.02.0008 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 5,000 m3

**04.02.0009 Durchwurzelten Bodens lösen + verwerten**
Durchwurzelten Boden aus Abtragsbereichen lösen, laden
und der Verwertung nach Wahl des AN zuführen.
Abgerechnet wird nach Abtragsprofilen.
Boden Homogenbereich 'nach Unterlagen des AG'

Profilgerecht lösen.
Das Herstellen des Planums wird gesondert vergütet.
Menge: 5,000 m3

**04.02.0010 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 5,000 m3

**04.02.0011 Planum herstellen Abweichung +-3 cm Verf. 45 MN/m2**
StL-Nr. o410625514
Planum herstellen.
Max. Abweichung von der Sollhöhe +3/-3 cm.
Verformungsmodul =  45 MN/m2
Menge: 330,000 m2

**04.02.0012 Planum verdichten**
Menge: 330,000 m2

#### Titel 04.03 Tragschichten

**04.03.0001 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 100 MPa'

(51)Einbaudicke '25 cm'

Abrechnung nach Auftragsprofilen.
Menge: 85,000 m3

**04.03.0002 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 100 MPa'

(51)Einbaudicke '25 cm für verstärkten Aufbau in Flucht des durchgehenden Gehwegs'

Abrechnung nach Auftragsprofilen.
Menge: 60,000 m3

**04.03.0003 Schottertragschicht herstellen 18 cm Gehweg**
Schottertragschicht herstellen.
(21)In Verkehrsflächen 'Gehwege (Betonpflaster)'

(22)Baustoffgemisch 'feine und grobe Gesteinskörnungen aus
natürlichen Gesteinen (ohne RC-Baustoffe),
Lieferkörnung: 0/32
Sieblinie: nach TL SoB-StB, Bild C2, Anteil an Korn < 2
mm max. 28 M.-%'

(31)Verdichtungsgrad/Verformungsmodul 'Ev2 auf der
Oberfläche mindestens 120 MPa'

(32)Einbaudicke '18 cm'

(41)Baustoffgemisch 'Wasserdurchlässigkeit: kf >= 5,4 x
10-5 m/s
CBR-Wert: mind. 50% nach 4-stündiger Wasserlagerung'
Menge: 275,000 m2

**04.03.0004 Erschwernis durch Einbauten b.Herst. SoB**
Erschwernis durch Einbauten.
Beim Herstellen von Schichten ohne Bindemittel.
(21)Einbauten 'Schächte, Hydranten, Schieber'
Menge: 5,000 St

#### Titel 04.04 Bordsteine

**04.04.0001 Bordsteine aus Naturst. setzen NBSt. B 6-100 Gerader Stein**
Bordsteine aus Naturstein  mit gleichmäßiger Färbung
setzen.
Naturstein - B 6 - 100.
Bordstein 'nach DIN EN 1343, Granit, Breite bearbeitet
Maßabweichung ±
 3 mm, Höhe bearbeitet Maßabweichung
±
 10 mm, Sichtflächen fein bearbeitet, F 1 und Form
nach DIN 482, Ausrundung zwischen Oberfläche und
senkrechter Fläche mit Radius 5 mm herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit'

Fundamentbeton 'Betontragschicht C20/25, 20 bis 30 cm
dick, herstellen.
Erforderliche Erdarbeiten ausführen.'
Menge: 100,000 m

**04.04.0002 Bordsteine aus Beton setzen DIN 483/DIN EN 1340 T 8 x 25 (80 x 250)**
Bordsteine aus Beton setzen.
Bordsteine DIN 483/DIN EN 1340 T 8 x 25 (80/250 mm).
Steine mit engen Fugen versetzen.
Rückenstütze aus Beton C20/25 bis 10 cm unter OF Bordstein, 15 cm breit, herstellen.
Unterbeton C20/25, 20 bis 24 cm dick, herstellen.
Erforderliche Erdarbeiten ausführen. Bettung aus Ze-
mentmörtel herstellen.
Menge: 175,000 m

**04.04.0003 Dauerelastische Dehnungsfugen zwischen Borden**
Dauerelastische Dehnungsfugen zwischen Bordsteinen herstellen, Trennung einschl. Unterbeton und Rückenstütze;
Fugenbreite 10 bis 15 mm; Fugen im Abstand von
höchstens 8 m anordnen, im unteren Bereich mit
kompressibler Fugeneinlage füllen, obere 2 cm
dauerelastisch mit geeignetem wasserdichten,
unverrottbaren Material schließen; ggf. können nach
bestätigter Bemusterung Gummiplatten mit Bordprofil
eingesetzt werden
Menge: 40,000 St

**04.04.0004 Bordsteine trennen 15/30-10/25*BSt. schneiden BSt. trennen**
StL-Nr. 111153257101
Bordsteine auf Passmaß trennen.
Bordstein aus Naturstein, ca. 15/30 bis 10/25 cm.
Bordstein trennen durch Schneiden.
Bordstein quer trennen.
Menge: 15,000 St

**04.04.0005 Bordsteine trennen 15/30-10/25*BSt. schneiden BSt.Gehrung tr.**
StL-Nr. 111153257102
Bordsteine auf Passmaß trennen.
Bordstein aus Naturstein, ca. 15/30 bis 10/25 cm.
Bordstein trennen durch Schneiden.
Bordstein auf Gehrung trennen.
Menge: 15,000 St

**04.04.0006 Bordsteine auf Passmaß trennen. Bordstein aus Beton, ca. 8/25 bis 10/30 cm.**
Bordsteine auf Passmaß trennen.
Bordstein aus Beton, ca. 8/25 bis 10/30 cm.
Bordstein trennen durch Schneiden.
Bordstein quer trennen.
Menge: 70,000 St

**04.04.0007 Bordsteine auf Passmaß trennen. Bordstein aus Beton, ca. 8/25 bis 10/30 cm.**
Bordsteine auf Passmaß trennen.
Bordstein aus Beton, ca. 8/25 bis 10/30 cm.
Bordstein trennen durch Schneiden.
Bordstein auf Gehrung trennen trennen.
Menge: 40,000 St

#### Titel 04.05 Pflaster/Platten

**04.05.0001 Pflasterd. mit Kleinpfl.st. herst.*90/90/90 SZ 18 Diagonalverband**
*** Grundposition ZZ 10.0
Pflasterdecke mit Kleinpflastersteinen herstellen. Be-
arbeitung der Oberfläche der Kleinpflastersteine nach
Unterlagen des AG.
(21)In Flächen 'Zufahrten.'

Größe = 90/90/90 mm.
(31)Pflastersteine 'nach DIN EN 1342,
Gesteinsart Granit, Farbe hellgrau,
Struktur feinkörnig, Oberfläche bearbeitet,
Abweichung vom Nennflächenmaß +10/-10 mm,
Abweichung von der Nenndicke T2 +10/-10 mm,
Abweichung für Unregelmäßigkeiten der Sichtflächen 3
mm,
F1, Druckfestigkeit mind. 60 MPa,
Abrieb nach DIN 52108 max. 15 cm³/50 cm².'

(41)Bettung '4 cm dick aus Natursand-Splitt-Gemisch,
Lieferkörnung kleiner 0/5.'

Kategorie SZ 18.
(51)Fuge mit 'Lieferkörnung 0/2, feine gebrochene Gesteinskörnung aus Kalkstein und Diabas, satt einschlämmen
(vollfugig, in der Regel mehrfach bis zum
Fugenschluss).'

Verlegen im Passe-Verband mit umlaufender Einfassung aus zweizeiliger Läuferreihe.
Menge: 275,000 m2

**04.05.0002 Pfl.m. Großpfl. a. Nat.d. AG herst. Über-/Zufahrten Flächen ü. 2-10m2 Pflaster Lager AG St.160/240/140 SZ18/LA20 Bett.0/5 30 v. H. Fuge 0/5 Diagonalverband**
*** Wahlposition ZZ 10.1
StL-Nr. 2311514252251222
Pflasterdecke mit Großpflastersteinen aus Naturstein
des AG herstellen.
In Überfahrten und Zufahrten.
Einzelflächen über 2,00 bis 10,00 m2.
Pflastersteine vom Lagerplatz nach Unterlagen des AG
aufnehmen und fördern.
Format für Rastermaß = 160/240/140 mm.
Baustoffgemisch für Bettung und Fugen Kategorie
SZ18/LA20.
Bettung aus Baustoffgemisch 0/5, Anteil an Körnung unter 2 mm max. 30 Massenprozent, E CS35, C 90/3.
Fuge mit Baustoffgemisch 0/5, GU, F, E CS35, C 90/3,
Fugenmaterial einarbeiten und einschlämmen, Fugenschluss durch Einfegen und Einschlämmen herstellen.
Verlegen im Diagonalverband.
Menge: 275,000 m2

**04.05.0003 Pflastersteine zuarbeiten aus Naturstein Dicke 16 cm**
*** Wahlposition ZZ 10.2
Pflastersteine auf Passmaß trennen und Pflastersteine
an Kanten und Einfassungen oder an Aussparungen und
Einbauten über 1 m2 Einzelgröße zuarbeiten, behauen o-
der schneiden. Das Zuarbeiten, Behauen oder Schneiden
der Pflastersteine an Aussparungen und Einbauten bis zu
1 m2 Einzelgröße wird gesondert vergütet.
Art = Pflastersteine aus Naturstein.
Dicke 16 cm.
Menge: 50,000 m

**04.05.0004 Pflasterd. aus Betonsteinen herst., anthrazit Rad-/Gehwegflchn. Fl. ü. 2-10 m2 St.100/200/80 Fase 2/2 SZ18/LA20 Bett. 0/5 GU, B Fuge 0/4 Fischgrätverband**
*** Wahlposition ZZ 10.3
Pflasterdecke mit Pflastersteinen aus Beton mit Vorsatzbeton herstellen.
Oberfläche der Pflastersteine, Trassierung der Pflasterdecke und Verlegung der Pflastersteine in Kurvenbereichen nach Unterlagen des AG: anthrazit.
In Verkehrsflächen für Zufahrten.
Rutschwiderstand SRT-Wert mind. 55.
Einzelflächen über 2,00 bis 10,00 m2.
Format für Rastermaß = 100/200/80 mm.
Fase max. 2/2 mm.
Baustoffgemisch für Bettung und Fugen Kategorie
SZ18/LA20.
Bettung aus Baustoffgemisch 0/5, GU, B, E CS35, C 90/3.
Fuge mit Baustoffgemisch 0/4, GU, F, E CS35, C 90/3,
Fugenmaterial einarbeiten und einschlämmen, Fugenschluss durch Einfegen und Einschlämmen herstellen.
Steine im Fischgrätverband verlegen
Menge: 275,000 m2

**04.05.0005 Pflastersteine zuarbeiten*aus Beton**
*** Wahlposition ZZ 10.4
StL-Nr. 231151959199
Pflastersteine auf Passmaß trennen und Pflastersteine
an Kanten und Einfassungen oder an Aussparungen und
Einbauten über 1,00 m2 Einzelgröße zuarbeiten, nassschneiden oder behauen.
Das Zuarbeiten, Nassschneiden oder Behauen der Pflastersteine an Aussparungen und Einbauten bis zu 1,00 m2
Einzelgröße wird gesondert vergütet.

Pflastersteine 'nass schneiden.'

Art = Pflastersteine aus Beton.

Dicke '= 8 cm.'
Menge: 110,000 m

**04.05.0006 Zulage für Umpflasterungen für runde und ovale Einbauten mit KP**
Zulage für Umpflasterungen für runde und ovale
Einbauten
in Gehwegüberfahrt
Bearbeitung (Schmiegen) der einzelnen Pflastersteine
zur Trapezform.
Einschließlich aller Nebenarbeiten für Randeinpassungen
und
Anpassungen an Einbauten wie Schachtdeckel, Schieber,
Hydranten usw.
Einschließlich aller Steinschnitte/Schmiegen sowie der ggf. hierfür erforderlichen Erdarbeiten und Aussparungen.
Menge: 5,000 St

**04.05.0007 Zulage für Umpflasterungen für runde und ovale Einbauten mit Mosaik**
Zulage für Umpflasterungen für runde und ovale
Einbauten
im Gehweg
Bearbeitung (Schmiegen) der einzelnen Pflastersteine
zur Trapezform.

Einschließlich aller Nebenarbeiten für Randeinpassungen
und Anpassungen an Einbauten wie Schachtdeckel, Schieber,
Hydranten usw.
Einschließlich aller Steinschnitte/Schmiegen sowie der ggf. hierfür erforderlichen Erdarbeiten und Aussparungen.
Menge: 5,000 St

**04.05.0008 Pflaster umpflastern Zwickel/Rinnen Fl. bis 2 m2 Betpfl.10/10/8 cm ErsatzSt. 10-15vH Im Läuferverband Brechsand-Splitt BS-Splitt 0/5**
Pflaster auf Bettung ohne Bindemittel umpflastern.
Steine aufnehmen, säubern und gg. seitlich lagern. Vorhandene Bettung durcharbeiten. Fehlendes Bettungsmaterial ersetzen. Steine wieder verlegen. Nicht wiederverwendbares Material in Eigentum des AN übernehmen und
von der Baustelle entfernen.
Ausführung in Zwickeln, Streifen, Rinnen usw.
Einzelflächen bis 2 m2.
Betonpflastersteine ca. 20/10/8 cm.
Ersatzsteine über 10 bis 15 v.H. der Fläche liefern.
Steine im Läuferverband verlegen.
Bettungsmaterial = Brechsand-Splitt-Gemisch 0/5.
Fugenmaterial = Brechsand-Splitt-Gemisch 0/5.
Menge: 30,000 m2

**04.05.0009 Platten umlegen Zwickel/Rinnen Fl. bis 2 m2 Betpfl.10/10/8 cm ErsatzSt. 10-15vH Im Läuferverband Brechsand-Splitt BS-Splitt 0/5**
Plattenbelag auf Bettung ohne Bindemittel umlegen.
Platten aufnehmen, säubern und gg. seitlich lagern. Vorhandene Bettung durcharbeiten. Fehlendes Bettungsmaterial ersetzen. Platten wieder verlegen. Nicht wiederverwendbares Material in Eigentum des AN übernehmen und
von der Baustelle entfernen.
Ausführung in Zwickeln, Streifen, Rinnen usw.
Einzelflächen bis 2 m2.
Betonplatten bis ca. 50/50/6 cm.
Ersatzplatten über 10 bis 15 v.H. der Fläche liefern.
Bettungsmaterial = Brechsand-Splitt-Gemisch 0/5.
Fugenmaterial = Brechsand-Splitt-Gemisch 0/5.
Menge: 10,000 m2

**04.05.0010 Rasengitterplatten auf Bettung ohne Bindemittel umlegen. Rasengitterplatten aufnehmen,**
Rasengitterplatten auf Bettung ohne Bindemittel umlegen.
Rasengitterplatten aufnehmen, säubern und gg. seitlich lagern. Vorhandene Bettung durcharbeiten. Fehlendes Bettungsmaterial ersetzen. Rasengitterplatten wieder verlegen. Nicht wiederverwendbares Material in Eigentum des AN übernehmen und
von der Baustelle entfernen.
Ausführung in Zwickeln, Streifen, Rinnen usw.
Einzelflächen bis 2 m2.
Rasengitterplatten bis ca. 60/40/10 cm.
Ersatzplatten über 10 bis 15 v.H. der Fläche liefern.
Bettungsmaterial = Brechsand-Splitt-Gemisch 0/5.
Fugenmaterial = Brechsand-Splitt-Gemisch 0/5.
Menge: 10,000 m2

**04.05.0011 Betondecke für sonst. Fläche herst. Deckendicke 20 cm einlagig C30/37 m.Stahlbesen abz.**
StL-Nr. 2311422099511001
Betondecke für sonstige Fläche herstellen.
In Verkehrsflächen 'Angleichungsbereichen von  Zufahrten; Einzelflächen über 2,00 bis 10,00 m2'

Einbau in '..........'

Deckendicke = 20 cm.
Ausführung einschichtig, einlagig.
Festigkeitsklasse C30/37.
Oberfläche mit Stahlbesen in Querrichtung abziehen.
Menge: 10,000 m2

**04.05.0012 Raumfuge herstellen einschneiden 20/40, N2 verf.**
StL-Nr. 2311432799001100
Raumfuge in Betondecke mit einer Fugeneinlage herstellen.
Raumfuge 'in Zufahrten'

Deckendicke '20 cm'

Oberen Fugenspalt nach dem Erhärten des Betons einschneiden.
Fugenspaltbreite 20 mm, Fugenspalttiefe 40 mm, verfüllen mit heiß verarbeitbarer Fugenmasse Typ N2.
Menge: 10,000 m

### Abschnitt 05 Bushaltestellen

#### Titel 05.01 Aufbruch

**05.01.0001 Fahrgastunterstand demontieren**
Vorhande Fahrgastunterstände in Holzständerbauweise (Grundffläche ca. 5,00 x 1,75 m) mit
Teilverglasung  vollständig demontieren.
Vorhandene Fundamente abbrechen, entstehende
Vertiefungen sind zu verfüllen und zu verdichten, Boden
liefert AN
Material = Stahlständer mit Glas-/Kunststoffausfachung und Überdachung aus gewölbten Kunststoffelementen;
Betonfundamente C12/15
Durchmesser = 30 cm, Tiefe = 70 cm
Sämtliche demontierte und abgebrochene Materialien in Eigentum des AN übernehmen und einer Verwertung zuführen.
Der Abbruch der Gehwegbefestigung und die Herstellung
der neuen Gehwegbefestigung wird gesondert vergütet.
Menge: 1,000 St

**05.01.0002 Abfallbehälter demontieren einschließlich Gründung/Verankerung/Aufstellvorrichtung**
Abfallbehälter demontieren einschließlich Gründung/Verankerung/Aufstellvorrichtung aufnehmen.
Behälter: Metallkonstruktion.
Abmessungen verschieden.
Höhe bis 1,10 m.
Bank säubern und zum Lagerplatz des AG transportieren und abladen.
Nicht wiederverwendungsfähige Materialien einer Verwertung nach Wahl des AN zuführen.
Menge: 2,000 St

**05.01.0003 Abfallbehälter des AG aufstellen Behälter: Metallkonstruktion.**
Abfallbehälter des AG aufstellen
Behälter: Metallkonstruktion.
Abmessungen verschieden.
Höhe bis 1,10 m.
erforderliches Punktfundament 30 x 30 x 60 cm aus Beton C20/25 herstellen.
ggf. erforderl. Erdarbeiten ausführen
Einbau erfolgt in Abstimmung mit dem AG
Befestigungsmaterialien aus Edelstahl V4A liefern.
Behälter vom Lagerplatz des AG abholen, laden und transportieren.
Menge: 2,000 St

**05.01.0004 Pflasterdecke aufnehmen Bet/Verbpfl. 8 cm Sandbettung**
*** Schwerpunktposition
Pflasterdecke aufbrechen und aufnehmen. Aufbruch der
Tragschicht einschl. Bettung wird gesondert vergütet.
Art = Beton- und Verbundsteinpflaster, ca. 8 cm dick,
Bettung aus Sand.
Sämtliche Steine und übriges Aufbruchgut in Eigentum
des AN übernehmen, von der Baustelle entfernen und einer Wiederverwertung zuführen.
Menge: 65,000 m2

**05.01.0005 Plattenbelag aufnehmen Beton 5 cm dick Kalkmörtelbett Bettung bis 5 cm**
*** Schwerpunktposition
StL-Nr. o411520620210004
Plattenbelag aufbrechen und aufnehmen. Aufbruch der
Tragschicht wird gesondert vergütet.
Art = Betonplatten, ca. 5 cm dick,
Bettung aus Kalkmörtel.
Bettung, bis 5 cm dick, aufnehmen.
Sämtliche Platten und übriges Aufbruchgut in Eigentum
des AN übernehmen, von der Baustelle entfernen und einer Wiederverwertung zuführen.
Menge: 45,000 m2

**05.01.0006 Bordsteine aufnehmen Bet.15/30 u.15/25 Tief/Hochb. Beton U-Bet.20 cm/R-St. Aufbr.wiederverw.**
*** Schwerpunktposition
StL-Nr. 0611530302690004
Bordsteine aufnehmen.
Bordsteine aus Beton, ca. 15/30 und 15/25 cm,
als Tief- oder Hochbord in Beton oder Mörtel versetzt.
Unterbeton, ca. 20 cm dick, und Rückenstütze
aufbrechen.
Sämtliche Steine und übriges Aufbruchgut in Eigentum
des AN übernehmen, von der Baustelle entfernen und
einer Wiederverwertung zuführen.
Menge: 50,000 m

**05.01.0007 Bordsteine aufnehmen Einfassungst.5/20 Tief/Hochb. Beton U-Bet.10 cm/R-St. Aufbr.wiederverw.**
StL-Nr. 0611530314670004
Bordsteine aufnehmen.
Einfassungssteine ca. 5/20 cm,
als Tief- oder Hochbord in Beton oder Mörtel versetzt.
Unterbeton, ca. 10 cm dick, und Rückenstütze
aufbrechen.
Sämtliche Steine und übriges Aufbruchgut in Eigentum
des AN übernehmen, von der Baustelle entfernen und
einer Wiederverwertung zuführen.
Menge: 10,000 m

**05.01.0008 Schicht ohne Bindemittel <=RC-1**
Schicht ohne Bindemittel aufnehmen. Erschwernisse durch
Einbauten werden gesondert vergütet.
Schicht 'ungebundene Tragschicht, Packlage, in
Teilflächen ohne räumlichen Zusammenhang der
Tiefeinbaubereiche'

Dicke über 10 bis 15 cm.
Fläche = Gehweg in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 90,000 m2

**05.01.0009 Schicht ohne Bindemittel <=RC-2**
Schicht ohne Bindemittel aufnehmen. Erschwernisse durch
Einbauten werden gesondert vergütet.
Schicht 'ungebundene Tragschicht, Packlage, in
Teilflächen ohne räumlichen Zusammenhang der
Tiefeinbaubereiche'

Dicke über 10 bis 15 cm.
Fläche = Gehweg in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 10,000 m2

**05.01.0010 Schicht ohne Bindemittel <=RC-3**
Schicht ohne Bindemittel aufnehmen. Erschwernisse durch
Einbauten werden gesondert vergütet.
Schicht 'ungebundene Tragschicht, Packlage, in
Teilflächen ohne räumlichen Zusammenhang der
Tiefeinbaubereiche'

Dicke über 10 bis 15 cm.
Fläche = Gehweg in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 10,000 m2

#### Titel 05.02 Erdbau

**05.02.0001 Vegetationsdecke aufreißen**
Vegetationsdecke vor Oberbodenabtrag mit Bodenfräse o-
der Scheibenegge min. 15 cm tief aufreißen und so zerkleinern, dass keine Stücke über 0,05 m2 verbleiben.
Menge: 60,000 m2

**05.02.0002 Oberboden abtragen und verwerten BM-F2**
Oberboden ggf. einschließlich Vegetationsdecke abtragen. Homogenbereiche nach Unterlagen des AG.
(31)Dicke '45 cm'

Materialklasse gem. EBV: BM-F2
Oberboden nach Wahl des AN verwerten.
Abrechnung nach Abtragsprofilen.
Menge: 10,000 m3

**05.02.0003 Zulage für die Verwertung von Oberboden Abtragsbereichen BM-F3**
Zulage für die Verwertung von Oberboden aus Abtragsbereichen Materialwerte nach EBV = BM-F3
Abrechnung nach Abtragsprofilen.
Verwertung nach Unterlagen des AG nachweisen.
Menge: 3,000 m3

**05.02.0004 Boden aus Abtragsbereichen profilgerecht lösen und verwerten. BM-F1**
Boden bzw. Fels aus Abtragsbereichen profilgerecht
lösen, laden und nach Wahl des AN verwerten. Beschreibung der Homogenbereiche nach Unterlagen des AG. Die
Herstellung von Mulden und Gräben wird gesondert vergütet.
Profilgerecht lösen.
Das Herstellen des Planums wird gesondert vergütet.
Materialwerte nach EBV = BM-F1
Abrechnung nach Abtragsprofilen.
Verwertung nach Unterlagen des AG nachweisen.
Menge: 30,000 m3

**05.02.0005 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 5,000 m3

**05.02.0006 Zulage für die Verwertung von Boden bzw. Fels aus Abtragsbereichen BM-F2**
Zulage für die Verwertung von Boden bzw. Fels aus Abtragsbereichen Materialwerte nach EBV = BM-F2
Abrechnung nach Abtragsprofilen.
Verwertung nach Unterlagen des AG nachweisen.
Menge: 5,000 m3

**05.02.0007 Zulage für die Verwertung von Boden bzw. Fels aus Abtragsbereichen BM-F3**
Zulage für die Verwertung von Boden bzw. Fels aus Abtragsbereichen Materialwerte nach EBV = BM-F3
Abrechnung nach Abtragsprofilen.
Verwertung nach Unterlagen des AG nachweisen.
Menge: 5,000 m3

**05.02.0008 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 5,000 m3

**05.02.0009 Durchwurzelten Bodens lösen + verwerten**
Durchwurzelten Boden aus Abtragsbereichen lösen, laden
und der Verwertung nach Wahl des AN zuführen.
Abgerechnet wird nach Abtragsprofilen.
Boden Homogenbereich 'nach Unterlagen des AG'

Profilgerecht lösen.
Das Herstellen des Planums wird gesondert vergütet.
Menge: 3,000 m3

**05.02.0010 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 3,000 m3

**05.02.0011 Planum herstellen Abweichung +-3 cm Verf. 45 MN/m2**
StL-Nr. o410625514
Planum herstellen.
Max. Abweichung von der Sollhöhe +3/-3 cm.
Verformungsmodul =  45 MN/m2
Menge: 175,000 m2

**05.02.0012 Planum verdichten**
Menge: 175,000 m2

#### Titel 05.03 Tragschichten

**05.03.0001 Schottertragschicht herstellen 18 cm Haltestelle**
Schottertragschicht herstellen.
(21)In Verkehrsflächen 'Gehwege (Betonpflaster und
Mosaik)'

(22)Baustoffgemisch 'feine und grobe Gesteinskörnungen aus
natürlichen Gesteinen (ohne RC-Baustoffe),
Lieferkörnung: 0/32
Sieblinie: nach TL SoB-StB, Bild C2, Anteil an Korn < 2
mm max. 28 M.-%'

(31)Verdichtungsgrad/Verformungsmodul 'Ev2 auf der
Oberfläche mindestens 80 MPa'

(32)Einbaudicke '18 cm'

(41)Baustoffgemisch 'Wasserdurchlässigkeit: kf >= 5,4 x
10-5 m/s
CBR-Wert: mind. 50% nach 4-stündiger Wasserlagerung'
Menge: 175,000 m2

**05.03.0002 Erschwernis durch Einbauten b.Herst. SoB**
Erschwernis durch Einbauten.
Beim Herstellen von Schichten ohne Bindemittel.
(21)Einbauten 'Schächte, Hydranten, Schieber'
Menge: 5,000 St

#### Titel 05.04 Bordsteine

**05.04.0001 Pos. 7.18.a/b (Blatt 2.200) Profilstein-Übergangsstein links/rechts, mit Gefälle vom**
Pos. 7.18.a/b (Blatt 2.200) Profilstein-Übergangsstein links/rechts, mit Gefälle
vom Profilstein-Grundtyp auf Bordstein DIN 483 Form HB liefern und versetzen, wie vor.
L 100,0 cm, H von 33/18 cm auf 27/12 cm fallend, B 43,5 cm
mit kompressibler plattenähnlicher Fugeneinlage aus
Gummigranulat, PUgebunden, Raumdichte 750 kg/m3 füllen
und umlaufend dicht verschließen
Rückenstütze 'Rückenstütze aus Beton C20/25 herstellen,
bis 10 cm unter OF Bordstein, 15 cm breit'

(51)Fundamentbeton 'Betontragschicht C20/25, 20 cm - 30 cm
dick, herstellen.
Erforderliche Erdarbeiten ausführen.'

Fabrikat:
PROFILBETON GmbH
14542 Werder(Havel), Am Seeblick 4
Tel.: +49 (0) 3327 570 181
E-Mail: sven.carus@profilbeton.de
oder gleichwertig
Menge: 8,000 St

**05.04.0002 Pos. 1.18 (Blatt 2.010) Profilstein-Grundtyp Profilstein-System "Kasseler Sonderbord" für**
Pos. 1.18 (Blatt 2.010) Profilstein-Grundtyp
Profilstein-System "Kasseler Sonderbord" für Haltestellen liefern und fachgerecht nach Angabe des AG engfugig (5 mm) versetzen.
Profilstein mit horizontaler Auffahrfläche, ausgerundetem Übergang zur 75° schrägen Anfahrfläche. Auftrittsfläche rautenförmig genoppt.
System "DIN Barrierefrei Geprüft"
Profilstein aus Weißbeton, Dyckerhoff Weiß C40/50, XF4 gem. DIN EN1340, Typ: -DIU-, DIN 483
Abmessungen: Länge 100,0 cm (Nennlänge inkl. 5 mm Fuge), Gesamthöhe 33 cm, Breite 43,5 cm
Einstiegshöhe: 18 cm
Auftrittsfläche: 30 cm und rautenförmig genoppt
Einbautiefe: 15 cm
Gewicht: 270 kg
mit kompressibler plattenähnlicher Fugeneinlage aus
Gummigranulat, PUgebunden, Raumdichte 750 kg/m3 füllen
und umlaufend dicht verschließen
Rückenstütze 'Rückenstütze aus Beton C20/25 herstellen,
bis 10 cm unter OF Bordstein, 15 cm breit'

(51)Fundamentbeton 'Betontragschicht C20/25, 20 cm - 30 cm
dick, herstellen.
Erforderliche Erdarbeiten ausführen.'

Fabrikat:
PROFILBETON GmbH
14542 Werder(Havel), Am Seeblick 4
Tel.: +49 (0) 3327 570 181
E-Mail: sven.carus@profilbeton.de
oder gleichwertig
Menge: 58,000 St

**05.04.0003 Pos. 1.18.50 (Blatt 2.020) Profilstein-Grundtyp Profilstein-System "Kasseler Sonderbord"**
Pos. 1.18.50 (Blatt 2.020) Profilstein-Grundtyp
Profilstein-System "Kasseler Sonderbord" für Haltestellen liefern und fachgerecht
nach Angabe des AG engfugig (5 mm) versetzen.
Profilstein mit horizontaler Auffahrfläche, ausgerundetem Übergang zur 75° schrägen Anfahrfläche. Auftrittsfläche rautenförmig genoppt.
System "DIN Barrierefrei Geprüft"
Profilstein aus Weißbeton, Dyckerhoff Weiß C40/50, XF4 gem. DIN EN1340, Typ: -DIU-, DIN 483
Abmessungen: Länge 50,0 cm (Nennlänge inkl. 5 mm Fuge), Gesamthöhe 33 cm, Breite 43,5 cm
Einstiegshöhe: 18 cm
Auftrittsfläche: 30 cm und rautenförmig genoppt
Einbautiefe: 15 cm
Gewicht: 135 kg
mit kompressibler plattenähnlicher Fugeneinlage aus
Gummigranulat, PUgebunden, Raumdichte 750 kg/m3 füllen
und umlaufend dicht verschließen
Rückenstütze 'Rückenstütze aus Beton C20/25 herstellen,
bis 10 cm unter OF Bordstein, 15 cm breit'

(51)Fundamentbeton 'Betontragschicht C20/25, 20 cm - 30 cm
dick, herstellen.
Erforderliche Erdarbeiten ausführen.'

Fabrikat:
PROFILBETON GmbH
14542 Werder(Havel), Am Seeblick 4
Tel.: +49 (0) 3327 570 181
E-Mail: sven.carus@profilbeton.de
oder gleichwertig
Menge: 2,000 St

**05.04.0004 Pos. 1.18.0 (Blatt 2.030) Profilstein-Grundtyp (abgestellt) < 50 cm Profilstein-System "Kasseler**
Pos. 1.18.0 (Blatt 2.030) Profilstein-Grundtyp (abgestellt)
Profilstein-System "Kasseler Sonderbord" für Haltestellen liefern und fachgerecht
nach Angabe des AG engfugig (5 mm) versetzen.
Profilstein mit horizontaler Auffahrfläche, ausgerundetem Übergang zur 75° schrägen Anfahrfläche. Auftrittsfläche rautenförmig genoppt.
System "DIN Barrierefrei Geprüft"
Profilstein aus Weißbeton, Dyckerhoff Weiß C40/50, XF4 gem. DIN EN1340, Typ: -DIU-, DIN 483
Abgestellt nach Angabe des AG
L bis 49,0 cm
Abmessungen: Gesamthöhe 33 cm, Breite 43,5 cm
Einstiegshöhe: 18 cm
Auftrittsfläche: 30 cm und rautenförmig genoppt
Einbautiefe: 15 cm
mit kompressibler plattenähnlicher Fugeneinlage aus
Gummigranulat, PUgebunden, Raumdichte 750 kg/m3 füllen
und umlaufend dicht verschließen
Rückenstütze 'Rückenstütze aus Beton C20/25 herstellen,
bis 10 cm unter OF Bordstein, 15 cm breit'

(51)Fundamentbeton 'Betontragschicht C20/25, 20 cm - 30 cm
dick, herstellen.
Erforderliche Erdarbeiten ausführen.'

Fabrikat:
PROFILBETON GmbH
14542 Werder(Havel), Am Seeblick 4
Tel.: +49 (0) 3327 570 181
E-Mail: sven.carus@profilbeton.de
oder gleichwertig
Menge: 1,000 St

**05.04.0005 Pos. 1.18.1 (Blatt 2.030) Profilstein-Grundtyp (abgestellt) > 50 cm Profilstein-System "Kasseler**
Pos. 1.18.1 (Blatt 2.030) Profilstein-Grundtyp (abgestellt)
Profilstein-System "Kasseler Sonderbord" für Haltestellen liefern und fachgerecht
nach Angabe des AG engfugig (5 mm) versetzen.
Profilstein mit horizontaler Auffahrfläche, ausgerundetem Übergang zur 75° schrägen Anfahrfläche. Auftrittsfläche rautenförmig genoppt.
System "DIN Barrierefrei Geprüft"
Profilstein aus Weißbeton, Dyckerhoff Weiß C40/50, XF4 gem. DIN EN1340, Typ: -DIU-, DIN 483
Abgestellt nach Angabe des AG
L bis 51,0 bis 94 cm
Abmessungen: Gesamthöhe 33 cm, Breite 43,5 cm
Einstiegshöhe: 18 cm
Auftrittsfläche: 30 cm und rautenförmig genoppt
Einbautiefe: 15 cm
mit kompressibler plattenähnlicher Fugeneinlage aus
Gummigranulat, PUgebunden, Raumdichte 750 kg/m3 füllen
und umlaufend dicht verschließen
Rückenstütze 'Rückenstütze aus Beton C20/25 herstellen,
bis 10 cm unter OF Bordstein, 15 cm breit'

(51)Fundamentbeton 'Betontragschicht C20/25, 20 cm - 30 cm
dick, herstellen.
Erforderliche Erdarbeiten ausführen.'

Fabrikat:
PROFILBETON GmbH
14542 Werder(Havel), Am Seeblick 4
Tel.: +49 (0) 3327 570 181
E-Mail: sven.carus@profilbeton.de
oder gleichwertig
Menge: 1,000 St

**05.04.0006 Dauerelastische Dehnungsfugen zwischen Borden**
Dauerelastische Dehnungsfugen zwischen Bordsteinen herstellen, Trennung einschl. Unterbeton und Rückenstütze;
Fugenbreite 10 bis 15 mm; Fugen im Abstand von
höchstens 8 m anordnen, im unteren Bereich mit
kompressibler Fugeneinlage füllen, obere 2 cm
dauerelastisch mit geeignetem wasserdichten,
unverrottbaren Material schließen; ggf. können nach
bestätigter Bemusterung Gummiplatten mit Bordprofil
eingesetzt werden
Menge: 10,000 St

**05.04.0007 Bordsteine trennen Querungsstein Kasseler Sonderbord 1.16**
Bordsteine auf Passmaß trennen.
(21)Bordstein 'Beton, Kasseler Sonderbord 1.18'

Bordstein trennen durch Schneiden.
Bordstein quer trennen.
Menge: 2,000 St

**05.04.0008 Bordsteine aus Beton setzen DIN 483/DIN EN 1340 T 8 x 25 (80 x 250)**
Bordsteine aus Beton setzen.
Bordsteine DIN 483/DIN EN 1340 T 8 x 25 (80/250 mm).
Steine mit engen Fugen versetzen.
Rückenstütze aus Beton C20/25 bis 10 cm unter OF Bordstein, 15 cm breit, herstellen.
Unterbeton C20/25, 20 bis 24 cm dick, herstellen.
Erforderliche Erdarbeiten ausführen. Bettung aus Ze-
mentmörtel herstellen.
Menge: 40,000 m

**05.04.0009 Dauerelastische Dehnungsfugen zwischen Borden**
Dauerelastische Dehnungsfugen zwischen Bordsteinen herstellen, Trennung einschl. Unterbeton und Rückenstütze;
Fugenbreite 10 bis 15 mm; Fugen im Abstand von
höchstens 8 m anordnen, im unteren Bereich mit
kompressibler Fugeneinlage füllen, obere 2 cm
dauerelastisch mit geeignetem wasserdichten,
unverrottbaren Material schließen; ggf. können nach
bestätigter Bemusterung Gummiplatten mit Bordprofil
eingesetzt werden
Menge: 5,000 St

**05.04.0010 Bordsteine trennen 15/30-10/25*BSt. schneiden BSt. trennen**
StL-Nr. 111153257101
Bordsteine auf Passmaß trennen.
Bordstein aus Naturstein, ca. 15/30 bis 10/25 cm.
Bordstein trennen durch Schneiden.
Bordstein quer trennen.
Menge: 20,000 St

**05.04.0011 Bordsteine trennen 15/30-10/25*BSt. schneiden BSt.Gehrung tr.**
StL-Nr. 111153257102
Bordsteine auf Passmaß trennen.
Bordstein aus Naturstein, ca. 15/30 bis 10/25 cm.
Bordstein trennen durch Schneiden.
Bordstein auf Gehrung trennen.
Menge: 5,000 St

#### Titel 05.05 Pflaster/Platten

**05.05.0001 Rippenplatte liefern und verlegen**
Rippenplatte  liefern und verlegen.
"Rippe 38mm"
Richtungsfeld und Leiteinrichtung für Blinde und
Sehbehinderte nach DIN 32984
- Bodenindikatoren im öffentlichen Verkehrsraum -
Rippenplatte aus hochfestem Weißbeton,
Druckfestigkeitsklasse C 60/75, nach DIN EN 13748,
hoher Widerstand gegen Frost/ Tausalz, mit
trapezförmiger  Rippe
Rippenabstand 38 mm, rutschhemmend R 13 (SRT >60)
Format: 30/30/8 cm
Bedarf: 3,33 Stck/ lfdm oder 11,11 Stck/ qm
Farbe: durchgehend weiß
liefern und und in 4 cm Bettung aus Brechsand - Splitt
- Gemisch 0/5 verlegen, Fugen mit Brechsand 0/2
verfugen.
Menge: 25,000 m2

**05.05.0002 Noppenplatte"orthogonal 36"**
Noppenplatte"orthogonal 36"  liefern und verlegen.
Auffindestreifen für Blinde und
Sehbehinderte nach DIN 32984
- Bodenindikatoren im öffentlichen Verkehrsraum -
Noppenplatte aus hochfestem Weißbeton,
Druckfestigkeitsklasse C 60/75 Nach DIN EN 13748,
hoher Widerstand gegen Frost/ Tausalz,
mit 36 Stck. orthogonal angeordneten Noppen,
rutschhemmend - R13- (SRT >60)
Format: 30/30/8 cm
Bedarf: 3,33 Stck/ lfdm oder 11,11 Stck/ qm
Farbe: durchgehend weiß
liefern und und in 4 cm Bettung aus Brechsand - Splitt
- Gemisch 0/5 verlegen, Fugen mit Brechsand 0/2
verfugen.
Menge: 10,000 m2

**05.05.0003 Kasseler Schuppenplatte**
"Kasseler Schuppenplatte"  liefern und verlegen.
Sperrfeld für Blinde und Sehbehinderte in Anlehnung an
DIN 32984 - Bodenindikatoren im öffentlichen
Verkehrsraum -
"Kasseler Schuppenplatte" aus aus hochfestem  Weißbeton,
Druckfestigkeitsklasse C 60/75 nach DIN EN 13748,
hoher Widerstand gegen Frost/ Tausalz,
asymmetrisches Schuppenprofil,
Schuppenabstand 38 mm, rutschhemmend R 13 (SRT >60)
für die "Kasseler Schuppenplatte" besteht Patentschutz
gemäß EP 0701688.7
Format: 30/30/8 cm
Bedarf: 3,33 Stck/ lfdm oder 11,11 Stck/ qm
Farbe: durchgehend weiß
liefern und und in 4 cm Bettung aus Brechsand - Splitt
- Gemisch 0/5 verlegen, Fugen mit Brechsand 0/2
verfugen.
Menge: 5,000 m2

**05.05.0004 Begleitplatte liefern und verlegen**
Begleitplatte K zur Herstellung eines Kontraststreifens  liefern und verlegen.
Kontraststreifen nach den Anforderungen der DIN 32984
- Bodenindikatoren im öffentlichen Verkehrsraum -
Fasenlose Begleitplatte mit Abstandhaltern gem DIN EN 1338 K/D/I, Farbton anthrazit, 2-schichtig mit Vorsatzbeton
Format: 30/30/8 cm
Bedarf: 3,33 Stck/ lfdm oder 11,11 Stck/ qm
liefern und und in 4 cm Bettung aus Brechsand - Splitt
- Gemisch 0/5 verlegen, Fugen mit Brechsand 0/2
verfugen.
Menge: 40,000 m2

**05.05.0005 Rippenplatten/Noppenplatten auf Passmaß trennen**
Rippenplatten/Noppenplatten auf Passmaß
trennen.
An Kanten und Einfassungen oder an Aussparungen und
Einbauten zuarbeiten, behauen oder schneiden.
Trennen durch Nassschneiden
(21)Pflastersteine 'Platte aus aus hochfestem Weißbeton,
Druckfestigkeitsklasse C 60/75 nach DIN EN 13748
wie vorstehend beschrieben mit erhöhtem
Materialverschleiß bei Schneidarbeiten.'

(31)Dicke '8 bis 10 cm'
Menge: 40,000 m

**05.05.0006 Pflasterd. aus Betonsteinen herst. Rad-/Gehwegflchn.*St.100/200/80 o.F., o.Vorsatz.*Bettung 0/5*Läuferverband**
StL-Nr. 1111510530412091
Pflasterdecke mit Pflastersteinen aus Beton herstellen.
Oberfläche der Pflastersteine, Trassierung der Pflasterdecke und Verlegung der Pflastersteine in Kurvenbereichen nach Unterlagen des AG.
In Verkehrsflächen für Rad- und Gehwege.
Format für Rastermaß = 100/200/80 mm.
Ohne Fase, ohne Vorsatzbeton.
Bettung aus Baustoffgemisch 0/5.

Fuge 'Lieferkörnung 0/2 ,wie:  feine gebr.
Gesteinskörnung (ehem. Brechsand) aus Kalkstein u.
Diabas,satt einschlämmen (vollfugig, in der Regel
mehrfach bis zum Fugenschluss)'

Steine im Läuferverband verlegen.
Menge: 110,000 m2

**05.05.0007 Pflastersteine zuarbeiten aus Beton*Dicke 6-8 cm**
StL-Nr. 111151800101
Pflastersteine auf Passmaß trennen und Pflastersteine
an Kanten und Einfassungen oder an Aussparungen und
Einbauten über 1 m2 Einzelgröße zuarbeiten, behauen o-
der schneiden. Das Zuarbeiten, Behauen oder Schneiden
der Pflastersteine an Aussparungen und Einbauten bis zu
1 m2 Einzelgröße wird gesondert vergütet.
Art = Pflastersteine aus Beton.
Dicke 6 bis 8 cm.
Menge: 100,000 m

**05.05.0008 Zulage für Umpflasterungen für runde und ovale Einbauten mit Mosaik**
*** Schwerpunktposition
Zulage für Umpflasterungen für runde und ovale
Einbauten
im Gehweg
Bearbeitung (Schmiegen) der einzelnen Pflastersteine
zur Trapezform.
Einschließlich aller Nebenarbeiten für Randeinpassungen
und Anpassungen an Einbauten wie Schachtdeckel, Schieber,
Hydranten usw.
Einschließlich aller Steinschnitte/Schmiegen sowie der ggf. hierfür erforderlichen Erdarbeiten und Aussparungen.
Menge: 2,000 St

#### Titel 05.06 Fahrgastunterstand

**05.06.0001 Fundamentbaugrube für Fahrgastunterstand ausheben. Fundamentsohle standfest verdichten.**
Erdarbeiten für Gründung von Fahrgastunterstand gem. Fundamentplan
des Herstellers aus Einzelfundamenten oder Stahlbetonplatte einschließlich
Einbau frostsicherer Unterlage bis 80 cm unter OKG ausführen;
Standorte zeitlich und räumlich getrennt;
Fundamentsohle standfest verdichten. Baugrubenwände
entsprechend statischer und konstruktiver Erfordernisse
abböschen.
Erforderliche Erdarbeiten ausführen,
Homogenbereich nach Unterlagen des AG.
Boden entspricht Materialwert nach EBV = BM-F1
Nach Einbau des Fundamentes Baugrube verfüllen und
lageweise verdichten.
Verdrängeten Aushubboden in Eigentum des AN übernehmen,
von der Baustelle abfahren und einer Verwertung
entsprechend Abfallkreislaufgesetz zuführen.
Menge: 6,000 m3

**05.06.0002 Gründung für FGU herstellen**
Fundamentbeton für Fahrgastunterstand der Abmessung
L x B  x H nach Herstellervorgabe liefern und fachgerecht in
Schalung einbauen und verdichten; Fundamentplatte oder Einzelfundamente;
Beton der Druckfestigkeitsklasse C 20/ 25 (DIN EN 206-1),
Expositionsklasse XZ2;
Herstellung der Schalung.
Lieferung und Einbau von Bewehrungsstahl wird gesondert
vergütet.
Abmessungen Fundamentplatte sind adaptiv angepasst auf die
Dachtiefe und Anzahl Felder herzustellen.
Maße Fundament: B x T x H = ca. 4.200 x 1.600 x 200 mm
Fundamentplattenstärke nach konstruktiver Vorgabe des Herstellers

Fundamentplatte aus Ortbeton:
Oberfläche und Seiten schalungsglatte Sichtbetonoberfläche inkl.
konstruktiver Bewehrungsmatten 2 x Q188.
Kanten gefast (ca. 20 x 20 mm).
Keine Neigung. Maßnahmen zur Rissvermeidung treffen.
Fundamentplatte zur Überpflasterung -200 mm unter OKFF
herstellen.

Bei Einsatz von Fertigteilen:
Alle Betonfertigteile nach DIN 1045-1/EN-206-1 gefertigt und
güteüberwacht.
Fertigfundamentplatte zur nachträglichen Überpflasterung = 200 mm
unter OKFF einbauen.
Menge: 6,000 m3

**05.06.0003 Betonstahl BSt 500 B für Gründung Fahrgastunterstand liefern und entsprechend statischen**
Betonstahl BSt 500 B für Gründung Fahrgastunterstand
liefern und entsprechend statischen und konstruktiven Erfordernissen
bzw. gemäß Schal- und Bewehrungsplan des Fahrgastunterstand-
Herstellers in Schalung einbauen, ggf. in mehreren Lagen.
Bewehrung aus Einzelstäben, Köchern oder vorgefertigten Bewehrungsmatten
einschließlich Bügel- Haken-, Winkelhaken-, Schlaufen-
und Anschlussbewehrung.
Menge: 0,500 t

**05.06.0004 Drei-Feld-Fahrgastunterstand mit Solar und Dachbegrünung liefern und aufbauen**
Ausstattungsobjekt liefern und nach Angabe des AG aufstellen. Alle Befestigungen witterungs- und korrosionsbeständig ausführen und gegen unbefugtes Lösen sichern.
Drei-Feld-Fahrgastunterstand:
Rückwand mit beidseitigen Seitenteilen, 1 x Sitzbank für 3 Personen, 1 x Papierkorb, extensiver Dachbegrünung,  LED-Solarbeleuchtung im Dach integriert und Fahrplanvitrine;
Werksseitig fertig montiertes Flachdach;
Konstruktion aus Aluminiumstrangpressprofilen zur Montage auf Betonfundament;
Fundamentplan und statische Berechnung in geprüfter Form liefern .
Abmessungen:
Dachtiefe: 1.600 mm
Seitenwandtiefe: 1.255 mm
Gesamthöhe: 2.650 mm inkl. Fundamentplatte
Gesamtbreite: 3.962 mm
Lichte Höhe: 2.300 mm
Konstruktion:
• 3 x Rück- und 2 x Seitenwände aus Einscheibensicherheitsglas (ESG) d = 8 mm mit Dekor aus keramischen Siebdruck nach DIN 18040-3 und Schutz vor Vogelkollision gem. BUND-Empfehlung "vogelfreundliches Bauen mit Glas".
• Kontrastreiche Sicherheitsmarkierungen aus keramischen
Siebdruck (Sandstrahloptik) nach DIN 18040-3 in Sichthöhe
sowohl für Fußgänger (1.200 mm - 1.600 mm) als auch für
RollstuhlfahrerInnen (400 mm - 700 mm).
Beide Markierungsstreifen h = 80 mm; Anbringung über die gesamte Glasbreite. Markierungsstreifen bestehend aus vertikalen Rechtecken in verschiedener Anordnung und den
Farbtönen RAL 7015 Schiefergrau und RAL
9003 Signalweiß. Zusätzlich horizontal angeordnete Streifen als Vogelschutz.
• ESG mit geschliffenen Kanten gemäß der technischen
Spezifikation für Glas nach Norm STS38. Halterlos linienförmig im Aluminiumprofil gelagert inkl. Scheibensicherung.
Scheibenfixierung in Tragpfostenprofilen mittels U-förmiger Gummiprofile und in Klickprofilen mit tragenden Gummiprofilen. Eine Entfernung durch Unbefugte muss ausgeschlossen sein.
• Stützprofile aus Aluminiumstrangpressprofil mit verstärkten
innenliegenden Stahlkernen. Vorbehandelt mittels KTL-Verfahren und pulverbeschichtet in RAL-Farbton oder DB-Farbe nach Wahl des AG.
Pulverbeschichtung nach Qualicoat Seaside-Zertifizierung
entsprechend Korrosivitätsklasse C4).
Ausführung in Antigraffiti-Oberfläche.
• 2 x Seitliche Eckpfosten 150 x 150 mm; Rückwandzwischenpfosten 60 x 150 mm, vordere Standprofile rund Ø 70 mm Silber eloxiert oder pulverbeschichtet in RAL-Farbton oder DB-Farbe nach Wahl des AG.
Dachkonstruktion:
• Dachkonstruktion aus umlaufenden Aluminiumstrangpressprofil H = 150 mm; umlaufende integrierte nicht-sichtbare Entwässerung. Wasserablauf durch  Edelstahlsieb in den hinteren Eckstützen mittels Wasserspeier oberirdisch über Fundamentplatte.
Wannenkonstruktion zur Aufnahme des Gründachs und der Solarbeleuchtung.
Dachuntersichtverblendung aus Glattblech RAL 9010 reinweiß pulverbeschichtet.
• Metall-Inlays in Eckpfosten und seitlichem Dachrandprofil in RAL-Farbton oder DB-Farbe nach Wahl des AG.
• Konstruktion gem. CE-Kennzeichnung DIN EN 1090 Teil 1 - 3
ISO10042 .Eurocodes/ Normen:
a. NEN-EN-1991-1-1 (Eigengewicht)
b. NEN-EN-1991-1-3 (Schneelasten)
c. NEN-EN-1991-1-4 (Windlasten)
LED - Solarbeleuchtung im Dach integriert:
• Beleuchtungseinheit mit Solarversorgung verdeckt im Dach
eingebaut.
• Die Steuerung mittels Astro-Uhr angepasst auf die
Tageslichtsituation.
• Stromversorgung durch Speicherbatterie S12/17 H5.
• Solarpanel für konstante Ausleuchtung von 80 Lux.
Positionierung in der Wartehalle: Als Einbauleuchte bündig in
Dachuntersicht verbaut. Verdeckte kabellose Verdrahtung.
Fahrplanvitrine:
• Außenmaß: B = 1.220 mm; H = 970 mm (mit Drehtür aus
Aluminium)
• Sichtmaß: B = 1.110 mm; H = 900 mm
• Informationsvitrine aus Aluminium-Extrusionsprofilen
(EV1 Silber eloxiert) mit seitlichem Drehtür-Rahmen mit  Polycarbonat-Scheibe (nicht brennbar).
Ausleuchtung durch LED-Innenbeleuchtung in der Dachunterseite blend- und spiegelfrei mit 80 Lux.
Rückwand aus wechselbarer, magnetischen Trägerplatte. Lieferung inkl. Schließzylinder.
Positionierung in der Wartehalle: rechtes Feld
Dachbegrünung:
• Bestehend aus einzelnen bepflanzten Kassetten aus
Kunststoff (PP).
• B = 540 mm; T = 540 mm; H = 90mm
• Entspricht einer Flächendeckung von 0,29 m²
• Pro m² Dachbegrünung werden 3,43 Kassetten benötigt.
• Das entspricht bei einem 3-Feld-Standard-FGU (4,36 m²
Dachfläche) einen Bedarf von 15 Kassetten.
• Kassettenfüllung mit Bimsstein Körnung 4/8 mm als Drainage und für Wasserspeicherung.
Wasserspeicherung: 20 Liter / m²
Masse (trocken): 42-46 kg/m², Masse mit voller Wasserspeicherung: 62 - 66 kg/m².
• Bepflanzte Schicht: Mischung aus vulkanischem Gestein und einer organischen Substanz mit vorkultiviertem Sedum. Das Sedum aus Album, Spurium, Acre und Hispanicum sowie Mesembrianthemum Cooperi.
Sitzbank mit Rückenlehne ohne Armlehnen:
• Sitzbank mit Rückenlehnen für 3 Personen freischwebend an
Rückwandstützkonstruktion befestigt. Sitzbankauflage aus formstabilen nachhaltigen dickwandigen Bambusbohlen, FSC
zertifizierten Hartholz oder einheimischen Hölzern (Douglasie).
• Natürliche Dauerhaftigkeit: Klasse 1 (EN 350 / CEN/TS 15083-2)
• Brandschutzklassifizierung: Klasse B-s1-d0 (EN 13501-1) 1)
• FSC®-zertifiziertes Produkt
• Abmessungen: B = 1.580 mm; H = 498 mm; T = 489 mm
• Die Konstruktion ist in Farbe DB 703 Eisenschimmergrau der Stützkonstruktion des Fahrgastunterstandes pulverbeschichtet.
• Sitzhöhe = ca. 500 mm (nach Überpflasterung)
Abfallbehälter:
• Abfallbehälter 70 Liter Fassungsvermögen zum ebenerdigen
Einbau liefern und aufstellen
• Abmessungen: H = 1.180 mm; B = 598 mm; T = 220 mm
• Hochwertige freistehende Aluminium-/Stahlkonstruktion
• Farbe DB 703 Eisenschimmergrau // Inley: EV1 Silber eloxiert
• Eckige Einwurföffnung
• Verschluss mit Dreikantschloss seitlich. Verzinkter Innenbehälter.
• Oberfläche gegen Graffiti Beschmutzungen speziell beschichtet.
• Beton-Fundament für Abfallbehälter H = 250 mm; B = 595 mm; T = 295 mm (Gewicht ca. 100 kg) liefern und herstellen.
Betonfundament wird ca. 250 mm unter OKFF eingelassen.
• 200 mm Pfostenverlängerung liefern und montieren
• Abfallbehälter auf Punkfundament montieren

Referenzprodukt: BIK TEC GmbH
Fabrikat: Wartehalle (FGU) Model "Progress"
Fabrikat: Abfallbehälter "Progress" 70 L passendes Produkt
oder gleichwertig. '......................................................................'

Bieterangabe zum Hersteller, Fabrikat und Typ
Menge: 3,000 St

**05.06.0005 Ausstattungsobjekt herstellen Fund. Unterl. AG Aushub Verw. AN**
Ausstattungsobjekt nach Unterlagen des AG herstellen.
Erforderliche Erdarbeiten ausführen. Alle Befestigungen
witterungs- und korrosionsbeständig ausführen und gegen
unbefugtes Lösen sichern.
Fundament nach Unterlagen des AG herstellen. Erforderliche Erdarbeiten ausführen.
Aushub nach Wahl des AN verwerten.
(31)Objekt 'Fahrrad-Anlehnbügel mit Quersteg, b=1.000 mm x H=1.000 mm; Rohr-DU 48 mm,
Nutzung : doppelseitig
Befestigungsart : zum Einbetonieren
Material: Stahl
Oberfläche: feuerverzinkt
B x T x H : 1000 x 48 x 1000 mm
empfohlene Einbautiefe : 250 mm
Höhe über Flur : 750 mm
Menge: 6,000 St

### Abschnitt 06 Regenwasserkanal

#### Titel 06.01 Rückbau/Erdarbeiten

**06.01.0001 Überpumpbetrieb**
Überpumpbetrieb zur Sicherstellung der
Regenwasserableitung in räumlich und zeitlich
getrennten Abschnitten bei der abschnittsweisen Herstellung
des Kanals, der Schächte und der Straßenabläufe sowie
beim Anschluss einmündender Leitungen und Hausanschlüsse ausführen,
ufbauen,
Überpumpbetrieb unterhalten, betreiben, umsetzen und abbauen.
Herstellung der Einbindungen in die jeweils nächste
Haltung des vorhandenen Netz u. provisorischer
Verschluß der Rohrenden; Sicherung der Entsorgung von
Hausanschlüssen durch provisorische Rohrleitungen,
Sammelbehälter einschl. deren Entleerung mit
Entsorgungsgebühren
Bestandteil der Leistung sind alle Aufwendungen für
die Schaffung der bau- und betriebstechnischen
Voraussetzungen für den Pumpbetrieb einschl.
Rohrleitungen, Pumpensümpfe, Baustrom, Notstrom.
Energiekosten werden nicht gesondert vergütet.
Erforderlich werdende Provisorien (Auslaufverschlüsse,
Pumpeneinsatz einschl. Energieversorgung etc.)
werden nicht gesondert vergütet. Ausführung mit Verfahren nach Wahl des AN.
Notwendige Einrichtungen bereitstellen, über die
gesamte Bauzeit vorhalten und betreiben sowie bei
Erfordernis umsetzen.
Das Absperren der überzupumpenden Leitungen DN 200 bis
DN 400 ist mit der Pauschale abgegolten.
Zusätzlicher Aufwand für Verkehrssicherung während der
erforderlichen Vorhaltedauer wird nicht gesondert vergütet.
Menge: 1,000 Psch

**06.01.0002 Suchgraben herstellen Klassen 3 bis 5 Aufbrch.gesonde**
Boden für Suchgraben ausheben, zur Wiederverwendung
seitlich lagern und nach Beendigung der Suche wieder
einbauen und verdichten.
Vorschriften der Versorgungsunternehmen beachten.
Homogenbereich nach Unterlagen des AG.
Boden entspricht Zuordnungswert bis
einschl. BM-F3 nach EBV
Grabentiefe 'bis 3.00 m'

Straßenaufbruch wird gesondert vergütet.
Verbau entsprechend statischen und konstruktiven Er-
fordernissen herstellen, vorhalten und von der Baustelle entfernen.
Wasserhaltung bis zu einer Pumpenleistung von 10 m3
Fördermenge mal 5 m Förderhöhe je Stunde und Haltung
ausführen.
Abgerechnet wird nach Abtragsprofilen.
Menge: 10,000 m3

**06.01.0003 Bauliche Anlage abbrechen Fundament Mauerwerk Abbruch bis 1 m Anl.freil./Bst.AN ges. Abbr. verw.**
StL-Nr. 24106053610221
Bauliche Anlage abbrechen. Anlage nach Unterlagen des
AG. Abrechnung nach Volumen des umbauten Raumes
der abzubrechenden Anlage.
Anlage = Fundament.
Anlage aus Mauerwerk.
Abbruch bis 1,00 m unter Geländeoberfläche.
Bauliche Anlage freilegen. Baugrube nach Abbruch mit
mit Baustoff nach Unterlagen des AG verfüllen und verdichten. Baustoff liefern. Einbaudokumentation nach
Unterlagen des AG übergeben.
Gesamtes Abbruchgut nach Wahl des AN verwerten.
Menge: 2,000 m3

**06.01.0004 Bauliche Anlage abbrechen Fundament Beton+Stahlbeton Abbruch bis 1 m Anl.freil./Bst.AN ges. Abbr. verw.**
StL-Nr. 24106053660221
Bauliche Anlage abbrechen. Anlage nach Unterlagen des
AG. Abrechnung nach Volumen des umbauten Raumes
der abzubrechenden Anlage.
Anlage = Fundament.
Anlage aus Beton und Stahlbeton.
Abbruch bis 1,00 m unter Geländeoberfläche.
Bauliche Anlage freilegen. Baugrube nach Abbruch mit
mit Baustoff nach Unterlagen des AG verfüllen und verdichten. Baustoff liefern. Einbaudokumentation nach
Unterlagen des AG übergeben.
Gesamtes Abbruchgut nach Wahl des AN verwerten.
Menge: 2,000 m3

**06.01.0005 Kreuzungen des Rohrgrabens**
Kreuzungen des Rohrgrabens (rechtwinklig oder schräg)
mit vorhandenen Kabeln und Leitungen aller Art ( Strom,
Telekom, Wasser, Gas und Kanäle) Rohrgraben ggf. von
Hand ausheben
bis 2 m.
Kabel und Leitungen während der Bauzeit abstützen und
aufhängen und vor Beschädigungen schützen.
Im Zuge der Grabenverfüllung wieder einbetten, einschl.
Verlegung der Kabelabdeckungen und Warnbänder aus
vorhandenem Material.
Bei Beschädigungen, die der AN zu vertreten hat, werden
Reparaturen zu seinen Lasten ausgeführt.
Mehraufwendungen für Grabenaushub, Grabenverbau und
Rohrverlegungen sind einzurechnen.
Gesamtabstandsbreite bei mehreren kreuzenden Leitungen
eines Versorgungsträgers bis 50 cm werden als 1 Stück
Leitungskreuzung abgerechnet.
Menge: 10,000 St

**06.01.0006 Leitungssicherung bis DN 100**
Bei den Erdarbeiten freigelegte Ver- und
Entsorgungsleitungen auf Anweisung der zuständigen
Versorgungsträger abfangen und sichern.
Kabel und Rohr bis DN 100
Als Zulage zu Rohrverlegung sowie Aushub- und
Verbauarbeiten
Menge: 25,000 m

**06.01.0007 Leitungssicherung bis DN 250**
Bei den Erdarbeiten freigelegte Ver- und
Entsorgungsleitungen auf Anweisung der zuständigen
Versorgungsträger abfangen und sichern.
Kabel und Rohr bis DN 250
Als Zulage zu Rohrverlegung sowie Aushub- und
Verbauarbeiten
Menge: 25,000 m

**06.01.0008 Leitungsgr. m. Schachtbaugr. herst. DN 400 Tiefe bis 1,25 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe bis 1,25 m.
Breite der Grabensohle für Rohr bis DN 400.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 10,000 m

**06.01.0009 Leitungsgr. m. Schachtbaugr. herst. DN 400 Tiefe 1,25 - 1,75 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe über 1,25 m bis 1,75 m.
Breite der Grabensohle für Rohr bis DN 400.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 100,000 m

**06.01.0010 Leitungsgr. m. Schachtbaugr. herst. DN 400 Tiefe 1,75 - 2,25 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe über 1,75 m bis 2,25 m.
Breite der Grabensohle für Rohr bis DN 400.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 175,000 m

**06.01.0011 Leitungsgr. m. Schachtbaugr. herst. DN 400 Tiefe 2,25 - 2,75 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe über 2,25 m bis 2,75 m.
Breite der Grabensohle für Rohr bis DN 400.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 80,000 m

**06.01.0012 Leitungsgr. m. Schachtbaugr. herst. DN 400 Tiefe 2,75 - 3,25 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe über 2,75 m bis 3,25 m.
Breite der Grabensohle für Rohr bis DN 400.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 120,000 m

**06.01.0013 Zulage Handschachtung bis 2,25 m**
Zulage
Boden für Leitungsgraben einschl. Schachtbaugruben
in Handschachtung ausheben im Bereich von längs oder
quer verlaufenden Ver- und Entsorgungsleitungen
Straßenaufbruch wird gesondert vergütet.
Abgerechnet wird nach der Länge des Grabens, gemessen
in der Achse.
Homogenbereich nach Unterlagen des AG.
Boden entspricht Materialklasse bis einschließlich BM-F1 nach EBV.
Grabentiefe über 1,25 bis 2,25 m
Aushub, soweit zum Verfüllen geeignet, zur Wiederverwendung auf Flächen des AN lagern einschl. ggf. erforderlicher Zwischentransporte, nach Verlegen der
Leitung in Graben oberhalb der Leitungszone einbauen
und verdichten. Fehlenden Verfüllboden einbauen und
verdichten wird gesondert vergütet.
Zum Verfüllen nicht verwendeter Aushub in Eigentum des
AN übernehmen und von der Baustelle entfernen.
Menge: 20,000 m3

**06.01.0014 Leitungszone verfüllen Boden liefern*Rohr DN 400**
Boden in Leitungszone nach DIN EN 1610 über Bettung
einbauen und verdichten bis 30 cm über Rohrscheitel.
Boden liefern.
Rohr DN 400.
Menge: 485,000 m

**06.01.0015 Boden laden und verwerten, bis BM-F3**
Nicht wiedereinbaufähigen Rohrgrabenaushub aufnehmen. Homogenbereich nach Unterlagen des AG.
Boden entspricht Materialklasse bis einschließlich BM-F3 nach EBV.
Boden lagert auf Flächen des AN. Boden in Eigentum des
AN übernehmen und einer Verwertung nach Wahl des AN
zuführen.
Abgerechnet wird nach Abtragsprofilen.
Menge: 50,000 m3

**06.01.0016 Boden liefern,in Leitungsgrab.einb.**
Boden liefern, in Leitungsgraben einschließlich
Schachtbaugruben einbauen und verdichten.
Material = Grobkörniger Boden.
Material für Einbau in Wasserschutzzonen geeignet.
Boden nach Verlegen der Leitung in Graben oberhalb der
Leitungszone einbauen und verdichten.
Verdichten auf Verdichtungsgrad Dpr. min 100 v.H.
Abgerechnet wird nach Einbauprofilen.
Menge: 50,000 m3

**06.01.0017 Rohrgraben vertiefen Tiefe 1,75-2,25 m Vertfg. 1/1 m**
Boden für Rohrgrabenvertiefung nach Anordnung des AG
ausheben.
Homogenbereich nach Unterlagen des AG.
Boden entspricht Materialklasse bis einschließlich BM-F1 nach EBV
Rohrgrabentiefe über 1,75 bis 2,25 m.
Vertiefung je nach Anordnung bis 1 m,
Gesamtvertiefung bis 1 m.
einschl. Mehraufwand für Rohrgrabenverbau
Aushub in Eigentum des AN übernehmen und von der Baustelle entfernen.
Abgerechnet wird nach Abtragsprofilen.
Menge: 50,000 m3

**06.01.0018 Material als Baugrund lief.u. Naturstein 0/45**
Material als Baugrund (Baugrundersatz) liefern, einbauen und verdichten.
Baugrube: Rohrgraben
Material = Kornabgestuftes Gemisch 0/45 mm aus gebrochenem Naturgestein.
Material für Einbau in Wasserschutzgebieten geeignet.
Verdichten auf min. 100 v.H. Verdichtungsgrad Dpr.
Abgerechnet wird nach Auftragsprofilen.
Menge: 50,000 m3

**06.01.0019 Entwässerungsrohrleitung abbrechen Beton/Steinzeug <= DN 200; <2,75 m**
Entwässerungsrohrleitung abbrechen. Entwässerungsrohrleitung liegt bis Oberkante Rohr frei. Zusätzliche Erdarbeiten in der verbliebenen Leitungszone ausführen.
Das Ausbauen von Schächten wird gesondert vergütet.
Rohr bis einschließlich DN 200
Rohr 'Beton/Steinzeug'

Fliessohlentiefe '2,25 m bis 2,75 m'

Abbruchgut der Verwertung nach Wahl des AN zuführen.
Menge: 20,000 m

**06.01.0020 Entwässerungsrohrleitung abbrechen Beton/Steinzeug > 200 <= DN 300; <2,75 m**
Entwässerungsrohrleitung abbrechen. Entwässerungsrohrleitung liegt bis Oberkante Rohr frei. Zusätzliche Erdarbeiten in der verbliebenen Leitungszone ausführen.
Das Ausbauen von Schächten wird gesondert vergütet.
Rohr DN > 200 <= 300
Rohr 'Beton/Steinzeug'

Fliessohlentiefe '2,25 m bis 2,75 m'

Abbruchgut der Verwertung nach Wahl des AN zuführen.
Menge: 200,000 m

**06.01.0021 Entwässerungsrohrleitung abbrechen Beton/Steinzeug > 300 <= DN 400; <2,75**
Entwässerungsrohrleitung abbrechen. Entwässerungsrohrleitung liegt bis Oberkante Rohr frei. Zusätzliche Erdarbeiten in der verbliebenen Leitungszone ausführen.
Das Ausbauen von Schächten wird gesondert vergütet.
Rohr DN > 300 <= 400
Rohr 'Beton/Steinzeug'

Fliessohlentiefe '2,25 m bis 2,75 m'

Abbruchgut der Verwertung nach Wahl des AN zuführen.
Menge: 40,000 m

**06.01.0022 Entwässerungsrohrleitung abbrechen Beton/Steinzeug > 300 <= DN 400; <3,25 m**
Entwässerungsrohrleitung abbrechen. Entwässerungsrohrleitung liegt bis Oberkante Rohr frei. Zusätzliche Erdarbeiten in der verbliebenen Leitungszone ausführen.
Das Ausbauen von Schächten wird gesondert vergütet.
Rohr DN > 300 <= 400
Rohr 'Beton/Steinzeug'

Fliessohlentiefe '2,75 m bis 3,25 m'

Abbruchgut der Verwertung nach Wahl des AN zuführen.
Menge: 40,000 m

**06.01.0023 Steinzeugrohrleitung DN 150 abbrechen**
Steinzeugrohrleitung DN 150 abbrechen
in Sandbettung verlegt, einschliesslich Formstücke, in vorhandener in Betrieb befindlicher Rohrleitung im Zuge der Neuverlegung abbrechen.
Rohrtrennstellen müssen den Einbau eines neuen Rohr-Passstückes oder Rohranschluss über Edelstahl-Dichtmanschetten (Canada-Muffe) gewährleisten.
Länge des Einzelstrecke bis Maximallänge Hausanschluß.
Abbruchmaterial geht ins Eigentum es AN ueber und ist zu entsorgen.
Menge: 5,000 m

**06.01.0024 Rohrleitung trennen Stahlbeton, schneiden**
Rohrleitung auf Passmaß trennen.
Rohrleitung DN 300 aus Stahlbeton.
Trennen durch Schneiden.
Menge: 1,000 St

**06.01.0025 Rohrleitung trennen Steinzeug, schneiden**
Rohrleitung auf Passmaß trennen.
Rohrleitung bis DN 250 aus Steinzeug.
Trennen durch Schneiden.
Menge: 1,000 St

**06.01.0026 Rohrleitung trennen Kunststoff, schneiden**
Rohrleitung auf Passmaß trennen.
Rohrleitung DN 300 aus Kunststoff.
Trennen durch Schneiden.
Menge: 1,000 St

**06.01.0027 Rohranschluss trennen und verschließen DN 160**
Rohranschluss von Sammelrohrleitung Sammelrohrleitung trennen, Öffnung in Rohrwand der Sammelleitung fachgerecht verschließen und dichten.
Vergütet wird der Aufwand für das Trenne und Verschließen  einschließlich eventueller Pass- und Formstücke.
Rohr DN der Anschlussleitung 160.
Anschlussleitung aus Steinzeug, Kunststoff oder Beton.
Sammelleitung aus Steinzeug, Kunststoff oder Beton.
Menge: 1,000 St

**06.01.0028 Rohranschluss trennen und verschließen DN 200**
Rohranschluss von Sammelrohrleitung Sammelrohrleitung trennen, Öffnung in Rohrwand der Sammelleitung fachgerecht verschließen und dichten.
Vergütet wird der Aufwand für das Trenne und Verschließen  einschließlich eventueller Pass- und Formstücke.
Rohr DN der Anschlussleitung 200.
Anschlussleitung aus Steinzeug, Kunststoff oder Beton.
Sammelleitung aus Steinzeug, Kunststoff oder Beton.
Menge: 1,000 St

**06.01.0029 Entwässerungsrohrleitung verfüllen. DN 250 - 500*FließBn.m.Quellz. Leitung reinigen*Füll. bis 25 v.H. Räumg. verwerten**
StL-Nr. 06110305311201
Entwässerungsrohrleitung verfüllen. Rohrleitung an den
Enden abdichten.
Rohr DN über 250 bis 500.
Verfüllmaterial = fließfähiger Beton mit Quellzusatz.
Rohrleitung reinigen.
Verschmutzung bis 25 v.H. der Profilhöhe.
Räumgut nach Wahl des AN verwerten.
Menge: 30,000 m

*Hinweis: Schächte teilweise Wasserstauend. Vor dem Verfüllen leerpumpen.*

**06.01.0030 Schacht bis DN 1000 reinigen,**
Schacht in Regenwasserkanal reinigen im
Hochdruckstrahlverfahren.
Schacht bis DN 1000
Tiefe bis 3 m.
Räumgut = nicht gefährlicher Abfall mit
Abfallschlüssel: 190814 aufnehmen, von der Baustelle
entfernen und der Verwertung nach Wahl des AN zuführen.
Menge: 5,000 St

**06.01.0031 Manuelle Beräumung von Schächten von Gegenständen, die nicht abgesaugt werden**
Manuelle Beräumung von Schächten
von Gegenständen, die nicht abgesaugt werden können.
Schachttiefe bis 3m.
Schächte ohne Steighilfe.
Räumgut = nicht gefährlicher Abfall mit
Abfallschlüssel: 190814 aufnehmen, von der Baustelle
entfernen und der Verwertung nach Wahl des AN zuführen.
Schachttiefe bis 3m.
Menge: 1,000 St

**06.01.0032 Schacht ausbauen DU 1 - 1,5 m*Betonfertigteile Tiefe 2-3 m*Aushub entfernen**
StL-Nr. 06110402213004
Schacht freilegen und einschließlich Abdeckung vollständig ausbauen. Erdarbeiten in Boden der Klassen 3
bis 5 ausführen. Aufbruch von Straßenbefestigungen und
das Ausbauen von Rohrleitungen wird gesondert vergütet.
Runder Schacht, lichter DU über 1 bis 1,5 m.
Schacht aus Betonfertigteilen.
Ausbautiefe ab OK Abdeckung über 2 bis 3 m.
Sämtliche Stoffe und Aushub der Verwertung nach Wahl
des AN zuführen.
Menge: 5,000 St

**06.01.0033 Schachtteile ausbauen, restl. Schacht verfüllen DU bis 1 m**
Schachtteile freilegen und einschließlich Abdeckung
ausbauen und restlichen Schacht verfüllen. Erdarbeiten
in Boden der Klassen 3 bis 5 ausführen.
Aufbruch von Straßenbefestigungen wird gesondert
vergütet.
Runder Schacht, lichter DU bis 1 m.
Schacht aus Betonfertigteilen.
Ausbautiefe ab OK Abdeckung bis 1,25 m.
Restlichen Schacht verfüllen, Material = Boden.
Boden liefern, einbauen und verdichten.
Restschachttiefe über 1,0 bis 1,5 m.
Wasserhaltung und ggf. erforderlicher Verbau werden
nicht gesondert vergütet.
Sämtliches Abbruchgut und gesamten Aushub der
Verwertung nach Wahl des AN zuführen.
Menge: 1,000 St

*Hinweis: Die nachfolgenden Leistungen beziehen sich auf die ggf. erforderliche Umverlegung von*
Die nachfolgenden Leistungen beziehen sich auf die ggf. erforderliche Umverlegung von vorhandenen Schmutzwasserhausanschlüssen wegen Höhenkollision mit der geplanten Regenwasserleitung.

*Hinweis: Allgemeines HA-Umverlegung*
Die SW-HA haben in Bezug auf die innerstädtische Bausituation im Allgemeinen eingeschränkte Zugänglichkeit .

Die nachstehend beschriebenen Leistungen gehen von folgender Technologie aus:

Öffnen und  Zugänglichmachen der HA aus den Hauskellern und mittels offener Baugrube bei unbebauten Grundstücken.

Abwicklung von Höchstdruckreinigung und/ oder mechanischer Reinigung, TV-Inspektion und Druckprüfung in unmittelbarer zeitlicher Abfolge.
Die TV-Inspektion muss mit Aufzeichnung ausgeführt werden, um festgestellte Schäden zu dokumentieren.

Sofortige  Wiederinbetriebnahme aller HA nach der Untersuchung.

Vorbereiten und Durchführen der Umverlegung  ist für alle schadhaften HA zeitlich zu koordinieren und den betroffenen Grundstücksbewohnern rechtzeitig in geeigneter Form anzukündigen.

Unmittelbar nach der Umverlegung sind TV-Inspektion und Druckprobe, vorzugsweise mit Luft, durchzuführen und sofortige  Wiederinbetriebnahme aller umverlegten HA vorzunehmen.

Betrifft alle Hausanschlüsse:
Dokumentation der Lage der HA und ausgeführten Umverlegungen auf dem HA-Dokumentationsblatt für jeden HA einzeln. Die Längen und Lage der umverlegten Abschnitte sind eindeutig zu vermerken. (ggf. sind Ausschnittvergrößerungen oder Schnitt- und Seitendarstellungen anzufertigen)

**06.01.0034 Zugang zum SW-Hausanschluß aus Gebäude**
Zugang zum SW-Hausanschluß aus Gebäude oder Zwischenschächten auf den Grundstücken.

Abstimmungen mit Anlieger zwecks Betreten des Grundstückes/ Hauses.

Vorbereiten der HA-Sanierung durch Gangbarmachen, Oeffnen und nach Untersuchung, Schliessen (fachgerecht) der vorhandenen Reinigungsöffnung, einschliess
lich Lieferung, Ersatz und Montage von defekten Dichtungen, Schrauben, Rohrbefestigungen und dergleichen.

Aufwand fuer voruebergehende Unterbrechung des HA für den Zeitraum der Untersuchungen, einschliesslich Nebenarbeiten (Leitungstrennung, Freimachen der
Zugangsstelle) einschl. mehrmaliges Setzen einer pneumatischen Absperrblase.

Arbeiten in beengten Raeumen und schwer zugaenglichen Arbeitsstellen.

Die Zugangsstelle ist für mehrere Arbeitsschritte der Untersuchung, Reinigung,TV-Inspektion mit Schiebekamera, Schadensbeseitigung und Nachkontrolle über
einen  erforderlichen Zeitraum vorzuhalten.
Das bedeutet mehrfaches Öffnen und Verschließen der Zugangsöffnung und mehrfaches Betreten der Räumlichkeiten in den Privathäusern.
Menge: 2,000 St

**06.01.0035 Inspektionsöffnung mit Rohrzugangs-Set**
Inspektionsöffnung mit Rohrzugangs-Set
zur Herstellung und Verschluß  einer runden Zugangsöffnung Durchmesser 54mm an vorhandenen SW-Rohren im In-House-Bereich.
Geeignet für drucklose Abwasserrohre von 75 bis 200 mm Außen- durchmesser und einer Wandstärke bis 7 mm.
(SML-Rohre, Standrohre, HT-Rohre, KG-Rohre, HS-Rohre, PP-Rohre, PE-Rohre, GfK-Rohre)
Inspektionsöffnung herstellen und nach Rohr-Inspektion mit den mitgelieferten Verschlußstoffen verschließen.
Bohrkern entsorgen.
Die Anbohrstelle ist mit dem Hauseigentümer abzustimmen und darf nur mit dessen schriftlicher Zustimmung erfolgen.
Bezugshinweis: Fa. GEROTC, 82061 Neuried oder gleichwertig
Menge: 2,000 St

**06.01.0036 HA-Inspektionsgruben T bis 3,0 m ausheben**
Boden für HA-Inspektionsgruben an der Grundstücksgrenze für  Freimachen  von
kurzen Leitungsabschnitten (1,0 m bis 2,5 m Laenge) für Lagefeststellung, TV-Inspektion und Reinigung, ab UK Straßendecke ausheben.
Strassenaufbruch ist  gesonderte Leistung .
Bodenklassen 3 bis 4
Bereich mit dichter Belegung von Medienleitungen.
Grabentiefe bis 3,0 m, bis Sohle vorh. Rohrleitung
Breite der Grabensohle für HA-Rohrleitung DN 150.
Verbau entsprechend statischen und konstruktiven Erfordernissen herstellen, vorhalten und von der Baustelle entfernen.
Aushub wird zum Verfuellen nicht verwendet und ist von der Baustelle zu entfernen.
Verfuellen des Grabens nach Verlegen der Leitung wird gesondert verguetet.
Zum Verfuellen nicht verwendeten Aushub in Eigentum des AN uebernehmen und
von der Baustelle entfernen.
Menge: 2,000 St

**06.01.0037 Erkundung der SW-Hausanschluesse bebaute Grundst.**
Erkundung und Betriebsnachweis der SW-Hausanschluesse Feststellung und Inspektion durch Inaugenscheinnahme, Wasserprobe oder ggf. Rauchprobe aller in Betrieb befindlichen HA und Feststellung aller Falschanschlüsse
RW-HA auf dem SW-Kanal und umgekehrt.
Mit Dokumentation aller inspizierten und festgestellten funktionsfaehigen, stillgelegten
und falsch angeschlossenen HA.
Bei RW-Falschanschluß auf den SW-Kanal hat der AN dem AG die beweiskräftige
Dokumentation über Datum, Ausführende, Art, Durchführung und Ergebnis der Inspektion, einschließlich Fotodokumentation innerhalb von 10 Werktagen an den AG
zu übergeben.
Die Koste für die Dokumentation sind in den EP einzurechnen.
Menge: 2,000 St

**06.01.0038 Reinigung des SW-HA mittels Höchstdruck-Spuelgeraet**
*** Grundposition ZZ 11.0
Reinigung des SW-HA mittels Höchstdruck-Spuelgeraetes unter Nutzung der wie vorbeschriebenen Zugangsoeffnungen, als Hauptleistung der Sanierung.
Mittlere Spülstrecke etwa 6 m pro HA.
An- und Abfahrt des HD-Spülgerätes ist für je mehrere HA  einzukalkulieren.
Menge: 2,000 St

**06.01.0039 Reinigung des SW-HA mittels mechanischer Geräte**
*** Wahlposition ZZ 11.1
Reinigung des SW-HA mittels mechanischer Geräte, wie z.B. Kettenschleudergerät
unter Nutzung der wie vor beschriebenen Zugangsoeffnungen, als Hauptleistung der
Sanierung.
Mittlere Reinigungsstrecke etwa 6 m pro HA von Grundstücksgrenze bis Hauptkanal.
Dieses Reinigungsverfahren ist zweitrangig anzuwenden.
Vom AN ist das den örtlichen Gegebenheiten  am besten entsprechende Rei- nigungsverfahren zu wählen.
An- und Abfahrt des Reinigungsgerätes ist für je mehrere HA  einzukalkulieren.
Menge: 2,000 St

**06.01.0040 Hausanschlüsse, Freihalten der Zuläufe**
Schmutzwasserhaltung zum Freihalten der Zuläufe von Schmutz- und Fremdwasser,
Q = bis 5 m3/h.
Förderhöhe: h = bis max. 3 m.
Schmutzwasserhaltung in Hausanschluss-Rohrleitungen innerhalb von Altstadtgebäuden, vorwiegend in Kellerräumen.
Der Aufwand für Arbeiten an alten Fall- und Grundleitungen unterschiedlicher Materialarten, jedoch vorwiegend GG, und in größtenteils beengten Räumen ist
in die Pos. einzurechnen.
Abgerechnet wird die Wasserhaltung pro Zulauf.
Menge: 2,000 St

*Hinweis: Vorbemerkung HA-Sanierung:*
Vorbemerkung HA-Sanierung, Erneuerung:

Die SW-HA sind auf der gesamten Länge in offener Bauweise auf vorgefundener Trasse umzuverlegen.

**06.01.0041 Grundwasserabsenkung durchfuehren**
Grundwasserabsenkung mittels Wasserfassung nach Wahl
des AN zum Freihalten der langgestreckten Baugrube
einschl. Schachtbaugruben von Bodenwasser nach
geologischen und hydraulischen Erfordernissen
entsprechend den Angaben in der Baubeschreibung sowie
zum schadlosen Ableiten des gefoerderten Wassers
durchfuehren. Anlage betriebsbereit aufbauen,
vorhalten, betreiben und abbauen.
Erforderliche Erdarbeiten, Wasserfassungen, Zu- und Ab-
leitungen, Sand- und Schlammfaenge, Reserveeinrichtungen einschl. Notstromanlage sowie Umbauen bzw. Um-
setzen der Anlage entsprechend der vom AN gewaehlten
Haltungslaengen werden nicht gesondert berechnet.
Baugrube fuer Leitungsgraben mit Schaechten.
Wasserfassung mit Brunnen nach Wahl des AN.
Foerderdurchfluss je m Baugrube ueber 6 bis 10 m3/h,
geodaetische Foerderhoehe ab Baugrubensohle bis 7,50 m.
Ableitung mittels Rohrleitung zum Vorfluter herstellen.
Entfernung zum Vorfluter max. 250 m,
Vorfluter = Rohrleitung.
Genehmigungsreife Unterlagen zur Bemessung der Anlage
erarbeiten, Angaben zum Baugrund gemäß
Baugrundgutachten.
Gebühren für Entnahme und Einleitung von Grundwasser
sowie für notwendige Genehmigungen sind in den EP
einzurechnen.
Menge: 10,000 m

**06.01.0042 Boden für HA-Leitungsgraben T bis 3,5 m ausheben**
Boden für HA-Leitungsgraben  für das Umverlegen von kurzen Leitungsabschnitten
(1,0 m bis 7,5 m Laenge) ab UK Straßendecke ausheben.
Strassenaufbruch ist  gesonderte Leistung .
Abgerechnet wird nach der Laenge des Leitungsgrabens, gemessen in der Achse der Leitung.
Homogenbereich nach Unterlagen des AG.
Bereich mit dichter Belegung von Medienleitungen.
Grabentiefe bis 3,5 m, bis Sohle vorh. Rohrleitung
Breite der Grabensohle für HA-Rohrleitung DN 150.
Verbau entsprechend statischen und konstruktiven Erfordernissen herstellen, vorhalten und von der Baustelle entfernen.
Aushub wird zum Verfuellen nicht verwendet und ist von der Baustelle zu entfernen.
Verfuellen des Grabens nach Verlegen der Leitung wird gesondert verguetet.
Zum Verfuellen nicht verwendeten Aushub in Eigentum des AN uebernehmen und von der Baustelle entfernen.
Menge: 10,000 m

**06.01.0043 Zulage Austauschboden fuer Leitungszone DN 150**
Bodenaustausch im Bereich der offenen Verlegung DN 150-Stz. , der Knotenpunkte, sowie der Start- und Zielgruben  bis 0,30 m oberhalb Rohrscheitel für  Rohrleitungszone einschl. 10 cm Auflager, in denen nicht tragfähige bzw.
bindige Böden anstehen vom AN zu liefernden frostsicheren Sand, Ungleichförmigkeit > 5, profilgerecht einbauen, verdichten gem. ZTVE-StB
- Planum bis 0,5 m Tiefe: Dpr - 100%
- 0,5 m unter Planum bis Grabensohle: Dpr - 98% mit Nachweis
Mengenermittlung nach Aufmaß im eingebautem Zustand, der verdrängte Boden wird Eigentum des AN und ist zu beseitigen. Die Eignung des vorhandenen Erdstoffes zur Verfüllung und die Einbaumenge des Austauschbodens
sind vor der Ausführung mit der örtlichen Bauleitung abzustimmen.
Menge: 5,000 m3

**06.01.0044 Verdichtungsfaehigen Boden liefern ab 30 cm ueber Rohrscheitel**
Verdichtungsfaehigen Boden zum Einbau ab 30 cm oberhalb der Rohrzone bis Planumsebene Straßenbau (-0,50m unter GOK) liefern als Austauschboden und damit nicht einbaufaehigen Erdstoff entsorgen.
Einbau und Verdichten werden gesondert vergütet.
Der AN ist verantwortlich fuer die Lieferung und den Einbau geeigneten verdichtungsfaehigen Bodens, so dass die geforderte Verdichtung
- siehe Vorbemerkung zum Bodenaushub -  der Graeben erreicht wird.
Abgerechnet wird nach den eingebauten Massen. Dabei werden die
Rohrgrabenbreiten nach DIN EN 1610, bzw "Bautechnische Beschreibung" zugrunde gelegt. Eine Ueberschreitung der Mindestgrabenbreite geht zu Lasten des AN und wird nicht gesondert verguetet.
Die Lieferung des Bodens ist durch auf die Baustelle ausgestellte Lieferscheine zu belegen. Selbst ausgestellte Lieferscheine sind zu beglaubigen.
Menge: 5,000 m3

**06.01.0045 Boden für HA-Leitungsgraben T bis 3,0 m verfuellen**
Boden  in HA-Leitungsgraben bis 30 cm unter Strassenoberflaeche einbauen und verdichten.
Abgerechnet wird nach Länge des Leitungsgrabens, gemessen in Achse der Leitung.
Grabentiefe bis 3,0 m, (Rohrsohle)
Breite der Grabensohle nach DIN EN 1610 für AGL DN 150-Stz.
Boden nach Verlegen der Leitung in Graben einschliesslich Leitungszone einbauen und verdichten.
Verdichten auf  Proctordichte nach Bodengutachten.
Verformungsmodul Ev2 = min. 45 MN/m2.(Planumsebene Strassenbau)
Menge: 10,000 m

**06.01.0046 HA-Rohrgraben in Handschachtung -Zulage-**
HA-Rohrgraben in Handschachtung in allen Tiefen, einschl. evtl. Quer- und Laengstransporte und Zwischenlagerung.
Diese Position bedarf der Zustimmung der Bauleitung.
Kabel- und Leitungskreuzungen bis 0,25 m Durchmesser werden bei  Handschachtung nicht zusaetzlich verguetet, die Abfangung ist mit  einzurechnen. Abgerechnet wird der tatsaechlich ausgehobene Boden, abzueglich Oberflaechenbefestigung.
Der Betrieb der Leitungen und Kabel darf nicht unterbrochen werden.
 Fuer die Funktion haftet der AN, einzurechnen in den EP ist die Abfangung auf gesamter Grabenbreite.
Bei Kabelbuendeln wird eine Kreuzung gerechnet, wenn sie nicht breiter als 25 cm sind.
Die neu verlegte Rohrleitung darf nicht durch die Untermauerung belastet werden.
In die Position ist auch die Erschwernis fuer das Verfuellen im Bereich der Hand-schachtung einzurechnen.
Kreuzung groesser 45 Grad zur Rohrachse werden als ein Stueck- Querkreuzung plus Kreuzungslaenge als parallel im Rohrgraben verlaufende Leitungen (nachfolgende Position) einschliesslich Aufsuchen der Leitungen abgerechnet.
Die Leistung ist per Aufmaß zu dokumentieren.
Zulage-Pos. zur Bodenaushubposition fuer HA
Menge: 2,000 m3

**06.01.0047 Sicherung von Kabeln/ Leitungen laengs und quer im Graben**
Sicherung von Kabeln und Leitungen laengs und quer im Graben einschl. der notwendigen Sicherungsmaterialien wie z.B. Untermauerung bzw. Abfangungen sowie die Erschwernisse beim Erdbau und
Verlegung der Rohrleitung als Zulage zur Grabenposition.
Menge: 10,000 m

**06.01.0048 Ausserbetriebnahme SW-Hausanschluss DN 100 bis DN 150**
Ausserbetriebnahme SW-Hausanschluss am Abzweiger Hauptleitung
Am Abzweig von der Hauptleitung oder an festzulegender Trennstelle vorhandenes
Stz-Rohr, bis zu 5m Trassenlänge demontieren, von der Baustelle entfernen und entsorgen DN 100 bis DN 150 mittels Trennschnitte herausschneiden.
- hausseitiges Rohrende mit wasserdichter Betonplombe (z.B. Kanamet) verschliessen.
- kanalseitiges Rohrende mit Gelenkstück GE über Canada-Muffe versehen und die Muffe des Gelenkstückes mit einem Stz-Verschlußteller verschliessen.
( DN, wie vorgefunden DN 100 bis 150).
(Möglichkeit einer späteren Wiederinbetriebnahme)
Einschliesslich Lieferung und Montage aller Materialien.
Das Rohrende ist per Feldriss auf markante Punkte einzumessen und
im Bestandsplan darzustellen und als "Rohr/HA- außer Betrieb zu kennzeichnen.
Dies Verfahren kommt insbesondere für Baulücken und totliegenden HA zur Anwendung.
Liegt der betreffende HA auf einer Kanalstrecke mit Liner, kann  der HA nach Einzug des Inliners aufgefräst und fachgerecht eingebunden werden (Entscheidung durch ÖBÜ)
Menge: 2,000 St

**06.01.0049 Vorhandene SWL trennen und entleeren**
Vorhandene Schmutzwasserleitung aus verschiedenen
Rohr-Materialien bis einschl. DN 200 trennen und
entleeren
Erdarbeiten werden gesondert vergütet.
Abrechnung erfolgt einmal je Rohranschluss.
Menge: 2,000 St

**06.01.0050 Steinzeugrohrleitung DN 150 abbrechen**
Steinzeugrohrleitung DN 150 abbrechen
in Sandbettung verlegt, einschliesslich Formstücke, in vorhandener in Betrieb befindlicher Rohrleitung im Zuge der Neuverlegung abbrechen.
Rohrtrennstellen müssen den Einbau eines neuen Rohr-Passstückes oder Rohranschluss über Edelstahl-Dichtmanschetten (Canada-Muffe) gewährleisten.
Länge des Einzelstrecke bis Maximallänge Hausanschluß.
Abbruchmaterial geht ins Eigentum es AN ueber und ist zu entsorgen.
Menge: 8,000 m

**06.01.0051 Rohrleitung DN 150 in Betonbettung abbrechen**
Steinzeugrohrleitung DN 150 in Betonbettung verlegt, trennen, abbrechen, Abbruchmaterial geht ins Eigentum des AN ueber und ist zu entsorgen.
Menge: 2,000 m

**06.01.0052 Steinzeugrohre DN 100 bis DN 150, DIN 1230**
Steinzeugrohre DN 100 bis DN 150, DIN 1230 mit Steckmuffen L, nach Verbindungssystem F fuer Gleitringdichtung, normale Ausfuehrung 34 kN/m,
Guetezeichen "Gueteschutz nach neue EU-Norm EN 295) aussen glasiert, frei Baustelle liefern, abladen, fachgerecht zwischenlagern und einbauen.
Die Leistung beinhaltet das Abgleichen der Rohrsohle sowie das Ablaengen einzelner Rohre.
Menge: 10,000 m

**06.01.0053 Paßstück einbauen Stz. DN 150**
Formstueck in Rohrleitung einbauen. Verguetet wird der
Mehraufwand fuer den Einbau des
Formstueckes gegenueber der durchgemessenen Rohrleitung.
Leitung aus Stz. DN 150.
Paßstück bis 1.50 m.
Menge: 2,000 St

**06.01.0054 Universal-Rohrverbinder DN 100-150 -Edelstahl-**
Rohrverbinder DN 100 bis 150 für die Verbindung unterschiedlicher Rohrarten, wie Steinzeug mit KG-Rohr, Guß- oder Stahlrohr  oder anderer Materialien DN 150 liefern und montieren.
Material: Edelstahl mit EDPM-Dichtung sogenannte "Kanada-Manschette" oder gleichwertig
Menge: 4,000 St

**06.01.0055 Steinzeug-Formteil als Bogen DN 100-150**
Steinzeug-Formteil als Bogen, verschiedener Winkel bis 89 Grad für Stein-zeugmuffenrohre, DN100 bis DN 150, DIN EN 295,
Mindestscheiteldruckraft 34 kN/m, Verbindungssystem F, Steckmuffe L, Innen- und
Aussenseite glasiert, einschl. des vom Hersteller vorgeschriebenen Gleitmittels für den Einbau in die zu erneuernde Strecke von HA-Leitungen.
Lieferung und Montage
Menge: 5,000 St

**06.01.0056 Steinzeug Uebergangsstueck DN 100-125 auf DN 150**
Steinzeug Uebergangsstueck DN 100 bis 125 auf DN 150 für Steinzeugmuffenrohre, DN150, DIN EN 295,
Mindestscheiteldruckkraft 34 kN/m,
Verbindungssystem F, Steckmuffe L, Innen- und Aussenseite glasiert, einschl. des vom Hersteller vorgeschriebenen Gleitmittels.
liefern und einbauen.
Menge: 1,000 St

**06.01.0057 Druckprüfung bis DN 150 in Teillängen pruefen**
Steinzeugrohrleitung bis DN 150 in Teillängen (=kompletter Hausanschluss vom Abzweiger bis zur Verbindungsstelle mit der Gebäudegrundleitung -max. 10 m lang, im Mittel 6m)  nach DIN EN 1610 auf
Dichtheit pruefen.
Die HA- Leitung ist von der Reinigungsöffnung im Haus durch Einführen pneumatischer Sperr-und Prüfblasen auf die Dichteprüfung vorzubereiten.
Die Zugänglichkeit aus dem Haus ist über Pos. 2.5.01/02 abgegolten.
Es sind alle Leistungen sowie das Einrichten und Raeumen aller notwendigen Geraete und das Hilfspersonal einzurechnen.
Das Ergebnis ist zu protokollieren und wird Bestandteil der Übergabedokumentation.
Menge: 10,000 m

**06.01.0058 Farbiges Ortungsband "grün"**
Farbiges Ortungsband, Breite 60 mm, Doroplast o. glw. liefern und beim Verfuellen des Rohrgrabens ca. 90 cm unter Oberkante verlegen. Das Markierungsband ist in der entsprechenden Normfarbe (gruen) mit der Aufschrift "Abwasserleitung" zu versehen. Es sind reissfeste Verbindungen zwischen Bandanfang und -ende herzustellen.
Menge: 10,000 m

**06.01.0059 Dokumentation AW-HA**
Einmessen und Dokumentieren: AW-Hausanschluesse (AW-HA)
Die Dokumentation in Lage und Tiefe fuer jeden vorgefundenen/ sanierten HA erfolgt in Formblaettern des AG (Vorlagedatei siehe Unterlage 15.7 der Ausfuerungsunterlagen)
je HA einfach in Papier und digital als Word-Dokument.
Die Lage der Hausanschlüsse ist parallel durch den Vermesser  für den Bestandsplan aufzunehmen.
Menge: 2,000 St

#### Titel 06.02 Wasserhaltung

**06.02.0001 Grundwasserabsenkung durchfuehren**
Grundwasserabsenkung mittels Wasserfassung nach Wahl
des AN zum Freihalten der langgestreckten Baugrube
einschl. Schachtbaugruben von Bodenwasser nach
geologischen und hydraulischen Erfordernissen
entsprechend den Angaben in der Baubeschreibung sowie
zum schadlosen Ableiten des gefoerderten Wassers
durchfuehren. Anlage betriebsbereit aufbauen,
vorhalten, betreiben und abbauen.
Erforderliche Erdarbeiten, Wasserfassungen, Zu- und Ab-
leitungen, Sand- und Schlammfaenge, Reserveeinrichtungen einschl. Notstromanlage sowie Umbauen bzw. Um-
setzen der Anlage entsprechend der vom AN gewaehlten
Haltungslaengen werden nicht gesondert berechnet.
Baugrube fuer Leitungsgraben mit Schaechten.
Wasserfassung mit Brunnen nach Wahl des AN.
Foerderdurchfluss je m Baugrube ueber 6 bis 10 m3/h,
geodaetische Foerderhoehe ab Baugrubensohle bis 7,50 m.
Ableitung mittels Rohrleitung zum Vorfluter herstellen.
Entfernung zum Vorfluter max. 250 m,
Vorfluter = Rohrleitung.
Genehmigungsreife Unterlagen zur Bemessung der Anlage
erarbeiten, Angaben zum Baugrund gemäß
Baugrundgutachten.
Gebühren für Entnahme und Einleitung von Grundwasser
sowie für notwendige Genehmigungen sind in den EP
einzurechnen.
Menge: 485,000 m

**06.02.0002 Einholen der Wasserrechtlichen Genehmigung**
Einholen der Wasserrechtlichen Genehmigung für die
Errichtung und Betrieb sämtlicher GWA bei der
zuständigen Unteren Wasserbehörde.
Die Antragstellung beinhaltet auch die ggf. für
Hausanschlüsse notwendigen Absenkanlagen.
Gebühren für die Genehmigung sind in die Pauschale
einzurechnen.
Menge: 1,000 psch

**06.02.0003 Wasserprobe entnehmen und untersuchen**
Wasserprobe nach DIN 4021 Teil 3 gemaess Angabe des AG
entnehmen. Erforderliche chemische Zusatzstoffe beigeben.
Probe fuer chemische Untersuchung nach DIN 4030
mit Pumpe bis 7 m Tiefe entnehmen und auf Schadstoffe
untersuchen mit Umfang gem. "Brandenburger Liste" für
Direkteinleitung
Probeflasche liefert AN. Ergebnisprotokoll einschl.
Bewertung dem AG übergeben
Menge: 2,000 St

**06.02.0004 Beobachtungsbrunnen einbauen**
Beobachtungsbrunnen als Grundwassermess-Stelle nach
DIN 4021 entsprechend den geologischen und hydraulischen Erfordernissen mit einer dem Boden angepassten
Filterkiesschuettung und mit einem min. 0,5 m langen
Sumpfrohr betriebsbereit herstellen, Bohrung mit
Verfahren nach Wahl des AN ausführen.
Restlichen Ringraum min. 1 m ueber Filteroberkante mit
Kies, im uebrigen mit geeignetem Boden verfuellen.
Brunnenkopf gegen Zerstoerung sichern.
Ablaufprobe durchfuehren.
Aufsatzrohr und Filter nach Wahl des AN,
Aufsatzrohrlaenge 5 m,
Filterlaenge 1 m.
Material des Aufsatzrohrs und der Verschlusskappe
= Stahl, kunststoffbeschichtet.
Material des Filterrohrs = Stahl, kunststoffbeschichtet.
Menge: 1,000 St

#### Titel 06.03 Rohrleitung/Schächte

**06.03.0001 Regenwasserkanal PP, SN 16, DN 300**
Regenwasserkanal gemäß DIN EN 1610 herstellen aus
Hochlast-Vollwand-Kanalrohr Polypropylen SN 16 DN 300 für Regenwasserleitungen; Rohre liefern und verlegen, einschl. Bettung und Umhüllung.
Rohre nach DIN EN 1852 mit Doppelsteckmuffe und
formschlüssig fixierten Dichtungen aus EPDM nach DIN EN
681-1, Dichtheit mind. von -0,5 bis +2,5 bar bei
Verformung und Abwinklung nach EN 1277 nachgewiesen.
Nachweisliche Erfüllung der Kriterien für
Wasserschutzzone II und III gemäß ATV-DVWK-A 142.
Ringsteifigkeit mind. 10 kN/m², hochabriebfest, ohne
Zusatz von Füllstoffen. Rohrleitung innen mit
Hersteller-, Durchmesser- und Werkstoffangabe signiert.
Farbe: Blau, durchgehend eingefärbt, mit IR-
reflektierenden Farbpigmenten.
Fremdwasserdichtheit bis 8 m Wassersäule von externem
Prüfinstitut nachgewiesen.
Nachgewiesene dynamische Belastungsfähigkeit für die
Berechnung bei nicht vorwiegend ruhenden Belastungen
nach ATV-DVWK-A 127, Absatz 9.7.4
Umweltrelevante Aspekte:
Rohrleitung frei von gesundheitsgefährdenden
Inhaltsstoffen (keine Inhaltsstoffe gem. "Bannend List
of Chemicals" und "CMR-Liste" des Umweltbundesamtes).
Die Wiederverwendbarkeit / Recyclingfähigkeit in der
gleichen Produktgruppe (Rohre und Formteile) muss bei
größer 95% liegen. Die Produktion der Rohrleitung muss
mit einem Anteil an erneuerbaren Energien von größer
50% erfolgen. Der Nachweis für die umweltrelevanten
Aspekte muss durch eine allgemein anerkannte
unabhängige Stelle erfolgen.
Wurzelfestigkeit nach DIN 4060 nachgewiesen. Das
mittlere Spaltmaß zwischen Muffeneingang und Rohr darf
zur Sicherstellung der Wurzelfestigkeit maximal 1,5 %
des Nenndurchmessers betragen.
Untere Bettungsschicht nach DIN EN 1610 Typ 1, 100 mm,
Auflagerwinkel 90 Grad, Abdeckung 150 mm,
Verfüllmaterial für Bettungsschichten, Seitenverfüllung
und Abdeckung nach DIN EN 1610 oder gemäß
Herstellerangabe. Proctordichte: min. 95 %.
In vorhandenen Graben mit Verbau und Aussteifungen einbauen einschließlich aller erforderlicher Trennschnitte.
Statische Berechnung für Verkehrsbelastung SLW 60 aufstellen und in geprüfter Form liefern.
Menge: 415,000 m

**06.03.0002 Regenwasserkanal PP, SN 16, DN 400**
Regenwasserkanal gemäß DIN EN 1610 herstellen aus
Hochlast-Vollwand-Kanalrohr Polypropylen SN 16 DN 400 für Regenwasserleitungen; Rohre liefern und verlegen, einschl. Bettung und Umhüllung.
Rohre nach DIN EN 1852 mit Doppelsteckmuffe und
formschlüssig fixierten Dichtungen aus EPDM nach DIN EN
681-1, Dichtheit mind. von -0,5 bis +2,5 bar bei
Verformung und Abwinklung nach EN 1277 nachgewiesen.
Nachweisliche Erfüllung der Kriterien für
Wasserschutzzone II und III gemäß ATV-DVWK-A 142.
Ringsteifigkeit mind. 10 kN/m², hochabriebfest, ohne
Zusatz von Füllstoffen. Rohrleitung innen mit
Hersteller-, Durchmesser- und Werkstoffangabe signiert.
Farbe: Blau, durchgehend eingefärbt, mit IR-
reflektierenden Farbpigmenten.
Fremdwasserdichtheit bis 8 m Wassersäule von externem
Prüfinstitut nachgewiesen.
Nachgewiesene dynamische Belastungsfähigkeit für die
Berechnung bei nicht vorwiegend ruhenden Belastungen
nach ATV-DVWK-A 127, Absatz 9.7.4
Umweltrelevante Aspekte:
Rohrleitung frei von gesundheitsgefährdenden
Inhaltsstoffen (keine Inhaltsstoffe gem. "Bannend List
of Chemicals" und "CMR-Liste" des Umweltbundesamtes).
Die Wiederverwendbarkeit / Recyclingfähigkeit in der
gleichen Produktgruppe (Rohre und Formteile) muss bei
größer 95% liegen. Die Produktion der Rohrleitung muss
mit einem Anteil an erneuerbaren Energien von größer
50% erfolgen. Der Nachweis für die umweltrelevanten
Aspekte muss durch eine allgemein anerkannte
unabhängige Stelle erfolgen.
Wurzelfestigkeit nach DIN 4060 nachgewiesen. Das
mittlere Spaltmaß zwischen Muffeneingang und Rohr darf
zur Sicherstellung der Wurzelfestigkeit maximal 1,5 %
des Nenndurchmessers betragen.
Untere Bettungsschicht nach DIN EN 1610 Typ 1, 100 mm,
Auflagerwinkel 90 Grad, Abdeckung 150 mm,
Verfüllmaterial für Bettungsschichten, Seitenverfüllung
und Abdeckung nach DIN EN 1610 oder gemäß
Herstellerangabe. Proctordichte: min. 95 %.
In vorhandenen Graben mit Verbau und Aussteifungen einbauen einschließlich aller erforderlicher Trennschnitte.
Statische Berechnung für Verkehrsbelastung SLW 60 aufstellen und in geprüfter Form liefern.
Menge: 70,000 m

**06.03.0003 Paßstück einbauen PP SN16 DN 300**
Formstueck in Rohrleitung einbauen. Verguetet wird der
Mehraufwand fuer den Einbau des
Formstueckes gegenueber der durchgemessenen Rohrleitung.
Leitung aus PP SN 16 DN 300.
Paßstück bis 1.50 m.
Menge: 5,000 St

**06.03.0004 Paßstück einbauen PP SN16 DN 400**
Formstueck in Rohrleitung einbauen. Verguetet wird der
Mehraufwand fuer den Einbau des
Formstueckes gegenueber der durchgemessenen Rohrleitung.
Leitung aus PP SN 16 DN 400.
Paßstück bis 1.50 m.
Menge: 2,000 St

**06.03.0005 Abzweig 45°, DN/OD 400/160 PP**
Formstück aus PP liefern
mit Steckmuffe und festeingelegtem
SL-Sicherheitsdichtsystem mit Dichtung aus EPDM,
Ringsteifigkeit mind. 10 kN/m2 (SN16)
Abzweig 45°, DN/OD 400/160 PP liefern
Menge: 5,000 St

**06.03.0006 Abzweig 45°, DN/OD 300/160 PP**
Formstück aus PP liefern
mit Steckmuffe und festeingelegtem
SL-Sicherheitsdichtsystem mit Dichtung aus EPDM,
Ringsteifigkeit mind. 10 kN/m2 (SN16)
Abzweig 45°, DN/OD 300/160 PP liefern
Menge: 15,000 St

**06.03.0007 Rohrmarkierung**
Rohrleitungen markieren
mit Trassenwarnband mit eingelegtem Ortungsdraht
40 cm ueber Rohrscheitel.
Menge: 485,000 m

**06.03.0008 Fertigteil- Schacht herstellen BetFT 4034-1 DU = 1000 mm Steig. DIN 19555A Tiefe 1-2 m Aufl. C 8/10,20cm Beton-Halbschale**
Fertigteil-Schacht mit Schachthals einschließlich der
Öffnungen für die Rohranschlüsse herstellen. Erforderliche Auflagerringe einbauen. Schachtabdeckung und An-
schluss der Rohrleitungen werden gesondert vergütet.
Material = Betonfertigteil nach DIN 4034-Teil 1.
Schacht DU = 1000 mm.
Steigeisen einläufig nach DIN 19 555 Form A, 4 St/m
einbauen.
Lichte Schachttiefe über 1 bis 2 m.
Auflager aus Beton C 8/10, 20 cm dick, herstellen.
Schachtsohle mit Beton-Halbschale als Durchlaufrinne,
übrige Sohle aus Beton C 16/20 mit Zementglattstrich
herstellen mit einer 3-maligen Beschichtung aus Epoxid-Harz.
Menge: 4,000 St

**06.03.0009 Fertigteil- Schacht herstellen BetFT 4034-1 DU = 1000 mm Steig. DIN 19555A Tiefe 2-3 m Aufl. C 8/10,20cm Beton-Halbschale**
Fertigteil-Schacht mit Schachthals einschließlich der
Öffnungen für die Rohranschlüsse herstellen. Erforderliche Auflagerringe einbauen. Schachtabdeckung und An-
schluss der Rohrleitungen werden gesondert vergütet.
Material = Betonfertigteil nach DIN 4034-Teil 1.
Schacht DU = 1000 mm.
Steigeisen einläufig nach DIN 19 555 Form A, 4 St/m
einbauen.
Lichte Schachttiefe über 2 bis 3 m.
Auflager aus Beton C 8/10, 20 cm dick, herstellen.
Schachtsohle mit Beton-Halbschale als Durchlaufrinne,
übrige Sohle aus Beton C 16/20 mit Zementglattstrich
herstellen mit einer 3-maligen Beschichtung aus Epoxid-Harz.
Menge: 4,000 St

**06.03.0010 Fertigteil- Schacht herstellen BetFT 4034-1 DU = 1000 mm Steig. DIN 19555A Tiefe 3-4 m Aufl. C 8/10,20cm Beton-Halbschale**
Fertigteil-Schacht mit Schachthals einschließlich der
Öffnungen für die Rohranschlüsse herstellen. Erforderliche Auflagerringe einbauen. Schachtabdeckung und An-
schluss der Rohrleitungen werden gesondert vergütet.
Material = Betonfertigteil nach DIN 4034-Teil 1.
Schacht DU = 1000 mm.
Steigeisen einläufig nach DIN 19 555 Form A, 4 St/m
einbauen.
Lichte Schachttiefe über 3 bis 4 m.
Auflager aus Beton C 8/10, 20 cm dick, herstellen.
Schachtsohle mit Beton-Halbschale als Durchlaufrinne,
übrige Sohle aus Beton C 16/20 mit Zementglattstrich
herstellen mit einer 3-maligen Beschichtung aus Epoxid-Harz.
Menge: 1,000 St

**06.03.0011 Fertigteil- Schacht herstellen BetFT 4034-1 DU = 2000 mm Steig. DIN 19555A Tiefe 1-2 m Aufl. C 8/10,20cm Beton-Halbschale**
Fertigteil-Schacht mit Schachthals einschließlich der
Öffnungen für die Rohranschlüsse herstellen. Erforderliche Auflagerringe einbauen. Schachtabdeckung und An-
schluss der Rohrleitungen werden gesondert vergütet.
Material = Betonfertigteil nach DIN 4034-Teil 1.
Schacht DU = 2.000 mm.
Steigeisen einläufig nach DIN 19 555 Form A, 4 St/m
einbauen.
Lichte Schachttiefe über 1 bis 2 m.
Auflager aus Beton C 8/10, 20 cm dick, herstellen.
Schachtsohle mit Beton-Halbschale als Durchlaufrinne,
übrige Sohle aus Beton C 16/20 mit Zementglattstrich
herstellen mit einer 3-maligen Beschichtung aus Epoxid-Harz.
Menge: 1,000 St

**06.03.0012 Zulage für Schacht-/Gerinneausbildung bei seitlichem Zulauf DN 150**
Zulage für Schacht-/Gerinneausbildung bei seitlichem
Zulauf/Ablauf DN 150
Menge: 2,000 St

**06.03.0013 Zulage für Schacht-/Gerinneausbildung bei gekrümmten Gerinne DN 300**
Zulage für Schacht-/Gerinneausbildung bei Richtungsänderungen, Gerinne DN 300
Menge: 2,000 St

**06.03.0014 Zulage für Schacht-/Gerinneausbildung bei gekrümmten Gerinne DN 400**
Zulage für Schacht-/Gerinneausbildung bei Richtungsänderungen, Gerinne DN 400
Menge: 1,000 St

**06.03.0015 Befestigungshülsen für das Einstecken von**
Befestigungshülsen für das Einstecken von
Einstiegshilfen liefern und montieren einschl.
zugelassener Befestigungsmittel
Hülsen aus Edelstahl V4A (1.4571) entsprechend den
Vorschriften des Trägers der gemeindlichen
Unfallversicherung und dem Regelwerk des Betreibers
Zarges Bestell-Nr. 47 206 o. gleichwertiger Art
Menge: 10,000 St

**06.03.0016 Betonauflagering einbauen Rg.,verschiebsich Hoehe 40 mm**
StL-Nr. 9311054221
Betonauflagering, lichter DU 625 mm, in Moertel MG III
nach DIN 1053 versetzen.
Fugen glattstreichen.
Ring entsprechend DIN 4034, verschiebesicher.
Ringhoehe 40 mm.
Menge: 10,000 St

**06.03.0017 Betonauflagering einbauen Rg.,verschiebsich Hoehe 80 mm**
StL-Nr. 9311054223
Betonauflagering, lichter DU 625 mm, in Moertel MG III
nach DIN 1053 versetzen.
Fugen glattstreichen.
Ring entsprechend DIN 4034, verschiebesicher.
Ringhoehe 80 mm.
Menge: 10,000 St

**06.03.0018 Schachtabdeckung aufsetzen DIN 19584,D,G*Deckel/Einlage Höhe Zug um Zug*Distanzst.+Mörtel**
Schachtabdeckung nach DIN 1229, mit lichter Weite mindestens 610 mm und rundem Rahmen, aufsetzen.
Klasse D 400, Ausführung nach DIN 19584, mit Rahmen aus
Gusseisen.
Ausführung = mit Schmutzfänger nach DIN 1221.
Deckel mit dämpfender Einlage.
Schachtabdeckung zunächst provisorisch auflegen und
entsprechend Bauablauf Zug um Zug bis auf planmäßige
Höhe setzen.
Fuge zwischen Fertigteilen mit Mörtel MG III nach DIN
1053 unter Verwendung von mindestens 3 Distanzstücken
entsprechender Festigkeit füllen. Füllung glattstreichen.
Menge: 10,000 St

**06.03.0019 Schachtanschluss herstellen (Zul) Rohr DN 300 PP SN16**
Rohrleitung an Schacht anschließen, Anschluss dichten.
Vergütet wird der Mehraufwand für das Herstellen des
Anschlusses einschließlich eventueller Passstücke gegenüber der bis zur Innenfläche des Schachtes durchgemessenen Rohrleitung.
Rohrleitung DN 300.
Material = PP SN16.
Schacht aus Beton
Anschluss mit Schachtanschlussstück und Gelenkstück.
Menge: 16,000 St

**06.03.0020 Schachtanschluss herstellen (Zul) Rohr DN 400 PP SN16**
Rohrleitung an Schacht anschließen, Anschluss dichten.
Vergütet wird der Mehraufwand für das Herstellen des
Anschlusses einschließlich eventueller Passstücke gegenüber der bis zur Innenfläche des Schachtes durchgemessenen Rohrleitung.
Rohrleitung DN 400.
Material = PP SN16.
Schacht aus Beton
Anschluss mit Schachtanschlussstück und Gelenkstück.
Menge: 8,000 St

**06.03.0021 Schachtanschluss herstellen (Zul) DN 800**
*** Grundposition ZZ 12.0
Rohrleitung an Schacht anschließen, Anschluss dichten.
Vergütet wird der Mehraufwand für das Herstellen des
Anschlusses einschließlich eventueller Passstücke gegenüber der bis zur Innenfläche des Schachtes durchgemessenen Rohrleitung.
Rohrleitung DN 800
Material 'Kunststoff'

Schacht aus Betonfertigteilen.
Anschluss mit Schachtanschlussstück und Gelenkstück'
Menge: 2,000 St

**06.03.0022 Schachtanschluss herstellen (Zul) DN 600**
*** Wahlposition ZZ 12.1
Rohrleitung an Schacht anschließen, Anschluss dichten.
Vergütet wird der Mehraufwand für das Herstellen des
Anschlusses einschließlich eventueller Passstücke gegenüber der bis zur Innenfläche des Schachtes durchgemessenen Rohrleitung.
Rohrleitung DN 600
Material 'Kunststoff'

Schacht aus Betonfertigteilen.
Anschluss mit Schachtanschlussstück und Gelenkstück'
Menge: 2,000 St

**06.03.0023 Entwässerungsleitung reinigen DN 300-600 Füll. bis 10 v.H. Rä**
Entwässerungsleitung zur Vorbereitung auf die Kameradurchfahrung im Hochdruck- oder Vakuumspülverfahren
reinigen. Räumgut vorentwässern.
Rohr DN über 300 bis 600.
Verschmutzung bis 10 v.H. der Profilhöhe.
Räumgut nach Wahl des AN entsorgen. Entsorgungsnachweis führen. Kosten der Entsorgung sind einzurechnen.
Menge: 485,000 m

**06.03.0024 Dichtheit prüfen DN bis 300 mm Haltung 60-90 m**
Entwässerungsrohrleitung auf Dichtheit nach DIN EN 1610
prüfen. Erforderliche Verankerungen und Rohrverschlüsse
herstellen und beseitigen. Notwendigen Füllstoff liefern und ableiten.
Rohr DN bis 300 mm.
Prüfung '60 bis 90 m'

Prüfung 'nach Wahl des AN'
Menge: 415,000 m

**06.03.0025 Dichtheit prüfen DN 400 Haltung 30-60 m**
Entwässerungsrohrleitung auf Dichtheit nach DIN EN 1610
prüfen. Erforderliche Verankerungen und Rohrverschlüsse
herstellen und beseitigen. Notwendigen Füllstoff liefern und ableiten.
Rohr DN '400'

Prüfung von Haltungslängen über 30 bis 60 m.
Prüfung 'nach Wahl des AN'
Menge: 70,000 m

**06.03.0026 Schächte prüfen**
Schächte auf Dichtheit nach DIN EN 1610 prüfen,
Erforderliche Verankerungen und Rohrverschlüsse
herstellen und beseitigen. Notwendigen Füllstoff liefern und schadlos ableiten.
Schacht DU=1000 mm
Verfahren mit Wasser,
Prüfung durch ein zertifiziertes Unternehmen
Menge: 9,000 St

**06.03.0027 Schächte prüfen, DN 2000**
Schächte auf Dichtheit nach DIN EN 1610 prüfen,
Erforderliche Verankerungen und Rohrverschlüsse
herstellen und beseitigen. Notwendigen Füllstoff liefern und schadlos ableiten.
Schacht DU=2000 mm
Verfahren mit Wasser,
Prüfung durch ein zertifiziertes Unternehmen
Menge: 1,000 St

*Hinweis: Entwaesserungskanal/-leitung durch Fernauge pruefen*
Entwaesserungskanal/-leitung durch Fernauge pruefen
und auf digitalem Datenträger aufzeichnen,
technische Mindestanforderungen an das Pruefgeraet:
vorhandene Gefälle müssen gemessen werden können
jede Rohrverbindung über den gesamten Umfang (360
Grad) mit der Kamera aufzeichnen; Prüfung hat über die
gesamte Länge des neu hergestellten Kanals in einer
Richtung zu erfolgen (durchgängig in oder gegen die
Fließrichtung)
Einzelne Haltungslängen, zeitlich und räumlich
getrennt,
Einmuendungen einmessen, Beschaedigungen einmessen
und fotografieren,
Das Reinigen des Kanals vor Beginn der Pruefung sowie
erforderliche Absperrungen werden nicht gesondert
vergütet

**06.03.0028 Kameradurchfahrung ausführen DN bis 300**
StL-Nr. 06110910121199
Kameradurchfahrung von Entwässerungsrohrleitungen ausführen. Auf Schadstellen untersuchen und auf
Datenträger dokumentieren. Datenträger dem AG
übergeben.
Rohr DN bis 300 mm.
Haltungslänge über 30 bis 60 m.
Leitung vor Inbetriebnahme prüfen.
Auswertung mit Angabe von Haltung, Rohrmaterial, Rohrdurchmesser, Haltungslänge, Gefälle im Rohr und Stationierung von seitlichen Zuläufen und Schadstellen
schriftlich vorlegen.

Datenträger 'Die Übergabe der digitalen Videodaten hat
im MPEG 1-Format auf CD zu erfolen.
Ausdruck auf Papier, mehrfarbig mit Fotos
Kamerabefahrung jede Muffe, Befahrung in einer
Richtung.
Höhenprofil mit Absoluthöhen'
Menge: 415,000 m

**06.03.0029 Kameradurchfahrung ausführen DN 400**
StL-Nr. 06110910921199
Kameradurchfahrung von Entwässerungsrohrleitungen ausführen. Auf Schadstellen untersuchen und auf
Datenträger dokumentieren. Datenträger dem AG
übergeben.

Rohr DN '400'

Haltungslänge über 30 bis 60 m.
Leitung vor Inbetriebnahme prüfen.
Auswertung mit Angabe von Haltung, Rohrmaterial, Rohrdurchmesser, Haltungslänge, Gefälle im Rohr und Stationierung von seitlichen Zuläufen und Schadstellen
schriftlich vorlegen.

Datenträger 'Die Übergabe der digitalen Videodaten hat
im MPEG 1-Format auf CD zu erfolen.
Ausdruck auf Papier, mehrfarbig mit Fotos
Kamerabefahrung jede Muffe, Befahrung in einer
Richtung.
Höhenprofil mit Absoluthöhen'
Menge: 70,000 m

**06.03.0030 Umpflasterung von Einbauten herst. Schacht, DN 625*3-zeilig 100/100/100 mm Mörtel XF4**
Umpflasterung von Einbauten in unbefestigten Flächen
herstellen.
Schachtabdeckung, DN 625.
Umpflasterung 3-zeilig.
Größe der Pflastersteine aus Naturstein = 100/100/100
mm.
Fundament 'und Rückenstütze aus Beton C 20/25.
Fundament 20 cm dick, Rückenstütze 15 cm breit
herstellen
und Rückenstütze bis zur halben Steinhöhe hochziehen.'

Fugen mit Fertigzementmörtel vergießen. Druckfestigkeit
am Würfel mindestens 50 N/mm2, Expositionsklasse XF4,
Ausbreitmaßklasse F5.
Menge: 3,000 St

#### Titel 06.04 Sedimentationsanlage

**06.04.0001 Ausführungsunterlagen für Sedimentationsanlage anfertigen**
Ausführungsunterlagen für Sedimentationsanlage
gemäß ZTV-ING  anfertigen und evtl. erforderliche
örtliche Aufmaße durchführen.
Der AG stellt die Entwurfsunterlagen für die Durchlasserneuerung (Unterlage 13.4) zur Verfügung.
Lieferung folgender Unterlagen in geprüfter Form:
- Schal- und Bewehrungspläne
- Standsicherheitsnachweise
Die Freigabe der Ausführungsunterlagen erfolgt durch
den AG.
Lieferung der Statischen Nachweise in 3-facher
Ausfertigung.
Lieferung der Ausführungszeichnungen in 5-facher
Ausfertigung mit Schriftfeld nach Angabe des AG im Form
DIN A4.
Menge: 2,000 St

**06.04.0002 Bestandsübersichtszeichnung liefern**
Bestandsübersichtszeichnung gemäß ZTV-ING durch
Berichtigung der Originale der mit CAD-System
erstellten Ausführungsunterlagen herstellen und
liefern.
Vor Übergabe der Leistung sind dem AG die Unterlagen
(ein Ausdruck in Papier-Form) zur Prüfung vorzulegen.
Lieferung der Unterlagen im DXF- und PDF-Format auf CD.
Lieferung der Unterlagen in Papier-Form in 3-facher
Ausfertigung, gefaltet und lochverstärkt, als Ausdruck
aus
dem CAD-System.
Schriftfeld nach Angaben des AG.
Menge: 2,000 St

**06.04.0003 Fotodokumentation anfertigen und liefern**
Fotodokumentation anfertigen und liefern.
Lichtbilder (ca. 50 Bilder) über den wesentlichen
Bauablauf anfertigen.
Lieferung der Dokumentation in digitaler-Form im
JPG-Format auf CD/USB-Stick.
Lieferung der Dokumentation in Papier-Form in 2-facher
Ausfertigung als Ausdruck nach Angaben des AG.
Menge: 2,000 St

**06.04.0004 Montagefläche herstellen, vorhalten, unterhalten und wieder zurückbauen.**
Provisorische Befestigung für
Montagefläche/Kranaufstellfläche herstellen, vorhalten,
unterhalten und wieder zurückbauen.
Befestigung entsprechend den statischen und
konstruktiven Erfordernissen nach Wahl des AN.
Herstellung auf Trennlage (z.B. Geotextil) nach Wahl
des AN.
Erforderliche Erd- und Oberbodenarbeiten zur
Herstellung
der Befestigung werden nicht gesondert vergütet.
Erforderliche Erd-, Oberboden- und Ansaatarbeiten zur
Wiederherstellung des ursprünglichen Zustandes der
Flächen werden nicht gesondert vergütet.
Sämtliches Aufbruchgut der Verwertung nach Wahl des AN
zuführen.
Abgerechnet wird nach befestigter Fläche.
Menge: 150,000 m2

**06.04.0005 Baugrube für Schachtbauwerke Sedi-Anlage herstellen**
Baugruben für Schachtbauwerke der Sedimentationsanlage herstellen. Straßenaufbruch wird gesondert vergütet.
Homogenbereich nach Unterlagen des AG.
Boden entspricht Materialklasse bis einschließlich BM-F1 nach EBV.
Zusätzliche Beschreibung nach Unterlagen des AG.
Baugrubentiefe 'über 3,00 bis 3,50 m.'

Größter lichter Schachtquerschnitt 'DU 2.000 mm'

Baugrube mit Verbau nach statischen und konstruktiven Erfordernissen.
Aushub 'wird zum Verfüllen verwendet, lagenweise einbauen und verdichten;
offene Wasserhaltung wird gesondert vergütet.'

Zum Verfüllen nicht verwendeten Aushub einschließlich des durch die Bauwerke verdrängten Bodens  der Verwertung
nach Wahl des AN zuführen (wird gesondert vergütet).
Menge: 80,000 m3

**06.04.0006 Boden laden und verwerten, bis BM-F3**
Nicht wiedereinbaufähigen Rohrgraben-/Baugrubenaushub aufnehmen. Homogenbereich nach Unterlagen des AG.
Boden entspricht Materialklasse bis einschließlich BM-F3 nach EBV.
Boden lagert auf Flächen des AN. Boden in Eigentum des
AN übernehmen und einer Verwertung nach Wahl des AN
zuführen.
Abgerechnet wird nach Abtragsprofilen.
Menge: 30,000 m3

**06.04.0007 Genehmigung GWA**
Genehmigungsreife Unterlagen zur Bemessung der Anlage
erarbeiten, Angaben zum Baugrund gemäß
Baugrundgutachten.
Gebühren für Entnahme und Einleitung von Grundwasser
sowie für notwendige Genehmigungen einschl.
Antragstellung sind in den Einheitspreis einzurechnen.
Menge: 1,000 Psch

**06.04.0008 Einfache Pumpenanlage einrichten*FD bis 10 m3/h Höhe bis 5,0 m*Reserveanlage Schlauchleitung Sumpf verfüllen**
Einfache Pumpenanlage für offene Wasserhaltung zum Trockenlegen und Freihalten der Baugrube von Wasser sowie
zum Ableiten des geförderten Wassers einrichten,
vorhalten und betreiben, einschließlich Reserveanlage
für Betrieb ohne schädliche Unterbrechung.
Pumpensumpf nach Wahl des AN herstellen. Der Einsatz
umfasst das betriebsbereite Aufbauen innerhalb einer
Baugrube, das Abbauen, Vorhalten und Betreiben sowie
das
Herstellen und Beseitigen der Ableitung zum Vorfluter.
Pumenanlage vorhalten und betreiben nach Disposition
des AN.
(21)Baugrube 'für Sedimentationsanlage.'

Förderdurchfluss bis 10 m3/h.
Förderhöhe bis 5,00 m.
Ableitung mittels Schlauchleitung herstellen.
(41)Entfernung 'gemäß Untrlage des AG.'

Pumpensumpf verfüllen.
Menge: 2,000 St

**06.04.0009 Kiesbettung herstellen.**
Kiesbettung herstellen.
Bettung aus Kiessand 0/32, Dicke min. 10 cm für
Bauteil = Schachtbauwerk herstellen.
Abgerechnet wird nach Grundfläche des Bauteils ohne
Berücksichtigung der seitlichen Überstände.
Menge: 40,000 m2

**06.04.0010 Unterbeton herstellen.**
Unterbeton herstellen.
Unterbeton C12/15, Expositionsklasse X0,
Dicke min. 10 cm, für Bauteil = Schachtbauwerk
einschließlich ggf. erforderlicher Schalung herstellen.
Ggf. erforderliche Schalung vorhalten und beseitigen.
Abgerechnet wird nach Grundfläche des Bauteils ohne
Berücksichtigung der seitlichen Überstände.
Menge: 40,000 m2

**06.04.0011 Material lief.,in Baugrube einbauen Gem.körn.Boden**
StL-Nr. 12108120290000
Material liefern, in Baugrube einbauen und verdichten.
Material = Gemischtkörniger Boden.

Baugrube '= Schachtbauwerk.'
Menge: 30,000 m3

**06.04.0012 Niederschlagswasser-Behandlungsanlage P3 HYDROSHARK 1.500**
Niederschlagswasser Behandlungsanlage nach dem Prinzip des Hydrodynamischen Abscheiders
Regenwasser-Behandlungsanlage P3 HydroShark 1.500 bestehend aus: Stahlbetonschacht D = 1.500 mm als monolithisches Bauteil und Hydroshark-Sedimentationsanlage
Schlammrückhaltevolumen: 1950 Liter
Ölrückhaltevolumen: 600 Liter
mit Zulauf DN 400 Höhe Sohle 1260 mm über Schachtboden
mit Ablauf DN 400 Höhe Sohle 1260 mm über Schachtboden
OHNE HÖHENVERSATZ
mit Abdeckplatte DN 2.000 Kl. D 400 mit seitlicher Einstiegsöffnung NW 625mm.
Qmax = 250 l/s,
Regenwasserbehandlungsanlage mit nachfolgenden Nachweisen durch unabhängige Institute geprüft:
1) Einordnung in das ATV-DVWK-M 153:
Anlagentypen D21, D24, D25
2) Ermittlung der Durchgangswerte nach ATV-DVWK-M 153
3) Verhinderung der Remobilisierung geprüft in Anlehnung an das DIBt Prüfverfahren
4) Funktion des Strömungstrenners
5) Ölrückhaltefunktion nach DIN 858-1 bestimmt
6) IKT geprüft gemäß Trennerlass NRW
7) DWA-A 102 konform
8) geprüfte maximal Hydraulik bei Qmax Zulaufrohr
Beton-Fertigteile gefertigt nach DIN V 4034 Teil 1
Wartungsintervalle 1-5 Jahre in Abhängigkeit von angeschlossener Fläche und örtlichem Verschmutzungsgrad.
Anwendung:
Zur Behandlung belasteter Regenabflüsse beim Anschluss großer Flächen und zum Rückhalt von Leichtflüssigkeiten im Havariefall bei Trockenwetter und bei Regen.
Sedimentationsanlage liefern und montieren.
Betonteile geliefert, versetzt, montiert und abgedichtet, einschließlich Nachbehandlung der Fugen,
Werkstoffgüte Behälter: C40/50 WU
Expositionsklasse: XC4, XF3 und XA2;
Lastbild Behälter: SLW60/EC2 (Schwerlastwagen)
Dichtungsart: Rundschnur 34mm verschraubt
Art der Zulauföffnung: Kernbohrung mit Forsheda NBR
Zulauföffnung: DN400 PVC/PP/PE
Durchmesser Aussparung: 426 mm
Anzahl Zulauföffnungen: 1 St. DN 400
Art des Behälterabschlusses: Übergangsplatte
Übergangsplatte D 2.000mm, H 210 mm, Öffnung 1 x 625 mm - seitlich
Anzahl Einstiege: 1
Ausgleichsring 1-1: AR D625 H60 verschiebesicher
Ausgleichsring 1-2: AR D625 H80 verschiebesicher
Schachtabdeckung: Klasse D 400, Nennweite DN 600, Ausf.: BEGU, ohne Lüftung, dämpfende Einlage;
Art der Ablauföffnung: Kernbohrung mit Forsheda NBR
Ablauföffnung:  DN 400 PVC/PP/PE
Anzahl Ablauföffnungen: 1 St
Menge: 1,000 St

**06.04.0013 Niederschlagswasser-Behandlungsanlage P3 HYDROSHARK 2.000**
Niederschlagswasser Behandlungsanlage nach dem Prinzip des Hydrodynamischen Abscheiders
Regenwasser-Behandlungsanlage P3 HydroShark 2.000 bestehend aus: Stahlbetonschacht D = 2.000 mm als monolithisches Bauteil und Hydroshark-Sedimentationsanlage
Schlammrückhaltevolumen: 1950 Liter
Ölrückhaltevolumen: 600 Liter
mit Zulauf DN 400 Höhe Sohle 1260 mm über Schachtboden
mit Ablauf DN 400 Höhe Sohle 1260 mm über Schachtboden
OHNE HÖHENVERSATZ
mit Abdeckplatte DN 2.000 Kl. D 400 mit seitlicher Einstiegsöffnung NW 625mm.
Qmax = 250 l/s,
Regenwasserbehandlungsanlage mit nachfolgenden Nachweisen durch unabhängige Institute geprüft:
1) Einordnung in das ATV-DVWK-M 153:
Anlagentypen D21, D24, D25
2) Ermittlung der Durchgangswerte nach ATV-DVWK-M 153
3) Verhinderung der Remobilisierung geprüft in Anlehnung an das DIBt Prüfverfahren
4) Funktion des Strömungstrenners
5) Ölrückhaltefunktion nach DIN 858-1 bestimmt
6) IKT geprüft gemäß Trennerlass NRW
7) DWA-A 102 konform
8) geprüfte maximal Hydraulik bei Qmax Zulaufrohr
Beton-Fertigteile gefertigt nach DIN V 4034 Teil 1
Wartungsintervalle 1-5 Jahre in Abhängigkeit von angeschlossener Fläche und örtlichem Verschmutzungsgrad.
Anwendung:
Zur Behandlung belasteter Regenabflüsse beim Anschluss großer Flächen und zum Rückhalt von Leichtflüssigkeiten im Havariefall bei Trockenwetter und bei Regen.
Sedimentationsanlage liefern und montieren.
Betonteile geliefert, versetzt, montiert und abgedichtet, einschließlich Nachbehandlung der Fugen,
Werkstoffgüte Behälter: C40/50 WU
Expositionsklasse: XC4, XF3 und XA2;
Lastbild Behälter: SLW60/EC2 (Schwerlastwagen)
Dichtungsart: Rundschnur 34mm verschraubt
Art der Zulauföffnung: Kernbohrung mit Forsheda NBR
Zulauföffnung: DN400 PVC/PP/PE
Durchmesser Aussparung: 426 mm
Anzahl Zulauföffnungen: 1 St. DN 400
Art des Behälterabschlusses: Übergangsplatte
Übergangsplatte D 2.000mm, H 210 mm, Öffnung 1 x 625 mm - seitlich
Anzahl Einstiege: 1
Ausgleichsring 1-1: AR D625 H60 verschiebesicher
Ausgleichsring 1-2: AR D625 H80 verschiebesicher
Schachtabdeckung: Klasse D 400, Nennweite DN 600, Ausf.: BEGU, ohne Lüftung, dämpfende Einlage;
Art der Ablauföffnung: Kernbohrung mit Forsheda NBR
Ablauföffnung:  DN 400 PVC/PP/PE
Anzahl Ablauföffnungen: 1 St
Menge: 1,000 St

**06.04.0014 Dichtheitsprüfung**
Dichtheitsprüfung nach DIN 1999-100
Durchführung der Dichtheitsprüfung nach DIN 1999-100
bzw. DIN 1986-30 für den kompletten Bereich der
Sedimentationsanlage ( i.d.R. der gesamte Innenbereich
vom Zu- und Ablauf einschl. Aufbauten bis Oberkante der
niedrigsten Abdeckung) einschl. aller notwendigen
Gerätschaften (Messgeräte/ Materialien z.B. Wasser)
sowie Personal, normgerechte Erstellung der
Prüfberichte. Vorlage der Fachkundenachweise sowie
Prüfzeugnisse für die Messeinrichtung.
Menge: 2,000 St

**06.04.0015 Sedimentationsanlage zur Endabnahme reinigen**
Sedimentationsanlage zur Endabnahme reinigen.
Spülgut der Verwertung nach Wahl des AN zuführen.
Menge: 2,000 St

**06.04.0016 Sedimentationsanlage unterhalten**
Sedimentationsanlagen nach der Herstellung für die Dauer
der Gesamtmaßnahme bis zur Endabnahme nach den aktuell
gültigen Regeln / Vorschriften unterhalten.
Die Prüfberichte sind dem AG unaufgefordert zu
übergeben.
Menge: 4,000 Mon

#### Titel 06.05 Abbruch/Neubau Rohrdurchlass

**06.05.0001 Baugelände abräumen Aufwuchs*Steine/Mauer/Zaun Übr.Räumg.Verw.AN**
StL-Nr. 1210600510010003
Baugelände abräumen. Baugelände nach Unterlagen des AG.
Auf dem Baugelände vorhanden.
Busch-, Hecken und Baumbestand sowie sonstiger Aufwuchs
bis zu 0,1 m Durchmesser, 1 m über dem Erdboden gemessen, einschließlich Wurzelwerk.
Steine, Betonreste, Mauerreste und abgängige Zäune.
Gesamtes Räumgut der Verwertung nach Wahl des AN zuführen.
Menge: 1,000 Psch

**06.05.0002 Hecken und Buschwerk roden Höhe 2 - 3 m Verfüll/Boden AN Wst.Verw.AN S**
Hecken und Buschwerk jeder Art mit Wurzelwerk roden.
Abgerechnet wird die Fläche in 1 m Höhe über dem Erdboden, bei niedrigeren Hecken die größte Ausdehnung.
Mittlere Höhe über 2 bis 3 m.
Wurzellöcher mit geeignetem Boden verfüllen. Boden liefern.
Wurzelstöcke der Verwertung nach Wahl des AN zuführen.
Schlagabraum der Verwertung nach Wahl des AN zuführen.
Menge: 30,000 m2

**06.05.0003 Pflasterdecke aufnehmen Kleinpflaster*geb. Fugenmat. geb. Bettung*Verwertung AN**
Pflasterdecke aufnehmen einschließlich Betontragschicht.
Art = Kleinpflaster als Auslaufbefestigung in Böschungsflächen.
Mit Fugenfüllung aus Baustoffgemisch mit hydraulischem Bindemittel.
Bettung aus Baustoffgemisch mit hydraulischhem Bindemittel.
Gesamtaufbruchdicke bis 30 cm.
Steine und übriges Aufbruchgut der Verwertung nach Wahl
des AN zuführen.
Menge: 10,000 m2

**06.05.0004 Fangedamm**
Fangedamm als Erddamm herstellen, vorhalten, unterhalten und beseitigen. Hydraulische und bautechnische Erfordernisse nach Unterlagen des AG. Abgerechnet wird nach Auftragsprofilen. Boden liefern. Fangedamm Zulauf zum Durchlass.
Menge: 10,000 m3

*Hinweis: Wasserhaltungsarbeiten zur Herstellung der vorgenannten Rohrgräben gemäß DIN 18305*
Wasserhaltungsarbeiten zur Herstellung der vorgenannten
Rohrgräben gemäß DIN 18305 ausführen.
Die Bodenbeschaffenheit und der Grundwasserandrang
bestimmen die zur Ausführung kommende
Wasserhaltungsart. Es werden je nach den Gegebenheiten
u.a. angewendet:
- offene Wasserhaltung,
- Wasserhaltung mittels Vakuumverfahren,
- Grundwasserabsenkung mittels Bohrbrunnen.
Die Art und der Umfang der Wasserhaltung ist in
Zusammenarbeit zwischen AG und AN festzulegen. Im
Zweifelsfall entscheidet jedoch der AG. Das Beseitigen
von Oberflächenwasser oder in geringer Menge
anfallendem Grundwasser (obere Grenze 500 l/Tag und
Haltung) gilt nicht als Wasserhaltung.
Die Wasserhaltung muss so erfolgen, dass die Verlegung
der Leitungen und die Herstellung der Schächte in
absolut trockener Baugrube durchgeführt werden kann.
Das Grundwasser ist daher in jedem Fall bis mindestens
50 cm unterhalb der Rohrgrabensohle abzusenken. Die
Wasserhaltung ist solange zu betreiben, wie diese für
die vollständige Ausführung der Arbeiten notwendig ist.
Vor Baubeginn sind die Grundwasserstände gemeinsam mit
der örtlichen Bauüberwachung durch vorhandene
Grundwasserstandsmesspegel, Schürflöcher o. ä.
festzustellen und gegenseitig schriftlich anzuerkennen.
Die Grundwasserstände sind in der Regel haltungsweise
einzumessen.

In die Einheitspreise sind die An- und Abfuhr, der
Auf-, Um- und Abbau, das Vorhalten und Betreiben der
gesamten Grundwasserabsenkungs- einschl.
Reserveanlagen, aller Filter- und Filteraufsatz- sowie
Ableitungsrohre einschl. aller erfordl. Armaturen,
einschl. Wasseruhren zur Messung der Ableitungsmengen,
die Lieferung aller erforderlichen Materialien, die
Wartungs-, Reparatur-, Betriebskosten und -stoffe, alle
Über-, Nacht-, Sonn- und Feiertagsstunden und sonstige
Unkosten einschl. der Kosten für den Elektroanschluss
oder eines Stromaggregates, für die Feststellung der
Grundwasserstände, für die Herstellung der
Abflussleitungen für das abzuleitende Grundwasser in
den nächstgelegenen geeigneten Vorfluter, die Kosten
für die Bereitstellung eines Notstromaggregates für die
gesamte Bauzeit sowie evtl. erforderlich werdende
Verbreiterungen der Baugrube infolge der
Wasserhaltungsmaßnahmen und die Absenkung des Wassers
für tieferliegende Bauteile wie Rohrmuffen,
Schachtsohlen usw., einzurechnen.
Als Pumpen sind nur schallgedämmte bzw. geräuscharme
Elektropumpen einzusetzen.
 Die Ableitung des geförderten Wassers hat so zu
erfolgen, dass der Verkehr nicht behindert,
Verkehrsflächen nicht beschädigt und Anlieger weder
beeinträchtigt noch geschädigt werden. Alle Maßnahmen
zum Ableiten des Wassers und das Herstellen, Einbauen
und Betreiben von Sandfängen (z.B. mobiler Sandfang mit
3 Kammern von je ca. 1,8 m³ Inhalt) sowie zur
Entsorgung des Sandfanginhaltes sind Nebenleistungen
und werden nicht gesondert vergütet.
Der Auftragnehmer hat sich vor Abgabe des Angebotes
über Lage und Fassungsvermögen der Vorfluter und deren
Beschaffenheit zu informieren. Es ist seine Sache, für
den Abfluss des abzuleitenden Grundwassers zu sorgen.
Die Art der Grundwasserabsenkung ist mit der örtlichen
Bauüberwachung rechtzeitig abzustimmen. Für die
Bemessung der Wasserhaltungsanlage und die fachgerechte
Durchführung trägt der Auftragnehmer die alleinige
Verantwortung.
Für das Absenken des Grundwassers hat der AN den
notwendigen Antrag auf Genehmigung bei der zuständigen
Unteren Wasserbehörde zu stellen. Das Ableiten des
Grundwassers ist gesondert zu beantragen. Die
Bearbeitungsgebühren und Aufwendungen für die
Antragsstellung sind in den EP einzurechnen. Evtl.
Kosten für entnommene bzw. abgeleitete Wassermengen
werden auf Nachweis des AN durch den AG erstattet.
Die eingesetzten Tiefen der Grundwasserstände beziehen
sich auf die Differenz zwischen dem festgestellten
Normalzustand und der mittleren Rohrsohle je Haltung.
Die Vordersätze können sich auch aus Teilstrecken
zusammensetzen. Die Absenkung bis 50 cm unterhalb der
Rohrgrabensohle ist in die Hauptposition einzurechnen.

**06.05.0005 Vakuum-Wasserhaltung für Rohrgraben, GW-Stand bis 0,50 m, durchf.**
Rohrgraben für die Verlegung von Durchlässen DN 600 bis
DN 800 und der Schächte gem. den Vorbemerkungen mit
einer aus bis zu 2 Filterreihen (2"- bzw.
4"-Filterrohre) je
Rohrgrabenseite bestehenden Vakuumanlage vom
Grundwasser freihalten.
Länge der Ableitungsstrecke bis zum Vorfluter max. 20
m.
Vorfluter: Graben
Vakuum-Wasserhaltung für einen mittleren
Grundwasserstand
von 0,50 m unterhalb bis 0,50 m über der Rohrsohle.
Menge: 20,000 m

**06.05.0006 Kreuzungen mit vorh. Kabeln u. Leitungen, Breite bis 0,50 m**
Kreuzungen des Rohrgrabens (rechtwinklig und bis zu
45°) mit vorhandenen Kabeln und Leitungen aller Art,
wie Energie-, Fernmelde- und Beleuchtungskabel,
Trinkwasser- und Gasleitungen sowie Kanäle und
Leitungen bis einschließlich DN 300.
Kabel bzw. Leitungen entsprechend den
Bestandsunterlagen oder den Angaben der Leitungsträger
bzw. nach dem Ergebnis der im Vorwege durchgeführten
Suchschachtungen (siehe gesonderte Position "Suchgraben
/ Querschläge herstellen") auffinden,  Rohrgraben von
Hand bis 1,50 m tief und bis zu einem Abstand von 0,50
m beidseitig neben der kreuzenden Leitung (bezogen auf
den Achsabstand bei einzelnen Kabeln bzw. des äußersten
Kabels und Rohrleitungen bis zu einem Außendurchmesser
von 100 mm bzw. von der Rohraußenkante bei Leitungen
größer 100 mm Außendurchmesser) freigraben, Kabel und
Leitungen während der Bauzeit gem. den Vorschriften der
Versorgungsunternehmen sichern (abstützen, aufhängen
usw.), vor Beschädigung schützen und im Zuge der
Grabenverfüllung wieder einbetten, einschl. der
Kabelabdeckungen aus vorhandenem Material sowie der
ggf. zu liefernden Trassenwarnbänder.
Beträgt der äußerste Abstand zwischen 2 kreuzenden
Leitungen oder Kabeln
< 2,00 m, wird 1 Stück Leitungskreuzung, wegen des
geringen Zwischenraumes, der einen Maschineneinsatz in
der Regel nicht zulässt, zusätzlich fiktiv abgerechnet.
Das Gleiche gilt auch für die gesondert abzurechnende
Handschachtung unterhalb von 1,50 m Rohrgrabentiefe in
diesem Bereich.
Kabel oder Leitungen, die den Rohrgraben bis zu einem
Winkel von < 45° kreuzen, werden abrechnungstechnisch
generell als rechtwinklig kreuzend betrachtet.
Bei Beschädigungen von Leitungen und Kabeln, die dem AN
vom Leitungsträger angezeigt worden sind, werden
Reparaturen zu Lasten des AN ausgeführt.
Die Durchführung von Suchschachtungen im unmittelbaren
Zusammenhang mit dem Sichern der kreuzenden Kabel und
Leitungen innerhalb der o.g. Abstandsmaße ist in die
Leistung einzurechnen.
Mehraufwendungen für Baugrubenaushub und -verbau werden
nicht gesondert vergütet. Gesamtabstandsbreite bei
mehreren kreuzenden Leitungen eines Versorgungsmediums
bis zu 50 cm (Achsmaß der äußersten Kabel bzw.
Leitungen) wird als 1 Stück Leitungskreuzung
abgerechnet. Weitere Einzelheiten sind dem beiliegenden
"Erläuterungsblatt zu den Abrechnungsmodalitäten bei
den Rohrgraben kreuzenden Leitungen oder Kabeln" zu
entnehmen.
Menge: 5,000 St

**06.05.0007 Parallele Fernmelde- bzw. Niederspannungskabel sichern**
Parallele, bzw. den Rohrgraben über 45° kreuzende
Fernmelde- bzw. Niederspannungskabel (0,4 bis 1 kV)
oder -bündel in der Rohrgrabentrasse von Hand, gem. den
Vorschriften der Versorgungsunternehmen, bis 1,50 m
tief freigraben, aufnehmen, seitlich aufhängen oder
abstützen, vor Beschädigung schützen und im Zuge der
Grabenverfüllung wieder einbetten, einschl. vorh.
Kabelabdeckungen wieder einbauen oder Trassenwarnbänder
liefern und verlegen.
Bei Beschädigungen von Leitungen, die dem AN vom
Leitungsträger angezeigt worden sind, werden
Reparaturen zu Lasten des AN ausgeführt.
Mehraufwendungen für Baugrubenaushub und -verbau werden
nicht gesondert vergütet.
Bei Kabelbündeln bis zu 10 Kabeln bzw. bei mehreren
parallelen Kabeln im Abstand von max. 25 cm wird die
einfache Länge abgerechnet.
Menge: 15,000 m

**06.05.0008 Baugrube herstellen Tiefe >1,75-3,00m*LAGA Z 1.1 Aushub verwert.AN*Abr. senkrecht**
Baugrube nach Unterlagen des AG herstellen. Beschreibung der Homogenbereiche nach Unterlagen des AG.
Verbau wird gesondert vergütet.
(21)Homogenbereiche 'nach Unterlagen des AG'

(22)Baugrube 'für Mehrschachtung in den Leitungsgräben DN 800 zur Herstellung der Rohrfundamente des Durchlasses'

Baugrubentiefe über 1,75 bis 3,00 m.
Zuordnungswert BM-F1 nach EBV.
Aushub nach Wahl des AN verwerten.
Abgerechnet wird senkrecht über der Grundfläche des
Fundamentes.
Menge: 150,000 m3

**06.05.0009 Bodenaushub des Rohrgrabens in Handschachtung, als Zulage**
Bodenaushub des Rohrgrabens in Handschachtung im
Bereich von Anbindungen an vorhandene Bauwerke (z.B.
Schächte, Straßenabläufe oder Rohrleitungen), bei
Baumstandorten, Leitungskreuzungen u.ä. auf
ausdrückliche Anweisung der örtlichen Bauüberwachung
ohne Maschineneinsatz in allen Rohrgrabentiefen
ausführen, als Zulage zur Rohrgrabenherstellung.
Im Bereich von Leitungskreuzungen wird die
Handschachtung erst ab 1,51 m Tiefe und ab 0,51 m
Abstand von der kreuzenden Leitung (bezogen auf den
Achsabstand bei einzelnen Kabeln bzw. des äußersten
Kabels und bei Rohrleitungen bis zu einem
Außendurchmesser von 100 mm bzw. von der Rohraußenkante
bei Leitungen größer 100 mm Außendurchmesser) geltend.
Bis 1,50 m Tiefe und 0,50 m Abstand ist die
Handschachtung in der Position "Leitungskreuzung", bzw.
"parallel verlaufende Fremdleitungen sichern",
enthalten. Bei mehreren kreuzenden Leitungen oder
Kabeln eines Ver- oder Entsorgungsträgers in einem
Abstand von weniger als 1,00 m untereinander sind die
tatsächlichen Abstandsmaße der Abrechnung zu Grunde zu
legen. Weitergehende Erklärungen sind der Pos.
"Kreuzungen mit vorh. Kabeln und Leitungen aller Art"
sowie dem beiliegenden Erläuterungsblatt zu den
Abrechnungsmodalitäten zu entnehmen.
Menge: 5,000 m3

**06.05.0010 Planum herstellen Ev2 = 45 MPa**
StL-Nr. 2110624901
Planum herstellen nach Unterlagen des AG.
Verformungsmodul Ev2 = 45 MPa.
Menge: 30,000 m2

**06.05.0011 Baustoff lief.,in Leitungsgr. grobk. Boden*Tiefe >1,25-1,75m*oberh.Leitungsz. Abrechnung senkr.**
StL-Nr. 23808238129011
Baustoff nach Unterlagen des AG liefern, in Leitungsgraben einschließlich Schachtbaugruben einbauen und
verdichten. Einbaudokumentation nach Unterlagen des AG
übergeben.
Baustoff = grobkörniger Boden.
Grabentiefe über 1,25 bis 1,75 m.

Breite der Grabensohle 'für Rohr DN 600 - 800.'

Baustoff nach Verlegen der Leitung in Graben oberhalb
der Leitungszone und in Baugruben einbauen und verdichten.
Abgerechnet wird mit senkrechten Wänden entsprechend
der Abrechnung beim Aushub.
Menge: 140,000 m3

**06.05.0012 Entwässerungsrohrleitung abbrechen DN600-700*Bet./Stb.*Tiefe bis 2,25m**
Entwässerungsrohrleitung abbrechen, einschl. evtl.
erforderliche Rohrschnitte. Erforderliche Erdarbeiten
bis Oberkante Rohrleitung und in der Leitungszone
ausführen.
Das Ausbauen von Schächten wird gesondert vergütet.
Ausbau in Teillängen.
Rohr DN 600 bis 700.
Rohr aus Beton / Stahlbeton.
Fliessohlentiefe bis 2,25 m.
Wasserhaltung bis zu einer Pumpenleistung von 10 m3
Fördermenge mal 5 m Förderhöhe je Stunde und Haltung
ausführen.
Erforderlichen Verbau herstellen.
Aushub zur Wiederverwendung innerhalb der Baustelle
lagern, nach Verlegung der Leitung lagenweise wieder
einbauen und verdichten einschl. ggf. erforderlicher
Wasserzugabe.
Fehlenden Boden ergänzen.
Füllboden SW / SI liefern, lagenweise einbauen und
verdichten.
Abbruchgut der Verwertung nach Wahl des AN zuführen.
Menge: 16,000 m

**06.05.0013 Ausführungsunterlagen Gründung Durchlässe anfertigen**
Technische Bearbeitung der Ausführungsplanung (Ausführungszeichnungen, statische Berechnungen usw.) für
die Stahlbetongründungssohle der Durchlässe mit den
erforderlichen Dokumentationen anfertigen und dem AG in
geprüfter Form übergeben.
Die Prüfung hat im Auftrag und auf Kosten des Auftragnehmers von einem zugelassenen Prüfingenieur zu
erfolgen.
Die Kosten für Prüfung und Abnahme des Baubehelfs sind
in den Einheitspreis dieser Position einzurechnen.
Lieferung der geprüften Planungsunterlagen in 3-facher
Ausfertigung.
Übergabe der Unterlagen zusätzlich im pdf-Format.
Menge: 1,000 Psch

**06.05.0014 Unbewehrten Beton herstellen C12/15 X0 Ohne Schalung Abr. Frischbeton**
StL-Nr. 22118338921011
Unbewehrten Beton nach Unterlagen des AG herstellen.
Beton 'für Sauberkeitsschicht'

Druckfestigkeitsklasse C12/15.
Expositionsklasse X0.
Beton ohne Schalung herstellen.
Abgerechnet wird die eingebaute Frischbetonmenge.
Menge: 3,000 m3

**06.05.0015 Schalung herstellen und beseitigen.**
StL-Nr. 16118113900000
Schalung für Betonbauteil einschließlich Aussparungen
und Schlitzen nach Unterlagen des AG herstellen, vorhalten und beseitigen.

Bauteil '= Gründung Durchlass.'
Menge: 20,000 m2

**06.05.0016 Betonstahl einbauen*BSt 500 M**
StL-Nr. 1611821392
Betonstahl entsprechend statischen und konstruktiven
Erfordernissen einbauen.

Bauteil '= Gründung Durchlass.'

Stahlsorte BSt 500 M.
Menge: 0,750 t

**06.05.0017 Bew. Beton herst., Schalung gesond.*Stahlbeton C20/25*XC2**
StL-Nr. 16118318912100
Bewehrten Beton in Schalung nach Unterlagen des AG herstellen. Schalung, Bewehrung und Traggerüst der Bemessungsklasse B werden gesondert vergütet.

Bauteil '= Gründung Durchlass.'

Art der Verwendung = Stahlbeton.
Druckfestigkeitsklasse C20/25.
Expositionsklasse XC2.
Menge: 5,000 m3

**06.05.0018 Regenwasserkanal PP, SN 16, DN 800**
*** Grundposition ZZ 14.0
Durchlass gemäß DIN EN 1610 herstellen aus
Hochlast-Vollwand-Kanalrohr Polypropylen SN 16 DN 800 für Regenwasserleitungen; Rohre liefern und verlegen, einschl. Bettung und Umhüllung.
Rohre nach DIN EN 1852 mit Doppelsteckmuffe und
formschlüssig fixierten Dichtungen aus EPDM nach DIN EN
681-1, Dichtheit mind. von -0,5 bis +2,5 bar bei
Verformung und Abwinklung nach EN 1277 nachgewiesen.
Nachweisliche Erfüllung der Kriterien für
Wasserschutzzone II und III gemäß ATV-DVWK-A 142.
Ringsteifigkeit mind. 10 kN/m², hochabriebfest, ohne
Zusatz von Füllstoffen. Rohrleitung innen mit
Hersteller-, Durchmesser- und Werkstoffangabe signiert.
Farbe: Blau, durchgehend eingefärbt, mit IR-
reflektierenden Farbpigmenten.
Fremdwasserdichtheit bis 8 m Wassersäule von externem
Prüfinstitut nachgewiesen.
Nachgewiesene dynamische Belastungsfähigkeit für die
Berechnung bei nicht vorwiegend ruhenden Belastungen
nach ATV-DVWK-A 127, Absatz 9.7.4
Umweltrelevante Aspekte:
Rohrleitung frei von gesundheitsgefährdenden
Inhaltsstoffen (keine Inhaltsstoffe gem. "Bannend List
of Chemicals" und "CMR-Liste" des Umweltbundesamtes).
Die Wiederverwendbarkeit / Recyclingfähigkeit in der
gleichen Produktgruppe (Rohre und Formteile) muss bei
größer 95% liegen. Die Produktion der Rohrleitung muss
mit einem Anteil an erneuerbaren Energien von größer
50% erfolgen. Der Nachweis für die umweltrelevanten
Aspekte muss durch eine allgemein anerkannte
unabhängige Stelle erfolgen.
Wurzelfestigkeit nach DIN 4060 nachgewiesen. Das
mittlere Spaltmaß zwischen Muffeneingang und Rohr darf
zur Sicherstellung der Wurzelfestigkeit maximal 1,5 %
des Nenndurchmessers betragen.
Untere Bettungsschicht nach DIN EN 1610 Typ 1, 100 mm,
Auflagerwinkel 90 Grad, Abdeckung 150 mm,
Verfüllmaterial für Bettungsschichten, Seitenverfüllung
und Abdeckung nach DIN EN 1610 oder gemäß
Herstellerangabe. Proctordichte: min. 95 %.
In vorhandenen Graben mit Verbau und Aussteifungen einbauen einschließlich aller erforderlicher Trennschnitte.
Statische Berechnung für Verkehrsbelastung SLW 60 aufstellen und in geprüfter Form liefern.
Menge: 16,000 m

**06.05.0019 Regenwasserkanal PP, SN 16, DN 600**
*** Wahlposition ZZ 14.1
Durchlass gemäß DIN EN 1610 herstellen aus
Hochlast-Vollwand-Kanalrohr Polypropylen SN 16 DN 600 für Regenwasserleitungen; Rohre liefern und verlegen, einschl. Bettung und Umhüllung.
Rohre nach DIN EN 1852 mit Doppelsteckmuffe und
formschlüssig fixierten Dichtungen aus EPDM nach DIN EN
681-1, Dichtheit mind. von -0,5 bis +2,5 bar bei
Verformung und Abwinklung nach EN 1277 nachgewiesen.
Nachweisliche Erfüllung der Kriterien für
Wasserschutzzone II und III gemäß ATV-DVWK-A 142.
Ringsteifigkeit mind. 10 kN/m², hochabriebfest, ohne
Zusatz von Füllstoffen. Rohrleitung innen mit
Hersteller-, Durchmesser- und Werkstoffangabe signiert.
Farbe: Blau, durchgehend eingefärbt, mit IR-
reflektierenden Farbpigmenten.
Fremdwasserdichtheit bis 8 m Wassersäule von externem
Prüfinstitut nachgewiesen.
Nachgewiesene dynamische Belastungsfähigkeit für die
Berechnung bei nicht vorwiegend ruhenden Belastungen
nach ATV-DVWK-A 127, Absatz 9.7.4
Umweltrelevante Aspekte:
Rohrleitung frei von gesundheitsgefährdenden
Inhaltsstoffen (keine Inhaltsstoffe gem. "Bannend List
of Chemicals" und "CMR-Liste" des Umweltbundesamtes).
Die Wiederverwendbarkeit / Recyclingfähigkeit in der
gleichen Produktgruppe (Rohre und Formteile) muss bei
größer 95% liegen. Die Produktion der Rohrleitung muss
mit einem Anteil an erneuerbaren Energien von größer
50% erfolgen. Der Nachweis für die umweltrelevanten
Aspekte muss durch eine allgemein anerkannte
unabhängige Stelle erfolgen.
Wurzelfestigkeit nach DIN 4060 nachgewiesen. Das
mittlere Spaltmaß zwischen Muffeneingang und Rohr darf
zur Sicherstellung der Wurzelfestigkeit maximal 1,5 %
des Nenndurchmessers betragen.
Untere Bettungsschicht nach DIN EN 1610 Typ 1, 100 mm,
Auflagerwinkel 90 Grad, Abdeckung 150 mm,
Verfüllmaterial für Bettungsschichten, Seitenverfüllung
und Abdeckung nach DIN EN 1610 oder gemäß
Herstellerangabe. Proctordichte: min. 95 %.
In vorhandenen Graben mit Verbau und Aussteifungen einbauen einschließlich aller erforderlicher Trennschnitte.
Statische Berechnung für Verkehrsbelastung SLW 60 aufstellen und in geprüfter Form liefern.
Menge: 16,000 m

**06.05.0020 Böschungsstück einbauen (Zul.) Rohr DN 800*Anlauf 1 zu 1,5**
*** Grundposition ZZ 15.0
Böschungsstück einbauen. Vergütet wird der Mehraufwand
gegenüber der bis zur unteren Vorderkante des
Böschungsstückes durchgemessenen Rohrleitung.
Rohr DN/ID 800.
Rohr aus Kunststoff.
Neigung des Anlaufs 1 zu 1,5.
Menge: 1,000 St

**06.05.0021 Böschungsstück einbauen (Zul.) Rohr DN 600* Anlauf 1 zu 1,5**
*** Wahlposition ZZ 15.1
Böschungsstück einbauen. Vergütet wird der Mehraufwand
gegenüber der bis zur unteren Vorderkante des
Böschungsstückes durchgemessenen Rohrleitung.
Rohr DN/ID 600.
Rohr aus Kunststoff.
Neigung des Anlaufs 1 zu 1,5.
Menge: 1,000 St

**06.05.0022 Rohrschnitte Kunststoffrohrleitung DN 800**
*** Grundposition ZZ 16.0
Rechtwinklige Rohrschnitte in vorhandener
Kunststoffrohrleitung DN 800 im Rohrgraben fachgerecht herstellen, einschl. der zusätzlichen Erdarbeiten und des ggf.
erforderlichen Säuberns und Nacharbeiten der
Schnittflächen (Entgraten) für die neuen Anschlüsse
an die bestehende Leitung.
Menge: 2,000 St

**06.05.0023 Rohrschnitte Kunststoffrohrleitung DN 600**
*** Wahlposition ZZ 16.1
Rechtwinklige Rohrschnitte in vorhandener
Kunststoffrohrleitung DN 600 im Rohrgraben fachgerecht herstellen, einschl. der zusätzlichen Erdarbeiten und des ggf.
erforderlichen Säuberns und Nacharbeiten der
Schnittflächen (Entgraten) für die neuen Anschlüsse
an die bestehende Leitung.
Menge: 2,000 St

**06.05.0024 Übergangskupplung, DN 800, einbauen**
*** Grundposition ZZ 17.0
Übergangskupplung Canada Plus Typ 2B für erdverlegte
Rohrsysteme zur Verbindung aller Rohrmaterialien
liefern
und einbauen.
Nennweite DN 800.
EPDM oder NBR Dichtprofil mit Führungsrillen nach
DIN EN 681-1. Edelstahl-Spannbändern V2A/1.4301,
alternativ V4A/1.4404 nach DIN EN 10088-2.
Menge: 1,000 St

**06.05.0025 Übergangskupplung, DN 600, einbauen**
*** Wahlposition ZZ 17.1
Übergangskupplung Canada Plus Typ 2B für erdverlegte
Rohrsysteme zur Verbindung aller Rohrmaterialien
liefern
und einbauen.
Nennweite DN 600.
EPDM oder NBR Dichtprofil mit Führungsrillen nach
DIN EN 681-1. Edelstahl-Spannbändern V2A/1.4301,
alternativ V4A/1.4404 nach DIN EN 10088-2.
Menge: 1,000 St

**06.05.0026 Dichtheit Rohrleitung prüfen Rohr DN 600-800*Haltung bis 30 m*Prüf. m. Luft Prüfung SL.**
Entwässerungsrohrleitung auf Dichtheit prüfen. Erforderliche Verankerungen und Rohrverschlüsse herstellen
und beseitigen. Notwendigen Füllstoff liefern und ableiten. Prüfprotokoll erstellen und dem AG übergeben.
Rohrleitung DN/ID 600 bis DN 800.
Rohr aus Kunststoff.
Prüfung von Haltungslängen bis 30,00 m.
Prüfung mit Luft.
Prüfung des Durchlasses.
Menge: 1,000 St

**06.05.0027 Kameradurchfahrung ausführen Rohr DN 600-800*Haltung bis 30 m*vor Betrieb SL.*Dokumentation**
Kameradurchfahrung von Entwässerungsrohrleitungen ausführen. Auf Schadstellen untersuchen und auf Da-
tenträger dokumentieren. Datenträger dem AG übergeben.
Abgerechnet wird die Länge der Rohrleitung.
Rohrleitung DN/ID 600 bis DN 800.
Rohr aus Kunststoff.
Haltungslänge bis 30,00 m.
Leitung vor Inbetriebnahme prüfen.
Befahrung der Sammelleitung.
Dokumentation mit Angabe von Haltung, Rohrmaterial,
Rohrdurchmesser, Haltungslänge, Gefälle im Rohr und
Stationierung von seitlichen Zuläufen und Schadstellen
schriftlich vorlegen.
(52)Daten 'im Datenformat der Dokumentation: *.mpeg,
Übergabe auf Datenträger, Ausdruck auf Papier,
mehrfarbig mit Fotos.'
Menge: 18,000 m

**06.05.0028 Pflasterdecke mit Kleinpflastersteinen herstellen in Böschungen als Auslaufsicherung**
Pflasterdecke mit Kleinpflastersteinen herstellen. Be-
arbeitung der Oberfläche der Kleinpflastersteine nach
Unterlagen des AG.
In Flächen 'Umpflasterung von Rohrein- und
Auslaufbereichen in Böschungen und Rohrsohlen.'

Größe 'Kleinpflaster Größe 90/90/90 mm
DIN EN 1342, Gesteinsart Granit, Farbe hellgrau,
Struktur feinkörnig, Oberfläche bearbeitet,
Abweichung vom Nennflächenmaß +10/-10 mm,
Abweichung von der Nenndicke T 2 +10/-10 mm,
Abweichung für Unregelmäßigkeiten der Sichtflächen 3
mm, F1,
Druckfestigkeit mind. 60 MPa
Abrieb nach DIN 52108 max. 12 cm3/50 cm2.'

Pflastersteine aus Granit.
Bettung 'Hydraulisch gebundener Drainfeinbeton/ -
mörtel, Bettungsdicke: 5 cm, Haftbrücke am
Pflasterstein herstellen (für Bettung und Fugenfüllung)
Fuge mit' Fugenbreite: 6 - 10 mm

Hydraulisch gebundener, ggf. kunststoffmodifizierter
Werk-Trockenmörtel, 28d-Druckfestigkeit > 45 N/mm²
Die Fugenfüllung hat spätestens 48 Stunden nach dem
Setzen der Steine zu erfolgen. Fugenraum mit ölfreier
Druckluft reinigen und Rinne gut nässen, stehendes
Wasser ist zu vermeiden.
Verfugen erst nach Freigabe des AG!
Die Verfugung ist so auszuführen ist, dass
Reinigungswasser schadlos (nicht im Kanal!) abgeleitet
wird.
Verlegen 'n Reihen diagonal,Umrandung jeweils einreihig
als Läuferreihe verlegen'

Bettung 'auf 20 cm Beton mit Rückenstütze C 12/15 und
10 cm
Sauberkeitsschicht aus Kiessand.'
Menge: 15,000 m2

**06.05.0029 Aufklappbares Schutzgitter für Böschungsstück DN 800 einbauen**
*** Grundposition ZZ 18.0
Aufklappbares Schutzgitter zum Einbau um das
Böschungsstück DN 800, wie folgt, liefern und
montieren.
Umlaufender Rahmen (B/H ~ 950/1250 mm) aus
ungleichschenkligem Winkelstahl nach DIN 1029 (a x b x
s = 60 x 40 x 5 mm), oben trapezförmig zulaufend, an
der Stirnfläche des Betonrohrböschungsstückes (Neigung
ca. 1:1,5) mit mind. 6 Stück FISCHER-ZYKON
Durchsteckanker
(FZA 14 x 60 M 10/20 A 4), oder gleichwertig,
Werkstoff-Nr. 1.4401, andübeln.
Die Unterkante des Rahmens liegt 20 cm über der
Rohrsohle.
Aufklappbarer Flügel aus einem Rahmen aus Flachstahl (a
x s = 40 x 8 mm) mit horizontal angeordneten Füllstäben
(Rundstahl Ø 14 mm), die am Rahmen angeschweißt sind,
Achsabstand der Füllstäbe ca. 125 mm.
Senkrechte, mittige Queraussteifung des Flügels aus
Flachstahl
(a x s = 40 x 8 mm) mit Bohrungen (Ø 16 mm) zum
Durchstecken der Füllstäbe; Flachstahl am Rahmen sowie
Füllstäbe an der Queraussteifung angeschweißt.
Befestigung des Flügels am Winkelrahmen durch 2
angeschweißte Türgehänge (Höhe jeweils ca. 75 mm) mit
Bolzen M 8.
Sicherung des Flügels gegen unbefugtes Öffnen durch 2
angeschweißte Stegbleche (ca. 40 x 50 x 5 mm) mit
Bohrung Ø 12 mm für ein mitzulieferndes
Messing-Vorhängeschloss mit 3 Schlüsseln (z.B. ABUS,
Produkt 97/50, oder gleichwertig).
Alle Stahlbauteile mind. St 37-2 (DIN 18800),
feuerverzinkt (DIN 50976).
Der Flügel muss vollständig (180°) aufklappbar und die
Aufhängung gegen Missbrauch gesichert werden.
Vor Anfertigung des Schutzgitters sind die Maße am
Betonrohrböschungsstück örtlich zu überprüfen.
Menge: 1,000 St

**06.05.0030 Aufklappbares Schutzgitter für Böschungsstück DN 600 einbauen**
*** Wahlposition ZZ 18.1
Aufklappbares Schutzgitter zum Einbau um das
Böschungsstück DN 600, wie folgt, liefern und
montieren.
Umlaufender Rahmen (B/H ~ 950/1250 mm) aus
ungleichschenkligem Winkelstahl nach DIN 1029 (a x b x
s = 60 x 40 x 5 mm), oben trapezförmig zulaufend, an
der Stirnfläche des Betonrohrböschungsstückes (Neigung
ca. 1:1,5) mit mind. 6 Stück FISCHER-ZYKON
Durchsteckanker
(FZA 14 x 60 M 10/20 A 4), oder gleichwertig,
Werkstoff-Nr. 1.4401, andübeln.
Die Unterkante des Rahmens liegt 20 cm über der
Rohrsohle.
Aufklappbarer Flügel aus einem Rahmen aus Flachstahl (a
x s = 40 x 8 mm) mit horizontal angeordneten Füllstäben
(Rundstahl Ø 14 mm), die am Rahmen angeschweißt sind,
Achsabstand der Füllstäbe ca. 125 mm.
Senkrechte, mittige Queraussteifung des Flügels aus
Flachstahl
(a x s = 40 x 8 mm) mit Bohrungen (Ø 16 mm) zum
Durchstecken der Füllstäbe; Flachstahl am Rahmen sowie
Füllstäbe an der Queraussteifung angeschweißt.
Befestigung des Flügels am Winkelrahmen durch 2
angeschweißte Türgehänge (Höhe jeweils ca. 75 mm) mit
Bolzen M 8.
Sicherung des Flügels gegen unbefugtes Öffnen durch 2
angeschweißte Stegbleche (ca. 40 x 50 x 5 mm) mit
Bohrung Ø 12 mm für ein mitzulieferndes
Messing-Vorhängeschloss mit 3 Schlüsseln (z.B. ABUS,
Produkt 97/50, oder gleichwertig).
Alle Stahlbauteile mind. St 37-2 (DIN 18800),
feuerverzinkt (DIN 50976).
Der Flügel muss vollständig (180°) aufklappbar und die
Aufhängung gegen Missbrauch gesichert werden.
Vor Anfertigung des Schutzgitters sind die Maße am
Betonrohrböschungsstück örtlich zu überprüfen.
Menge: 1,000 St

**06.05.0031 Grabenprofil wiederherstellen Aushub -0,50 m3/m**
StL-Nr. 238065103900
Graben ausräumen und profilgerecht wiederherstellen.
Mittlere Aushubmenge über 0,25 bis 0,50 m3/m.

Räumgut 'der Verwertung nach Wahl des AN zuführen.'
Menge: 10,000 m

**06.05.0032 Lichtbilder liefern**
Lichtbilder über den wesentlichen Bauablauf für 1 St
Durchass  in digitaler Form im jpg-Format anfertigen
und liefern:
1-fach als Ausdruck in Papierformat nach Angabe des AG,
1-fach in digitaler Form (Originalfotos) auf CD.
Geliefert werden 10 Bilder je Durchlass.
Menge: 1,000 Psch

**06.05.0033 Bestandsübersichtszeichnung**
Bestandsübersichtszeichnung gemäß ZTV-ING für 1 St
Durchlass  herstellen.
Vor Übergabe der Leistung an den AG wird dem AG je ein
Ausdruck in Papierformat zur Prüfung vorgelegt.
Lieferung in digitaler Form im dxf- und pdf-Format auf
CD.
Lieferung in Papierform in jeweils 2-facher
Ausfertigung, gefaltet und lochverstärkt, als Ausdruck
aus dem CAD-System .
Schriftfeld nach Angabe des AG.
Menge: 1,000 Psch

### Abschnitt 07 Straßenentwässerung

#### Titel 07.01 Rückbau/Erdarbeiten

**07.01.0001 Leitungsgraben für Rückbau bis DN 150**
Boden für Leitungsgraben einschließlich Schachtbaugruben ausheben, für Rückbau alter Kanäle.
Straßenaufbruch wird gesondert vergütet.
Abgerechnet wird nach der Länge des Leitungsgrabens,
gemessen in der Achse der Leitung.
Die Schachtbaugruben werden in der Achse der Leitung
ohne Berücksichtigung von Mehraushub durchgemessen.
Schachtdurchmesser und -abstände nach Zeichnung.
Boden gem. Homogenbereiche nach Unterlagen des AG.
Grabentiefe über 1,25 bis 1,75 m,
Breite der Grabensohle für Rohr-DN bis 150
Verbau entsprechend statischen und konstruktiven Er-
fordernissen herstellen, vorhalten und von der Baustelle entfernen.
Aushub, soweit zum Verfüllen geeignet, auf Flächen
des AN zur Wiederverwendung lagern einschl.
erforderlicher Zwischentransporte, nach Verlegen der
Leitung in Graben einschließlich Leitungszone einbauen
und verdichten. Fehlenden Verfüllboden einbauen und
verdichten wird gesondert vergütet.
Zum Verfüllen nicht verwendeten Aushub in Eigentum des
AN übernehmen und von der Baustelle entfernen.
Menge: 30,000 m

**07.01.0002 Entwässerungsrohrleitung abbrechen Rohr DN bis 250 Steinzeug**
StL-Nr. o411030313020030
Entwässerungsrohrleitung abbrechen. Entwässerungsrohrleitung liegt bis Oberkante Rohr frei. Zusätzliche Erdarbeiten in der verbliebenen Leitungszone ausführen.
Das Ausbauen von Schächten wird gesondert vergütet.
Rohr DN bis 250.
Rohr aus Steinzeug.
Fließsohlentiefe über 1,25 bis 1,75 m.
Abbruchgut der Verwertung nach Wahl des AN zuführen.
Menge: 30,000 m

**07.01.0003 Strassenablauf ausbauen Betonfertigteile Tiefe 1,25-1,75 m StrA i.unbe**
StL-Nr. 9311060312303703
Strassenablauf einschliesslich Aufsatz vollstaendig
ausbauen.
Anschlussleitungen, die bestehen bleiben, soweit erforderlich abdichten.
Erdarbeiten unterhalb der Leitungsanschluesse in Boden
der Klassen 3 bis 5 ausfuehren.
Das Ausbauen von Rohrleitungen wird gesondert verguetet.
Strassenablauf aus Betonfertigteilen,
Ausbautiefe ab OK Aufsatz ueber 1,25 bis 1,75 m.
Strassenablauf liegt in unbefestigter Flaeche. Erdarbeiten ausfuehren.
Wiederverwendbare Bauteile saeubern, zum Lagerplatz des
AG foerdern und abladen.
Mittlere Laenge des Foerderweges ueber 7,5 bis 10 km.
Nicht wiederverwendbare Stoffe und Aushub in Eigentum
des AN uebernehmen und von der Baustelle entfernen.
Menge: 9,000 St

**07.01.0004 Leitungsgr. m. Schachtbaugr. herst. DN 150 Tiefe bis 1,25 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe bis 1,25 m.
Breite der Grabensohle für Rohr bis DN 150.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 65,000 m

**07.01.0005 Zulage Handschachtung bis 2,25 m**
Zulage
Boden für Leitungsgraben einschl. Schachtbaugruben
in Handschachtung ausheben im Bereich von längs oder
quer verlaufenden Ver- und Entsorgungsleitungen
Straßenaufbruch wird gesondert vergütet.
Abgerechnet wird nach der Länge des Grabens, gemessen
in der Achse.
Homogenbereich nach Unterlagen des AG.
Boden entspricht Materialklasse bis einschließlich BM-F1 nach EBV.
Grabentiefe über 1,25 bis 2,25 m
Aushub, soweit zum Verfüllen geeignet, zur Wiederverwendung auf Flächen des AN lagern einschl. ggf. erforderlicher Zwischentransporte, nach Verlegen der
Leitung in Graben oberhalb der Leitungszone einbauen
und verdichten. Fehlenden Verfüllboden einbauen und
verdichten wird gesondert vergütet.
Zum Verfüllen nicht verwendeter Aushub in Eigentum des
AN übernehmen und von der Baustelle entfernen.
Menge: 5,000 m3

**07.01.0006 Leitungszone verfuellen Rohr-DN 150**
Geeigneten Boden in Leitungszone nach EN 1610 einbauen und verdichten.
Boden liefern.
Rohr-DN 150.
Menge: 65,000 m

**07.01.0007 Boden laden und verwerten, bis BM-F3**
Nicht wiedereinbaufähigen Rohrgrabenaushub aufnehmen. Homogenbereich nach Unterlagen des AG.
Boden entspricht Materialklasse bis einschließlich BM-F3 nach EBV.
Boden lagert auf Flächen des AN. Boden in Eigentum des
AN übernehmen und einer Verwertung nach Wahl des AN
zuführen.
Abgerechnet wird nach Abtragsprofilen.
Menge: 10,000 m3

**07.01.0008 Boden liefern,in Leitungsgrab.einb.**
StL-Nr. 93108237111304
Boden liefern, in Leitungsgraben einschließlich
Schachtbaugruben einbauen und verdichten.
Material = Grobkörniger Boden.
Material für Einbau in Wasserschutzzonen geeignet.
Boden nach Verlegen der Leitung in Graben oberhalb der
Leitungszone einbauen und verdichten.
Verdichten auf Verdichtungsgrad Dpr. min 100 v.H.
Abgerechnet wird nach Einbauprofilen.
Menge: 10,000 m3

#### Titel 07.02 Wasserhaltung

**07.02.0001 Grundwasserabsenkung durchfuehren**
Grundwasserabsenkung mittels Wasserfassung nach Wahl
des AN zum Freihalten der langgestreckten Baugrube
einschl. Schachtbaugruben von Bodenwasser nach
geologischen und hydraulischen Erfordernissen
entsprechend den Angaben in der Baubeschreibung sowie
zum schadlosen Ableiten des gefoerderten Wassers
durchfuehren. Anlage betriebsbereit aufbauen,
vorhalten, betreiben und abbauen.
Erforderliche Erdarbeiten, Wasserfassungen, Zu- und Ab-
leitungen, Sand- und Schlammfaenge, Reserveeinrichtungen einschl. Notstromanlage sowie Umbauen bzw. Um-
setzen der Anlage entsprechend der vom AN gewaehlten
Haltungslaengen werden nicht gesondert berechnet.
Baugrube fuer Leitungsgraben mit Schaechten.
Wasserfassung mit Brunnen nach Wahl des AN.
Foerderdurchfluss je m Baugrube ueber 6 bis 10 m3/h,
geodaetische Foerderhoehe ab Baugrubensohle bis 7,50 m.
Ableitung mittels Rohrleitung zum Vorfluter herstellen.
Entfernung zum Vorfluter max. 250 m,
Vorfluter = Rohrleitung.
Genehmigungsreife Unterlagen zur Bemessung der Anlage
erarbeiten, Angaben zum Baugrund gemäß
Baugrundgutachten.
Gebühren für Entnahme und Einleitung von Grundwasser
sowie für notwendige Genehmigungen sind in den EP
einzurechnen.
Menge: 65,000 m

#### Titel 07.03 Rohrleitung/Abläufe

**07.03.0001 Vollwandkanal-Kanalrohr DN 150 aus PP**
Anschlussleitung aus Kunststoffrohren nach statischen und
konstruktiven Erfordernissen nach DIN EN 1610 herstellen.
Anschluss an Schacht/Rohrleitung sowie Formstücke werden gesondert vergütet.
Vollwand-Polypropylen-Kanalrohr mit Steckmuffen und
fest eingelegtem SL-Sicherheitsdichtsystem gemäß DIN EN
1852  Reihe SN 8 / S13.3; Ringsteifigkeit mind. 10 kN/m2 nach ISO 9969 (SN 10) liefern und höhen- und fluchtgerecht in vorhandenen Rohrgraben fachgerecht nach DIN EN 1610 und
Verlegerichtlinien verlegen einschließlich ggf. erforderlicher Aufständerung.
DN 150.
Dichtung aus EPDM.
Bettung nach DIN EN 1610, Typ 1.
(41)Fließsohlentiefe 'bis 2,25 m'

Überdeckungshöhe über 1 bis 2 m.
Straßenverkehrslast = SLW 60. Statische Berechnung aufstellen und in geprüfter Form liefern.
Menge: 65,000 m

**07.03.0002 Bogen DN 150 PP**
Formstueck in Rohrleitung einbauen. Verguetet wird der
Mehraufwand fuer den Einbau des
Formstueckes gegenueber der durchgemessenen Rohrleitung.
Formstueck = Bogen DN 150,
aus PP.
Menge: 85,000 St

**07.03.0003 Formstück einbauen (Zul) 'Überschiebmuff' Kunststoff Rohr DN 150**
Formstück in Rohrleitung einbauen. Vergütet wird der
Mehraufwand für den Einbau des Formstückes gegenüber
der bis zur Innenfläche der Sammelrohrleitung durchgemessenen Rohrleitung.
(21)Formstück 'Überschiebmuffe'

Material = Kunststoff (PP).
Durchgangsrohr DN 150.
Menge: 25,000 St

**07.03.0004 Paßstück PP Rohr DN 150**
Formstück in Rohrleitung einbauen.
Vergütet wird der Mehraufwand für den Einbau des
Formstückes gegenüber der bis zur Innenfläche der Sammelrohrleitung durchgemessenen Rohrleitung.
(21)Formstück 'Passstück'

Material = PP.
Durchgangsrohr DN 150.
Menge: 25,000 St

**07.03.0005 Rohranschluss herstellen (Zul) Anschluss DN 150 AL PP**
Rohranschluss an Sammelrohrleitung herstellen, An-
schluss dichten.
Vergütet wird der Mehraufwand für das Herstellen des
Anschlusses einschließlich eventueller Pass- und Sattelstücke gegenüber der bis zur Innenfläche der Sammelrohrleitung durchgemessenen Rohrleitung.
Rohr DN der Anschlussleitung 150.
Anschlussleitung aus Kunststoff.
Sammelleitung aus Kunststoff.
Menge: 22,000 St

**07.03.0006 Schachtanschluss herstellen (Zul) Rohr DN 150 PP**
Rohrleitung an Schacht anschließen, Anschluss dichten.
Vergütet wird der Mehraufwand für das Herstellen des
Anschlusses einschließlich eventueller Passstücke gegenüber der bis zur Innenfläche des Schachtes durchgemessenen Rohrleitung.
Rohrleitung DN 150.
Material = PP.
Schacht aus Betonfertigteilen.
Anschluss mit Schachtanschlussstück und Gelenkstück.
Menge: 2,000 St

**07.03.0007 Anschluss an Ablauf/Kastenrinne herstellen (Zul) Rohr DN 160 Kunststoff Kunststoff Anschluss+Gelenk**
Rohrleitung an Straßenablauf oder Kastenrinne anschließen, Anschluss dichten.
Vergütet wird der Mehraufwand für das Herstellen des
Anschlusses einschließlich eventueller Passstücke gegenüber der bis zur Innenfläche des Ablaufs durchgemessenen Rohrleitung.
Rohrleitung DN 150.
Material = PP.
Ablauf aus Betonfertigteilen.
Anschluss mit Schachtanschlussstück und Gelenkstück.
Menge: 24,000 St

**07.03.0008 Straßenablauf für Quadratische Aufsätze einbauen m. Erdarb.**
Straßenablauf aus Betonfertigteilen nach DIN 4052 einbauen. Fugen mit Mörtel MG III nach DIN 1053 dichten
und glattstreichen. Aufsatz wird gesondert vergütet.
Erdarbeiten ausführen.
Homogenbereich nach Unterlagen des AG.
Boden entspricht Materialklasse bis einschließlich BM-F1 nach EBV.
Boden Form 2a und Muffenteil Form 3a mit Abgang horizontal und eingebautem Steckmuffendichtelement.
Schaft Form 5b (295 mm hoch).
Zwei Zwischenteile Form 6a (je 295 mm hoch) und ein
Zwischenteil Form 6b (195 mm hoch),
Auflagering Form 10a (für quadratische Aufsätze).
Auflager aus Beton C 8/10, 20 cm dick, herstellen.
Aushubtiefe ab OK Straßenablauf über 1,25 bis 2.00 m.
Aushub der Verwertung nach Wahl des AN zuführen.
Füllmaterial liefern.
Verbau nach statischen und konstruktiven Erfordernissen
herstellen. Anforderungen nach Unterlagen des AG.
Menge: 24,000 St

**07.03.0009 Aufsatz f. Straßenablauf aufsetzen 500x500, D, Guss dämpf.Einlage Zinkeimer A 2 Höhe Zug um Zug WW-Mörtel**
Aufsatz für Straßenablauf aufsetzen.
Klasse D 400, 500 x 500, Pult
nach DIN 1229 / DIN EN 124-2.
Rost aus Gusseisen,
mit monolithisch verbundener, eingefasster Polyurethan-Einlage,
zur Geräuschdämmung in vertikaler und horizontaler Richtung,
Frost-, Tausalz- und UV-beständig,
beständig gegen Hydrolyse, Mikroben und mineralische Öle,
Schlitzweite 36 mm,
Einlaufquerschnitt 883 cm²,
Rahmen nach DIN 19583-1,
aus Gusseisen, hochziehbar,
mit Eimerauflage,
Rahmenhöhe 160 mm, Gesamtgewicht ca. 109 kg.
Verzinkter Eimer, Form A 2.
Aufsatz zunächst provisorisch auflegen und entsprechend
Bauablauf Zug um Zug bis auf planmäßige Höhe setzen.
Fuge zwischen Fertigteilen mit Mörtel WW-
Schachtkopfmörtel nach DIN 19573 herstellen, Fugen
glattstreichen.

Referenzprodukt: HYDROTEC HYDROpur-Aufsatz
oder gleichwertig
Menge: 23,000 St

**07.03.0010 Aufsatz für Straßenablauf nach DIN 1229 aufsetzen. seitlicher Einlauf**
Aufsatz für Straßenablauf nach DIN 1229 aufsetzen.
Klasse C 250,
mit seitlichem Einlauf
Entsprechend DIN EN 124-2, DIN 1229
geprüft und gemäß den Anforderungen der Gütesicherung nach RAL-GZ 692
500x500mm, Pultform, für schräge Bordkanten, Einlaufquerschnitt 465cm2, Rahmen mit Eimerauflage
Voll-Guss-Rahmen, Rahmenhöhe 225mm
Beton-Guss-Deckel
Dämpfende Einlage.
Verzinkter Eimer nach DIN 4052, Form A 2.
Aufsatz zunächst provisorisch auflegen und entsprechend
Bauablauf Zug um Zug bis auf planmäßige Höhe setzen.
Fuge zwischen Fertigteilen mit Mörtel MG III nach DIN
1053 unter Verwendung von mindestens 3 Distanzstücken
entsprechender Festigkeit füllen. Füllung glattstreichen.
Menge: 1,000 St

**07.03.0011 Kastenrinne einbauen Klasse C 250 Nenngröße 100 Gefälle 0,5 v.H. Fertigteile Aufl.Beton + 2RSt Abdeckung G-Eisen Schlitzw.18 mm**
Kastenrinne nach DIN 19 580 mit Abdeckung einbauen.
Formstücke und Anschlussleitungen werden gesondert vergütet.
Klasse C 250.
Nenngröße 100.
Innengefälle der Rinne 0,5 v.H.
Material der Rinne = Betonfertigteile nach DIN 4281.
Auflager, 10 cm dick, und beidseitige Rückenstütze, 20
cm dick, aus Beton C 20/25 herstellen.
Abdeckung = Zarge und Rost aus Gusseisen.
Schlitzweite bis 18 mm.
Menge: 10,000 m

**07.03.0012 Formstück f. Kastenrinne einb. (Zul.) Endstück Abfluss DN 100**
Formstück für Kastenrinne nach DIN 19 580 mit Abdeckung
einbauen. Vergütet wird der Mehraufwand gegenüber der
durchgehenden Rinne.
Formstück = Endstück.
Abflussrohr DN 100.
Menge: 4,000 St

**07.03.0013 Formstück f. Kastenrinne DN 100 einb.**
Formstück für Kastenrinne DN 100 nach DIN 19 580 mit Abdeckung
einbauen. Vergütet wird der Mehraufwand gegenüber der
durchgehenden Rinne.
Formstück = Endstück als Sinkkasten mit Schlammeimer
und Ablauf. Anschluss an weiterführende Entwässerungsleitung herstellen.
Abflussrohr DN 150.
Menge: 2,000 St

**07.03.0014 Entwässerungslei- tung reinigen Rohr DN bis 150 Räumg. verwerten**
Entwässerungsleitung zur Vorbereitung auf die Kameradurchfahrung im Hochdruck- oder Vakuumspülverfahren
reinigen. Räumgut vorentwässern.
Rohr DN bis 150.
Räumgut nach Wahl des AN verwerten.
Menge: 65,000 m

**07.03.0015 Dichtheit prüfen bis DN 300 mm Haltung 30 m**
Entwässerungsrohrleitung auf Dichtheit nach DIN EN 1610
prüfen. Erforderliche Verankerungen und Rohrverschlüsse
herstellen und beseitigen. Notwendigen Füllstoff liefern und ableiten.
Rohr DN bis 300 mm.
Prüfung von Haltungslängen bis 70 m.
Prüfung mit Luft, Verfahren LC
Menge: 65,000 m

**07.03.0016 Rohrmarkierung**
StL-Nr. 830439560301
Rohrleitungen markieren
mit Trassenwarnband mit eingelegtem Ortungsdraht
40 cm ueber Rohrscheitel.
Menge: 65,000 m

### Abschnitt 08 Niederhofer Weg

#### Titel 08.01 Aufbruch

**08.01.0001 Asphaltdeckschicht fräsen über 1,5 bis 4 cm**
Asphalt fräsen und Fräsgut aufnehmen. Anschlusskanten
geradlinig auf Frästiefe herstellen.
Asphaltdeckschicht.
Frästiefe über 1,5 bis 4 cm.
Fläche = Fahrbahn und Knotenpunktanschlüsse
(51)Fräsasphalt 'der Verwertungsklasse A (nach
Unterlagen des AG) zu einer dafür zugelassenen
Aufbereitungsanlage nach Wahl des AN liefern,
Verwertung nachweisen.
Menge: 50,000 m2

**08.01.0002 Asphalt fräsen, Asphaltbinderschicht, 2,5 -5 cm ADS Fahrbahn**
Asphalt fräsen und Fräsgut aufnehmen. Anschlusskanten
geradlinig auf Frästiefe herstellen.
Asphaltbinderschicht.
(31)Frästiefe '2,5 - 5 cm'

Fläche = Fahrbahn.
Fräsasphalt 'der Verwertungsklasse A (nach
Unterlagen des AG) zu einer dafür zugelassenen
Aufbereitungsanlage nach Wahl des AN liefern,
Verwertung nachweisen.
Menge: 50,000 m2

**08.01.0003 Asphalt fräsen ATS *Tiefe > 8 - 12 cm Fahrbahn**
Asphalt fräsen und Fräsgut aufnehmen. Anschlusskanten
geradlinig auf Frästiefe herstellen.
Asphalttragschicht.
Frästiefe über 8 bis 12 cm.
Fläche = Fahrbahn und Knotenpunktzufahrten;
teilweise als obere Lage einer dickeren Asphalttragschicht.
Fräsasphalt 'der Verwertnnugsklasse A (nach
Unterlagen des AG) zu einer dafür zugelassenen
Aufbereitungsanlage nach Wahl des AN liefern,
Verwertung nachweisen.
Menge: 50,000 m2

**08.01.0004 Asphaltbefestigung trennen Schneiden 3-5 cm**
Asphaltbefestigung geradlinig trennen.
Trennen durch Schneiden.
Dicke der Asphaltbefestigung '3-5 cm'
Menge: 10,000 m

**08.01.0005 Asphaltbefestigung trennen Schneiden*Dicke 12 - 18cm**
StL-Nr. 101130371004
Asphaltbefestigung geradlinig trennen.
Trennen durch Schneiden.
Dicke der Asphaltbefestigung über 12 bis 18 cm.
Menge: 130,000 m

**08.01.0006 Asphaltbefestigung trennen Schneiden*Dicke > 18 - 25 cm**
Asphaltbefestigung geradlinig trennen.
Trennen durch Schneiden.
Dicke der Asphaltbefestigung über 18 bis 25 cm.
Menge: 30,000 m

**08.01.0007 Tragschicht m. bit. Bindem. aufn.**
Tragschicht mit bituminösem Bindemittel ("Makadam") aufbrechen
und aufnehmen
Fläche = Gesamtfläche einschl. Zwickel und Streifen.
Tragschicht mit bituminösem Bindemittel verfestigt.
Aufbruchtiefe bis 15 cm.
Material von der Baustelle entfernen und der Verwertung
nach Wahl des AN zuführen.
Menge: 20,000 m2

**08.01.0008 Schicht ohne Bindemittel <=RC-1**
Schicht ohne Bindemittel aufnehmen. Erschwernisse durch
Einbauten werden gesondert vergütet.
Schicht 'ungebundene Tragschicht, Packlage, in
Teilflächen ohne räumlichen Zusammenhang der
Tiefeinbaubereiche'

Dicke über 15 bis 35 cm.
Fläche = Fahrbahn in zeitlich und räumlich voneinander
getrennten Abschnitten.
Baustoffgemisch 'nichtklassifiziertes  Material, <= RC-1
nach Unterlagen des AG'

Baustoff 'auf Lagerplatz des AN verbringen und bis  zur
Beprobung durch den AG lagern. Nach Vorlage der
Ergebnisse (ca. 4 Wochen) von der Baustelle entfernen
und einer Wiederverwertung zuführen. Unterlage mit
verwehsicheren, reißfesten und wasserdichten Folien.
Folien nach Gebrauch fachgerecht entsorgen.',

Abfallschlüssel: 170504
Menge: 40,000 m2

**08.01.0009 Schicht ohne Bindemittel <=RC-2**
Schicht ohne Bindemittel aufnehmen. Erschwernisse durch
Einbauten werden gesondert vergütet.
Schicht 'ungebundene Tragschicht, Packlage, in
Teilflächen ohne räumlichen Zusammenhang der
Tiefeinbaubereiche'

Dicke über 15 bis 35 cm.
Fläche = Fahrbahn in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 5,000 m2

**08.01.0010 Schicht ohne Bindemittel <=RC-3**
Schicht ohne Bindemittel aufnehmen. Erschwernisse durch
Einbauten werden gesondert vergütet.
Schicht 'ungebundene Tragschicht, Packlage, in
Teilflächen ohne räumlichen Zusammenhang der
Tiefeinbaubereiche'

Dicke über 15 bis 35 cm.
Fläche = Fahrbahn in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 5,000 m2

**08.01.0011 Streifen oder Rinne aus Beton-Rampensteinen aufnehmen. Aufbruch der Tragschicht wird**
Streifen oder Rinne aus Beton-Rampensteinen aufnehmen.
Aufbruch der Tragschicht wird gesondert vergütet.
Dicke ca. 20 cm,
Breite des Streifens/der Rinne über 35 bis 50 cm.
Rampensteine aus Beton.
Mit Fugenfüllung aus hydraulisch gebundenem Fu-
genmörtel.
Fundament aus Beton/Mörtel, über 10 bis 20 cm dick,
aufbrechen.
Steine und Aufbruchgut nach Wahl des AN verwerten.
Menge: 20,000 m

#### Titel 08.02 Erdbau

**08.02.0001 Vegetationsdecke aufreißen**
Vegetationsdecke vor Oberbodenabtrag mit Bodenfräse o-
der Scheibenegge min. 15 cm tief aufreißen und so zerkleinern, dass keine Stücke über 0,05 m2 verbleiben.
Menge: 250,000 m2

**08.02.0002 Oberboden abtragen und verwerten BM-F2**
Oberboden ggf. einschließlich Vegetationsdecke abtragen. Homogenbereiche nach Unterlagen des AG.
(31)Dicke '45 cm'

Materialklasse gem. EBV: BM-F2
Oberboden nach Wahl des AN verwerten.
Abrechnung nach Abtragsprofilen.
Menge: 70,000 m3

**08.02.0003 Zulage für die Verwertung von Oberboden Abtragsbereichen BM-F3**
Zulage für die Verwertung von Oberboden aus Abtragsbereichen Materialwerte nach EBV = BM-F3
Abrechnung nach Abtragsprofilen.
Verwertung nach Unterlagen des AG nachweisen.
Menge: 10,000 m3

**08.02.0004 Boden aus Abtragsbereichen profilgerecht lösen und verwerten. BM-F1**
Boden bzw. Fels aus Abtragsbereichen profilgerecht
lösen, laden und nach Wahl des AN verwerten. Beschreibung der Homogenbereiche nach Unterlagen des AG. Die
Herstellung von Mulden und Gräben wird gesondert vergütet.
Profilgerecht lösen.
Das Herstellen des Planums wird gesondert vergütet.
Materialwerte nach EBV = BM-F1
Abrechnung nach Abtragsprofilen.
Verwertung nach Unterlagen des AG nachweisen.
Menge: 125,000 m3

**08.02.0005 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 10,000 m3

**08.02.0006 Bankett schälen Dicke 5-10cm 12 tief+ 6 hoch SG zwischenlagern**
StL-Nr. 2411204192100001
Bankett einschließlich Vegetationsdecke schälen durch
abschieben oder abfräsen.
Breite 'bis 0,50 m'

Dicke über 5 bis 10 cm.
Querneigung 12 v.H. am tiefliegenden und 6 v.H. am
hochliegenden Fahrbahnrand herstellen.
Schälgut laden, fördern und nach Unterlagen des AG
zwischenlagern.
Menge: 125,000 m

**08.02.0007 Bankett profilgerecht herstellen Neben Fahrbahn Baustoff. C 90/3 URA+Einbaudoku Breite 0,50 m 12 tief+ 6 hoch 3cm tiefer EV2 mind. 100MPa**
StL-Nr. 2411270711149111
Bankett gemäß ZTV E-StB profilgerecht herstellen.
Neben Verkehrsfläche Fahrbahn.
Baustoffgemisch, Kategorie C 90/3, Größtkorn
von 32 mm. Der Feinkornanteil muss im eingebauten Zu-
Stand 8 M.-v.H. bis 12 M.-v.H. betragen.
Umweltrelevante Anforderungen beim Einsatz von Baustoffgemischen einschließlich Einbaudokumentation nach
Unterlagen des AG. Einbaudokumentation übergeben.
Breite = 0,50 m.
Einbaudicke '3 cm Oberboden auf 20 Schottertragschicht aus natürlichem Gesteinsmaterial'

Querneigung 12 v.H. am tiefliegenden und 6 v.H. am
hochliegenden Fahrbahnrand.
Einbau 3 cm tiefer als Fahrbahnrand.
Verformungsmodul EV2 auf der Oberfläche mindestens
100 MPa.
Menge: 125,000 m

**08.02.0008 Oberboden liefern und andecken Mulden/Gräben*Andeckung 20 cm**
Oberboden liefern und profilgerecht andecken. Abgerechnet werden die angedeckten Flächen.
Andeckung in Mulden und Gräben.
Dicke der Andeckung = 20 cm.
Menge: 200,000 m2

**08.02.0009 Vegetationsfläche vorbereiten Seitentrennstr. Tiefe 10 cm**
StL-Nr. 2110710420991000
Vegetationsfläche mit einer Neigung flacher als 1:4
vorbereiten. Boden lockern, Rand- und Restflächen bearbeiten.
Fläche = Seitentrennstreifen.

Boden 'Feinplanum Rasnfläche herstellen, nach Abschluss
der baulichen Arbeiten.
Anschlüsse an Wegflächen sauber höhengerecht unter
Berücksichtigung des Sackmaßes so herstellen, daß sich
kein Niederschlagswasser auf den Wegen sammeln oder auf
fremdes Gelände fließen kann.
Abweichungen von der Sollhöhe nicht mehr als +/- 2cm'

Lockerungstiefe ca. 10 cm.
Menge: 200,000 m2

**08.02.0010 Rasenansaat mit RSM herstellen*Feinplanum herst. Menge 20 g/m2*RSM 7.1.1**
StL-Nr. 21107202092410
Rasenansaat mit RSM herstellen. Saatgut ohne Entmischung ausbringen, einarbeiten und andrücken.

Fläche 'Bankette, Seitenbereiche'

Feinplanum herstellen.
Saatgutmenge = 20 g/m2.
Regelsaatgutmischung (RSM) 7.1.1 Landschaftsrasen -
Standard ohne Kräuter.
Menge: 200,000 m2

**08.02.0011 Rasen mähen*Mähgut Verw. AN**
StL-Nr. 21107606090030
Rasen mähen.

Mähfläche 'Bankette, Seitenbereiche'

Mähgut nach Wahl des AN verwerten.
Menge: 200,000 m2

**08.02.0012 Vegetationsfläche wässern 4 Wässerungsgänge*10 Liter**
StL-Nr. 211076022200
Vegetationsfläche wässern, Wasser liefern. Bodenart,
Exposition und Fläche nach Unterlagen des AG. Abgerechnet wird die Wässerung der Vegetationsfläche pro Jahr.
Anzahl der Wässerungsgänge pro Jahr = 4.
Mindestwassermenge je m2 pro Wässerungsgang = 10 Liter.
Menge: 200,000 m2

**08.02.0013 Planum herstellen Ev2 = 45 MPa**
StL-Nr. 2410625001
Planum herstellen nach Unterlagen des AG.
Verformungsmodul Ev2 = 45 MPa.
Menge: 250,000 m2

**08.02.0014 Planum verdichten**
Planum verdichten
Abweichungen vom Soll-Profil max. +/- 3 cm.
Menge: 250,000 m2

#### Titel 08.03 Tragschichten

**08.03.0001 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 120 MPa'

(51)Einbaudicke '36 cm'

Abrechnung nach Auftragsprofilen.
Menge: 100,000 m3

**08.03.0002 Schottertragschich t herstellen Bk100 b.1,0 o.F. 0/32 URA+Einbaudoku Dicke 15 cm**
StL-Nr. 2411232021190100
Schottertragschicht herstellen.
In Verkehrsflächen der Belastungsklassen Bk100 bis
Bk1,0, ohne Fertiger bei schwieriger Profilgestaltung oder bei zahlreichen Einbauten.
Baustoffgemisch 0/32.
Umweltrelevante Anforderungen beim Einsatz von Baustoffgemischen einschließlich Einbaudokumentation nach
Unterlagen des AG. Einbaudokumentation übergeben.
Verdichtungsgrad/Verformungsmodul '> 150 MPa'

Einbaudicke = 15 cm.
Menge: 190,000 m2

**08.03.0003 Betontragschicht herst. Dicke 36 cm**
Betontragschicht aus Betontragschichtmaterial herstellen.
(61)Einbau 'unter Rampensteinen
Einzelflächen 2 m2 bis 25 m2'

Einbaudicke 36 cm.
(62)Festigkeitsklasse 'C20/25, frostbeständig, Nachweis der
Einhaltung der Anforderungen durch Eignungsprüfungen'

(63)Fugen 'Anordnung/Ausbildung/Herstellung der
erforderlichen Fugen wird nicht gesondert vergütet.'
Menge: 15,000 m2

#### Titel 08.04 Asphaltoberbau

**08.04.0001 Asphalttragsch. aus AC 22 T S herst Bk3,2 Dicke 10 cm Bitumen 50/70 Kalksteinfüller**
StL-Nr. 23113118451100
Asphalttragschicht aus Asphalttragschichtmischgut
AC 22 T S herstellen. Anlieferung des Asphaltmischguts
in thermoisolierten Transportbehältern.
In Verkehrsflächen der Belastungsklasse Bk3,2.
Einbaudicke = 10 cm.
Bindemittel = 50/70.
Fremdfüller = Kalksteinfüller.
Menge: 190,000 m2

**08.04.0002 Bitumenemulsion aufsprühen Bk3,2-Bk100*Asphalt frisch C60BP4-S*Menge 300 g/m2 vor ABi**
Bitumenemulsion zur Herstellung des Schichtenverbundes
aufsprühen.
Auf Verkehrsflächen der Belastungsklassen Bk3,2 bis
Bk100.
Unterlage = Asphaltbefestigung, frisch.
Bindemittel = C60BP4-S.
Bindemittelmenge = 300 g/m2.
Vor Einbau Asphaltbinderschicht.
Menge: 190,000 m2

**08.04.0003 Asphaltbindersch.a. AC 16 B S herst Dicke 8,5 cm 25/55-55 A*C 100/0 SZ 18**
Asphaltbinderschicht aus Asphaltbinder AC 16 B S
herstellen.
In Verkehrsflächen 'Belastungsklasse Bk 3,2'

Einbaudicke = 6,0 cm.
Bindemittel = 25/55-55 A.
Grobe Gesteinskörnung = Kategorie C 100/0.
Grobe Gesteinskörnung = Kategorie SZ 18.
Menge: 190,000 m2

**08.04.0004 Asphaltdecksch. aus MA 11 S herst. Bk32 Dicke 4,0 cm Bitumen 30/45+vvZ Kalk.füller CC 80 Handeinbau**
Asphaltdeckschicht aus Gussasphalt MA 11 S herstellen.
Einbaubreiten nach Unterlagen des AG.
In Verkehrsflächen der Belastungsklasse Bk32.
Einbaudicke = 4,0 cm einschließlich eingedrückter Ab-
streukörnung.
Bindemittel = 30/45 mit viskositätsveränderndem Zusatz
bzw. einem entsprechend viskositätsveränderten Bindemittel 30/45.
Grobe Gesteinskörnung 'mit natürlichem
Aufhellungsgestein
d> 2 mm > 35 M %,
Leuchtdichtekoeffizient (trocken)
Helligkeitsstufe 2 mit qp> 0,14 cd/(m²lx),
Fremdfüller = Kalksteinfüller Kategorie CC 70.
Einbau von Hand.
Menge: 190,000 m2

**08.04.0005 Gussasphaltoberflä che bearbeiten bit.abst.aufbr. Verfahren A Aufhellung ungeb. verwert.**
StL-Nr. 23113667310101
Oberfläche der Gussasphaltschicht bearbeiten.
Grobe Gesteinskörnung, leicht bituminiert, auf die noch
heiße Oberfläche aufbringen.
Verfahren A.
Grobe Gesteinskörnung als Aufhellungsgestein, nach Un-
terlagen des AG.
Erkaltete Asphaltdeckschicht aus Gussasphalt abkehren
und nicht gebundene und gelöste Abstreukörnungen nach
Wahl des AN verwerten.
Menge: 190,000 m2

**08.04.0006 Naht oder Anschluss zur Fuge aufw. Versch.Randanschl Tiefe 40 mm*Breite 15 mm**
Naht oder Anschluss ohne Fugenspalt in Asphaltdeckschicht zur Fuge aufweiten und säubern. Anfallende Ausbaustoffe der Verwertung nach Wahl des AN zuführen.
Randanschluss vor Borden, Übergängen, Abläufen u.ä.
Einzellängen über 20 bis 650 m.
Fugenspalttiefe = 40 mm.
Fugenspaltbreite = 15 mm.
Aufweiten durch Nassschneiden.
Menge: 250,000 m

**08.04.0007 Naht oder Anschluss zur Fuge aufw. Quernaht/-anschl*Bis 20 m Tiefe 40 mm*Breite 15 mm**
Naht oder Anschluss ohne Fugenspalt in Asphaltdeckschicht zur Fuge aufweiten und säubern. Anfallende Ausbaustoffe der Verwertung nach Wahl des AN zuführen.
Quernaht, Queranschluss.
Einzellängen bis 20,00 m.
Fugenspalttiefe = 40 mm.
Fugenspaltbreite = 15 mm.
Aufweiten durch Nassschneiden
Menge: 75,000 m

**08.04.0008 Fugenfüllung herstellen Versch.Randfugen*Deckschicht*Tiefe 40 mm Breite 15 mm*Fugenmasse N 2**
Fugenfüllung herstellen.
Randfuge vor Borden, Übergängen, Abläufen u.ä.
In der Asphaltdeckschicht.
Einzellängen über 20 bis 650 m.
Fugenspalttiefe = 40 mm.
Fugenspaltbreite = 15 mm.
Mit heiß verarbeitbarer Fugenmasse Typ N 2, einschließlich zugehörigem und zuvor aufgetragenem
Voranstrichmittel.
Menge: 250,000 m

**08.04.0009 Fugenfüllung herstellen Querfuge*Deckschicht Bis 20 m*Tiefe 40 mm Breite 15 mm*Fugenmasse N 2**
Fugenfüllung herstellen.
Querfuge.
In der Asphaltdeckschicht.
Einzellängen bis 20,00 m.
Fugenspalttiefe = 40 mm.
Fugenspaltbreite = 15 mm.
Mit heiß verarbeitbarer Fugenmasse Typ N 2, einschließlich zugehörigem und zuvor aufgetragenem
Voranstrichmittel.
Menge: 75,000 m

#### Titel 08.05 Pflaster/Platten

*Hinweis*
--> Rampensteine

**08.05.0001 Rampenstein aus Beton setzen**
Rampensteine aus Beton setzen.
(61)Typ 'Berding-Beton, Typ Köln - Rampenstein oder glw. (Differenz 5 cm)
B x H x L = 330 x 125 / 175 x 300 mm.
In Anlehnung an DIN EN 1340.'

(62)Farbe 'quarz hell.'

(63)Oberfläche 'fein gewaschene Oberfläche mit Quarzkies im
Vorsatz.'

Einlegen von Dichtstreifen je Bordsteinstoß.
(64)Rückenstütze 'aus Beton C 20/25 bis 10 cm unter
Oberkante Bordstein, 20 cm breit, herstellen.'

(65)Fundamentbeton 'C 20/25, 20 cm dick herstellen.
Der Unterbeton ist vorab entsprechend den aktuell
gültigen Vorschriften mittels Vibrationsplatte
ausreichend zu verdichten.'

Hersteller: Berding Beton GmbH
Menge: 20,000 m

**08.05.0002 Zulage: Rampenstein aus Beton setzen, Außeneckelement**
Zulage für Außeneckelement zu vorbeschriebenen Rampensteinen
Rampensteine aus Beton setzen.
(61)Typ 'Berding-Beton, Typ Köln - Rampenstein oder glw. (Differenz 5 cm)
B x H x L = 300 x 125 / 175 x 300 mm.
In Anlehnung an DIN EN 1340.'

(62)Farbe 'quarz hell.'

(63)Oberfläche 'fein gewaschene Oberfläche mit Quarzkies im
Vorsatz.'

Einlegen von Dichtstreifen je Bordsteinstoß.
(64)Rückenstütze 'aus Beton C 20/25 bis 10 cm unter
Oberkante Bordstein, 20 cm breit, herstellen.'

(65)Fundamentbeton 'C 20/25, 20 cm dick herstellen.
Der Unterbeton ist vorab entsprechend den aktuell
gültigen Vorschriften mittels Vibrationsplatte
ausreichend zu verdichten.'

Hersteller: Berding Beton GmbH
Menge: 4,000 St

**08.05.0003 Rampensteine zuarbeiten**
Rampensteine auf Passmaß trennen und Rampensteine
an Einfassungen schneiden.
Rampensteine nass trennen.
Dicke über 15 bis 25 cm.
Abrechnung je Stein.
Menge: 4,000 St

**08.05.0004 Bordsteine aus Beton setzen DIN 483/DIN EN 1340 T 8 x 25 (80 x 250)**
Bordsteine aus Beton setzen.
Bordsteine DIN 483/DIN EN 1340 T 8 x 25 (80/250 mm).
Steine mit engen Fugen versetzen.
Rückenstütze aus Beton C20/25 bis 10 cm unter OF Bordstein, 15 cm breit, herstellen.
Unterbeton C20/25, 20 bis 24 cm dick, herstellen.
Erforderliche Erdarbeiten ausführen. Bettung aus Ze-
mentmörtel herstellen.
Menge: 30,000 m

**08.05.0005 Dauerelastische Dehnungsfugen zwischen Borden**
Dauerelastische Dehnungsfugen zwischen Bordsteinen herstellen, Trennung einschl. Unterbeton und Rückenstütze;
Fugenbreite 10 bis 15 mm; Fugen im Abstand von
höchstens 8 m anordnen, im unteren Bereich mit
kompressibler Fugeneinlage füllen, obere 2 cm
dauerelastisch mit geeignetem wasserdichten,
unverrottbaren Material schließen; ggf. können nach
bestätigter Bemusterung Gummiplatten mit Bordprofil
eingesetzt werden
Menge: 10,000 St

**08.05.0006 Bordsteine BSt.Gehrung BSt.15/30 u.15/25**
StL-Nr. o411533222
Bordsteine auf Passmaß trennen.
Bordsteine auf Gehrung schneiden.
Bordsteine aus Beton, ca. 15/30 und 15/25 cm.
Menge: 6,000 St

**08.05.0007 Bordsteine BSt.quer schneid BSt.15/30 u.15/25**
StL-Nr. o411533212
Bordsteine auf Passmaß trennen.
Bordsteine quer schneiden.
Bordsteine aus Beton, ca. 15/30 und 15/25 cm.
Menge: 4,000 St

*Hinweis: Stützwände*

**08.05.0008 Baugrube herstellen Stützwand*Tiefe >1,50-2,00 m Aushub verwert.AN**
Baugrube nach Unterlagen des AG herstellen. Beschreibung der Homogenbereiche nach Unterlagen des AG.
Verbau nach statischen und konstruktiven Erfordernissen herstellen, vorhalten und entfernen wird nicht gesondert vergütet.
Baugrube für Stützwand.
Baugrubentiefe über 1,50 bis 2,00 m.
Aushub der Verwertung nach Wahl des AN zuführen.
Menge: 425,000 m3

**08.05.0009 Planum herstellen**
StL-Nr. 1810624999
Planum herstellen nach Unterlagen des AG.

Verformungsmodul '>= 45 MPa'
Menge: 175,000 m2

**08.05.0010 FSS herstellen Winkelstützen Bk 0,3 0/45 Feinanteil UF3 EV2 min. 100 MPa**
Frostschutzschicht aus Baustoffgemisch für
Frostschutzschichten herstellen.
In Verkehrsflächen der Belastungsklasse 0,3: Sauberkeitsschicht unter Winkelstützwand.
Baustoffgemisch 0/45.
Feinanteil Kategorie UF3, im eingebauten Zustand
höchstens 5 M.v.H. Feinanteile.
Verformungsmodul EV2 auf der Oberfläche mindestens
100 MN/m2.
(41)Einbaudicke '55 cm'

Baustoffgemisch ohne RC-Baustoffe und industriell
hergestellte Gesteinskörnungen.
Abgerechnet wird nach Auftragsprofilen.
Menge: 90,000 m3

**08.05.0011 Unbewehrten Beton herstellen *Mit Schalung Abr. Frischbeton**
Unbewehrten Beton nach Unterlagen des AG herstellen.

(21)Beton 'für Fundament Stützwand, Dicke 20 cm'

(22)Druckfestigkeitsklasse 'C20/25'

(31)Expositionsklasse 'XFO'

Beton einschließlich Schalung herstellen. Schalung vorhalten und beseitigen.
Abgerechnet wird die eingebaute Frischbetonmenge.
Menge: 40,000 m3

**08.05.0012 Winkelstützelemente, Höhe = 130 cm, Breite = 100 cm**
Stützwand für Straßen und Wege mit
Fußgängern und Verkehr
aus Stahlbeton-Stützwandelementen,
Elementbreite 99 cm (Versetzbreite 100 cm), Elementhöhe 130 cm,
Elementdicke über 12 bis 15 cm,
Sichtkanten gefast, Oberfläche glatt (Sichtbeton mit Schalung aus Schaltafeln),
Grundfarbton grau, liefern, und gemäß
Typenstatik auf  Streifenfundament aus C25/30
im Frischbetonbett verlegen.
Bettungsschicht  55 cm Frostschutzmaterial.
Fugen mit 10 - 15 cm schmalen Schaumstoffstreifen abdichten.
Abdichtung der Fugen gegen ausfließendes Hinterfüllmaterial rückseitig mit aufgeklebten Bitumenbahnen.
Verankerung durch Rundstahl DU 14 bis 16 mm durch obere Ösenreihe
Elemente einschl. Bewehrung;
Betondeckung luftseitig 5 cm, erdseitig in den oberen 50 cm  mindestens 5 cm, Betondeckung erdseitig restliche Höhe mindestens 3 cm;
Betongüte C30/37;
Expositionsklassen XC4, XD1, XF4 gem. DIN 1045-2001-07;
Belastung: 5 kN/m2 (LF 4a) als ständige und Verkehrslast gem. DIN 1054-2005 Fassung 2007;
Statische Berechnung aufstellen und in geprüfter Form liefern.
Winkelelement mit Sickerschicht, b=25cm und
Teilsickerrohr aus PE-HD DN 100.
Notwendigen Verbau entsprechend statischen und konstruktiven Erfordernissen herstellen, vorhalten und
entfernen.
Aushub, soweit zur Verfüllung geeignet, zur Wiederverwendung innerhalb der Baustelle lagern, nach Versetzen der Winkelelemente einbauen und
verdichten.
Zum Verfüllen nicht verwendeten Aushub der Verwertung
nach Wahl des AN zuführen.
Menge: 30,000 m

**08.05.0013 Winkelstützelemente, Höhe = 180 cm, Breite = 100 cm**
Stützwand für Straßen und Wege mit
Fußgängern und Verkehr
aus Stahlbeton-Stützwandelementen,
Elementbreite 99 cm (Versetzbreite 100 cm), Elementhöhe 180 cm,
Elementdicke über 12 bis 15 cm,
Sichtkanten gefast, Oberfläche glatt (Sichtbeton mit Schalung aus Schaltafeln),
Grundfarbton grau, liefern, und gemäß
Typenstatik auf  Streifenfundament aus C25/30
im Frischbetonbett verlegen.
Bettungsschicht  55 cm Frostschutzmaterial.
Fugen mit 10 - 15 cm schmalen Schaumstoffstreifen abdichten.
Abdichtung der Fugen gegen ausfließendes Hinterfüllmaterial rückseitig mit aufgeklebten Bitumenbahnen.
Verankerung durch Rundstahl DU 14 bis 16 mm durch obere Ösenreihe
Elemente einschl. Bewehrung;
Betondeckung luftseitig 5 cm, erdseitig in den oberen 50 cm  mindestens 5 cm, Betondeckung erdseitig restliche Höhe mindestens 3 cm;
Betongüte C30/37;
Expositionsklassen XC4, XD1, XF4 gem. DIN 1045-2001-07;
Belastung: 5 kN/m2 (LF 4a) als ständige und Verkehrslast gem. DIN 1054-2005 Fassung 2007;
Statische Berechnung aufstellen und in geprüfter Form liefern.
Winkelelement mit Sickerschicht, b=25cm und
Teilsickerrohr aus PE-HD DN 100.
Notwendigen Verbau entsprechend statischen und konstruktiven Erfordernissen herstellen, vorhalten und
entfernen.
Aushub, soweit zur Verfüllung geeignet, zur Wiederverwendung innerhalb der Baustelle lagern, nach Versetzen der Winkelelemente einbauen und
verdichten.
Zum Verfüllen nicht verwendeten Aushub der Verwertung
nach Wahl des AN zuführen.
Menge: 60,000 m

**08.05.0014 Baustoff lief.,in Baugrube einbauen grobk. Boden Auftrag**
StL-Nr. 191081211901
Baustoff liefern, in Baugrube nach Unterlagen des AG
einbauen und verdichten.
Baustoff = grobkörniger Boden.

Baugrube für 'für Hinterfüllung Stützwand, Baustoff lagenweise einbauen und mit leichtenVverdichtungsgerät verdichten.'

Abgerechnet wird nach Auftragsprofilen.
Menge: 250,000 m3

**08.05.0015 Bestandsübersichtszeichnung**
Bestandsübersichtszeichnung gemäß ZTV-ING  herstellen.
Vor Übergabe der Leistung an den AG wird dem AG je ein
Ausdruck in Papierformat zur Prüfung vorgelegt.
Lieferung in digitaler Form im dxf- und pdf-Format auf
CD.
Lieferung in Papierform in 2-facher Ausfertigung,
gefaltet und lochverstärkt, als Ausdruck aus dem
CAD-System .
Schriftfeld nach Angabe des AG.
Menge: 1,000 Psch

**08.05.0016 Lichtbilder liefern**
Lichtbilder über den wesentlichen Bauablauf in
digitaler Form im jpg-Format anfertigen und liefern:
2-fach als Ausdruck in Papierformat nach Angabe des AG,
1-fach in digitaler Form (Originalfotos) auf CD.

Geliefert werden 10 Bilder.
Menge: 1,000 Psch

### Abschnitt 09 Straßenbegleitgrün

#### Titel 09.01 Erd-/Pflanzarbeiten

**09.01.0001 Vegetationsdecke aufreißen**
Vegetationsdecke vor Oberbodenabtrag mit Bodenfräse o-
der Scheibenegge min. 15 cm tief aufreißen und so zerkleinern, dass keine Stücke über 0,05 m2 verbleiben.
Menge: 1800,000 m2

**09.01.0002 Oberboden abtragen und verwerten BM-F2**
Oberboden ggf. einschließlich Vegetationsdecke abtragen. Homogenbereiche nach Unterlagen des AG.
(31)Dicke '45 cm'

Materialklasse gem. EBV: BM-F2
Oberboden nach Wahl des AN verwerten.
Abrechnung nach Abtragsprofilen.
Menge: 275,000 m3

**09.01.0003 Zulage für die Verwertung von Oberboden Abtragsbereichen BM-F3**
Zulage für die Verwertung von Oberboden aus Abtragsbereichen Materialwerte nach EBV = BM-F3
Abrechnung nach Abtragsprofilen.
Verwertung nach Unterlagen des AG nachweisen.
Menge: 20,000 m3

**09.01.0004 Oberboden liefern Seiten-/Trennstr. 3 cm unter Fahrb. Andeck. 15 -25cm**
StL-Nr. o41061806231
Oberboden liefern und profilgerecht andecken.
Andeckung auf Seitenstreifen, Trennstreifen und Verkehrsinseln.
Einbau 3 cm unter Fahrbahnrand.
Dicke der Andeckung über 15 bis 25 cm.
Abgerechnet wird nach Auftragsprofilen.
Menge: 275,000 m3

**09.01.0005 Vegetationsfläche vorbereiten Kreuzw.fräsen 20 cm tief**
Vegetationsfläche mit einer Neigung flacher als 1 : 4,
zur Ansaat, zur Bepflanzung oder landwirtschaftlichen
Nutzung vorbereiten. Boden lockern, Rand- und
Restflächen ggf. von Hand bearbeiten. Ggf. anfallenden
Abfall ablesen. Abfall entsorgen. Entsorgen wird nicht
gesondert vergütet.
Boden kreuzweise fräsen.
Lockerungstiefe = ca. 20 cm.
Menge: 1800,000 m2

**09.01.0006 Feinplanum der Rasenflächen**
Feinplanum der Rasenflächen
Feinplanum der Rasenflächen herstellen, nach Abschluß
der baulichen Arbeiten und Einbringen der Bodenverbesserung. Unrat und Steine > 2 cm und schwer
verrottbare Pflanzenteile ablesen und abfahren.
Anschlüsse an Gebäuden, Mauern, Wegflächen sauber und
höhengerecht unter Berücksichtigung des Sackmaßes so
herstellen, daß sich kein Niederschlagswasser auf den
Wegen und anden Gebäuden sammeln oder auf fremdes
Gelände fließen kann.
Anschlüsse an Wege, Plätze und sonstige Beläge 2 cm
Abweichungen von den Sollhöhen nicht mehr als +/-2 cm
auf 4-m-Meßstrecke.
Menge: 1800,000 m2

**09.01.0007 Saatgutmischung liefern Landschaftsr.o.Kr**
StL-Nr. 0310750201
Saatgutmischung in Säcken von min. 10 kg liefern.
Regelsaatgutmischung (RSM) "Landschaftsrasen Standard
ohne Kräuter" nach RSM 7.1.1.
Menge: 50,000 kg

**09.01.0008 Rasenansaat herstellen**
Rasenansaat herstellen. Saatgut ohne Entmischung ausbringen und einarbeiten. Anfallenden Abfall ablesen.
Ggf. vorwüchsige Kräuter ausmähen. Abfall und Mähgut
entsorgen.
Ansaat in Mulden, Gräben und Mittelinsel.
Saatgutmenge 20 g/m2.
Saatgut für "Landschaftsrasen Standard ohne Kräuter"
nach RSM 7.1.1.
Menge: 1800,000 m2

*Hinweis: Ort der Ersatzpflanzungen*
Die nachfolgend beschriebenen Ersatzpflanzungen sind in Teilmengen an bis zu fünf räumlich getrennten Standorten innerhalb des Gemeindegebiets Wustermark (einschl. aller Ortsteile) vorgesehen. Hieraus resultierende Aufwendungen sind mit den Einheitspreisen abgegolten, eine gesonderte Vergütung erfolgt nicht.

**09.01.0009 Verk.sich. kürzerer Dauer durchf. VZ-Plan des AG Stat. Arbeitsst. B. Tageslicht**
Verkehrssicherung an Arbeitsstellen von kürzerer Dauer
aufstellen, beseitigen, vorhalten, warten und betreiben. Vorübergehende Sicherungsmaßnahmen durchführen.
Nach Verkehrszeichenplan des AN.
Für stationäre Arbeitsstelle.
Bei Tageslicht.
Menge: 5,000 St

**09.01.0010 Pflanzstellen kennzeichnen bis Pflanzung**
Pflanzplan erstellen und dem AG vor Ausführung zur Bestätigung vorlegen (Plangrundlage wird wahlweise im Format PDF oder DWG beigestellt); Pflanzstellen nach bestätigtem Pflanzplan im Gelände, getrennt nach
Hochstämmen, Heistern und Pflanzeinheiten, mit unterschiedlichen Pfählen deutlich sichtbar kennzeichnen (unter Berücksichtigung der Flurstücks- und Nutzungsgrenzen.
Markierung der Pflanzeinheiten bis zur Pflanzung
vorhalten.
Menge: 1,000 Psch

**09.01.0011 Ulmus x Resista ‘Rebona‘ (Ulme) liefern und auf der Baustelle fachgerecht lagern (Ballen**
Ulmus x Resista ‘Rebona‘ (Ulme) liefern und auf der Baustelle fachgerecht lagern (Ballen ist bis zum Pflanzen feucht zu halten und vor direkter Sonneneinstrahlung zu schützen);
Hochstamm, 3 x verpflanzt, mit Drahtballen, Stammumfang 18 bis 20 cm.
Menge: 9,000 St

**09.01.0012 Acer platanoides 'Royal Red' (Oregon-Blutahorn) liefern und auf der Baustelle fachgerecht**
Acer platanoides 'Royal Red' (Oregon-Blutahorn) liefern und auf der Baustelle fachgerecht lagern (Ballen ist bis zum Pflanzen feucht zu halten und vor direkter Sonneneinstrahlung zu schützen);

Hochstamm, 3 x verpflanzt, mit Drahtballen, Stammumfang 18 bis 20 cm.
Menge: 9,000 St

**09.01.0013 Quercus petraea (Traubeneiche) liefern und auf der Baustelle fachgerecht lagern (Ballen**
Quercus petraea (Traubeneiche) liefern und auf der Baustelle fachgerecht lagern (Ballen ist bis zum Pflanzen feucht zu halten und vor direkter Sonneneinstrahlung zu schützen);
Hochstamm, 3 x verpflanzt, mit Drahtballen, Stammumfang 18 bis 20 cm.
Menge: 9,000 St

**09.01.0014 Alnus spaethii (Purpurerle) liefern und auf der Baustelle fachgerecht lagern (Ballen ist**
Alnus spaethii (Purpurerle) liefern und auf der Baustelle fachgerecht lagern (Ballen ist bis zum Pflanzen feucht zu halten und vor direkter Sonneneinstrahlung zu schützen);
Hochstamm, 3 x verpflanzt, mit Drahtballen, Stammumfang 18 bis 20 cm.
Menge: 6,000 St

**09.01.0015 Hochstamm pflanzen, DU 18-20 cm**
Hochstamm, Stammbusch oder Solitär pflanzen.
Pflanzgrube herstellen.
Aushub und Schnittgut werden Eigentum des AN und sind von der Baustelle zu entfernen.
Gehölz = Hochstamm, Stammumfang über 18 bis 20 cm,
Pflanzloch 150 x 150 x 100 cm. Pflanzgrubensohle ist vor der Pflanzung aufzulockern.
Gehölz liefern wird gesondert vergütet.
Auslichtungs- und Wurzelschnitt durchführen und
Schnittstellen mit Wundverschlußmittel behandeln.
Pflanze einschlämmen,
Baum an beschriebenen Verankerungen befestigen, Gummi- oder Kunststoffbänder sind nicht gestattet.
Sofort nach der Pflanzung sind die Bäume ausreichend zu
wässern.
Beim Pflanzen ist die zu erwartende Versackung zu berücksichtigen.
Alle Ballen sind grundsätzlich bei der Pflanzung
aufzuschneiden, kunststoffdurchsetzte Ballentücher sind soweit möglich zu entfernen.
Abrechnung nach Original-Lieferscheinen.
Grube mit Substraten folgender Zusammensetzung verfüllen und trittfest verdichten:
untere 55 cm:
Unterboden-Gemisch, zusammengesetzt aus
50 % gebrochenem mineralischem Material (z. B. Splitt)
30 % Lehm
20 % vorhandener Bodenaushub unter  Einmischung von 10.0 kg Maurerbaumfutter und 6.0 kg/m3 Alginure-Wurzeldip und 0,500 m3 Kompost;
folgende 30 cm:
humoser durchlässiger Oberboden gem. DIN 18945 mit  0.5 kg eingearbeitetem Maurerbaumfutter,
Bodenverbesserungsstoffe und Dünger in einer
Arbeitstiefe von 0.3 m einarbeiten. Steine und
Fremdkörper mit DU > 3 cm, Unkraut und schwer
verrottbare Pflanzenteile ablesen, Dauerunkräuter
ausgraben. Lese- und Grabematerial wird Eigentum des AN
und ist zu entsorgen.
Menge: 30,000 St

**09.01.0016 Wühlmausschutz herstellen '150x150x80' Maschend. verz.**
Wühlmausschutz herstellen. Wühlmausschutz in Pflanzloch
ausbreiten und nach dem Pflanzen am Wurzelhals verschließen.
Pflanzloch '200 cm x 150 cm x 100 cm'

Wühlmausschutz = Maschendrahtgeflecht, 13 mm Maschenweite, 0,7 mm Drahtstärke, feuerverzinkt.
Menge: 30,000 St

**09.01.0017 Miner. Bodenverb. einmischen STOCKOSORB 660 Micro**
Mineralischen Stoff zur Bodenverbesserung liefern und
in den Boden für Pflanzgrube und Bohrlöcher nach Anwendervorschrift einmischen, 2.0 kg je Pflanzgrube
Material: GEFA-STOCKOSORB 660 Micro-Wasserspeichergranulat
Lieferform = original verpackt in 25-kg-Säcken.
Menge: 60,000 kg

**09.01.0018 Rindenschutz herstellen StU bis 20 cm Höhe - 3 m**
Schutz der Rinde an Stamm und Hauptästen von Bäumen gegen Verdunstung und Sonneneinwirkung herstellen.
Stammumfang bis 20 cm.
Arbeitshöhe bis 3 m.
(31)Rindenschutz ': Stammschutzfarbe Arbo-Flex o. glw. bis zum Kronenansatz unter Einmischung von Karate WG Forst
auftragen einschl. mechanischer Vorreinigung mit
Schleifvlies und Voranstrich
Menge: 30,000 St

**09.01.0019 Gießrand anlegen GREENMAX o. glw.**
Gießrand anlegen aus recyceltem Kunststoff.
Greenmax Gießrand, dunkelgrün o. glw.
Für die Anwendungen: Bewässern des Wurzelballens und Schutz vor Mähschäden Type: AMGR325G Alterungsbeständig, UV-beständig, wiederverwendbar, aus HDPE, Dicke 3 mm Rollenmaß: Länge 25 m, Höhe 30 cm Einbau: Gießrand rund um den Baumstamm ca. 10 cm tief eingraben. Gießrandhöhe sichtbar: 20 cm. Überlappung mit doppelseitigem Klebeband herstellen. Befestigung  an den Baumpfosten.
Durchmesser = 1,0 m für eine Wasserkapazität von ca. 140 Liter.
Liefernachweis: GREENMAX
Tel: +31 (0)413 294447
Fax: +31 (0)413 294286
E-mail: info@greenmax.eu
Web: www.greenmax.eu
Menge: 30,000 St

**09.01.0020 Pflanzfläche schützen, Mulch**
Pflanzfläche schützen gegen Verunkrautung und Austrocknung nach dem Pflanzen durch Mulchen mit Rindenmulch gem . RAL für Mulch Typ RM 2
Körnung: 10-40  mm,
Auftragsstärke: 6-10 cm.
Abrechnung nach Bearbeitungsfläche in der Projektion.
Menge: 70,000 m2

**09.01.0021 Baumverankerung Dreibock**
Baumverankerung als Pfahlbock herstellen. Pfähle
gekegelt und gespitzt, standfest einschlagen.
Pfahlbock mit drei Pfählen.
Pfahllänge 2,5 bis 3.0 m, Zopfdurchmesser 8 bis 10 cm,
gefräst.
Pfahl aus Nadelholz bunt geschält.
Pfahlzöpfe durch drei Lagen Querhölzer seitlich
verbinden, eine Lage am Kopf, zwei Lagen direkt
übereinander ca. 10 cm über OK Baumscheibe
Pfahlverbindung = Halbrundholz geschält, DU = 50 mm.
Eine Bindung je Pfahl.
Bindung = Baumgurt,
Bindung an Pfahl oder Querlatte annageln.
Pflanzverankerung und Verdunstungsschutz
nach Ende der Entwicklungspflege
abbauen und entsorgen
Menge: 30,000 St

**09.01.0022 Pflanzenschutzmaßnahmen Einzelbaum durchführen**
Pflanzenschutzmaßnahmen gegen stechende und saugende
Insekten (Holz- und Rindenschädlinge) mit
zugelassenenen Pflanzenschutzmitteln unter Beachtung
der Herstellervorschriften an Hochstämmen durchführen
Menge: 30,000 St

**09.01.0023 Wurzelschutzplatten einbauen**
in Baumgruben und/oder Belüftungsgräben,
bis in eine Tiefe von 1,5 m an der Gruben- bzw.
Grabenwand einbauen.
Wurzelschutzplatten, UV-und hydrolysebeständig,
PVC-frei, Mindestdicke 5 mm. Überdeckung an den Nähten,
Verschweißung und Nahtversiegelung nach
Herstellerangaben.
Der Nachweis der Durchwurzelungsfestigkeit ist zu führen. Die Prüfung ist von einem staatlich anerkannten, unabhängigen Institut durchzuführen.
Der Nachweis der UV- sowie Hydrolysebeständigkeit ist
durch ein Prüfzeugnis einer anerkannten Prüfanstalt für
Kunststoffkunde zu erbringen.
Die vorgenannten Prüfzeugnisse sind vor Einbau
vorzulegen.
Abrechnung nach bedeckter Fläche ohne Überlappung.
Menge: 180,000 m2

**09.01.0024 Anfahrschutz für Baum herstellen Unbefest.Fl. Stahlrohr**
Anfahrschutz für Baum herstellen. Ggf. vorhandene
Flächenbefestigung aufnehmen und Erdarbeiten ausführen.
Die den Anfahrschutz umgebende Fläche entsprechend
dem früheren Zustand herstellen. Überschüssigen Aushub
und Aufbruchgut entsorgen. Entsorgen wird gesondert
vergütet.
Einbau in unbefestigte Fläche.
Material = Stahlrohr, verzinkt, A-förmig gebogen, >= 80
cm über OK Baumscheibe
Einzelfundamente aus Beton C20/25 je Rohrende
herstellen 30 x 30 x 40 cm
Menge: 30,000 St

#### Titel 09.02 Pflege

**09.02.0001 Fertigstellungspflege Rasen**
Fertigstellungspflege Rasen
Ansaatfläche bis zum abnahmefähigem Zustand pflegen
gemäß DIN 18917, Abschnitt 7 für den Zeitraum von einem Jahr nach Abnahme der Straßenbauleistung,
einschließlich Rasen mähen,
Schnitthöhe 4 cm,
Anzahl der Schnitte: 6,
Schnittfolge nach Wuchshöhe,
Schnittgut entsorgen.
Pflegearbeiten ohne Bewässerung - die Bewässerung wird
gesondert abgerechnet.
Abrechnung nach bearbeiteter Fläche.
Menge: 1800,000 m2

**09.02.0002 Rasen wässern, Fertigstellungspflege**
8 Arbeitsgänge während der Fertigstellungspflege
für den Zeitraum von einem Jahr nach Abnahme der Straßenbauleistung,
Mindestwassermenge je Arbeitsgang 15 l / m2.
Die Arbeitsgänge sind abhängig von den natürlichen
Niederschlägen und sind dem AG jeweils bei Erfordernis
anzuzeigen.
Abrechnung nach Bearbeitungsfläche in der Projektion.
Menge: 1800,000 m2

**09.02.0003 Erziehungsschnitt durchführen 4,5m neben Straße Baumhöhe 3-5 m Kronen**
Erziehungs-/Aufbauschnitt an Jungbaum durchführen. Sich
reibende, kreuzende und nach innen wachsende Triebe,
Stammaustriebe sowie abgestorbenes Holz entfernen. Konkurrenztriebe entfernen, insbesondere Zwiesel zurücksetzen oder vollständig abschneiden. Leittrieb erforderlichenfalls stäben. Schnittführung auf Astring. Ab-
gerechnet wird nach Stück Baum.
Baumstandort = bis 4,5 m vom Fahrbahnrand entfernt.
Baumhöhe über 3 bis 5 m,
Kronendurchmesser über 2 bis 3 m.
Schnittwerkzeug vor dem Schnitt eines jeden Baumes mit
70-prozentigem Alkohol gegen Übertragung von Rotpusteln
u.a. Pflanzenkrankheiten desinfizieren.
Schnittflächen über 1 cm DU mit Wundbehandlungsmittel
versehen.
Schnittgut entsorgen. Entsorgen wird nicht gesondert
vergütet.
Menge: 30,000 St

**09.02.0004 Einzelgehölz pflegen 1. Pflegegang F.-pflege Pflanzsch. jäten Pfl.sch 80-100 Entf. Stamm u. St Bindung nachbess. Verw. Wahl AN**
Hochstamm,Solitärpflanze oder Heister in Einzelstellung
pflegen.
Erster Pflegegang.
Während der Fertigstellungspflege.
Pflanzscheibe, gemulcht, jäten.
Pflanzscheibengröße, Durchmesser über 80 bis 100 cm.
Entfernen von Stamm- und Stockaustrieben.
Pfähle und Bindungen nachbessern, zu enge Bindungen lockern. Ersetzen fehlender Pfähle wird gesondert
vergütet.
Unerwünschter Aufwuchs der Verwertung nach Wahl des AN
zuführen.
Menge: 30,000 St

**09.02.0005 Einzelgehölz pflegen 2. Pflegegang F.-pflege Pflanzsch. jäten Pfl.sch über 100 Entf. Stamm u. St Bindung nachbess. Verw. Wahl AN**
Hochstamm,Solitärpflanze oder Heister in Einzelstellung
pflegen.
Zweiter Pflegegang.
Während der Fertigstellungspflege.
Pflanzscheibe, gemulcht, jäten.
Pflanzscheibengröße, Durchmesser über 100 cm.
Entfernen von Stamm- und Stockaustrieben.
Pfähle und Bindungen nachbessern, zu enge Bindungen lockern. Ersetzen fehlender Pfähle wird gesondert
vergütet.
Unerwünschter Aufwuchs der Verwertung nach Wahl des AN
zuführen.
Menge: 30,000 St

**09.02.0006 Einzelgehölz pflegen 3. Pflegegang F.-pflege Pflanzsch. jäten Pfl.sch über 100 Entf. Stamm u. St Bindung nachbess. Verw. Wahl AN**
Hochstamm,Solitärpflanze oder Heister in Einzelstellung
pflegen.
Dritter Pflegegang.
Während der Fertigstellungspflege.
Pflanzscheibe, gemulcht, jäten.
Pflanzscheibengröße, Durchmesser über 100 cm.
Entfernen von Stamm- und Stockaustrieben.
Pfähle und Bindungen nachbessern, zu enge Bindungen lockern. Ersetzen fehlender Pfähle wird gesondert
vergütet.
Unerwünschter Aufwuchs der Verwertung nach Wahl des AN
zuführen.
Menge: 30,000 St

*Hinweis: Während der Entwicklungspflege gem. DIN 18919 nach mängelfreier Abnahme und erfolgter*
Während der Entwicklungspflege gem. DIN 18919 nach mängelfreier Abnahme und erfolgter Fertigstellungspflage
durchführen für drei Jahre einschließlich abschließendem Erziehungsschnitt und Entfernen der Verankerungsanlagen.
Mit der einmaligen Vergütung der OZ werden sämtliche
Aufwendungen der Entwicklungspflege für den Zeitraum
von drei Jahren nach Fertistellungspflege abgegolten.
Pflanzscheibe (abgedeckt mit 10 cm Rindenmulch) jäten.
Pfähle und Bindungen nachbessern, zu enge Bindungen
lockern.
Die erforderlichen Pflegeleistungen sind ohne besondere
Anordnung rechtzeitig auszuführen, dazu gehören u.a.:
- Überwachung hinsichtlich Krankheits- und Schädlingsbefall, Wildverbiß, Funktionsfähigkeit von
  Verankerungen und Verdunstungsschutzeinrichtungen
- Beseitigung von unerwünschtem Aufwuchs auf der
  Baumscheibe und anschließende Entfernung
- Entfernen von Laub und Abfall
- Düngen nach Bedarf.
Ersetzen fehlender Pfähle wird nicht gesondert vergütet.
Gehölze richten und antreten, zu schwach austreibende
zurückschneiden, abgestorbene Gehölze entfernen und
entsorgen.
Entsorgen wird nicht gesondert vergütet.
Der Baum ist nach Bedarf zu wässern, jedoch mindestens
15 mal pro Jahr, Wasser wird zum Nachweis gesondert
vergütet.
Pflege- und Wässerungsgänge sind der für die Grünflächen zuständigen Verwaltung jeweils mit Terminangabe rechtzeitig vorab anzuzeigen; Pflegeprotokolle sind zu erstellen und zu übermitteln.

**09.02.0007 Einzelgehölz pflegen E.-pflege 1. Jahr Pflanzsch. jäten Pfl.sch 80-100 Entf. Stamm u. St Bindung nachbess. Richt/Rschn/Entf. Verw. Wahl AN**
Hochstamm,Solitärpflanze oder Heister in Einzelstellung
pflegen.
Während der Entwicklungspflege im 1. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 30,000 St

**09.02.0008 Einzelgehölz pflegen E.-pflege 2. Jahr Pflanzsch. jäten Pfl.sch 80-100 Entf. Stamm u. St Bindung nachbess. Richt/Rschn/Entf. Verw. Wahl AN**
Hochstamm,Solitärpflanze oder Heister in Einzelstellung
pflegen.
Während der Entwicklungspflege im 2. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 30,000 St

**09.02.0009 Einzelgehölz pflegen E.-pflege 3. Jahr Pflanzsch. jäten Pfl.sch 80-100 Entf. Stamm u. St Bindung nachbess. Richt/Rschn/Entf. Verw. Wahl AN**
Hochstamm,Solitärpflanze oder Heister in Einzelstellung
pflegen.
Während der Entwicklungspflege im 3. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 30,000 St

**09.02.0010 Wasser an Gehölz gießen**
Wasser an Gehölz gießen. Wassermenge wird entsprechend
Bodenart, Exposition und Gehölzgröße bemessen.
Zeitraum April bis November in 15 Arbeitsgängen pro Jahr, je 300
l/Großgehölz, Wasser ist zu liefern.
Abgerechnet wird die eingebrachte Wassermenge.
Menge: 540,000 m3
